# St. Vincenz Krankenhaus Diez
Angebotsaufforderung (GAEB DA XML 3.2, DA83)
Projekt: 1906
Währung: EUR
Nebenangebote zugelassen: ja
Vergabeart: Öffentliche Ausschreibung
Auftraggeber: St. Vincenz Krankenhaus Diez, Adelheidstraße 2, 65582 Diez
Erstellt mit: GXML Toolbox V3.2 R20190701, iTWO_64 V8.0.826, 21.04.2026

## 410SAN 410 - Abwasser-, Wasser- und Gasanalagen
Datum: 21.04.2026

*Hinweis: Beschreibung der Baumaßnahme*
1.  Beschreibung der Baumaßnahme
1.1  Bauvorhaben
Bei dem Bauvorhaben handelt es sich um die Sanierung des St.-Vincenz-Krankenhauses in Diez in der Adelheidstraße 2.
Aufgrund des überalterten Zustandes des Großteils der Zimmer (Duschen und Toiletten auf dem Gang, enge Dreibettzimmer) sowie des Zustandes der allgemeinen Stationsbereiche ist diese Sanierung dringend erforderlich.
Derzeit verfügt das Krankenhaus über 154 Betten, die in 67 Zimmern untergebracht sind. Davon sind 97 Betten und 39 Zimmer überaltert bzw. ohne Bäder.
Nach Umsetzung der Sanierungsmaßnahmen sollen 136 Betten in 15  Einzelzimmern (davon 11 Isolierzimmer), 106 Zweibettzimmern und 15 Dreibettzimmern zeitgemäß und strukturiert zur Verfügung stehen.

1.2  Liegenschaft
Die Liegenschaft des St. Vincenz Krankenhauses umfasst das Krankenhausgebäude mit Liegendanfahrt.
Während der Baumaßnahmen bleibt das Krankenhaus weiter in Betrieb.
Die Sanierung erfolgt in fünf Bauabschnitten.
Alle Versorgungseinrichtungen des Krankenhauses werden so aufgebaut, dass ein Betrieb der Anlagen in allen Bauabschnitten erhalten bleibt. Einschränkungen des Betriebes im Rahmen von notwendigen Umstellungen werden auf nutzungsschwache Zeiten wie z.B. Nacht und Wochenende verlegt.
Die Bauabschnitte 1,3 und 5 werden von der Nordseite, die Bauabschnitte 2 und 4 von der Südseite erschlossen. Die verschiedenen Abschnitte sind erforderlich, um eine möglichst weitgehende Trennung des Baustellenbetriebs vom Krankenhausbetrieb gewährleisten zu können.
Technische Einrichtungen:
Es ist geplant, die technischen Einrichtungen weiter zu nutzen und wo erforderlich zu erweitern (Trinkwasserverteilung, Wärmeverteilung,  Lüftungstechnische Einrichtungen).
Neue Anlagen werden für die Lüftung der neuen Nasszellen erforderlich. Um nicht in die vorhandenen Anlagen eingreifen zu müssen, werden die neuen Nasszellen mit einer Abluft ausgestattet, die in einem neuen Schacht in die Technikzentrale auf dem Dach abgeführt wird.
Neue Isolationszimmer werden über ein zentrales Lüftungsgerät versorgt, welches auf dem Dach zwischen den Technikzentralen angeordnet ist. Die Außen- und Fortluft werden an der Fassade hoch geführt.

Werden in der Mittelspange im Bereich der Funktionsräume Sanierungsarbeiten vorgenommen, so ist in diesen Bereichen die Erneuerung der vorhandenen Anlagen in diesen Abschnitten erforderlich. Das betrifft vor allem vorhandene oder fehlende Brandschutzklappen sowie die Entrauchung der innenliegenden Flure und die Zu- und Abluftauslässe mit dazugehörigen Kanälen, Rohrleitungen, Form- und Einbauteilen.
Die Erschließung der haustechnischen Anlagen ist über Installationsschächte zwischen den Geschossen und in abgehängten Decken innerhalb der Geschosse geplant und auch bereits vorhanden.

1.3  Gebäude-Nutzungsanforderungen
Bauphysikalische Anforderungen nach Nutzung und als Vorgaben zur Auslegung der technischen Anlagen:
KrankenhausräumeAnforderungen nach Einzelnutzungen und Arbeitsstättenrichtlinie
Lagerräume  Anforderungen nach Einzelnutzungen
Werkstatt  Arbeitsstättenrichtlinie
Küche  Arbeitsstättenrichtlinie
Büroräume  Arbeitsstättenrichtlinie
WC-Räume  Arbeitsstättenrichtlinie

2  Beschreibung der raumlufttechnischen Anlagen
2.1  Rechtliche Grundlagen

Für die Planung und Ausführung der Baumaßnahme gelten alle gesetzlichen Vorgaben, Richtlinien und Erlasse in der jeweils aktuellen Fassung.

Ziel ist es, eine fachgerechte, sichere und hygienische Ausführung aller Arbeiten zu gewährleisten. Abweichungen von den aufgeführten Normen sind nur nach schriftlicher Zustimmung des Auftraggebers zulässig.

Folgende Normen, Vorschriften und Regelwerke sind zwingend zu beachten:

DIN EN 806 Reihe: „Technische Regeln für Trinkwasser-Installationen“

DIN 1988 (TRWI): „Technische Regeln für Trinkwasser-Installationen“

Trinkwasserverordnung (TrinkwV) in der jeweils gültigen Fassung

DVGW-Arbeitsblätter W 551 bis W 557: Werkstoff- und prüfungsspezifische Anforderungen

AVB Wasser – Allgemeine Vertragsbedingungen für die Versorgung mit Wasser

Energieeinsparverordnung (EnEV) bzw. GEG: Vorgaben zur Wärmedämmung und Gebäudeenergieeffizienz

VDI 6022: „Hygieneanforderungen an raumlufttechnische Anlagen und Geräte“ (relevant bei Verbindung von Sanitär- und Lüftungsanlagen)

Landesbauordnungen und örtliche Baubestimmungen (z. B. Schallschutz, Brandschutz)

Vorgaben der jeweils zuständigen Wasserversorger und Kommunen (z. B. Hausanschlussbedingungen)

Zusätzlich sind folgende Punkte zu berücksichtigen:

Einsatz zugelassener Werkstoffe und Bauteile mit entsprechender Übereinstimmungs- oder Konformitätserklärung

Durchführung aller Dichtheitsprüfungen, Funktions- und Hygienespülungen gemäß TRWI

Dokumentation der Installation, Prüfprotokolle und Übergabeunterlagen in digitaler und Papierform

Berücksichtigung von Barrierefreiheit nach DIN 18040-1 und speziellen Vorgaben für öffentliche Gebäude

Koordination mit angrenzenden Gewerken bezüglich Durchbrüchen, Dämmungen und Endoberflächen

KG473 - Feuerlöschanlagen
Für die Planung, Errichtung und den Betrieb von nassen Steigleitungen und Feuerlöschleitungen gelten in Deutschland insbesondere folgende Normen, Richtlinien und Vorschriften:

DIN 14462-1 “Wandhydranten – Teil 1: Selbsthilfeeinrichtungen”

DIN 14462-2 “Wandhydranten – Teil 2: Betriebswandhydranten (Flachschlauch)”

DIN 14461-3 “Löschwasser-Steigleitungen ‚nass‘ und ‚nass/trocken‘”

DIN EN 671-1 “Stationäre Löschwassereinrichtungen – Schlauchanschlusseinrichtungen mit Schlauchhaspeln”

DIN EN 671-2 “Stationäre Löschwassereinrichtungen – Wandschrank-Hydranten mit fest angebrachtem Schlauch”

DIN EN 12845 “Stationäre Löschanlagen – Automatische Sprinkleranlagen” (Anforderungen an Rohrleitungsnetze, Pumpen und Armaturen)

DVGW-Arbeitsblatt W 551 “Einbindung von Feuerlöschleitungen in das Trinkwasserversorgungsnetz”

DIN EN 806 (ehemals DIN 1988) “Technische Regeln für Trinkwasser-Installationen” (bei direkter Anbindung an die Trinkwasserversorgung)

DIN EN 805 “Wasserversorgung – Anforderungen an das Netz und dessen Bauteile”

DIN EN 10255 “Stahlrohre und Formstücke für abnehmbare oder feste Verbindungen”

DIN EN ISO 1461 “Feuerverzinkung von Stahlteilen” (Korrosionsschutz)

VdS-Richtlinie 2109 “Planung und Bau von Löschwasseranlagen” (Ergänzende Vorgaben zu Feuerlöschleitungen und Pumpen)

MLAR (Muster-Leitungsanlagen-Richtlinie) im Teil “Brandschutztechnische Anforderungen”

Landesbauordnungen (z. B. NBauO) sowie Musterbauordnung (MBO) mit den anzuwendenden brandschutztechnischen Bestimmungen

Muster-Verwaltungsvorschrift Technische Baubestimmungen (MVV-TB)

Diese Normen und Regelwerke stellen zusammen die wesentlichen technischen, sicherheits- und hygienerechtlichen Anforderungen für nasse Steigleitungen und Feuerlöschleitungen im Krankenhausbereich sicher.

2.2.  Maßnahmen in den einzelnen Bauabschnitten
1. Bauabschnitt
4. Obergeschoss: Pflegestation 3 / 3. Obergeschoss; ADG Chirurgie
Aufstellung und Anbindung des neuen zentralen RLT-Gerätes auf dem Dach zwischen den Technikzentralen, einschl. Kanalnetz, Auslässe und erforderlicher Einbauten zu Be- und Entlüftung der Isolationszimmer mit Nasszellen 404, 407, 408 und neu entstehender innenliegender Räume. Im Zuge dieser Maßnahme werden die Außenluftkanäle auch an der Fassade bis an das erste OG installiert, jedoch nicht angeschlossen. Die Inbetriebnahme des 1. und 2. OGs erfolgen im Zuge der Arbeiten im Rahmen des jeweiligen Bauabschnitts. Hierzu werden separate Abnahmen und Inbetriebnahmen durchgeführt.
Erneuerung von Auslässen und dazugehörigen Abschnitten des Kanal- und Rohrleitungssystems einschl. Einbauten wie Brandschutzklappen, Schalldämpfer etc. in den Umbaubereichen nach Erfordernis.
EG Einbau eines neuen Bucky-Arbeitsplatzes
Einbau von Luftauslässen zur Be- und Entlüftung der Röntgenräume und dazugehörigen Nebenräume einschl. der erforderlichen Kanäle, Rohrleitungen und Einbauten und Anschluss an die dafür vorgesehene und im Bestand vorhandene RLT-Anlage im Untergeschoss.

2. Bauabschnitt
4. Obergeschoss: Pflegestation 3 / 3. Obergeschoss: ADG Anästhesie
Entlüftung der WCs der Patientenzimmer Nasszellen 411.1-413.1, 416.1, 417.1.
Erneuerung von Auslässen und dazugehörigen Abschnitten des Kanal- und Rohrleitungssystems einschl. Einbauten wie Brandschutzklappen, Schalldämpfer etc. in den Umbaubereichen nach Erfordernis.

3. Bauabschnitt
2. Obergeschoss: Pflegestation 2 / 1. Obergeschoss: Pflegestation 1.1 und 1.2
Anbindung des neuen RLT-Gerätes einschl. Kanalnetz, Auslässe und erforderlicher Einbauten zu Be- und Entlüftung der Isolationszimmer 201-203 sowie 101-103 und die zugehörigen Nasszellen.
Die Nasszellen der Patientenzimmer 207.1-211.1, 106.1, 107.1, 109.1, 110.1, 113.1, 119.1, 120.1 werden über die neue, zentrale WC-Abluft entsorgt.
Erneuerung von Auslässen und dazugehörigen Abschnitten des Kanal- und Rohrleitungssystems einschl. Einbauten wie Brandschutzklappen, Schalldämpfer etc. in den Umbaubereichen nach Erfordernis.
4. Bauabschnitt
2. Obergeschoss: Pflegestation 2 / 1. Obergeschoss: Pflegestation 1.1
Die Nasszellen 230.1-235.1, 128.1-135.1. werden über die neue, zentrale WC-Abluft entsorgt.
Erneuerung von Auslässen und dazugehörigen Abschnitten des Kanal- und Rohrleitungssystems einschl. Einbauten wie Brandschutzklappen, Schalldämpfer etc. in den Umbaubereichen nach Erfordernis.
5. Bauabschnitt
Untergeschoss: Brandschutzdecken/ Ert. Rippendecken
Dämmen/ Befestigen/ Schotten der vorhandenen Leitungsanlagen nach Erfordernis.

5. Bauabschnitt
Anbindungen der Technischen Installationen im Untergeschoss

6. Bauabschnitt
Sanierung einzelner Räume der ZNA im Erdgeschoss

PKV-Zimmer
In den verschiedenen Bauabschnitten werden Patientenzimmer mit höherwertiger Ausstattung errichtet. Die hier entstehenden Herstellkosten sind nicht förderfähig und separat auszuweisen.

2.3  Brandschutz
Generell sind alle brandschutztechnischen Anforderungen der gültigen Vorschriften und Regelwerke sowie die spezifisch auf die geplante Maßnahme abgestimmten Vorgaben aus dem vorliegenden Brandschutzkonzept (Stand 18.04.2023) zu berücksichtigen.
Alle Durchdringungen in qualifizierten Wänden und Decken werden entsprechend ihrer brandschutztechnischen Erfordernisse verschlossen. Vorgesehen ist die Verwendung von entsprechend zugelassenen Dichtmassen und Schottungselementen.
Notwendige Flure im Sinne der Bauordnung sind nach gültiger MLAR brandlastfrei zu halten. Dementsprechend sind Leitungsführungen in den o.g. Fluren in der geforderten Feuerwiderstandsklasse abzuschotten.

*Hinweis: Technische Beschreibung Sanitär*
Technische Beschreibung Sanitär

KG 410: Abwasser-, Wasser-, Gasanlagen
KG 411: Abwasseranlagen
Gebäudeentwässerung
Die Entwässerung des Gebäudes erfolgt über die bestehenden Anschlüsse an das öffentliche Kanalnetz.
Die vorhandenen Abwasseranlagen innerhalb der Gebäude sind nicht zur Erneuerung vorgesehen; sofern die Um- und Anbaumaßnahmen dies erfordern, werden Leitungssysteme umverlegt und erweitert.
In 2016 ist eine Sanierung der gesamten Schmutzwasser-Fallleitungen erfolgt. Die Dimensionierung wurde rechnerisch überprüft. Die Fallleitungen sind ausreichend dimensioniert, so dass die neu entstehenden Nasszellen hier angeschlossen werden können.
Vor der Unterbrechung oder dem Stilllegen von Leitungen und Leitungsabschnitten wird die Funktion der Anlagen gemeinsam mit dem Nutzer abgestimmt.
Geplante räumliche Veränderungen innerhalb des Bestandsgebäudes bedingen auch Eingriffe in die Bestandsanlage.
Die Gebäudeentwässerung erfolgt nach DIN EN 12056 und DIN 1986 - 100
Fall - und Sammel-, Anschluss- und  Anschlusssammelleitungen werden in muffenlosem Gussrohr (SML) ausgeführt. Die Ausführung von Anschluss- und  Anschlusssammelleitungen mit  heißwasserbeständigem  Polyethylen-Rohr  (HT) für untergeordnete kurze Leitungslängen in Räumen ist möglich.
Hebeanlagen
- nicht vorhanden -
Dachflächenentwässerung
- keine Maßnahmen -
Hofentwässerung - Außenanlagen
- keine Maßnahmen -
Dämmung
An im Untergeschoss vorhandenen Rohrleitungen werden nach Erfordernis Dämmarbeiten vorgenommen, ebenso in Bereichen, in denen an das vorhandene Rohrnetz angeschlossen wird bzw. an denen Änderungen erfolgen.
Kaltgehende Schmutzwasser und Regenwasserleitungen sind mit einer Mindestdämmung von 30 mm Dämmdicke auszuführen. Als Dämmung  wird eine alukaschierte  Mineralfaser mit diffusionsdichter aluminiumkaschierter Folie aufgebracht,  die  im  sichtbaren  nicht stoßgefährdeten Bereichen mit  einer  Kunststofffolie geschützt  werden. Innerhalb stoßgefährdeter Bereiche und bis 2m über Fußboden wird die Dämmung mit einer Blechummantelung geschützt.

Begleitheizung
- nicht vorhanden -
Anschlüsse an Geräte und Rohrleitungen
Erforderliche Anschlüsse zur Entwässerung von Einrichtungsgegenständen, Geräten oder Apparaten von zu liefernden oder beigestellten Teilen sind in den Kosten enthalten.
Waschtische mit Ablauf in der Rückwand
Entsprechend Bauhygienischer Stellungnahme vom 11.02.2021 wird empfohlen, Waschtische mit Ablauf in der Rückwand einzubauen. Hierfür würden Mehrkosten in Höhe von ca. 550 € netto pro Waschplatz entstehen (S. Kostenberechnung).
KG 412: Wasseranlagen
Trinkwasserversorgung
Die Versorgung des Gebäudes erfolgt aus dem vorhandenen Trinkwassernetz des Krankenhauses.
Die Trinkwasserversorgung für das Gebäude berücksichtigt die Löschwasserversorgung über Wandhydranten mittels Druckerhöhungsanlage im Gebäude. Gemäß Brandschutzkonzept werden Entnahmestellen in Teilen umgesetzt.
In 2016 ist eine Sanierung des gesamten Trinkwassernetzes erfolgt. Die Dimensionierung wurde rechnerisch überprüft. Die Strangleitungen sind ausreichend dimensioniert, so dass die neu entstehenden Nasszellen hier angeschlossen werden können, ohne die Strang- und Verteilleitungen erweitern zu müssen.
In Teilbereichen werden sanitäre Einrichtungen zurückgebaut einschl. der Anschlussleitungen bis zu den Steigleitungen, um Stagnation zu vermeiden.
Vor der Unterbrechung oder dem Stilllegen von Leitungen und Leitungsabschnitten wird die Funktion der Anlagen gemeinsam mit dem Nutzer abgestimmt.

Trinkwarmwasserversorgung
Die TWW-Bereitung erfolgt zentral aus der bestehenden Zentrale im Tiefkeller.
Die Steuerung der Speicherladung ermöglicht den automaischen Schaltzyklus zur Legionellenprophylaxe.
Auch die Warmwasser-Strangleitungen wurden bzgl. Ihrer Dimension überprüft und sind für die Anbindung der neuen Nasszellen ausreichend.

Trinkwarmwasserzirkulation
Die Trinkwarmwasserzirkulation ist, wie die Trinkwarmwasserversorgung, zentral zugeordnet und erfolgt mittels Umwälzpumpen.
Zum Strangabgleich werden automatische, thermostatisch arbeitende Strangarmaturen eingesetzt.

Dämmung
An im Untergeschoss vorhandenen Rohrleitungen werden nach Erfordernis Dämmarbeiten vorgenommen, ebenso in Bereichen, in denen an das vorhandene Rohrnetz angeschlossen wird bzw. an denen Änderungen erfolgen.
Die Dämmung der Trinkwasserleitungen erfolgt nach den Anforderungen der EnEV. Abweichend hierzu sind die kaltgehenden Trinkwasserleitungen mit einer Mindestdämmung von 20 mm Dämmdicke auszuführen. Als Dämmung wird eine alukaschierte Mineralfaser mit diffusionsdichter aluminiumkaschierter Folie aufgebracht, die im sichtbaren, nicht stoßgefährdeten Bereichen mit einer Kunststofffolie geschützt werden. Innerhalb stoßgefährdeter Bereiche (Zentralen) und bis 2m über Fußboden wird die Dämmung mit einer Blechummantelung geschützt.

Leitungswerkstoffe - Abweichung vom Leitungswerkstoff Edelstahl
Der Wechsel von Leitungswerkstoffen ist zu vermeiden. Sofern aus technischen Gründen ein Wechsel des Werkstoffes erforderlich ist, werden geeignete und zugelassene Systeme verwendet.

Leitungen innerhalb des Fußbodenaufbaus
Die Anordnung von Leitungen innerhalb des Fußbodenaufbaus ist zu vermeiden. Sofern aus technischen Gründen ein Verzug innerhalb des Fußbodenaufbaus erforderlich ist sind geeignete und zugelassene Systeme mit Leitungen in Schutzrohren zu verwenden. Anforderungen an die Wärmedämmung nach ENEV sind einzuhalten.

Zähleinrichtungen
- im Bestand vorhanden, keine Maßnahmen -

Anschlüsse an Geräte und Rohrleitungen
Erforderliche Anschlüsse an Wasserleitungen zur Versorgung von zu liefernden oder beigestellten Einrichtungen sind in den Kosten enthalten.

Rohrleitungsdurchführungen
Leitungsdurchführungen in Wänden und Decken (z.B. der Bodenplatte oder von Außenwänden)  sind  auch entsprechend der Anforderungen an die Wasserundurchlässigkeit auszuführen.

Armaturen
Armaturen sind für einen sicheren und geordneten Betrieb der Anlagen unabhängig von den darstellenden Planungsunterlagen einzubauen.
o Absperr- und Verteilerarmaturen
o Sicherungs-und Regelarmaturen
o Regulier-und Messarmaturen
o Armaturen für Hygienesysteme
o Unterputzarmaturen
o Absperr-Wasserzähler-Kombinationen
o Entleerungs- und Entlüftungsarmaturen
o Probenahmestellen

Die Waschplätze werden gemäß Hygienegutachten letzte Fassung mit Desinfektionsmittelspendern ausgestattet.

Außenarmaturen
- im Rahmen der Sanierung nicht vorgesehen -

Befestigungsvorrichtungen an oder in Trockenbauwänden
Für die Befestigung von Leitungsinstallationen sind tragende Unterkonstruktionen vorzusehen. Gleiches gilt für die Befestigung von Einrichtungsgegenständen.
Becken, Waschtische, WC, Urinale oder hoch belastbare Gegenstände sind mit speziellen Fertigteilen - selbsttragendendes Installationsgerüst/-Gestell - zu befestigen.

*Hinweis: Hinweise zur Kalkulation*
Hinweise zur Kalkulation

Dieses Leistungsverzeichnis legt die Grundlage für die Angebotserstellung zur Verlegung von Rohrleitungen dar. Es enthält alle Positionen, die für eine vollständige, fachgerechte und wirtschaftliche Installation erforderlich sind. Ziel ist es, eine transparente und vergleichbare Kalkulation zu ermöglichen, die sowohl Material- als auch Montageleistungen umfasst.

Die Angebotskalkulation muss sämtliche Leistungen berücksichtigen, die bei der Rohrleitungsverlegung anfallen. Dazu gehören insbesondere:

Lieferung und Einbau der Rohre in den angegebenen Werkstoffen und Nennweiten

Alle notwendigen Verbindungselemente (Muffen, Flansche, Übergangsstücke, Dichtungen)

Befestigungssysteme und Halterungen zur Einhaltung der vorgegebenen Abstände und Lastgrenzen

Abdichtungs- und Korrosionsschutzmaßnahmen

Zwischenlagerung, Schutzfolien und Verpackungsmaterial für alle Komponenten

Bei der Mengenansatzbildung sind darüber hinaus folgende Punkte zu beachten:

Längen-, Winkel- und Bogenberechnungen stets inkl. Verschnitt und Toleranzen erfassen

Höhenversätze, Steigleitungen und Durchbruchsbereiche mit Mehraufwand bepreisen

Anschluss- und Prüfbohrungen für Leckagekontrollen sowie Dichtprüfungen einplanen

Montagedienstleistungen wie Schweißen, Schraubarbeiten, Justage und Funktionsprüfung gesondert ausweisen

Nicht im Umfang enthalten sind Erdarbeiten, Gründungsmaßnahmen und notfalls erforderliche Sonderabschnitte (z. B. Spezialdichtungen bei aggressiven Medien), sofern sie nicht ausdrücklich als Position aufgeführt sind.

Arbeiten im laufenden Krankenhausbetrieb

Arbeiten in einem im Betrieb befindlichen Krankenhaus erfordern eine besonders sorgfältige Planung und Kostenerfassung. Störungsfreie Abläufe der medizinischen Versorgung, strenge Hygiene- und Infektionsschutzvorgaben sowie der Schutz sensibler Bereiche haben direkten Einfluss auf Zeitaufwand und Aufwandsposten der Kalkulation.

Zeitliche Restriktionen

Berücksichtigung von Nachtruhe- und Wochenendfenstern
Pauschalen für Sonder- und Rufbereitschaftszeiten

Lärm- und Staubschutz

Körperschalldämmung und Maschinenakustik gemäß Krankenhausrichtlinien
Lärmverursachende Installationsarbeiten sind außerhalb der Ruhezeiten durchzuführen und auf ein Minimum zu reduzieren.

Flucht- und Rettungswege

Sicherung und laufende Freihaltung während der Bauphase

Bitte berücksichtigen Sie all diese Zusatzanforderungen in Ihrer Angebotskalkulation.

Hinweise zu Produkten / Positionen und qualitativen Anforderungen an die Lieferung und Ausführung:

Die in Titel 1 (BA1) angegeben Anforderungen an die Produkte, Verbdinungen, Montagen und die vom Bieter angebotenen Produkte / Typen gelten in gleicher Weise für die folgenden Titel, sofern nicht explizit ander angegeben (PKV Zimmer).

### Bereich 1 BA1 - Abwasser-, Wasser-, Gasanlagen

*Hinweis: Bauabschnitt 1*
Bauabschnitt 1

4. Obergeschoss: Pflegestation 3 / 3. Obergeschoss; ADG Chirurgie

#### Abschnitt 1.1 BA1 - Abwasseranlagen

**1.1.10 SML Rohrl. DN 100**
SML Rohrleitungen DN 100, liefern, verlegen und anschließen gemäß SLB Abwasseranlagen.
Menge: 8,000 m

**1.1.20 SML Rohrl. DN 80**
SML Rohrleitungen DN 80, liefern, verlegen gemäß SLB Abwasseranlagen.
Menge: 5,000 m

**1.1.30 SML Rohrl. DN 50**
SML Rohrleitungen DN 50, liefern, verlegen gemäß SLB Abwasseranlagen.
Menge: 5,000 m

**1.1.40 Bögen DN 100**
Bögen DN 100 liefern und montieren gem. Herstellerangaben und Einbauvorschriften für Abwasseranlagen.
Menge: 10,000 Stck

**1.1.50 Bögen DN 80**
Bögen DN 80 liefern und montieren gem. Herstellerangaben und Einbauvorschriften für Abwasseranlagen.
Menge: 4,000 Stck

**1.1.60 Bögen DN 50**
Bögen DN 50 liefern und montieren gem. Herstellerangaben und Einbauvorschriften für Abwasseranlagen.
Menge: 4,000 Stck

**1.1.70 Abzweige DN 100/100**
Abzweige in üblichen Gradstellungen DN 100/100 liefern und montieren gem. Herstellerangaben und Einbauvorschriften für Abwasseranlagen.
Menge: 7,000 Stck

**1.1.80 Abzweige DN 100/70**
Abzweige DN 100/70 liefern und montieren gem. Herstellerangaben und Einbauvorschriften für Abwasseranlagen.
Menge: 12,000 Stck

**1.1.90 Abzweige DN 100/50**
Abzweige DN 100/50 liefern und montieren gem. Herstellerangaben und Einbauvorschriften für Abwasseranlagen.
Menge: 12,000 Stck

**1.1.100 Abzweige DN 80/80**
Abzweige DN 80/80 liefern und montieren gem. Herstellerangaben und Einbauvorschriften für Abwasseranlagen.
Menge: 12,000 Stck

**1.1.110 Abzweige DN 80/50**
Abzweige DN 80/50 liefern und montieren gem. Herstellerangaben und Einbauvorschriften für Abwasseranlagen.
Menge: 12,000 Stck

**1.1.120 Übergangsstücke DN 100/DN 80**
Übergangsstücke DN 100/DN 80 liefern und montieren gem. Herstellerangaben und Einbauvorschriften für Abwasseranlagen.
Menge: 12,000 Stck

**1.1.130 Übergangsstücke DN 100/DN 50**
Übergangsstücke DN 100/DN 50 liefern und montieren gem. Herstellerangaben und Einbauvorschriften für Abwasseranlagen.
Menge: 12,000 Stck

**1.1.140 Übergangsstücke DN 80/DN 50**
Übergangsstücke DN 80/DN 50 liefern und montieren gem. Herstellerangaben und Einbauvorschriften für Abwasseranlagen.
Menge: 12,000 Stck

**1.1.150 Enddeckel DN 100**
Enddeckel DN 100 liefern und montieren gem. Herstellerangaben und Einbauvorschriften für Abwasseranlagen.
Menge: 12,000 Stck

**1.1.160 Enddeckel DN 80**
Enddeckel DN 80 liefern und montieren gem. Herstellerangaben und Einbauvorschriften für Abwasseranlagen.
Menge: 12,000 Stck

**1.1.170 Enddeckel DN 50**
Enddeckel DN 50 liefern und montieren gem. Herstellerangaben und Einbauvorschriften für Abwasseranlagen.
Menge: 12,000 Stck

**1.1.180 System Verbinder DN 100**
System Verbinder DN 100 liefern und montieren gem. Herstellerangaben und Einbauvorschriften für Abwasseranlagen.
Menge: 60,000 Stck

**1.1.190 System Verbinder DN 80**
System Verbinder DN 80 liefern und montieren gem. Herstellerangaben und Einbauvorschriften für Abwasseranlagen.
Menge: 110,000 Stck

**1.1.200 System Verbinder DN 50**
System Verbinder DN 50 liefern und montieren gem. Herstellerangaben und Einbauvorschriften für Abwasseranlagen.
Menge: 100,000 Stck

**1.1.210 Objektanschlußbogen 90° DN 50**
Objektanschlußbogen 90° DN 50 liefern und montieren gem. Herstellerangaben und Einbauvorschriften für Abwasseranlagen.
Menge: 8,000 Stck

**1.1.220 Objektanschlußbogen 90° DN 80**
Objektanschlußbogen 90° DN 80 liefern und montieren gem. Herstellerangaben und Einbauvorschriften für Abwasseranlagen.
Menge: 6,000 Stck

**1.1.230 Objektanschlußbogen 90° DN 100**
Objektanschlußbogen 90° DN 100 liefern und montieren gem. Herstellerangaben und Einbauvorschriften für Abwasseranlagen.
Menge: 7,000 Stck

**1.1.240 Konfix-Verbindungen DN 100**
Konfix-Verbindungen DN 100 liefern und montieren gem. Herstellerangaben und Einbauvorschriften für Abwasseranlagen.
Menge: 8,000 Stck

**1.1.250 Konfix-Verbindungen DN 80**
Konfix-Verbindungen DN 80 liefern und montieren gem. Herstellerangaben und Einbauvorschriften für Abwasseranlagen.
Menge: 4,000 Stck

**1.1.260 Konfix-Verbindungen DN 50**
Konfix-Verbindungen DN 50 liefern und montieren gem. Herstellerangaben und Einbauvorschriften für Abwasseranlagen.
Menge: 4,000 Stck

**1.1.270 Fallrohrstützen Guß-Abwasserleitung DN 100**
Fallrohrstützen für Guß-Abwasserleitung mit Auflegering DN 100 liefern und montieren gem. Herstellerangaben und Einbauvorschriften für Abwasseranlagen.
Menge: 6,000 Stck

**1.1.280 HT Rohrl. DN 100**
HT Rohrleitungen DN 100 liefern, verlegen nach den gültigen Normen und Vorschriften. Abwasseranlagen.
Menge: 10,000 m

**1.1.290 HT Rohrl. DN 80**
HT Rohrleitungen DN 80 liefern, verlegen nach den gültigen Normen und Vorschriften. Abwasseranlagen.
Menge: 5,000 m

**1.1.300 HT Rohrl. DN 50**
HT Rohrleitungen DN 50 liefern, verlegen nach den gültigen Normen und Vorschriften. Abwasseranlagen.
Menge: 5,000 m

**1.1.310 HT Bögen DN 100**
HT Bögen DN 100 liefern und montieren gem. Herstellerangaben und Einbauvorschriften für Abwasseranlagen.
Menge: 10,000 Stck

**1.1.320 HT Bögen DN 80**
HT Bögen DN 80 liefern und montieren gem. Herstellerangaben und Einbauvorschriften für Abwasseranlagen.
Menge: 5,000 Stck

**1.1.330 HT Bögen DN 50**
HT Bögen DN 50 liefern und montieren gem. Herstellerangaben und Einbauvorschriften für Abwasseranlagen.
Menge: 5,000 Stck

**1.1.340 HT Abzweige DN 100/100**
HT Abzweige DN 100/100 liefern und montieren gem. Herstellerangaben und Einbauvorschriften für Abwasseranlagen.
Menge: 5,000 Stck

**1.1.350 HT Abzweige DN 100/80**
HT Abzweige DN 100/80 liefern und montieren gem. Herstellerangaben und Einbauvorschriften für Abwasseranlagen.
Menge: 5,000 Stck

**1.1.360 HT Abzweige DN 100/50**
HT Abzweige DN 100/50 liefern und montieren gem. Herstellerangaben und Einbauvorschriften für Abwasseranlagen.
Menge: 2,000 Stck

**1.1.370 HT Übergangsstücke DN 100**
HT Übergangsstücke DN 100 liefern und montieren gem. Herstellerangaben und Einbauvorschriften für Abwasseranlagen.
Menge: 5,000 Stck

**1.1.380 HT Übergangsstücke DN 80**
HT Übergangsstücke DN 80 liefern und montieren gem. Herstellerangaben und Einbauvorschriften für Abwasseranlagen.
Menge: 5,000 Stck

**1.1.390 HT Übergangsstücke DN 50**
HT Übergangsstücke DN 50 liefern und montieren gem. Herstellerangaben und Einbauvorschriften für Abwasseranlagen.
Menge: 2,000 Stck

**1.1.400 PE-Rohr DN100, hochschalldämmend, Lieferung und Verlegung.**
Lieferung und fachgerechte Verlegung eines schalldämmenden Rohrsystems aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage der Rohre in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 30,000 m

**1.1.410 PE-Rohr DN80, hochschalldämmend, Lieferung und Verlegung.**
PE-Rohr DN80, hochschalldämmend, Lieferung und Verlegung.

Wie vor, jedoch DN80
Menge: 20,000 m

**1.1.420 PE-Rohr DN50, hochschalldämmend, Lieferung und Verlegung.**
PE-Rohr DN50, hochschalldämmend, Lieferung und Verlegung.

Wie vor, jedoch DN50
Menge: 20,000 m

**1.1.430 PE-Bogen DN100, hochschalldämmend**
PE-Bogen DN100, hochschalldämmend

Lieferung und fachgerechte Verlegung eines schalldämmenden Rohrbogens aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Rohrbogens  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 30,000 Stck

**1.1.440 PE-Bogen DN80, hochschalldämmend**
PE-Bogen DN80, hochschalldämmend

Wie vor, jedoch DN80
Menge: 15,000 Stck

**1.1.450 PE-Bogen DN50, hochschalldämmend**
Menge: 15,000 Stck

**1.1.460 PE-Abzweig DN100 / 100, hochschalldämmend**
PE-Abzweig DN100 / 100, hochschalldämmend

Lieferung und fachgerechte Verlegung eines schalldämmenden Abzweigs aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Abzweigs  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 10,000 Stck

**1.1.470 PE-Abzweig DN100 / 80, hochschalldämmend**
Menge: 10,000 Stck

**1.1.480 PE-Abzweig DN100 / 50, hochschalldämmend**
Menge: 5,000 Stck

**1.1.490 PE-Übergangsstück DN100/80, hochschalldämmend**
PE-Übergangsstück DN100, hochschalldämmend

Lieferung und fachgerechte Verlegung eines schalldämmenden Übergangsstücks aus Polyethylen (PE), Nenndurchmesser DN 100 / 80, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Abzweigs  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 10,000 Stck

**1.1.500 PE-Übergangsstück DN100/50, hochschalldämmend**
PE-Übergangsstück DN50, hochschalldämmend

wie vor, jedoch DN100/80
Menge: 8,000 Stck

**1.1.510 PE-Übergangsstück DN80/50, hochschalldämmend**
PE-Übergangsstück DN80, hochschalldämmend

wie vor, jedoch DN80/50
Menge: 5,000 Stck

**1.1.520 Brandschutz-Verbinder DN 100**
Brandschutz-Verbinder DN 100 liefern und montieren gem. Herstellerangaben und Einbauvorschriften für Abwasseranlagen.
Menge: 6,000 Stck

**1.1.530 Bodeneinläufe Dusche DN 70**
Duschenbodeneinlauf DN 70 aus korrosionsbeständigem Material (Edelstahl), geeignet für den Einbau in bodengleiche Duschbereiche. Einlaufkörper mit waagerechtem oder senkrechtem Abgang DN 70 gemäß Planung. Geruchsverschluss gemäß DIN EN 1253, herausnehmbar zur Reinigung. Ablaufleistung mindestens gemäß DIN EN 1253 für Duscheinläufe nachzuweisen.

Der Einlauf ist werkseitig mit einer umlaufenden Abdichtmanschette bzw. Klebeflansch zur Anbindung an die Verbundabdichtung nach DIN 18534 ausgestattet. Rost/Abdeckung rutschhemmend, höhenverstellbar und passend zum Bodenbelag (Fliesen, Feinsteinzeug o. ä.).

Lieferumfang / Zubehörteile
- Geruchsverschluss (herausnehmbar) mit Brandschottung
- Abdichtmanschette bzw. Dichtflansch zur Anbindung an die Verbundabdichtung
- Höhenverstellbarer Aufsatzrahmen
- Rost/Abdeckung aus Edelstahl oder verchromtem Stahl, rutschhemmend
- Schutzdeckel für die Bauphase
- Anschlussstutzen DN 70

Befestigungsmaterial und Montageset
- Schallschutzset gemäß DIN 4109 (falls gefordert)
Anforderungen / Ausführung
Einbau gemäß Herstellerangaben und den allgemein anerkannten Regeln der Technik
Abdichtung gemäß DIN 18534, Lastfall nach Planung
Ablaufleistung nach DIN EN 1253 nachzuweisen
Sichere Anbindung an die Entwässerungsleitung DN 70
Höhenjustierung des Aufsatzrahmens passend zum Bodenaufbau

Dichtheitsprüfung nach Fertigstellung

Reinigung und Übergabe in betriebsbereitem Zustand
Menge: 6,000 Stck

**1.1.540 Rohrschelle Stahl verz L bis 0,5m DN100**
Rohraufhängung als Rohrschelle, aus verzinktem Stahl, mit Gummimetallfederelement, mit schalldämmenden Einlagen, Anforderungen entsprechend DIN 4109-1, Länge Aufhängung bis 0,5 m, Befestigung mit Gewindestäben, mit bauaufsichtlich zugelassenen Dübeln, einschl. Bohrarbeiten, DN 100.
Menge: 50,000 Stck
Leistungsbereichkatalog: 042

**1.1.550 Rohrschelle Stahl verz L bis 0,5m DN80**
Rohraufhängung als Rohrschelle, aus verzinktem Stahl, mit Gummimetallfederelement, mit schalldämmenden Einlagen, Anforderungen entsprechend DIN 4109-1, Länge Aufhängung bis 0,5 m, Befestigung mit Gewindestäben, mit bauaufsichtlich zugelassenen Dübeln, einschl. Bohrarbeiten, DN 80.
Menge: 40,000 Stck
Leistungsbereichkatalog: 042

**1.1.560 Rohrschelle Stahl verz L bis 0,5m DN50**
Rohraufhängung als Rohrschelle, aus verzinktem Stahl, mit Gummimetallfederelement, mit schalldämmenden Einlagen, Anforderungen entsprechend DIN 4109-1, Länge Aufhängung bis 0,5 m, Befestigung mit Gewindestäben, mit bauaufsichtlich zugelassenen Dübeln, einschl. Bohrarbeiten, DN 50.
Menge: 40,000 Stck
Leistungsbereichkatalog: 042

**1.1.570 Kondensatentwässerung**
Herstellen des Kondensatanschlusses am Lüftungsgerät in Außenaufstellung. Anschluss an den werksseitigen Kondensatablaufstutzen des Geräts, einschließlich aller erforderlichen Übergangsstücke, Dichtungen und Befestigungselemente. Ausführung gemäß Herstellerangaben des Lüftungsgeräts sowie den allgemein anerkannten Regeln der Technik.

Der Anschluss ist so herzustellen, dass ein dauerhaft freier Ablauf gewährleistet ist. Einbau eines geeigneten Kondensatsiphons bzw. Geruchsverschlusses gemäß Herstelleranforderung.

Leistungsumfang:

Anschlussstück DN 50

Übergangsmuffen und Dichtungen

Kondensatsiphon/Geruchsverschluss

Befestigungsmaterial

Funktionsprüfung
Menge: 1,000 Stck

**1.1.580 Kondensatleitung DN 50 aus PE-H**
Kondensatleitung DN 50 aus PE-HD, schwarz, schlagzäh, UV-beständig und für Außenverlegung geeignet. Verlegung vom Kondensatanschluss des Lüftungsgeräts bis zum vorgesehenen Einleitpunkt gemäß Planung. Leitung mit dauerhaftem Gefälle gemäß DIN EN 12056.

Die Leitung ist vollständig mit einer witterungsbeständigen Wärmedämmung zu versehen, um Frostschäden zu vermeiden. Befestigung mit korrosionsbeständigen Rohrschellen und Konsolen.

Leistungsumfang:

PE-HD Rohr DN 50

Formteile (4 Bögen, 1 Übergang auf DN 100)

Witterungsbeständige Rohrdämmung (UV-fest)

Befestigungsschellen und Konsolen

Montage gemäß DIN 1986-100 und DIN EN 12056

Dichtheits- und Funktionsprüfung
Menge: 15,000 m

**1.1.590 Anschlusses der Kondensatleitung**
Herstellen des Anschlusses der Kondensatleitung DN 50 an die vorhandene Entwässerungseinrichtung (Sammelleitung DN100). Einschließlich aller Übergänge und Abdichtungen. Sicherstellung eines freien Ablaufes und ordnungsgemäßer Einleitung gemäß DIN 1986-100.

Leistungsumfang:

Anschlussformteile DN 50

Abdichtung und Befestigung

Funktionsprüfung
Menge: 1,000 Stck

**1.1.600 Begleitheizung**
Liefern und Montieren einer selbstregulierenden elektrischen Begleitheizung zur Frostsicherung der Kondensatleitung DN 50 im Außenbereich. Montage unter der Rohrdämmung, einschließlich aller erforderlichen Anschlussleitungen, Endabschlüsse und Befestigungselemente. Temperaturregelung über Thermostat oder integrierte Regeltechnik.

Ausführung gemäß VDE-Vorschriften und Herstellerangaben.

Leistungsumfang:

Selbstregulierendes Heizband

Anschluss- und Endabschlussset

Thermostat

Montage unter der Dämmung
Menge: 15,000 m

**Ausführungsbeschreibung 7 Beschreibung Brandschutzmaßnahmen**
*Ausführungsbeschreibung Brandschottungen*
Ausführungsbeschreibung Brandschottungen
Brandschutzwand- und Deckendurchführung F 90 SML-Rohr
Brandschott in Wänden:

Die Abschottung von SML-Abwasserleitungen in Mauerwerkswänden ist als zugelassenes Brandschutzsystem gemäß DIN 4102, DIN EN 13501, MLAR/LAR sowie der jeweiligen allgemeinen bauaufsichtlichen Zulassung (abZ) oder ETA des eingesetzten Systems auszuführen. Die Abschottung muss die Feuerwiderstandsklasse der durchdrungenen Wand (z. B. F90-A) vollständig wiederherstellen.

Die verwendeten Brandschutzsysteme müssen für nichtbrennbare Rohrleitungen aus Gusseisen (SML) zugelassen sein und die erforderliche Klassifizierung (z. B. EI 90) nachweisen.

Aufbau und Materialien
Verwendung eines zugelassenen Brandschutzsystems für SML-Rohre, bestehend aus z. B. Brandschutzmanschetten, Brandschutzbandagen, Mörtelschotts oder Kombischotts gemäß Herstellerangaben.

Die Mauerwerkswand muss die Mindestdicke und Baustoffklasse gemäß Zulassung erfüllen.

Die Rohrdurchführung ist so herzustellen, dass keine unzulässigen Hohlräume verbleiben.

Ringspalt zwischen Rohr und Wand gemäß Zulassung mit Brandschutzmörtel, Brandschutzmasse oder Mineralfaser verschließen.

Bei Manschettensystemen: Montage der Manschette beidseitig oder einseitig, abhängig von der Zulassung.

Sicherstellung der mechanischen Entkopplung gemäß SML-Montagevorschriften (z. B. Gleit- und Festpunkte).

Keine brennbaren Materialien im Bereich der Abschottung zulässig.

Montageanforderungen
Herstellung der Kernbohrung oder Mauerdurchführung gemäß Planung.

Reinigung der Öffnung und des Rohrbereichs vor Montage.

Einbau der Brandschutzkomponenten exakt nach Hersteller-Montageanleitung.

Sicherstellung der vollständigen Umschließung des Rohres durch das Abschottungssystem.

Befestigung der Manschetten mit zugelassenen Dübeln/Schrauben.

Einhaltung der Mindestabstände zu anderen Leitungen und Abschottungen gemäß Zulassung.

Keine Beschädigung der SML-Rohrbeschichtung; ggf. Korrosionsschutz ausbessern.

Dokumentation der verwendeten Produkte (Typ, Hersteller, Zulassung).

Brandschott durch Decken:
Anforderungen an das Bauteil und die Klassifizierung
Betondecken müssen in ihrer Feuerwiderstandsklasse durch die Abschottung vollständig wiederhergestellt werden. Für SML-Rohre (nicht brennbar, Baustoffklasse A1) sind zugelassene Abschottungssysteme einzusetzen, die für massive Decken geeignet sind. Die Mindestdicke der Decke muss der Zulassung entsprechen (typisch = 300 mm).

Die Abschottung muss die Klassifizierung EI 90 oder entsprechend der Planung erfüllen.

Ausführung der Rohrdurchführung

Sicherstellung, dass das SML-Rohr mittig in der Öffnung geführt wird.

Ringspalt zwischen Rohr und Decke gemäß Zulassung füllen (Brandschutzmörtel).

Montage der Manschette(n) beidseitig.

Befestigung mit zugelassenen Dübeln und Schrauben.

Keine brennbaren Materialien im Bereich der Abschottung zulässig.

Sicherstellung der mechanischen Entkopplung gemäß SML-Montagevorschriften (Gleitpunkte, Festpunkte).

**1.1.610 Brandschutzmanschetten Misch SML/PVC DN 100**
Brandschutzmanschetten Misch SML/PVC DN 100 liefern und montieren gem. Herstellerangaben und Einbauvorschriften für Abwasseranlagen.
Menge: 6,000 Stck

**1.1.620 Brandschutzmanschetten Misch SML/PVC DN 80**
Brandschutzmanschetten Misch SML/PVC DN 80 liefern und montieren gem. Herstellerangaben und Einbauvorschriften für Abwasseranlagen.
Menge: 4,000 Stck

**1.1.630 Brandschutzmanschetten Misch SML/PVC DN 50**
Brandschutzmanschetten Misch SML/PVC DN 50 liefern und montieren gem. Herstellerangaben und Einbauvorschriften für Abwasseranlagen.
Menge: 4,000 Stck

**1.1.640 Brandschott SML DN 100**
Brandschott SML DN 100 liefern und montieren gem. Herstellerangaben und Einbauvorschriften für Abwasseranlagen.
Menge: 6,000 Stck

**1.1.650 Brandschott SML DN 80**
Brandschott SML DN 80 liefern und montieren gem. Herstellerangaben und Einbauvorschriften für Abwasseranlagen.
Menge: 4,000 Stck

**1.1.660 Brandschott SML DN 50**
Brandschott SML DN 50 liefern und montieren gem. Herstellerangaben und Einbauvorschriften für Abwasseranlagen.
Menge: 4,000 Stck

#### Abschnitt 1.2 BA1 - Wasseranlagen

**1.2.10 Absperrventil DN 15**
Kugelhahn, für Trinkwasserleitung DIN 1988-200, mit Pressmuffe, DN 15, Nenndruck 1 MPa (10 bar), Durchgangsform, Gehäuse aus Rotguss, einschl. Knebel.
liefern und montieren gem. Herstellerangaben und Einbauvorschriften für Wasseranlagen.
Menge: 12,000 Stck

**1.2.20 Absperrventil DN 20**
Absperrventil
wie vor, jedoch DN 20
liefern und montieren gem. Herstellerangaben und Einbauvorschriften für Wasseranlagen.
Menge: 4,000 Stck

**1.2.30 Absperrventil DN 25**
Absperrventil
wie vor, jedoch DN 25
liefern und montieren gem. Herstellerangaben und Einbauvorschriften für Wasseranlagen.
Menge: 4,000 Stck

**1.2.40 Wasserseitige Anschlüsse**
Wasserseitige Anschlüsse an bauseitig gestellte Geräte liefern und montieren gem. Herstellerangaben und Einbauvorschriften für Wasseranlagen.
Menge: 1,000 Stck

**Ausführungsbeschreibung 8 Ausführungsbeschreibung Kupferrohre**
*Kupferrohre - Pressverbinder*
Kupferrohre

Kupferrohre müssen den Anforderungen der DIN EN 1057 entsprechen und für Trinkwasserinstallationen zugelassen sein. Zulässige Ausführungen sind hart, halbhart oder weich, abhängig von der Verlegeart. Die Rohre müssen frei von Beschädigungen, Verunreinigungen und Korrosionsansätzen sein.

Für die Trinkwasserhygiene gelten die Vorgaben der Trinkwasserverordnung, der DIN 1988-200, DIN EN 806 und der DVGW-Arbeitsblätter (insbesondere W 551, W 553).

Presssystem und Fittings
Die Verbindung erfolgt ausschließlich über ein zugelassenes Presssystem mit DVGW-Zulassung (Kennzeichnung z. B. „DW“). Pressfittings bestehen aus Kupfer oder Rotguss/Bronze und sind mit geeigneten O-Ringen (EPDM oder systemabhängig) ausgestattet.

Wesentliche Anforderungen:

Pressfittings müssen eindeutig zum Rohrsystem passen (Systembindung).

Fittings müssen eine unverpresst undicht-Funktion besitzen.

O-Ringe dürfen nicht beschädigt oder verschmutzt werden.

Keine Mischung unterschiedlicher Presssysteme.

Verlegung und Befestigung
Die Verlegung erfolgt gemäß DIN 1988, DIN EN 806, DVGW W 534 und den Herstellerangaben.

Wichtige Punkte:

Rohrführung spannungsfrei, mit geeigneten Fest- und Gleitpunkten.

Befestigung mit schallentkoppelten Rohrschellen gemäß DIN 4109.

Einhaltung der Mindestabstände zu anderen Leitungen (Wärmequellen, Elektro).

Schutz gegen mechanische Beschädigung, insbesondere in Schächten und Durchführungen.

Bei Unterputz- oder Estrichverlegung: Schutzrohre oder Ummantelung verwenden.

Pressvorgang
Der Pressvorgang erfolgt mit zugelassenen Pressmaschinen und Pressbacken des jeweiligen Systems.

Ablauf:

Rohr rechtwinklig schneiden, entgraten und kalibrieren.

Rohrenden reinigen, keine Schmiermittel verwenden.

Fitting vollständig aufschieben, Markierung setzen.

Pressung mit passender Kontur (z. B. M-Kontur, V-Kontur) durchführen.

Sichtkontrolle jeder Pressstelle.

Dichtheitsprüfung nach Fertigstellung gemäß DIN EN 806-4.

Korrosionsschutz und Wasserbeschaffenheit
Kupfer ist für Trinkwasser geeignet, sofern die Wasserbeschaffenheit den Anforderungen entspricht:

pH-Wert = 7,4 oder

pH-Wert = 7,0 bei TOC < 1,5 mg/l.

Bei abweichenden Werten sind alternative Werkstoffe vorzusehen.

Weitere Schutzmaßnahmen:

Keine direkte Verbindung mit verzinktem Stahl (Gefahr der Kontaktkorrosion).

Bei Mischinstallationen: Kupfer immer nach verzinktem Stahl in Fließrichtung.

Schutz vor äußeren korrosiven Einflüssen (z. B. chlorhaltige Umgebungsluft).

**1.2.50 Trinkw. Leitung 15 × 1 mm**
Trinkwasserleitung Kupferrohr 15 × 1 mm liefern, verlegen nach den gültigen Normen und Vorschriften. Wasseranlagen.
Menge: 20,000 m

**1.2.60 Trinkw. Leitung 18 × 1 mm**
Trinkwasserleitung Kupferrohr 18 × 1 mm liefern, verlegen nach den gültigen Normen und Vorschriften. Wasseranlagen.
Menge: 185,000 m

**1.2.70 Trinkw. Leitung 22 × 1 mm**
Trinkwasserleitung Kupferrohr 22 × 1 mm liefern, verlegen nach den gültigen Normen und Vorschriften. Wasseranlagen.
Menge: 20,000 m

**1.2.80 Trinkw. Leitung 28 × 1,5 mm**
Trinkwasserleitung Kupferrohr 28 × 1,5 mm liefern, verlegen nach den gültigen Normen und Vorschriften. Wasseranlagen.
Menge: 10,000 m

**1.2.90 Kupferrohr Formteil 15 × 1 mm, Abzweig**
Kupferrohr Formteil 15 × 1 mm als Abzweig liefern und montieren gem. Herstellerangaben und Einbauvorschriften für Wasseranlagen.
Menge: 5,000 Stck

**1.2.100 Kupferrohr Formteil 15 × 1 mm, Bogen**
Kupferrohr Formteil 15 × 1 mm als Bogen 90°
liefern und montieren gem. Herstellerangaben und Einbauvorschriften für Wasseranlagen.
Menge: 5,000 Stck

**1.2.110 Kupferrohr Formteil 18 × 1 mm, Abzweig**
Kupferrohrrohr Formteil 18 × 1 mm als Abzweig
liefern und montieren gem. Herstellerangaben und Einbauvorschriften für Wasseranlagen.
Menge: 75,000 Stck

**1.2.120 Kupferrohr Formteil 18 × 1 mm, Bogen**
Kupferrohr Formteil 18 × 1 mm, Bogen 90°
Menge: 75,000 Stck

**1.2.130 Kupferrohr Formteil 22 × 1 mm, Abzweig**
Kupferrohrrohr Formteil 22 × 1 mm liefern und montieren gem. Herstellerangaben und Einbauvorschriften für Wasseranlagen.
Menge: 5,000 Stck

**1.2.140 Kupferrohr Formteil 22 × 1 mm, Bogen**
Menge: 5,000 Stck

**1.2.150 Kupferrohr Formteil 28 × 1,5 mm, Abzweig**
Kupferrohr Formteil 28 × 1,5 mm liefern und montieren gem. Herstellerangaben und Einbauvorschriften für Wasseranlagen.
Menge: 5,000 Stck

**1.2.160 Kupferrohr Formteil 28 × 1,5 mm, Bogen**
Kupferrohr Formteil 28 × 1,5 mm, Bogen 90°
Menge: 5,000 Stck

**1.2.170 Übergangsverschraubung Pressfitting Kupfer TW AD 15mm**
Übergangsverschraubung als Pressfitting, aus Kupfer, für Rohrleitung aus Kupferrohr DIN EN 1057, nahtlos, für Trinkwasser DIN 1988-200, Außendurchmesser 15 mm.
Menge: 6,000 Stck
Leistungsbereichkatalog: 042
DIN276-1_08: 412

**1.2.180 Übergangsverschraubung Pressfitting Kupfer TW AD 18mm**
Übergangsverschraubung als Pressfitting, aus Kupfer, für Rohrleitung aus Kupferrohr DIN EN 1057, nahtlos, für Trinkwasser DIN 1988-200, Außendurchmesser 18 mm.
Menge: 6,000 Stck
Leistungsbereichkatalog: 042
DIN276-1_08: 412

**1.2.190 Übergangsverschraubung Pressfitting Kupfer TW AD 22mm**
Übergangsverschraubung als Pressfitting, aus Kupfer, für Rohrleitung aus Kupferrohr DIN EN 1057, nahtlos, für Trinkwasser DIN 1988-200, Außendurchmesser 22 mm.
Menge: 6,000 Stck
Leistungsbereichkatalog: 042
DIN276-1_08: 412

**1.2.200 Übergangsverschraubung Pressfitting Kupfer TW AD 28mm**
Übergangsverschraubung als Pressfitting, aus Kupfer, für Rohrleitung aus Kupferrohr DIN EN 1057, nahtlos, für Trinkwasser DIN 1988-200, Außendurchmesser 28 mm.
Menge: 6,000 Stck
Leistungsbereichkatalog: 042
DIN276-1_08: 412

**1.2.210 Rohrschelle Stahl verz L bis 0,5m DN15**
Rohraufhängung als Rohrschelle, aus verzinktem Stahl, mit schalldämmenden Einlagen, Anforderungen entsprechend DIN 4109-1, Länge Aufhängung bis 0,5 m, Befestigung mit Gewindestäben, mit bauaufsichtlich zugelassenen Dübeln, einschl. Bohrarbeiten, DN 15.
Menge: 80,000 Stck
Leistungsbereichkatalog: 042

**1.2.220 Rohrschelle Stahl verz L bis 0,5m DN20**
Rohraufhängung als Rohrschelle, aus verzinktem Stahl, mit schalldämmenden Einlagen, Anforderungen entsprechend DIN 4109-1, Länge Aufhängung bis 0,5 m, Befestigung mit Gewindestäben, mit bauaufsichtlich zugelassenen Dübeln, einschl. Bohrarbeiten, DN 20.
Menge: 220,000 Stck
Leistungsbereichkatalog: 042

**1.2.230 Rohrschelle Stahl verz L bis 0,5m DN32**
Rohraufhängung als Rohrschelle, aus verzinktem Stahl, mit schalldämmenden Einlagen, Anforderungen entsprechend DIN 4109-1, Länge Aufhängung bis 0,5 m, Befestigung mit Gewindestäben, mit bauaufsichtlich zugelassenen Dübeln, einschl. Bohrarbeiten, DN 32.
Menge: 50,000 Stck
Leistungsbereichkatalog: 042

**1.2.240 Brandschott R90 DN 32–40**
Brandschott R90 DN 32 bis DN 40 liefern und montieren gem. Herstellerangaben und Einbauvorschriften für Wasseranlagen.
Menge: 8,000 Stck

**1.2.250 Brandschott R90 DN 15–25**
Brandschott R90 DN 15 bis DN 25 liefern und montieren gem. Herstellerangaben und Einbauvorschriften für Wasseranlagen.
Menge: 8,000 Stck

**1.2.260 Profilschiene, verzinkt**
Profilschiene, verzinkt liefern und montieren gem. Herstellerangaben und Einbauvorschriften für Wasseranlagen.
Menge: 20,000 kg

**1.2.270 Probenahmeventil**
Probenahmeventil liefern und montieren gem. Herstellerangaben und Einbauvorschriften für Wasseranlagen.
Menge: 6,000 Stck

*Hinweis: Dämmung von Wasserleitungen BA1*
Dämmung von Trinkwasserleitungen

Normative Grundlagen
Gebäudeenergiegesetz (GEG) Regelt die energetischen Mindestanforderungen an Warmwasserleitungen und Zirkulationsleitungen, insbesondere in unbeheizten Räumen.

DIN 1988-200 (TRWI) Technische Regeln für Trinkwasser-Installationen, Teil 200: Vermeidung von Tauwasserbildung an Kaltwasserleitungen und Wärmeverlusten an Warmwasserleitungen.

DVGW-Arbeitsblatt W 551 Hygieneanforderungen an Trinkwassererwärmungsanlagen, insbesondere Legionellenprophylaxe.

DIN EN 806 (Teile 1–5) Planung, Ausführung, Abnahme und Betrieb von Trinkwasserinstallationen im Gebäude.

VDI 2055 Blatt 1 Wärmeverluste von Gebäuden – Berechnung der Wärmeverluste über Rohrleitungen.

Allgemeine Anforderungen
Vollständige Umhüllung Alle Rohrabschnitte, Armaturen und Formstücke müssen lückenlos gedämmt werden.

Wärmeleitfähigkeit Dämmstoffe mit ? = 0,035 W/(m·K) einsetzen, um Energieverluste gering zu halten.

Brandschutz Dämmmaterialien mindestens in Baustoffklasse A1 (nicht brennbar).

Montage Überlappungen an Stößen = 30 mm; Fugen und Anschlussbereiche fachgerecht mit Klebeband oder Manschetten abdichten.

**Ausführungsbeschreibung 1 Ausführungsbeschreibung Dämmung BA1**
*Beschreibung*
Leistungsbeschreibung für die Dämmung:
Lieferung und fachgerechte Montage von Wärmedämmung für Trinkwasserleitungen gemäß den geltenden Normen und Vorschriften.

Material: Mineralfaser-Dämmschalen mit Alukaschierung

Baustoffklasse: A1 nach DIN EN 13501-1 (nicht brennbar)

Ausführung:

Dämmschalen mit längsseitiger Überlappung und selbstklebender Verschlusslasche

Alukaschierung mit aufgedrucktem Diffusionssperrstreifen

Stöße und Anschlüsse dicht verklebt, durchgehend dampfdiffusionsdicht

Dämmstärken: gemäß EnEV/GEG und den Vorgaben der Trinkwasserinstallation

Verarbeitung:

Montage spannungsfrei und passgenau

Lückenlose Ummantelung der Rohrleitungen, Formteile und Armaturen

Sicherstellung einer durchgehenden Dampfsperre

Besondere Anforderungen:

Hygienisch einwandfreie Ausführung für Trinkwasserleitungen

Keine Beeinträchtigung der Trinkwasserqualität

Einhaltung der einschlägigen DIN-Normen (z. B. DIN 1988, DIN EN 14303)

Leistungsumfang:
Lieferung der Dämmmaterialien
Zuschnitt und Anpassung an die Rohrdimensionen
Montage einschließlich Verklebung und Abdichtung

Dämmung von Armaturen, Formstücken und Rohrdurchführungen

**1.2.280 Dämmung Trinkw. Leitung 15 × 1 mm**
Dämmung Trinkwasserleitung 15 × 1 mm gemäß gültigen Normen und Vorschriften liefern und montieren..
Menge: 20,000 m

**1.2.290 Dämmung Trinkw. Leitung 18 × 1 mm**
Dämmung Trinkwasserleitung 18 × 1 mm gemäß gültigen Normen und Vorschriften liefern und montieren..
Menge: 185,000 m

**1.2.300 Dämmung Trinkw. Leitung 22 × 1 mm**
Dämmung Trinkwasserleitung 22 × 1 mm gemäß gültigen Normen und Vorschriften liefern und montieren..
Menge: 20,000 m

**1.2.310 Dämmung Trinkw. Leitung 28 × 1,5 mm**
Dämmung Trinkwasserleitung 28 × 1,5 mm gemäß gültigen Normen und Vorschriften liefern und montieren..
Menge: 10,000 m

**1.2.320 Dämmung Formteil 18 × 1 mm**
Dämmung Formteil 18 × 1 mm gemäß gültigen Normen und Vorschriften liefern und montieren..
Menge: 150,000 Stck

**1.2.330 Dämmung Formteil 22 × 1 mm**
Dämmung Formteil 22 × 1 mm gemäß gültigen Normen und Vorschriften liefern und montieren..
Menge: 10,000 Stck

**1.2.340 Dämmung Formteil 28 × 1,5 mm**
Dämmung Formteil 28 × 1,5 mm gemäß gültigen Normen und Vorschriften liefern und montieren..
Menge: 10,000 Stck

**1.2.350 Dämmung SML DN 100**
Dämmung SML DN 100 gemäß gültigen Normen und Vorschriften liefern und montieren..
Menge: 8,000 m

**1.2.360 Dämmung SML DN 80**
Dämmung SML DN 80 gemäß gültigen Normen und Vorschriften liefern und montieren..
Menge: 5,000 m

**1.2.370 Dämmung Bögen DN 100**
Dämmung Bögen DN 100 gemäß gültigen Normen und Vorschriften liefern und montieren..
Menge: 10,000 Stck

**1.2.380 Dämmung Bögen DN 80**
Dämmung Bögen DN 80 gemäß gültigen Normen und Vorschriften liefern und montieren..
Menge: 4,000 Stck

**1.2.390 Dämmung Abzweige DN 100**
Dämmung Abzweige DN 100 gemäß gültigen Normen und Vorschriften liefern und montieren..
Menge: 7,000 Stck

**1.2.400 Dämmung Abzweige DN 80**
Dämmung Abzweige DN 80 gemäß gültigen Normen und Vorschriften liefern und montieren..
Menge: 2,000 Stck

*Hinweis: Kennzeichnung*
Kennzeichnung

Die Leitungen sind an den jeweiligen Austritten vor Brandschottungen mit Richtungspfleien und Beschriftung zu kennzeichnen.

**1.2.410 Beschilderung 100 × 60 mm**
Bezeichnungsschilder 100 × 60 mm anbringen nach den gültigen Normen und Vorschriften. Wasseranlagen.
Menge: 6,000 Stck

**1.2.420 Beschilderung 60 × 30 mm**
Bezeichnungsschilder 60 × 30 mm anbringen nach den gültigen Normen und Vorschriften. Wasseranlagen.
Menge: 6,000 Stck

**1.2.430 Beschilderung 40 × 20 mm**
Bezeichnungsschilder 40 × 20 mm anbringen nach den gültigen Normen und Vorschriften. Wasseranlagen.
Menge: 6,000 Stck

**1.2.440 Medienkennzeichnung KW**
Medienkennzeichnung KW anbringen nach den gültigen Normen und Vorschriften. Wasseranlagen.
Menge: 25,000 Stck

*Hinweis: Sanitärobjekte*

**1.2.450 Profilstahl für Sonderbefestigung**
Profilstahl für Sonderbefestigung liefern und montieren gem. Herstellerangaben und Einbauvorschriften für Wasseranlagen.
Menge: 20,000 kg

**1.2.460 Waschtisch 850×480 mm**
Lieferung und Montage eines Waschtisches für die Wandmontage, ohne Überlauf und ohne Hahnloch, in hochwertiger Ausführung.

Abmessungen: ca. 850 × 480 mm
Material: Sanitärkeramik, weiß

Ausführung:
Rechteckige, klare Formgebung
Glatte, porenfreie Oberfläche, leicht zu reinigen
Ohne Überlauf
Ohne Hahnloch (zur Verwendung mit Wandauslaufarmaturen oder freistehenden Armaturen)

Montage:
Wandhängend mit verdeckter Befestigung
Befestigungsmaterial im Lieferumfang enthalten

Normen und Anforderungen:
DIN EN 14688 (Sanitärkeramik – Waschtische)
Einhaltung der einschlägigen Hygiene- und Sicherheitsanforderungen

Leistungsumfang:
Lieferung des Waschtisches
Fachgerechte Montage an den vorgesehenen Wandflächen, silikonieren der Wandfuge mittels weißem Sanitärsilikon
Übergabe betriebsfertig

Hersteller: '....................................................'

Typ: '....................................................'
Menge: 4,000 Stck

**1.2.470 Montageelemente Waschtische**
Montageelemente für Waschtische,  liefern und montieren gem. Herstellerangaben und Einbauvorschriften für Wasseranlagen.
Menge: 4,000 Stck

**1.2.480 Wand-Waschtischarmatur**
Lieferung und Montage einer wandmontierten Waschtischarmatur mit langem Bedienhebel, geeignet für barrierefreie Sanitärräume und den Einsatz in öffentlichen oder medizinischen Einrichtungen.

Armaturentyp: Wandmontierte Einhebel-Waschtischarmatur

Ausführung:
Hochwertige Messingarmatur, verchromt
Langer Bedienhebel (mindestens 140 mm) zur komfortablen und hygienischen Bedienung
Geräuschklasse I nach DIN 4109
Keramische Kartusche mit Temperaturbegrenzung

Strahlregler mit Durchflussbegrenzung gemäß Trinkwasserverordnung

Anschlüsse:
Wandanschluss mit Standardanschluss G 1/2"

DVGW-zugelassene Bauteile

Normen und Anforderungen:
DIN EN 817 (Sanitärarmaturen – Einhebelmischer)
DIN 18040 (Barrierefreies Bauen)
Trinkwasserverordnung (TVO)

Lieferumfang:
Armatur komplett mit Befestigungssatz
Montagematerial
Leistungsumfang:
Lieferung der Armatur
Montage an den vorgesehenen Wandanschlüssen
Anschluss an die vorhandene Trinkwasserinstallation
Funktionsprüfung und Übergabe betriebsfertig

Hersteller: '....................................................'

Typ: '....................................................'
Menge: 4,000 Stck

**1.2.490 Waschtischarmatur mit langem Hebel**
wie vor, jedoch
Waschtischarmatur mit langem Hebel, min. 250 mm liefern und montieren gem. Herstellerangaben und Einbauvorschriften für Wasseranlagen.

Hersteller: '....................................................'

Typ: '....................................................'
Menge: 3,000 Stck

**1.2.500 Unterputzsifon**
Unterputzsifon für Waschtische liefern und montieren gem. Herstellerangaben und Einbauvorschriften für Wasseranlagen.
Menge: 4,000 Stck

**1.2.510 Kristallspiegel 800×1200 mm**
Kristallspiegel ca. 800 × 1200 mm, Hansa, liefern und montieren gem. Herstellerangaben und Einbauvorschriften für Wasseranlagen.
Menge: 4,000 Stck

**1.2.520 Wandhaken**
Wandhaken aus hochwertigem Edelstahl, korrosionsbeständig und für den Einsatz in Patienten- und Pflegebädern geeignet. Oberfläche glatt, hygienisch, leicht zu reinigen und beständig gegen handelsübliche Reinigungs- und Desinfektionsmittel gemäß den Anforderungen in medizinisch genutzten Bereichen.
Die Form ist klar zylindrisch, kompakt und präzise gefertigt. Der Kopf des Hakens ist sanft abgerundet, ohne sichtbare Kanten oder Übergänge. Die sichtbare Front wirkt wie ein kleiner, glänzender Metallpunkt, der sich unaufdringlich und elegant in das Sanitärumfeld eines Patientenbades einfügt. Die verdeckte Befestigung sorgt für eine puristische Optik ohne sichtbare Schrauben.

Funktion und Ausführung
Der Wandhaken dient zur sicheren Aufnahme von Handtüchern, Kleidung oder leichten Pflegeutensilien.
Die Konstruktion muss eine dauerhaft stabile, verwindungsfreie Nutzung gewährleisten.
Die sichtbaren Oberflächen müssen frei von Graten, Poren, scharfen Kanten und Beschädigungen sein.

Montage und Befestigung
Montage an massiven oder geeigneten Leichtbauwänden gemäß Planung.

Befestigung mit korrosionsbeständigen Schrauben und Dübeln, abgestimmt auf den Wandaufbau.

Verdeckte Verschraubung, sodass nach Montage keine Befestigungselemente sichtbar sind.

Positionierung gemäß Ausführungsplanung, insbesondere unter Berücksichtigung der Anforderungen an Barrierefreiheit (z. B. DIN 18040), sofern vorgesehen.

Montagehöhe und Anordnung so wählen, dass eine sichere und ergonomische Nutzung durch Patienten gewährleistet ist.

Hygiene- und Sicherheitsanforderungen
Oberfläche glatt, fugenfrei und desinfektionsmittelbeständig.

Keine Schmutz- oder Feuchtigkeitsnischen im Bereich der Befestigung.

Geeignet für Bereiche mit erhöhten hygienischen Anforderungen (Patientenbad, Pflegebad, Sanitärbereiche im Gesundheitswesen).

Konstruktion ohne hervorstehende scharfkantige Elemente.

Nebenleistungen
Lieferung aller erforderlichen Befestigungsmaterialien.
Bohren, Dübeln, Ausrichten und Endmontage.
Reinigung der Bauteile nach Montage.
Schutz der Oberflächen bis zur Abnahme.
Entsorgung von Verpackungsmaterial.

Hersteller: '....................................................'

Typ: '....................................................'
Menge: 14,000 Stck

**1.2.530 Wandarmatur AP-Dusche**
Lieferung und Montage einer Aufputz-Duscharmatur gemäß DIN-Normen und den anerkannten Regeln der Technik.

Armaturentyp: Aufputz-Duscharmatur, Einhebelmischer

Ausführung:
Hochwertige Messingarmatur, verchromt
Geräuschklasse I nach DIN 4109
Keramische Kartusche mit Temperaturbegrenzung
Rückflussverhinderer integriert
Strahlregler mit Durchflussbegrenzung gemäß Trinkwasserverordnung

Anschlüsse:
Standard-Wandanschluss G 1/2"

DVGW-zugelassene Anschlüsse und Bauteile

Normen und Anforderungen:
DIN EN 817 (Sanitärarmaturen – Einhebelmischer)
Trinkwasserverordnung (TVO)

Lieferumfang:
Armatur komplett mit Rosetten und Montagematerial

Brauseanschluss G 1/2"

Leistungsumfang:
Lieferung der Armatur
Montage an den vorgesehenen Wandanschlüssen
Anschluss an die vorhandene Trinkwasserinstallation
Funktionsprüfung und Übergabe betriebsfertig

Hersteller: '....................................................'

Typ: '....................................................'
Menge: 4,000 Stck

**1.2.540 Montageelemente Duschearmaturen**
Montageelemente für Duschearmaturen,  liefern und montieren gem. Herstellerangaben und Einbauvorschriften für Wasseranlagen.
Menge: 4,000 Stck

**1.2.550 Brausekombination**
Brausekombination mit Brausestange, Brauseschlauch und Handbrause

Lieferung und Montage einer Brausekombination für Duschanlagen, bestehend aus Handbrause, Brauseschlauch und Brausestange 900 mm, in hochwertiger Ausführung.

Ausführung:
Handbrause mit einstellbaren Strahlarten (z. B. Normalstrahl, Softstrahl, Massage)
Brauseschlauch, flexibel, knickfest, mit Drehkupplung gegen Verdrehen
Brausestange mit höhenverstellbarem Brausehalter, geeignet für barrierefreie Nutzung
Oberfläche verchromt, korrosionsbeständig, hygienisch und leicht zu reinigen

Qualität:
Hochwertige Verarbeitung, langlebig und pflegeleicht
Geräuschklasse I nach DIN 4109
Durchflussbegrenzung gemäß Trinkwasserverordnung

Anschlüsse:
Standardanschluss G 1/2"
DVGW-zugelassene Bauteile

Normen und Anforderungen:
DIN EN 1112 (Handbrausen)
DIN EN 1113 (Brauseschläuche)
DIN EN 1111 (Sanitärarmaturen – Mischbatterien)

Einhaltung der einschlägigen Hygiene- und Sicherheitsanforderungen

Lieferumfang:
Handbrause, Brauseschlauch, Brausestange mit Halterung
Befestigungsmaterial
Leistungsumfang:
Lieferung der Brausekombination
Fachgerechte Montage an den vorgesehenen Anschlüssen

Funktionsprüfung und Übergabe betriebsfertig

Hersteller: '....................................................'

Typ: '....................................................'
Menge: 4,000 Stck

**1.2.560 Haltestange Dusche**
Haltegriff
- gerade Stange mit zur Wand ausgeführten Stützen und
  Rosetten
- dient zum Festhalten und Abstützen
- aus hochwertigem Edelstahl, Oberfläche matt geschliffen
- Außenmaß 900 mm
- Vierkantprofil 25 x 25 mm mit großen Radien, 85 mm tief
- Wandanbindung mit gerade zur Wand ausgeführten filigranen
  Stützen (Durchmesser 18 mm) und flachen, quadratischen
  Rosetten
- Rosetten 80 x 80 mm, Rosettenhöhe 10 mm
- einfache Montage durch einzeln montierbare Befestigungsplatten aus hochwertigem Edelstahl zum Einhängen des Haltegriffs
- Fixierung mit der auf Rosettenunterseite befindlichen Madenschraube

Hersteller: '....................................................'

Typ: '....................................................'
Menge: 4,000 Stck

**1.2.570 Wandtiefspülklosett inkl. WC-Sitz**
Lieferung und Montage eines wandhängenden WCs aus hochwertigem Sanitärporzellan, spülrandlos, weiß.

Ausführung:
Wandmontage, geeignet für handelsübliche Unterputz-Spülkästen

Spülrandloses Design für verbesserte Hygiene und einfache Reinigung

Hochwertiges Sanitärporzellan, weiß, glatte und porenfreie Oberfläche

Ergonomische Formgebung, geeignet für den Einsatz in öffentlichen und privaten Sanitärräumen

Maße:
Standardabmessungen gemäß DIN EN 997

Normen und Anforderungen:
DIN EN 997 (WC-Becken mit Spülvorrichtung)
DIN 1387 (Sanitärkeramik)

Einhaltung der einschlägigen Hygiene- und Sicherheitsanforderungen

Lieferumfang:
WC-Becken, weiß, spülrandlos
Befestigungsmaterial für Wandmontage

Leistungsumfang:
Lieferung des WCs
Fachgerechte Montage an den vorgesehenen Wandanschlüssen
Anschluss an vorhandene Spülvorrichtung
Funktionsprüfung und Übergabe betriebsfertig
Einsilikonieren an den Wänden mit Sanitärsilikon weiß

Hersteller: '....................................................'

Typ: '....................................................'
Menge: 4,000 Stck

**1.2.580 Montageelement Wand-WC**
Montageelement für Wand-WC, behördlich genehmigte Ausführung,  liefern und montieren gem. Herstellerangaben und Einbauvorschriften für Wasseranlagen.
Menge: 4,000 Stck

**1.2.590 WC-Betätigungsplatte**
WC-Betätigungsplatte, kunstoff, weiß, liefern und montieren gem. Herstellerangaben und Einbauvorschriften für Wasseranlagen.

Hersteller: '....................................................'

Typ: '....................................................'
Menge: 5,000 Stck

**1.2.600 Stützklappgriff WC-Anlagen 800 mm**
Der Stützklappgriff besteht aus einem hochwertigen Metallrohrsystem mit matt geschliffener, korrosionsbeständiger Oberfläche. Die Konstruktion umfasst zwei parallel übereinander angeordnete Griffholme, die durch einen Bogen verbunden sind und eine ergonomische, sichere Greiffläche bieten. Die Griffholme besitzen einen Durchmesser von etwa 33 mm und eine robuste Wandstärke für hohe Stabilität.
Die Wandplatte besteht aus einem verstärkten Kernmaterial mit einer metallisch beschichteten Abdeckung und verdeckter Verschraubung.

Integrierter Toilettenrollenhalter
Der Stützklappgriff verfügt über einen integrierten Toilettenrollenhalter, der formschlüssig in die Griffkonstruktion eingebunden ist.
Der Halter ist so gestaltet, dass die Rolle leicht zugänglich ist, ohne die Greiffunktion oder die Bewegungsfreiheit des Nutzers einzuschränken.
Die Oberfläche entspricht der des Griffsystems und ist glatt, hygienisch und reinigungsmittelbeständig.

Funktion und Belastbarkeit
Der Stützklappgriff ist bis mindestens 100 kg belastbar und für barrierefreie Sanitärräume gemäß DIN 18040 geeignet.
Er lässt sich nach oben klappen und gebremst nach unten absenken. In hochgeklappter Stellung muss der Griff sicher arretieren.
Die integrierte Halterfunktion bleibt in allen Positionen sicher und funktionsfähig.

Montage und Befestigung
Befestigung an tragfähigen Wänden gemäß statischer Vorgaben.

Verwendung eines korrosionsfreien, geprüften Befestigungssystems, abgestimmt auf den Wandaufbau.

Verdeckte Verschraubung für eine geschlossene, hygienische Optik.

Montagehöhe gemäß Ausführungsplanung und barrierefreien Anforderungen.

Alle sichtbaren Oberflächen müssen frei von Graten, Poren und Beschädigungen sein.

Hygiene- und Sicherheitsanforderungen
Oberfläche beständig gegen handelsübliche Reinigungs- und Desinfektionsmittel.

Fugenarme, geschlossene Gestaltung zur Vermeidung von Schmutz- und Feuchtigkeitsnischen.

Keine scharfen Kanten oder Verletzungsrisiken.

Geeignet für den Einsatz in Patienten- und Pflegebädern mit erhöhten hygienischen Anforderungen.

Nebenleistungen
Lieferung aller erforderlichen Befestigungsmaterialien.

Bohren, Dübeln, Ausrichten und Endmontage.

Hersteller: '....................................................'

Typ: '....................................................'
Menge: 5,000 Stck

**1.2.610 Wand-Haltegriff**
Der Wandhaltegriff besteht aus hochwertigem Edelstahl mit einer glatten, korrosionsbeständigen Oberfläche, wahlweise matt gebürstet oder hochglänzend. Die Form ist zylindrisch, mit einem Griffdurchmesser von ca. 30–35 mm, ergonomisch angenehm und sicher greifbar.
Die Enden des Griffes sind sanft abgerundet, ohne sichtbare Kanten oder Übergänge. Die Wandrosetten sind verdeckt verschraubt, sodass eine ruhige, hygienische und moderne Optik entsteht, die sich harmonisch in Patienten- und Pflegebäder einfügt.

Material- und Qualitätsanforderungen
Der Haltegriff besteht vollständig aus rostfreiem Edelstahl, geeignet für den dauerhaften Einsatz in Feucht- und Nassräumen.
Die Oberfläche ist beständig gegen Reinigungs- und Desinfektionsmittel, wie sie im medizinischen Umfeld eingesetzt werden.
Alle sichtbaren Flächen müssen frei von Graten, Poren, Kratzern und Beschädigungen sein.

Funktion und Belastbarkeit
Der Wandhaltegriff dient der Stabilisierung und Unterstützung von Patienten beim Aufstehen, Hinsetzen und Bewegen im Sanitärbereich.
Er ist für eine Mindestbelastbarkeit von 100 kg ausgelegt und erfüllt die Anforderungen an barrierefreie Sanitärräume gemäß DIN 18040.
Die Konstruktion muss verwindungsfrei, stabil und dauerhaft sicher sein.

Montage und Befestigung
Befestigung an tragfähigen Wänden gemäß statischen Vorgaben.

Verwendung eines korrosionsfreien, geprüften Befestigungssystems, abgestimmt auf den Wandaufbau.

Verdeckte Verschraubung hinter Edelstahlrosetten.

Montagehöhe und Position gemäß Ausführungsplanung und barrierefreien Vorgaben.

Der Griff ist spannungsfrei und exakt ausgerichtet zu montieren.

Hygiene- und Sicherheitsanforderungen
Fugenarme, geschlossene Gestaltung zur Vermeidung von Schmutz- und Feuchtigkeitsnischen.

Keine scharfen Kanten oder Verletzungsrisiken.

Geeignet für Bereiche mit erhöhten hygienischen Anforderungen (Patientenbad, Pflegebad, Klinikbereiche).

Nebenleistungen
Lieferung aller erforderlichen Befestigungsmaterialien.
Bohren, Dübeln, Ausrichten und Endmontage.
Reinigung der Oberflächen nach Montage.

Hersteller: '....................................................'

Typ: '....................................................'
Menge: 4,000 Stck

**1.2.620 Reserverollenhalter**
Der Reserverollenhalter besteht aus hochwertigem Edelstahl mit einer glatten, korrosionsbeständigen Oberfläche, wahlweise matt gebürstet oder hochglänzend. Die Form ist schlicht, klar und funktional, meist als kurzer, horizontaler oder leicht abgewinkelter Stab ausgeführt, der eine einzelne Toilettenpapierrolle aufnimmt. Die Wandrosette ist verdeckt verschraubt, sodass eine ruhige, hygienische und moderne Optik entsteht. Die sichtbaren Kanten sind sanft abgerundet, ohne scharfe Übergänge.

Material- und Qualitätsanforderungen
Der Halter besteht vollständig aus rostfreiem Edelstahl, geeignet für Feucht- und Nassräume. Die Oberfläche ist beständig gegen Reinigungs- und Desinfektionsmittel, wie sie in medizinischen Bereichen eingesetzt werden.
Alle sichtbaren Flächen müssen frei von Graten, Poren, Kratzern und Beschädigungen sein.

Funktion und Nutzung
Der Reserverollenhalter dient zur bereitliegenden Aufbewahrung einer zusätzlichen Toilettenpapierrolle, ohne den Bewegungsraum einzuschränken. Die Konstruktion muss stabil, verwindungsfrei und leicht zugänglich sein. Die Rolle wird so gehalten, dass sie nicht unbeabsichtigt herunterfällt, aber dennoch leicht entnommen werden kann.

Montage und Befestigung
Befestigung an tragfähigen Wänden gemäß statischen Vorgaben.

Verwendung eines korrosionsfreien, geprüften Befestigungssystems, abgestimmt auf den Wandaufbau.

Verdeckte Verschraubung hinter einer Edelstahlrosette.

Montagehöhe und Position gemäß Ausführungsplanung, abgestimmt auf die Nutzung im Patientenbad.

Exakte, spannungsfreie Ausrichtung.

Hygiene- und Sicherheitsanforderungen
Fugenarme, geschlossene Gestaltung zur Vermeidung von Schmutz- und Feuchtigkeitsnischen.

Keine scharfen Kanten oder Verletzungsrisiken.

Geeignet für Bereiche mit erhöhten hygienischen Anforderungen (Patientenbad, Pflegebad, Klinikbereiche).

Nebenleistungen
Lieferung aller erforderlichen Befestigungsmaterialien.

Bohren, Dübeln, Ausrichten und Endmontage.

Reinigung der Oberflächen nach Montage.

Hersteller: '....................................................'

Typ: '....................................................'
Menge: 5,000 Stck

**1.2.630 WC-Bürstengarnitur**
Die Garnitur besteht aus einem wandmontierten Halter mit verdeckter Befestigung und einem herausnehmbaren Bürstenbehälter. Die sichtbaren Oberflächen sind aus Edelstahl, entweder hochglänzend verchromt oder matt gebürstet, und wirken klar, modern und hygienisch. Der Behälter ist zylindrisch geformt, glattflächig und ohne sichtbare Fugen, sodass er sich optisch harmonisch in Sanitärbereiche einfügt. Die Bürste ist vollständig im Behälter verborgen, wodurch ein ruhiges, sauberes Erscheinungsbild entsteht.

Der Halter besteht aus rostfreiem Edelstahl oder einem gleichwertigen, korrosionsbeständigen Metall. Der Bürstenbehälter kann aus Edelstahl, Glas oder Porzellan bestehen, muss jedoch desinfektionsmittelbeständig und leicht zu reinigen sein.
Alle sichtbaren Flächen müssen frei von Graten, Poren, Kratzern und Beschädigungen sein. Die Konstruktion ist für den dauerhaften Einsatz in Feucht- und Nassräumen geeignet.

Funktion und Nutzung
Die Garnitur dient zur hygienischen Aufbewahrung einer WC-Bürste. Der Behälter ist herausnehmbar, um eine einfache Reinigung zu ermöglichen. Die Bürste muss sicher geführt werden, ohne zu verkanten oder den Behälter zu beschädigen.
Die Wandmontage sorgt für freie Bodenflächen und erleichtert die Reinigung des Sanitärraums.

Montage und Befestigung
Befestigung an tragfähigen Wänden gemäß statischen Vorgaben.

Verwendung eines korrosionsfreien, geprüften Befestigungssystems, abgestimmt auf den Wandaufbau.

Verdeckte Verschraubung hinter einer Edelstahlrosette oder Abdeckplatte.

Montagehöhe und Position gemäß Ausführungsplanung, ergonomisch erreichbar und ohne Behinderung anderer Sanitärelemente.
Exakte, spannungsfreie Ausrichtung.

Hygiene- und Sicherheitsanforderungen
Glatte, fugenarme Gestaltung zur Vermeidung von Schmutz- und Feuchtigkeitsnischen.
Beständigkeit gegen handelsübliche Reinigungs- und Desinfektionsmittel.
Keine scharfen Kanten oder Verletzungsrisiken.
Geeignet für Bereiche mit erhöhten hygienischen Anforderungen wie Patienten- und Pflegebäder.

Nebenleistungen
Lieferung aller erforderlichen Befestigungsmaterialien.
Bohren, Dübeln, Ausrichten und Endmontage.
Reinigung der Oberflächen nach Montage.

Hersteller: '....................................................'

Typ: '....................................................'
Menge: 5,000 Stck

**1.2.640 Desinfektionsmittelspender**
Der Spender besitzt ein kompaktes, hygienisches Gehäuse mit einer glatten, fugenarmen Oberfläche, die leicht zu reinigen und desinfektionsmittelbeständig ist. Die Form ist funktional, klar und modern, mit abgerundeten Kanten und einer sachlichen, medizinischen Anmutung.
Die Front ist so gestaltet, dass der verlängerte Bedienhebel gut sichtbar und ergonomisch erreichbar ist. Das Design wirkt insgesamt ruhig, professionell und für den Einsatz in Patienten- und Pflegebereichen geeignet.

Material- und Qualitätsanforderungen
Das Gehäuse besteht aus schlagfestem, chemikalienbeständigem Kunststoff oder Metall, geeignet für den dauerhaften Einsatz in hygienekritischen Bereichen.
Alle Bauteile müssen beständig gegen alkoholische und nicht-alkoholische Desinfektionsmittel sein.
Der Spender ist für genormte Euro-Flaschen (500–1000 ml) ausgelegt und ermöglicht einen schnellen, werkzeuglosen Flaschenwechsel.

Funktion und Bedienung
Die Bedienung erfolgt über einen verlängerten Armhebel, der eine hygienische Einhand- oder Ellenbogenbedienung ermöglicht.
Die Dosierung ist tropffrei, reproduzierbar und für medizinische Anwendungen geeignet.
Ein Füllstandfenster oder transparenter Einsatz ermöglicht die schnelle optische Kontrolle des Füllstands.
Der Innenraum ist leicht zugänglich und reinigungsfreundlich gestaltet.

Montage und Befestigung
Wandmontage an tragfähigen Untergründen gemäß Ausführungsplanung.

Befestigung mit korrosionsbeständigen Schrauben und Dübeln, abgestimmt auf den Wandaufbau.

Verdeckte Verschraubung für eine geschlossene, hygienische Optik.

Abstimmung mit dem AG zur Bestückung mit Desinfektionsmittel.

Liefern und montieren

Hersteller: '....................................................'

Typ: '....................................................'
Menge: 22,000 Stck

**1.2.650 Seifenspender**
wie vor, jedoch als Seifenspender.

Hersteller: '....................................................'

Typ: '....................................................'
Menge: 7,000 Stck

**1.2.660 Abfallbehälter Wandmontage**
Der Abfallbehälter besteht aus einem wandhängenden Gehäuse mit klarer, moderner Formgebung. Die sichtbaren Oberflächen sind glatt, fugenarm und leicht zu reinigen, ausgeführt in korrosionsbeständigem Metall oder hochwertigem, desinfektionsmittelbeständigem Kunststoff.
Die Form ist zylindrisch oder leicht konisch, mit abgerundeten Kanten und einer ruhigen, hygienischen Optik, die sich harmonisch in Patienten- und Pflegebäder einfügt. Die Wandbefestigung ist verdeckt, sodass keine Schrauben sichtbar sind.

Material- und Qualitätsanforderungen
Der Behälter besteht aus rostfreiem Edelstahl oder einem gleichwertigen, robusten Material, das für den dauerhaften Einsatz in Feucht- und Nassräumen geeignet ist.
Die Oberfläche ist beständig gegen Reinigungs- und Desinfektionsmittel, wie sie im medizinischen Umfeld eingesetzt werden.
Der Innenbehälter ist herausnehmbar oder so gestaltet, dass eine leichte Entleerung und Reinigung möglich ist.

Funktion und Nutzung
Der Abfallbehälter dient zur hygienischen Aufnahme von Papierabfällen und leichten Sanitärabfällen.
Die Öffnung ist so gestaltet, dass eine berührungsarme Nutzung möglich ist. Optional kann der Behälter mit einem Schwenkdeckel oder Einwurfdeckel ausgestattet sein.
Das Fassungsvermögen ist ausreichend für den Einsatz in Patientenbädern (typisch 5–10 l).

Montage und Befestigung
Wandmontage an tragfähigen Untergründen gemäß Ausführungsplanung.

Befestigung mit korrosionsbeständigen Schrauben und Dübeln, abgestimmt auf den Wandaufbau.

Verdeckte Verschraubung für eine geschlossene, hygienische Optik.

Montagehöhe gemäß ergonomischen Vorgaben und Raumkonzept.

Exakte, spannungsfreie Ausrichtung.

Hygiene- und Sicherheitsanforderungen
Fugenarme, glatte Gestaltung zur Vermeidung von Schmutz- und Keimnischen.
Beständigkeit gegen handelsübliche Reinigungs- und Desinfektionsmittel.
Keine scharfen Kanten oder Verletzungsrisiken.
Geeignet für Patientenbäder, Pflegebereiche und medizinische Einrichtungen.

Nebenleistungen
Lieferung aller erforderlichen Befestigungsmaterialien.
Bohren, Dübeln, Ausrichten und Endmontage.

Hersteller: '....................................................'

Typ: '....................................................'
Menge: 7,000 Stck

**1.2.670 Waschtisch 850×480, U+B**
Lieferung und Montage eines wandhängenden Waschtisches aus hochwertiger Sanitärkeramik, weiß, ohne Überlauf und ohne Hahnloch.

Abmessungen: ca. 850 × 480 mm

Material: Sanitärporzellan / Sanitärkeramik, weiß, glatte und porenfreie Oberfläche

Ausführung:
Rechteckige, klare Formgebung
Ohne Überlauf (hygienische Ausführung, geeignet für den Einsatz mit Ablaufventilen ohne Überlauf)
Ohne Hahnloch (zur Verwendung mit Wandauslaufarmaturen oder freistehenden Armaturen)
Wandmontage mit verdeckter Befestigung

Normen und Anforderungen:
DIN EN 14688 (Sanitärkeramik – Waschtische)
DIN 1387 (Sanitärkeramik)
Einhaltung der einschlägigen Hygiene- und Sicherheitsanforderungen

Lieferumfang:
Waschtisch inkl. Befestigungsmaterial für Wandmontage
Leistungsumfang:
Lieferung des Waschtisches
Fachgerechte Montage an den vorgesehenen Wandflächen
Anschluss an vorhandene Ablaufgarnitur
Einsilikonieren mit weißem Sanitärsilikon
Übergabe betriebsfertig

Hersteller: '....................................................'

Typ: '....................................................'
Menge: 3,000 Stck

**1.2.680 Einbau WT Röntgen**
Lieferung und fachgerechter Einbau eines Waschtisches für den Einsatz im Bereich Röntgen, ausgeführt in hochwertiger, hygienischer und leicht zu reinigender Qualität.

Abmessungen: projektspezifisch, ca. 850 × 480 mm
Material:
Hochwertige Sanitärkeramik, weiß, glatte und porenfreie Oberfläche
Beständig gegen Reinigungs- und Desinfektionsmittel

Ausführung:
Wandmontage mit verdeckter Befestigung
Ohne Überlauf (hygienische Ausführung, geeignet für medizinische Bereiche)
Ohne Hahnloch (zur Verwendung mit Wandauslaufarmaturen)

Ergonomische Form, geeignet für den Einsatz in medizinisch genutzten Räumen

Normen und Anforderungen:
DIN EN 14688 (Sanitärkeramik – Waschtische)
Einhaltung der Hygieneanforderungen für medizinische Bereiche

Lieferumfang:
Waschtisch inkl. Befestigungsmaterial

Leistungsumfang:
Lieferung des Waschtisches
Fachgerechte Montage an den vorgesehenen Wandflächen
Einsilikonieren mit weißem Sanitärsilikon an der Wandfuge
Anschluss an vorhandene Ablaufgarnitur und Armatur

Funktionsprüfung und Übergabe betriebsfertig

Hersteller: '....................................................'

Typ: '....................................................'
Menge: 1,000 Stck

**1.2.690 Pflegekombination 4.OG**
Pflegekombination 4.OG

1. Allgemeines
Standfester Steckbecken-Reinigungs- und Desinfektionsautomaten zur hygienischen Aufbereitung von Pflegegeschirren. Das Gerät dient der kombinierten Reinigung und thermischen Desinfektion in einem Arbeitsgang und erfüllt alle relevanten Normen und Prüfanforderungen.

2. Materialien und Ausführung
Gehäuse und alle berührten Bauteile aus Edelstahl 1.4301
Fein gebürstete Oberflächenstruktur
Korrosionsbeständige Verschraubungen und Dichtungen

3. Funktionale Anforderungen
Reinigung und thermische Desinfektion in einem Durchlauf
Dezentrale, umweltfreundliche thermische Desinfektion gemäß Medizin- und Hygienestandards
UV-Desinfektion des Rückkühlwassers

Automatische Türverriegelung bis zum vollständigen Abschluss des Desinfektionszyklus

Automatische Wartungsanforderung bei fälligen Instandhaltungsintervallen
Tank- und Pumpensystem mit hydraulischer Rohrnetztrennung
Integrierte Wasserenthärtungsanlage mit Füllstandsüberwachung
Programmstart wird bei leerem Enthärterkanister blockiert
Einfache und fehlerfreie Bedienung über Standard-Startknopf

4. Ausstattung und Zubehör
Universelle Halterung für Steckbecken, Urinflaschen, Nachtstuhleimer u. ä.
Zwei verstellbare Stellfüße zur präzisen Ausrichtung auf unebenem Boden
Bedienfeld mit klarer Programmstatusanzeige und Fehlermeldungen

5. Anschlüsse
Elektrischer Anschluss: 230 V / 50–60 Hz / 16 A / 3 kW
Wasserzufuhr kalt und warm: ¾ Zoll
Abflussstandard: Wandablauf DN 100

6. Abmessungen
Breite × Tiefe × Höhe: 496 mm × 500 mm × 1 305 mm

7. Lieferung
Der Auftragnehmer liefert das Gerät funktionsfertig, inklusive aller erforderlichen Bauteile, Dichtungen und Werkzeuge zur Erstinbetriebnahme. Alle Lieferteile müssen in sicherer Verpackung und mit eindeutiger Kennzeichnung versehen sein.

8. Montage und Inbetriebnahme
Der Auftragnehmer übernimmt:
Transport der Maschine an den Aufstellort
Ausrichtung und Befestigung mit den mitgelieferten Stellfüßen
Anschluss an Stromnetz, Kalt- und Warmwasserzufuhr sowie Abwasseranschluss

Inbetriebnahme inklusive Funktionsprüfung aller Programme, Türverriegelung, Wasserenthärter und Desinfektionszyklen

Einweisung des Bedienpersonals in Handhabung, Wartung und Störungsbeseitigung
Erstellung eines Inbetriebnahmeprotokolls

9. Dokumentation und Zertifikate
Bedienungsanleitung in deutscher Sprache
Wartungs- und Prüfanleitung
Konformitätserklärung nach geltenden Medizin- und Hygienerichtlinien
Prüfprotokolle (elektrisch, hydraulisch, Desinfektionsleistung)

Hersteller: '....................................................'

Typ: '....................................................'
Menge: 1,000 Stck

**1.2.700 Montageelemente Waschtische**
Montageelemente für Waschtische liefern und montieren gem. Herstellerangaben und Einbauvorschriften für Wasseranlagen.
Menge: 3,000 Stck

**1.2.710 Kristallspiegel 600×600 mm**
Kristallspiegel 600×600 mm liefern und montieren gem. Herstellerangaben und Einbauvorschriften für Wasseranlagen.
Menge: 3,000 Stck

**1.2.720 Wandtiefspülklosett inkl. WC-Sitz**
Lieferung und Montage eines wandhängenden WCs aus hochwertigem Sanitärporzellan, spülrandlos, weiß.

Ausführung:
Wandmontage, geeignet für handelsübliche Unterputz-Spülkästen

Spülrandloses Design für verbesserte Hygiene und einfache Reinigung

Hochwertiges Sanitärporzellan, weiß, glatte und porenfreie Oberfläche

Ergonomische Formgebung, geeignet für den Einsatz in öffentlichen und privaten Sanitärräumen

Maße:
Standardabmessungen gemäß DIN EN 997

Normen und Anforderungen:
DIN EN 997 (WC-Becken mit Spülvorrichtung)
DIN 1387 (Sanitärkeramik)

Einhaltung der einschlägigen Hygiene- und Sicherheitsanforderungen

Lieferumfang:
WC-Becken, weiß, spülrandlos
Befestigungsmaterial für Wandmontage

Leistungsumfang:
Lieferung des WCs
Fachgerechte Montage an den vorgesehenen Wandanschlüssen
Anschluss an vorhandene Spülvorrichtung
Funktionsprüfung und Übergabe betriebsfertig
Menge: 1,000 Stck

**1.2.730 Montageelement Wand-WC**
Montageelement für Wand-WC liefern und montieren gem. Herstellerangaben und Einbauvorschriften für Wasseranlagen.
Menge: 1,000 Stck

**1.2.740 Kombiventil**
Kombiventil liefern und montieren gem. Herstellerangaben und Einbauvorschriften für Wasseranlagen.
Menge: 1,000 Stck

**1.2.750 Eckventil**
Eckventil liefern und montieren gem. Herstellerangaben und Einbauvorschriften für Wasseranlagen.
Menge: 6,000 Stck

**1.2.760 Unterputzsifon für Waschtische**
Unterputzsifon für Waschtische liefern und montieren gem. Herstellerangaben und Einbauvorschriften für Wasseranlagen.
Menge: 7,000 Stck

**1.2.770 Papierhandtuchspender**
Papierhandtuchspender

Der Spender besitzt ein kompaktes, geschlossenes Gehäuse mit einer glatten, fugenarmen Oberfläche, die leicht zu reinigen und desinfektionsmittelbeständig ist. Die Form ist klar, funktional und modern, mit abgerundeten Kanten und einer ruhigen, hygienischen Optik.
Die Frontklappe ist großflächig gestaltet und ermöglicht eine einfache Befüllung. Die Entnahmeöffnung ist so ausgeführt, dass Papierhandtücher einzeln und kontrolliert entnommen werden können.

Material- und Qualitätsanforderungen
Das Gehäuse besteht aus schlagfestem, chemikalienbeständigem Kunststoff oder Metall, geeignet für den dauerhaften Einsatz in Feucht- und Nassräumen sowie in hygienekritischen Bereichen.
Alle Bauteile müssen beständig gegen Reinigungs- und Desinfektionsmittel sein.
Der Spender ist für gefaltete Papierhandtücher (C- oder Z-Faltung) ausgelegt und besitzt ein ausreichendes Fassungsvermögen für den Einsatz in Patienten- und Pflegebädern.

Funktion und Nutzung
Der Spender ermöglicht eine einzelblattweise, hygienische Entnahme von Papierhandtüchern.
Die Befüllung erfolgt schnell und werkzeuglos über eine aufklappbare Front.
Ein Sichtfenster oder transparenter Einsatz ermöglicht die schnelle Kontrolle des Füllstands.
Die Entnahmeöffnung ist so gestaltet, dass Papier nicht verklemmt und der Verbrauch kontrolliert bleibt.

Montage und Befestigung
Wandmontage an tragfähigen Untergründen gemäß Ausführungsplanung.

Befestigung mit korrosionsbeständigen Schrauben und Dübeln, abgestimmt auf den Wandaufbau.

Verdeckte Verschraubung für eine geschlossene, hygienische Optik.

Montagehöhe gemäß ergonomischen Vorgaben und Raumkonzept.

Exakte, spannungsfreie Ausrichtung.

Hygiene- und Sicherheitsanforderungen
Fugenarme, glatte Gestaltung zur Vermeidung von Schmutz- und Keimnischen.

Beständigkeit gegen handelsübliche Reinigungs- und Desinfektionsmittel.
Keine scharfen Kanten oder Verletzungsrisiken.
Geeignet für Patientenbäder, Pflegebereiche und medizinische Einrichtungen.
Nebenleistungen
Lieferung aller erforderlichen Befestigungsmaterialien.
Bohren, Dübeln, Ausrichten und Endmontage.

Hersteller: '....................................................'

Typ: '....................................................'
Menge: 3,000 Stck

**1.2.780 Hygienebeutelspender**
Hygienebeutelspender

Der Spender besitzt ein kompaktes, geschlossenes Gehäuse mit einer glatten, fugenarmen Oberfläche, die leicht zu reinigen und desinfektionsmittelbeständig ist. Die Form ist klar, funktional und modern, mit abgerundeten Kanten und einer ruhigen, hygienischen Optik.
Die Entnahmeöffnung ist so gestaltet, dass einzelne Hygienebeutel leicht und kontrolliert entnommen werden können, ohne dass mehrere Beutel gleichzeitig herausfallen.

Material- und Qualitätsanforderungen
Das Gehäuse besteht aus korrosionsbeständigem Metall oder hochwertigem, schlagfestem Kunststoff, geeignet für den dauerhaften Einsatz in Feucht- und Nassräumen.
Alle sichtbaren Flächen müssen beständig gegen Reinigungs- und Desinfektionsmittel sein und frei von Graten, Poren, Kratzern oder Beschädigungen.
Der Spender ist für Standard-Hygienebeutel in handelsüblichen Füllmengen ausgelegt.

Funktion und Nutzung
Der Spender dient zur hygienischen Bereitstellung von Hygienebeuteln für Damenhygieneabfälle.
Die Befüllung erfolgt werkzeuglos über eine aufklappbare Front oder eine verdeckte Öffnung.
Die Entnahme ist einzeln, leichtgängig und berührungsarm möglich.
Die Konstruktion verhindert ein Verklemmen oder Herausfallen mehrerer Beutel.

Montage und Befestigung
Wandmontage an tragfähigen Untergründen gemäß Ausführungsplanung.

Befestigung mit korrosionsbeständigen Schrauben und Dübeln, abgestimmt auf den Wandaufbau.

Verdeckte Verschraubung für eine geschlossene, hygienische Optik.

Montagehöhe gemäß ergonomischen Vorgaben und Raumkonzept.

Exakte, spannungsfreie Ausrichtung.

Hygiene- und Sicherheitsanforderungen
Fugenarme, glatte Gestaltung zur Vermeidung von Schmutz- und Keimnischen.

Beständigkeit gegen handelsübliche Reinigungs- und Desinfektionsmittel.

Keine scharfen Kanten oder Verletzungsrisiken.

Geeignet für Patientenbäder, Pflegebereiche und medizinische Einrichtungen.

Nebenleistungen
Lieferung aller erforderlichen Befestigungsmaterialien.
Bohren, Dübeln, Ausrichten und Endmontage.
Reinigung der Oberflächen nach Montage.

Hersteller: '....................................................'

Typ: '....................................................'
Menge: 1,000 Stck

**1.2.790 Anschlüsse an bauseits gestellte Geräte**
Abwasser- und wasserseitige Anschlüsse an bauseits gestellte Geräte liefern und montieren gem. Herstellerangaben und Einbauvorschriften für Wasseranlagen.
Menge: 1,000 Stck

#### Abschnitt 1.3 BA1 - Demontagearbeiten

**1.3.10 Demontage Duschanlagen**
Demontage und Entsorgung von Duschanlagen nach den gültigen Normen und Vorschriften.
Menge: 1,000 Stck

**1.3.20 Demontage WC Wandtiefspülklosett inkl. Spülkasten**
Demontage und Entsorgung von WC Wandtiefspülklosett einschließlich Spülkasten.
Menge: 11,000 Stck

**1.3.30 Demontage Waschtischanlagen**
Demontage und Entsorgung von Waschtischanlagen nach den gültigen Normen und Vorschriften. Wasseranlagen.
Menge: 20,000 Stck

**1.3.40 Demontage Spülen**
Demontage und Entsorgung von Spülen nach den gültigen Normen und Vorschriften. Wasseranlagen.
Menge: 2,000 Stck

**1.3.50 Demontage Rohrleitungen DN 50 (SW)**
Demontage und Entsorgung von Gusseisernen Rohrleitungen DN 50 (SW) nach den gültigen Normen und Vorschriften. Wasseranlagen.
Menge: 14,000 m

**1.3.60 Demontage Rohrleitungen DN 70 (SW)**
Demontage und Entsorgung von Gusseisernen Rohrleitungen DN 70 (SW) nach den gültigen Normen und Vorschriften. Wasseranlagen.
Menge: 5,000 m

**1.3.70 Demontage Rohrleitungen DN 100 (SW)**
Demontage und Entsorgung von Gusseisernen Rohrleitungen DN 100 (SW) nach den gültigen Normen und Vorschriften. Wasseranlagen.
Menge: 10,000 m

**1.3.80 Demontage Rohrleitungen DN 50 (SW) verdeckt**
Demontage und Entsorgung von Gusseisernen Rohrleitungen DN 50 (SW) verdeckt nach den gültigen Normen und Vorschriften. Wasseranlagen.
Menge: 10,000 m

**1.3.90 Demontage Rohrleitungen DN 70 (SW) verdeckt**
Demontage und Entsorgung von Gusseisernen Rohrleitungen DN 70 (SW) verdeckt nach den gültigen Normen und Vorschriften. Wasseranlagen.
Menge: 5,000 m

**1.3.100 Demontage Rohrleitungen DN 100 (SW) verdeckt**
Demontage und Entsorgung von Gusseisernen Rohrleitungen DN 100 (SW) verdeckt nach den gültigen Normen und Vorschriften. Wasseranlagen.
Menge: 10,000 m

**1.3.110 Verschließen Anschlussstelle DN 50**
Verschließen von Anschlussstellen DN 50 liefern und montieren gem. Herstellerangaben und Einbauvorschriften für Wasseranlagen.
Menge: 21,000 Stck

**1.3.120 Verschließen Anschlussstelle DN 70**
Verschließen von Anschlussstellen DN 70 liefern und montieren gem. Herstellerangaben und Einbauvorschriften für Wasseranlagen.
Menge: 2,000 Stck

**1.3.130 Verschließen Anschlussstelle DN 100**
Verschließen von Anschlussstellen DN 100 liefern und montieren gem. Herstellerangaben und Einbauvorschriften für Wasseranlagen.
Menge: 11,000 Stck

**1.3.140 Demontage Trinkwasserleitungen bis DN 25**
Demontage und Entsorgung von Trinkwasserleitungen bis DN 25 nach den gültigen Normen und Vorschriften. Wasseranlagen.
Menge: 40,000 m

**1.3.150 Demontage Trinkwasserleitungen DN 32–40**
Demontage und Entsorgung von Trinkwasserleitungen DN 32 bis DN 40 nach den gültigen Normen und Vorschriften. Wasseranlagen.
Menge: 10,000 m

**1.3.160 Demontage Trinkwasserleitungen bis DN 25 verdeckt**
Demontage und Entsorgung von Trinkwasserleitungen bis DN 25 verdeckt nach den gültigen Normen und Vorschriften. Wasseranlagen.
Menge: 35,000 m

**1.3.170 Demontage Rohrleitungen DN 32–40 verdeckt**
Demontage und Entsorgung von Rohrleitungen DN 32 bis DN 40 verdeckt nach den gültigen Normen und Vorschriften. Wasseranlagen.
Menge: 10,000 m

**1.3.180 Demontage Armaturen bis DN 25**
Demontage und Entsorgung von Armaturen bis DN 25 nach den gültigen Normen und Vorschriften. Wasseranlagen.
Menge: 22,000 Stck

**1.3.190 Demontage Armaturen DN 32–40**
Demontage und Entsorgung von Armaturen DN 32 bis DN 40 nach den gültigen Normen und Vorschriften. Wasseranlagen.
Menge: 10,000 Stck

#### Abschnitt 1.4 BA1 - Abwasser-, Wasser-, Gasanlagen, Sonstiges

**1.4.10 Helferstunde komplett**
Helferstunde komplett nach den gültigen Normen und Vorschriften.
Menge: 15,000 h

**1.4.20 Monteurstunde komplett**
Monteurstunde komplett nach den gültigen Normen und Vorschriften. Wasseranlagen.
Menge: 10,000 h

**1.4.30 Obermonteurstunde komplett**
Obermonteurstunde komplett nach den gültigen Normen und Vorschriften. Wasseranlagen.
Menge: 5,000 h

**1.4.40 Druckprobe mit Inertgas Trinkwasseranlage**
Druckprobe mit Inertgas der gesamten Trinkwasseranlage nach den gültigen Normen und Vorschriften. Wasseranlagen.
Menge: 8,000 Stck

**1.4.50 Schemata installierte Bereiche**
Schemata für alle installierten Bereiche für Wasser- und Abwasseranlagen nach den gültigen Normen und Vorschriften.
Menge: 2,000 Stck

**1.4.60 Anlage entleeren TW Inhalt bis 1500 l**
Strangweise Anlage/Rohrleitung entleeren, Betriebsmedium Trinkwasser DIN 1988-200,
Anlageninhalt 1500 l, im Gebäude.
inkl. Auftrennen der Trinkwasserleitung.
Menge: 4,000 Stck
Leistungsbereichkatalog: 041
DIN276-1_08: 412

**1.4.70 Spülen Trinkwassernetz**
Spülen des gesamten Trinkwassernetzes nach den gültigen Normen und Vorschriften. Wasseranlagen.
Menge: 4,000 Stck

**1.4.80 Revisionsunterlagen Dokumentation**
Revisionsunterlagen / Dokumentation nach den gültigen Normen und Vorschriften. Wasseranlagen.
Menge: 1,000 Stck

**1.4.90 Bohrungen Ø100 mm**
Bohrungen in Stahlbetongeschoßdecke/Wände, Ø100 mm bis 300 mm Decken-/Wandstärke herstellen nach den gültigen Normen und Vorschriften. Wasseranlagen.
Menge: 5,000 Stck

**1.4.100 Bohrungen Ø250 mm**
Bohrungen in Stahlbetongeschoßdecke/Wände, Ø250 mm bis 300 mm Decken-/Wandstärke
 herstellen nach den gültigen Normen und Vorschriften. Wasseranlagen.
Menge: 5,000 Stck

**1.4.110 Fachgerechtes Verschließen von Bohrungen**
Fachgerechtes Verschließen von Bohrungen mit Mörtel nach den gültigen Normen und Vorschriften. Wasseranlagen.
Menge: 5,000 Stck

**1.4.120 Bohrung durch Trockenbauwand**
Bohrung durch Trockenbauwand bis Ø200 mm
  herstellen nach den gültigen Normen und Vorschriften. Wasseranlagen.
Menge: 5,000 Stck

**1.4.130 Bohrungen pro Trockenbauwand (3-fach)**
Drei Bohrungen pro Trockenbauwand Ø100
herstellen nach den gültigen Normen und Vorschriften. Wasseranlagen.
Menge: 5,000 Stck

**1.4.140 Montagegerüst**
Stellen von Montagegerüsten liefern und montieren gem. Herstellerangaben und Einbauvorschriften für Wasseranlagen.
Menge: 1,000 Stck

**1.4.150 Werkpläne erstellen**
Erstellen von Werkplänen nach den gültigen Normen und Vorschriften. Wasseranlagen.
Menge: 1,000 Stck

**1.4.160 Baustelleneinrichtung**
Baustelleneinrichtung / Einrichten nach den gültigen Normen und Vorschriften. Wasseranlagen.
Menge: 1,000 Stck

**1.4.170 Räumen der Baustelleneinrichtung**
Räumen der Baustelleneinrichtung nach den gültigen Normen und Vorschriften. Wasseranlagen.
Menge: 1,000 Stck

**1.4.180 Bemusterung**
Bemusterung nach den gültigen Normen und Vorschriften. Wasseranlagen.
Menge: 1,000 Stck

### Bereich 2 BA2 - Abwasser-, Wasser-, Gasanlagen

*Hinweis: Bauabschnitt 2*
Bauabschnitt 2

4. Obergeschoss: Pflegestation 3 / 3. Obergeschoss: ADG Anästhesie

Die qualitativen Anforderungen der Positionen aus dem Titel 1 sowie die angebotenen Produkte gelten ebenfalls für den folgenden Titel.

#### Abschnitt 2.1 BA2 - Abwasseranlagen

**2.1.10 SML Rohrl. DN 100**
SML Rohrleitungen DN 100, liefern, verlegen und anschließen gemäß SLB Abwasseranlagen.
Menge: 10,000 m

**2.1.20 SML Rohrl. DN 80**
SML Rohrleitungen DN 80, liefern, verlegen gemäß SLB Abwasseranlagen.
Menge: 7,000 m

**2.1.30 SML Rohrl. DN 50**
SML Rohrleitungen DN 50, liefern, verlegen gemäß SLB Abwasseranlagen.
Menge: 7,000 m

**2.1.40 Bögen DN 100**
Bögen DN 100 liefern und montieren gem. Herstellerangaben und Einbauvorschriften für Abwasseranlagen.
Menge: 12,000 Stck

**2.1.50 Bögen DN 80**
Bögen DN 80 liefern und montieren gem. Herstellerangaben und Einbauvorschriften für Abwasseranlagen.
Menge: 5,000 Stck

**2.1.60 Bögen DN 50**
Bögen DN 50 liefern und montieren gem. Herstellerangaben und Einbauvorschriften für Abwasseranlagen.
Menge: 5,000 Stck

**2.1.70 Abzweige DN 100/100**
Abzweige in üblichen Gradstellungen DN 100/100 liefern und montieren gem. Herstellerangaben und Einbauvorschriften für Abwasseranlagen.
Menge: 8,000 Stck

**2.1.80 Abzweige DN 100/70**
Abzweige DN 100/70 liefern und montieren gem. Herstellerangaben und Einbauvorschriften für Abwasseranlagen.
Menge: 3,000 Stck

**2.1.90 Abzweige DN 100/50**
Abzweige DN 100/50 liefern und montieren gem. Herstellerangaben und Einbauvorschriften für Abwasseranlagen.
Menge: 3,000 Stck

**2.1.100 Abzweige DN 80/80**
Abzweige DN 80/80 liefern und montieren gem. Herstellerangaben und Einbauvorschriften für Abwasseranlagen.
Menge: 3,000 Stck

**2.1.110 Abzweige DN 80/50**
Abzweige DN 80/50 liefern und montieren gem. Herstellerangaben und Einbauvorschriften für Abwasseranlagen.
Menge: 3,000 Stck

**2.1.120 Übergangsstücke DN 100/DN 80**
Übergangsstücke DN 100/DN 80 liefern und montieren gem. Herstellerangaben und Einbauvorschriften für Abwasseranlagen.
Menge: 3,000 Stck

**2.1.130 Übergangsstücke DN 100/DN 50**
Übergangsstücke DN 100/DN 50 liefern und montieren gem. Herstellerangaben und Einbauvorschriften für Abwasseranlagen.
Menge: 3,000 Stck

**2.1.140 Übergangsstücke DN 80/DN 50**
Übergangsstücke DN 80/DN 50 liefern und montieren gem. Herstellerangaben und Einbauvorschriften für Abwasseranlagen.
Menge: 3,000 Stck

**2.1.150 Enddeckel DN 100**
Enddeckel DN 100 liefern und montieren gem. Herstellerangaben und Einbauvorschriften für Abwasseranlagen.
Menge: 3,000 Stck

**2.1.160 Enddeckel DN 80**
Enddeckel DN 80 liefern und montieren gem. Herstellerangaben und Einbauvorschriften für Abwasseranlagen.
Menge: 3,000 Stck

**2.1.170 Enddeckel DN 50**
Enddeckel DN 50 liefern und montieren gem. Herstellerangaben und Einbauvorschriften für Abwasseranlagen.
Menge: 3,000 Stck

**2.1.180 System Verbinder DN 100**
System Verbinder DN 100 liefern und montieren gem. Herstellerangaben und Einbauvorschriften für Abwasseranlagen.
Menge: 80,000 Stck

**2.1.190 System Verbinder DN 80**
System Verbinder DN 80 liefern und montieren gem. Herstellerangaben und Einbauvorschriften für Abwasseranlagen.
Menge: 120,000 Stck

**2.1.200 System Verbinder DN 50**
System Verbinder DN 50 liefern und montieren gem. Herstellerangaben und Einbauvorschriften für Abwasseranlagen.
Menge: 110,000 Stck

**2.1.210 Objektanschlußbogen 90° DN 50**
Objektanschlußbogen 90° DN 50 liefern und montieren gem. Herstellerangaben und Einbauvorschriften für Abwasseranlagen.
Menge: 10,000 Stck

**2.1.220 Objektanschlußbogen 90° DN 80**
Objektanschlußbogen 90° DN 80 liefern und montieren gem. Herstellerangaben und Einbauvorschriften für Abwasseranlagen.
Menge: 8,000 Stck

**2.1.230 Objektanschlußbogen 90° DN 100**
Objektanschlußbogen 90° DN 100 liefern und montieren gem. Herstellerangaben und Einbauvorschriften für Abwasseranlagen.
Menge: 8,000 Stck

**2.1.240 Konfix-Verbindungen DN 100**
Konfix-Verbindungen DN 100 liefern und montieren gem. Herstellerangaben und Einbauvorschriften für Abwasseranlagen.
Menge: 10,000 Stck

**2.1.250 Konfix-Verbindungen DN 80**
Konfix-Verbindungen DN 80 liefern und montieren gem. Herstellerangaben und Einbauvorschriften für Abwasseranlagen.
Menge: 6,000 Stck

**2.1.260 Konfix-Verbindungen DN 50**
Konfix-Verbindungen DN 50 liefern und montieren gem. Herstellerangaben und Einbauvorschriften für Abwasseranlagen.
Menge: 6,000 Stck

**2.1.270 Fallrohrstützen Guß-Abwasserleitung DN 100**
Fallrohrstützen für Guß-Abwasserleitung mit Auflegering DN 100 liefern und montieren gem. Herstellerangaben und Einbauvorschriften für Abwasseranlagen.
Menge: 8,000 Stck

**2.1.280 HT Rohrl. DN 100**
HT Rohrleitungen DN 100 liefern, verlegen nach den gültigen Normen und Vorschriften. Abwasseranlagen.
Menge: 10,000 m

**2.1.290 HT Rohrl. DN 80**
HT Rohrleitungen DN 80 liefern, verlegen nach den gültigen Normen und Vorschriften. Abwasseranlagen.
Menge: 5,000 m

**2.1.300 HT Rohrl. DN 50**
HT Rohrleitungen DN 50 liefern, verlegen nach den gültigen Normen und Vorschriften. Abwasseranlagen.
Menge: 5,000 m

**2.1.310 HT Bögen DN 100**
HT Bögen DN 100 liefern und montieren gem. Herstellerangaben und Einbauvorschriften für Abwasseranlagen.
Menge: 10,000 Stck

**2.1.320 HT Bögen DN 80**
HT Bögen DN 80 liefern und montieren gem. Herstellerangaben und Einbauvorschriften für Abwasseranlagen.
Menge: 5,000 Stck

**2.1.330 HT Bögen DN 50**
HT Bögen DN 50 liefern und montieren gem. Herstellerangaben und Einbauvorschriften für Abwasseranlagen.
Menge: 5,000 Stck

**2.1.340 HT Abzweige DN 100/100**
HT Abzweige DN 100/100 liefern und montieren gem. Herstellerangaben und Einbauvorschriften für Abwasseranlagen.
Menge: 3,000 Stck

**2.1.350 HT Abzweige DN 100/80**
HT Abzweige DN 100/80 liefern und montieren gem. Herstellerangaben und Einbauvorschriften für Abwasseranlagen.
Menge: 3,000 Stck

**2.1.360 HT Abzweige DN 100/50**
HT Abzweige DN 100/50 liefern und montieren gem. Herstellerangaben und Einbauvorschriften für Abwasseranlagen.
Menge: 3,000 Stck

**2.1.370 HT Übergangsstücke DN 100**
HT Übergangsstücke DN 100 liefern und montieren gem. Herstellerangaben und Einbauvorschriften für Abwasseranlagen.
Menge: 5,000 Stck

**2.1.380 HT Übergangsstücke DN 80**
HT Übergangsstücke DN 80 liefern und montieren gem. Herstellerangaben und Einbauvorschriften für Abwasseranlagen.
Menge: 5,000 Stck

**2.1.390 HT Übergangsstücke DN 50**
HT Übergangsstücke DN 50 liefern und montieren gem. Herstellerangaben und Einbauvorschriften für Abwasseranlagen.
Menge: 2,000 Stck

**2.1.400 PE-Rohr DN100, hochschalldämmend, Lieferung und Verlegung.**
Lieferung und fachgerechte Verlegung eines schalldämmenden Rohrsystems aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage der Rohre in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 30,000 m

**2.1.410 PE-Rohr DN80, hochschalldämmend, Lieferung und Verlegung.**
PE-Rohr DN80, hochschalldämmend, Lieferung und Verlegung.

Wie vor, jedoch DN80
Menge: 25,000 m

**2.1.420 PE-Rohr DN50, hochschalldämmend, Lieferung und Verlegung.**
PE-Rohr DN50, hochschalldämmend, Lieferung und Verlegung.

Wie vor, jedoch DN50
Menge: 25,000 m

**2.1.430 PE-Bogen DN100, hochschalldämmend**
PE-Bogen DN100, hochschalldämmend

Lieferung und fachgerechte Verlegung eines schalldämmenden Rohrbogens aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Rohrbogens  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 20,000 Stck

**2.1.440 PE-Bogen DN80, hochschalldämmend**
PE-Bogen DN80, hochschalldämmend

Wie vor, jedoch DN80
Menge: 20,000 Stck

**2.1.450 PE-Bogen DN50, hochschalldämmend**
Menge: 20,000 Stck

**2.1.460 PE-Abzweig DN100 / 100, hochschalldämmend**
PE-Abzweig DN100 / 100, hochschalldämmend

Lieferung und fachgerechte Verlegung eines schalldämmenden Abzweigs aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Abzweigs  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 10,000 Stck

**2.1.470 PE-Abzweig DN100 / 80, hochschalldämmend**
Menge: 10,000 Stck

**2.1.480 PE-Abzweig DN100 / 50, hochschalldämmend**
Menge: 10,000 Stck

**2.1.490 PE-Übergangsstück DN100/80, hochschalldämmend**
PE-Übergangsstück DN100, hochschalldämmend

Lieferung und fachgerechte Verlegung eines schalldämmenden Übergangsstücks aus Polyethylen (PE), Nenndurchmesser DN 100 / 80, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Abzweigs  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 10,000 Stck

**2.1.500 PE-Übergangsstück DN100/50, hochschalldämmend**
PE-Übergangsstück DN50, hochschalldämmend

wie vor, jedoch DN100/80
Menge: 8,000 Stck

**2.1.510 PE-Übergangsstück DN80/50, hochschalldämmend**
PE-Übergangsstück DN80, hochschalldämmend

wie vor, jedoch DN80/50
Menge: 5,000 Stck

**2.1.520 Rohrschelle Stahl verz L bis 0,5m DN100**
Rohraufhängung als Rohrschelle, aus verzinktem Stahl, mit Gummimetallfederelement, mit schalldämmenden Einlagen, Anforderungen entsprechend DIN 4109-1, Länge Aufhängung bis 0,5 m, Befestigung mit Gewindestäben, mit bauaufsichtlich zugelassenen Dübeln, einschl. Bohrarbeiten, DN 100.
Menge: 50,000 Stck
Leistungsbereichkatalog: 042

**2.1.530 Rohrschelle Stahl verz L bis 0,5m DN80**
Rohraufhängung als Rohrschelle, aus verzinktem Stahl, mit Gummimetallfederelement, mit schalldämmenden Einlagen, Anforderungen entsprechend DIN 4109-1, Länge Aufhängung bis 0,5 m, Befestigung mit Gewindestäben, mit bauaufsichtlich zugelassenen Dübeln, einschl. Bohrarbeiten, DN 80.
Menge: 40,000 Stck
Leistungsbereichkatalog: 042

**2.1.540 Rohrschelle Stahl verz L bis 0,5m DN50**
Rohraufhängung als Rohrschelle, aus verzinktem Stahl, mit Gummimetallfederelement, mit schalldämmenden Einlagen, Anforderungen entsprechend DIN 4109-1, Länge Aufhängung bis 0,5 m, Befestigung mit Gewindestäben, mit bauaufsichtlich zugelassenen Dübeln, einschl. Bohrarbeiten, DN 50.
Menge: 40,000 Stck
Leistungsbereichkatalog: 042

**2.1.550 Brandschutz-Verbinder DN 100**
Brandschutz-Verbinder DN 100 liefern und montieren gem. Herstellerangaben und Einbauvorschriften für Abwasseranlagen.
Menge: 8,000 Stck

**2.1.560 Bodeneinläufe Duschen KG DN 70**
Bodeneinläufe Duschen KG DN 70 liefern und montieren gem. Herstellerangaben und Einbauvorschriften für Abwasseranlagen.
Menge: 6,000 Stck

**2.1.570 Kondensatentwässerung mit Pumpe**
Lieferung, Montage und Anschluss einer vollständigen Kondensatentwässerung für das Klimagerät bzw. Lüftungsgerät. Die Ausführung hat den allgemein anerkannten Regeln der Technik sowie den einschlägigen DIN- und VDI-Richtlinien zu entsprechen.
Kondensatleitungen aus korrosionsbeständigem Kunststoff (PVC, PE, PP) oder Kupfer, geeignet für Kondenswasser
Dimensionierung entsprechend der maximal anfallenden Kondensatmenge des Gerätes
Anschluss direkt an die Kondensatwanne mit dichtem Übergang
Leitungsführung mit kontinuierlichem Gefälle = 1 % bis zum Ablaufpunkt
Einbau von Revisionsöffnungen/Reinigungsstücken an geeigneten Stellen.
Geruchsverschluss (Siphon) zur Vermeidung von Rückströmungen.
Kondensatpumpe
Dichtheits- und Funktionsprüfung im Rahmen der Inbetriebnahme
Die Ausführung hat so zu erfolgen, dass ein störungsfreier Betrieb des Gerätes gewährleistet ist und keine Feuchtigkeitsschäden an angrenzenden Bauteilen entstehen können.
Menge: 1,000 Stck

**2.1.580 Brandschutzmanschetten Misch SML/PVC DN 100**
Brandschutzmanschetten Misch SML/PVC DN 100 liefern und montieren gem. Herstellerangaben und Einbauvorschriften für Abwasseranlagen.
Menge: 8,000 Stck

**2.1.590 Brandschutzmanschetten Misch SML/PVC DN 80**
Brandschutzmanschetten Misch SML/PVC DN 80 liefern und montieren gem. Herstellerangaben und Einbauvorschriften für Abwasseranlagen.
Menge: 6,000 Stck

**2.1.600 Brandschutzmanschetten Misch SML/PVC DN 50**
Brandschutzmanschetten Misch SML/PVC DN 50 liefern und montieren gem. Herstellerangaben und Einbauvorschriften für Abwasseranlagen.
Menge: 6,000 Stck

**2.1.610 Brandschott SML DN 100**
Brandschott SML DN 100 liefern und montieren gem. Herstellerangaben und Einbauvorschriften für Abwasseranlagen.
Menge: 8,000 Stck

**2.1.620 Brandschott SML DN 80**
Brandschott SML DN 80 liefern und montieren gem. Herstellerangaben und Einbauvorschriften für Abwasseranlagen.
Menge: 6,000 Stck

**2.1.630 Brandschott SML DN 50**
Brandschott SML DN 50 liefern und montieren gem. Herstellerangaben und Einbauvorschriften für Abwasseranlagen.
Menge: 6,000 Stck

#### Abschnitt 2.2 BA2 - Wasseranlagen

**2.2.10 Absperrventil DN 15**
Absperrventil DN 15 liefern und montieren gem. Herstellerangaben und Einbauvorschriften für Wasseranlagen.
Menge: 14,000 Stck

**2.2.20 Absperrventil DN 20**
Absperrventil DN 20 liefern und montieren gem. Herstellerangaben und Einbauvorschriften für Wasseranlagen.
Menge: 6,000 Stck

**2.2.30 Absperrventil DN 25**
Absperrventil DN 25 liefern und montieren gem. Herstellerangaben und Einbauvorschriften für Wasseranlagen.
Menge: 6,000 Stck

**2.2.40 Wasserseitige Anschlüsse**
Wasserseitige Anschlüsse an bauseitig gestellte Geräte liefern und montieren gem. Herstellerangaben und Einbauvorschriften für Wasseranlagen.
Menge: 2,000 Stck

**2.2.50 Trinkw. Leitung 15 × 1 mm**
Trinkwasserleitung Kupferrohr 15 × 1 mm liefern, verlegen nach den gültigen Normen und Vorschriften. Wasseranlagen.
Menge: 12,000 m

**2.2.60 Trinkw. Leitung 18 × 1 mm**
Trinkwasserleitung Kupferrohr 18 × 1 mm liefern, verlegen nach den gültigen Normen und Vorschriften. Wasseranlagen.
Menge: 175,000 m

**2.2.70 Trinkw. Leitung 22 × 1 mm**
Trinkwasserleitung Kupferrohr 22 × 1 mm liefern, verlegen nach den gültigen Normen und Vorschriften. Wasseranlagen.
Menge: 25,000 m

**2.2.80 Trinkw. Leitung 28 × 1,5 mm**
Trinkwasserleitung Kupferrohr 28 × 1,5 mm liefern, verlegen nach den gültigen Normen und Vorschriften. Wasseranlagen.
Menge: 20,000 m

**2.2.90 Kupferrohr Formteil 15 × 1 mm, Abzweig**
Kupferrohr Formteil 15 × 1 mm liefern und montieren gem. Herstellerangaben und Einbauvorschriften für Wasseranlagen.
Menge: 10,000 Stck

**2.2.100 Kupferrohr Formteil 18 × 1 mm, Abzweig**
Kupferrohr Formteil 18 × 1 mm liefern und montieren gem. Herstellerangaben und Einbauvorschriften für Wasseranlagen.
Menge: 85,000 Stck

**2.2.110 Kupferrohr Formteil 22 × 1 mm, Abzweig**
Kupferrohr Formteil 22 × 1 mm liefern und montieren gem. Herstellerangaben und Einbauvorschriften für Wasseranlagen.
Menge: 5,000 Stck

**2.2.120 Kupferlrohr Formteil 28 × 1,5 mm, Abzweig**
Kupferrohr Formteil 28 × 1,5 mm liefern und montieren gem. Herstellerangaben und Einbauvorschriften für Wasseranlagen.
Menge: 5,000 Stck

**2.2.130 Kupferrohr Formteil 15 × 1 mm, Bogen**
Kupferrohr Formteil 15 × 1 mm als Bogen 90°
liefern und montieren gem. Herstellerangaben und Einbauvorschriften für Wasseranlagen.
Menge: 10,000 Stck

**2.2.140 Kupferrohr Formteil 18 × 1 mm, Bogen**
Kupferrohr Formteil 18 × 1 mm, Bogen 90°
Menge: 85,000 Stck

**2.2.150 Kupferrohr Formteil 22 × 1 mm, Bogen**
Menge: 10,000 Stck

**2.2.160 Kupferrohr Formteil 28 × 1,5 mm, Bogen**
Kupferrohr Formteil 28 × 1,5 mm, Bogen 90°
Menge: 10,000 Stck

**2.2.170 Übergangsverschraubung Pressfitting Kupfer TW AD 15mm**
Übergangsverschraubung als Pressfitting, aus Kupfer, für Rohrleitung aus Kupferrohr DIN EN 1057, nahtlos, für Trinkwasser DIN 1988-200, Außendurchmesser 15 mm.
Menge: 6,000 Stck
Leistungsbereichkatalog: 042
DIN276-1_08: 412

**2.2.180 Übergangsverschraubung Pressfitting Kupfer TW AD 18mm**
Übergangsverschraubung als Pressfitting, aus Kupfer, für Rohrleitung aus Kupferrohr DIN EN 1057, nahtlos, für Trinkwasser DIN 1988-200, Außendurchmesser 18 mm.
Menge: 6,000 Stck
Leistungsbereichkatalog: 042
DIN276-1_08: 412

**2.2.190 Übergangsverschraubung Pressfitting Kupfer TW AD 22mm**
Übergangsverschraubung als Pressfitting, aus Kupfer, für Rohrleitung aus Kupferrohr DIN EN 1057, nahtlos, für Trinkwasser DIN 1988-200, Außendurchmesser 22 mm.
Menge: 6,000 Stck
Leistungsbereichkatalog: 042
DIN276-1_08: 412

**2.2.200 Übergangsverschraubung Pressfitting Kupfer TW AD 28mm**
Übergangsverschraubung als Pressfitting, aus Kupfer, für Rohrleitung aus Kupferrohr DIN EN 1057, nahtlos, für Trinkwasser DIN 1988-200, Außendurchmesser 28 mm.
Menge: 6,000 Stck
Leistungsbereichkatalog: 042
DIN276-1_08: 412

**2.2.210 Rohrschelle Stahl verz L bis 0,5m DN15**
Rohraufhängung als Rohrschelle, aus verzinktem Stahl, mit schalldämmenden Einlagen, Anforderungen entsprechend DIN 4109-1, Länge Aufhängung bis 0,5 m, Befestigung mit Gewindestäben, mit bauaufsichtlich zugelassenen Dübeln, einschl. Bohrarbeiten, DN 15.
Menge: 20,000 Stck
Leistungsbereichkatalog: 042

**2.2.220 Rohrschelle Stahl verz L bis 0,5m DN20**
Rohraufhängung als Rohrschelle, aus verzinktem Stahl, mit schalldämmenden Einlagen, Anforderungen entsprechend DIN 4109-1, Länge Aufhängung bis 0,5 m, Befestigung mit Gewindestäben, mit bauaufsichtlich zugelassenen Dübeln, einschl. Bohrarbeiten, DN 20.
Menge: 180,000 Stck
Leistungsbereichkatalog: 042

**2.2.230 Rohrschelle Stahl verz L bis 0,5m DN32**
Rohraufhängung als Rohrschelle, aus verzinktem Stahl, mit schalldämmenden Einlagen, Anforderungen entsprechend DIN 4109-1, Länge Aufhängung bis 0,5 m, Befestigung mit Gewindestäben, mit bauaufsichtlich zugelassenen Dübeln, einschl. Bohrarbeiten, DN 32.
Menge: 50,000 Stck
Leistungsbereichkatalog: 042

**2.2.240 Brandschott R90 DN 32–40**
Brandschott R90 DN 32 bis DN 40 liefern und montieren gem. Herstellerangaben und Einbauvorschriften für Wasseranlagen.
Menge: 10,000 Stck

**2.2.250 Brandschott R90 DN 15–25**
Brandschott R90 DN 15 bis DN 25 liefern und montieren gem. Herstellerangaben und Einbauvorschriften für Wasseranlagen.
Menge: 10,000 Stck

**2.2.260 Profilschiene, verzinkt**
Profilschiene, verzinkt liefern und montieren gem. Herstellerangaben und Einbauvorschriften für Wasseranlagen.
Menge: 20,000 kg

**2.2.270 Probenahmeventil**
Probenahmeventil liefern und montieren gem. Herstellerangaben und Einbauvorschriften für Wasseranlagen.
Menge: 7,000 Stck

*Hinweis: Dämmung von Wasserleitungen BA2*
Dämmung von Trinkwasserleitungen

Normative Grundlagen
Gebäudeenergiegesetz (GEG) Regelt die energetischen Mindestanforderungen an Warmwasserleitungen und Zirkulationsleitungen, insbesondere in unbeheizten Räumen.

DIN 1988-200 (TRWI) Technische Regeln für Trinkwasser-Installationen, Teil 200: Vermeidung von Tauwasserbildung an Kaltwasserleitungen und Wärmeverlusten an Warmwasserleitungen.

DVGW-Arbeitsblatt W 551 Hygieneanforderungen an Trinkwassererwärmungsanlagen, insbesondere Legionellenprophylaxe.

DIN EN 806 (Teile 1–5) Planung, Ausführung, Abnahme und Betrieb von Trinkwasserinstallationen im Gebäude.

VDI 2055 Blatt 1 Wärmeverluste von Gebäuden – Berechnung der Wärmeverluste über Rohrleitungen.

Allgemeine Anforderungen
Vollständige Umhüllung Alle Rohrabschnitte, Armaturen und Formstücke müssen lückenlos gedämmt werden.

Wärmeleitfähigkeit Dämmstoffe mit ? = 0,035 W/(m·K) einsetzen, um Energieverluste gering zu halten.

Brandschutz Dämmmaterialien mindestens in Baustoffklasse A1 (nicht brennbar).

Montage Überlappungen an Stößen = 30 mm; Fugen und Anschlussbereiche fachgerecht mit Klebeband oder Manschetten abdichten.

**Ausführungsbeschreibung 2 Ausführungsbeschreibung Dämmung BA2**
*Beschreibung*
Leistungsbeschreibung für die Dämmung:
Lieferung und fachgerechte Montage von Wärmedämmung für Trinkwasserleitungen gemäß den geltenden Normen und Vorschriften.

Material: Mineralfaser-Dämmschalen mit Alukaschierung

Baustoffklasse: A1 nach DIN EN 13501-1 (nicht brennbar)

Ausführung:

Dämmschalen mit längsseitiger Überlappung und selbstklebender Verschlusslasche

Alukaschierung mit aufgedrucktem Diffusionssperrstreifen

Stöße und Anschlüsse dicht verklebt, durchgehend dampfdiffusionsdicht

Dämmstärken: gemäß EnEV/GEG und den Vorgaben der Trinkwasserinstallation

Verarbeitung:

Montage spannungsfrei und passgenau

Lückenlose Ummantelung der Rohrleitungen, Formteile und Armaturen

Sicherstellung einer durchgehenden Dampfsperre

Besondere Anforderungen:

Hygienisch einwandfreie Ausführung für Trinkwasserleitungen

Keine Beeinträchtigung der Trinkwasserqualität

Einhaltung der einschlägigen DIN-Normen (z. B. DIN 1988, DIN EN 14303)

Leistungsumfang:
Lieferung der Dämmmaterialien
Zuschnitt und Anpassung an die Rohrdimensionen
Montage einschließlich Verklebung und Abdichtung

Dämmung von Armaturen, Formstücken und Rohrdurchführungen

**2.2.280 Dämmung Trinkw. Leitung 15 × 1 mm**
Dämmung Trinkwasserleitung 15 × 1 mm gemäß gültigen Normen und Vorschriften liefern und montieren..
Menge: 12,000 m

**2.2.290 Dämmung Trinkw. Leitung 18 × 1 mm**
Dämmung Trinkwasserleitung 18 × 1 mm gemäß gültigen Normen und Vorschriften liefern und montieren..
Menge: 175,000 m

**2.2.300 Dämmung Trinkw. Leitung 22 × 1 mm**
Dämmung Trinkwasserleitung 22 × 1 mm gemäß gültigen Normen und Vorschriften liefern und montieren..
Menge: 25,000 m

**2.2.310 Dämmung Trinkw. Leitung 28 × 1,5 mm**
Dämmung Trinkwasserleitung 28 × 1,5 mm gemäß gültigen Normen und Vorschriften liefern und montieren..
Menge: 20,000 m

**2.2.320 Dämmung Formteil 18 × 1 mm**
Dämmung Formteil 18 × 1 mm gemäß gültigen Normen und Vorschriften liefern und montieren..
Menge: 165,000 Stck

**2.2.330 Dämmung Formteil 22 × 1 mm**
Dämmung Formteil 22 × 1 mm gemäß gültigen Normen und Vorschriften liefern und montieren..
Menge: 15,000 Stck

**2.2.340 Dämmung Formteil 28 × 1,5 mm**
Dämmung Formteil 28 × 1,5 mm gemäß gültigen Normen und Vorschriften liefern und montieren..
Menge: 15,000 Stck

**2.2.350 Dämmung SML DN 100**
Dämmung SML DN 100 gemäß gültigen Normen und Vorschriften liefern und montieren..
Menge: 10,000 m

**2.2.360 Dämmung SML DN 80**
Dämmung SML DN 80 gemäß gültigen Normen und Vorschriften liefern und montieren..
Menge: 7,000 m

**2.2.370 Dämmung Bögen DN 100**
Dämmung Bögen DN 100 gemäß gültigen Normen und Vorschriften liefern und montieren..
Menge: 12,000 Stck

**2.2.380 Dämmung Bögen DN 80**
Dämmung Bögen DN 80 gemäß gültigen Normen und Vorschriften liefern und montieren..
Menge: 5,000 Stck

**2.2.390 Dämmung Abzweige DN 100**
Dämmung Abzweige DN 100 gemäß gültigen Normen und Vorschriften liefern und montieren..
Menge: 8,000 Stck

**2.2.400 Dämmung Abzweige DN 80**
Dämmung Abzweige DN 80 gemäß gültigen Normen und Vorschriften liefern und montieren..
Menge: 3,000 Stck

*Hinweis: Kennzeichnung*
Kennzeichnung

Die Leitungen sind an den jeweiligen Austritten vor Brandschottungen mit Richtungspfleien und Beschriftung zu kennzeichnen.

**2.2.410 Beschilderung 100 × 60 mm**
Bezeichnungsschilder 100 × 60 mm anbringen nach den gültigen Normen und Vorschriften. Wasseranlagen.
Menge: 7,000 Stck

**2.2.420 Beschilderung 60 × 30 mm**
Bezeichnungsschilder 60 × 30 mm anbringen nach den gültigen Normen und Vorschriften. Wasseranlagen.
Menge: 7,000 Stck

**2.2.430 Beschilderung 40 × 20 mm**
Bezeichnungsschilder 40 × 20 mm anbringen nach den gültigen Normen und Vorschriften. Wasseranlagen.
Menge: 7,000 Stck

**2.2.440 Medienkennzeichnung KW**
Medienkennzeichnung KW anbringen nach den gültigen Normen und Vorschriften. Wasseranlagen.
Menge: 25,000 Stck

*Hinweis: Sanitärobjekte*

**2.2.450 Profilstahl für Sonderbefestigung**
Profilstahl für Sonderbefestigung liefern und montieren gem. Herstellerangaben und Einbauvorschriften für Wasseranlagen.
Menge: 25,000 kg

**2.2.460 Waschtisch 850×480**
Lieferung und Montage eines Waschtisches für die Wandmontage, ohne Überlauf und ohne Hahnloch, in hochwertiger Ausführung.

Abmessungen: ca. 850 × 480 mm
Material: Sanitärkeramik, weiß

Ausführung:
Rechteckige, klare Formgebung
Glatte, porenfreie Oberfläche, leicht zu reinigen
Ohne Überlauf
Ohne Hahnloch (zur Verwendung mit Wandauslaufarmaturen oder freistehenden Armaturen)

Montage:
Wandhängend mit verdeckter Befestigung
Befestigungsmaterial im Lieferumfang enthalten

Normen und Anforderungen:
DIN EN 14688 (Sanitärkeramik – Waschtische)
Einhaltung der einschlägigen Hygiene- und Sicherheitsanforderungen

Leistungsumfang:
Lieferung des Waschtisches
Fachgerechte Montage an den vorgesehenen Wandflächen
Übergabe betriebsfertig
Menge: 3,000 Stck

**2.2.470 Montageelemente Waschtische**
Montageelemente für Waschtische,  liefern und montieren gem. Herstellerangaben und Einbauvorschriften für Wasseranlagen.
Menge: 3,000 Stck

**2.2.480 Wand-Waschtischarmatur**
Lieferung und Montage einer wandmontierten Waschtischarmatur mit langem Bedienhebel, geeignet für barrierefreie Sanitärräume und den Einsatz in öffentlichen oder medizinischen Einrichtungen.

Armaturentyp: Wandmontierte Einhebel-Waschtischarmatur

Ausführung:
Hochwertige Messingarmatur, verchromt
Langer Bedienhebel (mindestens 140 mm) zur komfortablen und hygienischen Bedienung
Geräuschklasse I nach DIN 4109
Keramische Kartusche mit Temperaturbegrenzung

Strahlregler mit Durchflussbegrenzung gemäß Trinkwasserverordnung

Anschlüsse:
Wandanschluss mit Standardanschluss G 1/2"

DVGW-zugelassene Bauteile

Normen und Anforderungen:
DIN EN 817 (Sanitärarmaturen – Einhebelmischer)
DIN 18040 (Barrierefreies Bauen)
Trinkwasserverordnung (TVO)

Lieferumfang:
Armatur komplett mit Befestigungssatz
Montagematerial
Leistungsumfang:
Lieferung der Armatur
Montage an den vorgesehenen Wandanschlüssen
Anschluss an die vorhandene Trinkwasserinstallation
Funktionsprüfung und Übergabe betriebsfertig
Menge: 3,000 Stck

**2.2.490 Unterputzsifon**
Unterputzsifon für Waschtische liefern und montieren gem. Herstellerangaben und Einbauvorschriften für Wasseranlagen.
Menge: 3,000 Stck

**2.2.500 Kristallspiegel 800×1200 mm**
Kristallspiegel ca. 800 × 1200 mm, Hansa, liefern und montieren gem. Herstellerangaben und Einbauvorschriften für Wasseranlagen.
Menge: 3,000 Stck

**2.2.510 Wandhaken**
Lieferung und Montage von Handtuchwandhaken für Sanitärräume, geeignet für barrierefreie Anwendungen und öffentliche Einrichtungen.

Ausführung:

Wandmontage, verdeckte Befestigung

Hochwertiges Material, korrosionsbeständig (z. B. Edelstahl)

Oberfläche glatt, hygienisch und leicht zu reinigen

Abgerundete Formgebung zur sicheren Nutzung ohne Verletzungsgefahr

Belastbar für Handtücher und leichte Textilien

Normen und Anforderungen:
DIN 18040 (Barrierefreies Bauen)
Einhaltung der einschlägigen Hygiene- und Sicherheitsanforderungen

Lieferumfang:
Handtuchwandhaken inkl. Befestigungsmaterial

Leistungsumfang:
Lieferung der Haken
Fachgerechte Montage an den vorgesehenen Wandflächen
Übergabe betriebsfertig
Menge: 6,000 Stck

**2.2.520 Wandarmatur AP-Dusche**
Lieferung und Montage einer Aufputz-Duscharmatur gemäß DIN-Normen und den anerkannten Regeln der Technik.

Armaturentyp: Aufputz-Duscharmatur, Einhebelmischer

Ausführung:
Hochwertige Messingarmatur, verchromt
Geräuschklasse I nach DIN 4109
Keramische Kartusche mit Temperaturbegrenzung
Rückflussverhinderer integriert
Strahlregler mit Durchflussbegrenzung gemäß Trinkwasserverordnung

Anschlüsse:
Standard-Wandanschluss G 1/2"

DVGW-zugelassene Anschlüsse und Bauteile

Normen und Anforderungen:
DIN EN 817 (Sanitärarmaturen – Einhebelmischer)
Trinkwasserverordnung (TVO)

Lieferumfang:
Armatur komplett mit Rosetten und Montagematerial

Brauseanschluss G 1/2"

Leistungsumfang:
Lieferung der Armatur
Montage an den vorgesehenen Wandanschlüssen
Anschluss an die vorhandene Trinkwasserinstallation
Funktionsprüfung und Übergabe betriebsfertig
Menge: 3,000 Stck

**2.2.530 Montageelemente Duschearmaturen**
Montageelemente für Duschearmaturen,  liefern und montieren gem. Herstellerangaben und Einbauvorschriften für Wasseranlagen.
Menge: 3,000 Stck

**2.2.540 Brausekombination**
Brausekombination mit Brausestange, Brauseschlauch und Handbrause

Lieferung und Montage einer Brausekombination für Duschanlagen, bestehend aus Handbrause, Brauseschlauch und Brausestange, in hochwertiger Ausführung.

Ausführung:
Handbrause mit einstellbaren Strahlarten (z. B. Normalstrahl, Softstrahl, Massage)
Brauseschlauch, flexibel, knickfest, mit Drehkupplung gegen Verdrehen
Brausestange mit höhenverstellbarem Brausehalter, geeignet für barrierefreie Nutzung
Oberfläche verchromt, korrosionsbeständig, hygienisch und leicht zu reinigen

Qualität:
Hochwertige Verarbeitung, langlebig und pflegeleicht
Geräuschklasse I nach DIN 4109
Durchflussbegrenzung gemäß Trinkwasserverordnung

Anschlüsse:
Standardanschluss G 1/2"
DVGW-zugelassene Bauteile

Normen und Anforderungen:
DIN EN 1112 (Handbrausen)
DIN EN 1113 (Brauseschläuche)
DIN EN 1111 (Sanitärarmaturen – Mischbatterien)

Einhaltung der einschlägigen Hygiene- und Sicherheitsanforderungen

Lieferumfang:
Handbrause, Brauseschlauch, Brausestange mit Halterung
Befestigungsmaterial
Leistungsumfang:
Lieferung der Brausekombination
Fachgerechte Montage an den vorgesehenen Anschlüssen

Funktionsprüfung und Übergabe betriebsfertig
Menge: 3,000 Stck

**2.2.550 Haltestange Dusche**
Haltestange für Dusche liefern und montieren gem. Herstellerangaben und Einbauvorschriften für Wasseranlagen, Keuco Plan Care.
Menge: 3,000 Stck

**2.2.560 Wandtiefspülklosett inkl. WC-Sitz**
Wandtiefspülklosett einschließlich WC-Sitz mit Deckel, behördlich genehmigte Ausführung,  liefern und montieren gem. Herstellerangaben und Einbauvorschriften für Wasseranlagen.
Menge: 3,000 Stck

**2.2.570 Montageelement Wand-WC**
Montageelement für Wand-WC, behördlich genehmigte Ausführung,  liefern und montieren gem. Herstellerangaben und Einbauvorschriften für Wasseranlagen.
Menge: 3,000 Stck

**2.2.580 WC-Betätigungsplatte**
WC-Betätigungsplatte,  liefern und montieren gem. Herstellerangaben und Einbauvorschriften für Wasseranlagen.
Menge: 3,000 Stck

**2.2.590 Stützklappgriff WC-Anlagen 800 mm**
Stützklappgriff für WC-Anlagen 800 mm mit Toilettenrollenhalter,  liefern und montieren gem. Herstellerangaben und Einbauvorschriften für Wasseranlagen.
Menge: 3,000 Stck

**2.2.600 Wand-Haltegriff**
Wand-Haltegriff,  liefern und montieren gem. Herstellerangaben und Einbauvorschriften für Wasseranlagen.
Menge: 3,000 Stck

**2.2.610 Reserverollenhalter**
Reserverollenhalter,  liefern und montieren gem. Herstellerangaben und Einbauvorschriften für Wasseranlagen.
Menge: 3,000 Stck

**2.2.620 WC-Bürstengarnitur**
WC-Bürstengarnitur,  liefern und montieren gem. Herstellerangaben und Einbauvorschriften für Wasseranlagen.
Menge: 3,000 Stck

**2.2.630 Desinfektionsmittelspender**
Desinfektionsmittelspender liefern und montieren gem. Herstellerangaben und Einbauvorschriften für Wasseranlagen.
Menge: 6,000 Stck

**2.2.640 Seifenspender**
Seifenspender liefern und montieren gem. Herstellerangaben und Einbauvorschriften für Wasseranlagen.
Menge: 3,000 Stck

**2.2.650 Abfallbehälter Wandmontage**
Abfallbehälter zur Wandmontage,  liefern und montieren gem. Herstellerangaben und Einbauvorschriften für Wasseranlagen.
Menge: 3,000 Stck

**2.2.660 Waschtisch 850×480, U+B**
Waschtisch ohne Überlauf und ohne Hahnloch 850×480, U+B liefern und montieren gem. Herstellerangaben und Einbauvorschriften für Wasseranlagen.
Menge: 2,000 Stck

**2.2.670 Einbau WT Röntgen**
Einbau WT Röntgen liefern und montieren gem. Herstellerangaben und Einbauvorschriften für Wasseranlagen.
Menge: 2,000 Stck

**2.2.680 Pflegekombination 4.OG**
Pflegekombination 4.OG liefern und montieren gem. Herstellerangaben und Einbauvorschriften für Wasseranlagen.
Menge: 2,000 Stck

**2.2.690 Montageelemente Waschtische**
Montageelemente für Waschtische liefern und montieren gem. Herstellerangaben und Einbauvorschriften für Wasseranlagen.
Menge: 2,000 Stck

**2.2.700 Waschtischarmatur mit langem Hebel**
Waschtischarmatur mit langem Hebel liefern und montieren gem. Herstellerangaben und Einbauvorschriften für Wasseranlagen.
Menge: 4,000 Stck

**2.2.710 Kristallspiegel 60×60 mm**
Kristallspiegel 60×60 mm liefern und montieren gem. Herstellerangaben und Einbauvorschriften für Wasseranlagen.
Menge: 4,000 Stck

**2.2.720 Wandtiefspülklosett inkl. WC-Sitz**
Lieferung und Montage eines wandhängenden WCs aus hochwertigem Sanitärporzellan, spülrandlos, weiß.

Ausführung:
Wandmontage, geeignet für handelsübliche Unterputz-Spülkästen

Spülrandloses Design für verbesserte Hygiene und einfache Reinigung

Hochwertiges Sanitärporzellan, weiß, glatte und porenfreie Oberfläche

Ergonomische Formgebung, geeignet für den Einsatz in öffentlichen und privaten Sanitärräumen

Maße:
Standardabmessungen gemäß DIN EN 997

Normen und Anforderungen:
DIN EN 997 (WC-Becken mit Spülvorrichtung)
DIN 1387 (Sanitärkeramik)

Einhaltung der einschlägigen Hygiene- und Sicherheitsanforderungen

Lieferumfang:
WC-Becken, weiß, spülrandlos
Befestigungsmaterial für Wandmontage

Leistungsumfang:
Lieferung des WCs
Fachgerechte Montage an den vorgesehenen Wandanschlüssen
Anschluss an vorhandene Spülvorrichtung
Funktionsprüfung und Übergabe betriebsfertig
Menge: 4,000 Stck

**2.2.730 Montageelement Wand-WC**
Montageelement für Wand-WC liefern und montieren gem. Herstellerangaben und Einbauvorschriften für Wasseranlagen.
Menge: 4,000 Stck

**2.2.740 WC-Betätigungsplatte**
WC-Betätigungsplatte liefern und montieren gem. Herstellerangaben und Einbauvorschriften für Wasseranlagen.
Menge: 16,000 Stck

**2.2.750 Reserverollenhalter**
Reserverollenhalter liefern und montieren gem. Herstellerangaben und Einbauvorschriften für Wasseranlagen.
Menge: 6,000 Stck

**2.2.760 WC-Bürstengarnitur**
WC-Bürstengarnitur liefern und montieren gem. Herstellerangaben und Einbauvorschriften für Wasseranlagen.
Menge: 4,000 Stck

**2.2.770 Kombiventil**
Kombiventil liefern und montieren gem. Herstellerangaben und Einbauvorschriften für Wasseranlagen.
Menge: 4,000 Stck

**2.2.780 Eckventil**
Eckventil liefern und montieren gem. Herstellerangaben und Einbauvorschriften für Wasseranlagen.
Menge: 2,000 Stck

**2.2.790 Unterputzsifon für Waschtische**
Unterputzsifon für Waschtische liefern und montieren gem. Herstellerangaben und Einbauvorschriften für Wasseranlagen.
Menge: 2,000 Stck

**2.2.800 Wandhaken**
Wandhaken liefern und montieren gem. Herstellerangaben und Einbauvorschriften für Wasseranlagen.
Menge: 2,000 Stck

**2.2.810 Desinfektionsmittelspender**
Desinfektionsmittelspender liefern und montieren gem. Herstellerangaben und Einbauvorschriften für Wasseranlagen.
Menge: 2,000 Stck

**2.2.820 Seifenspender**
Seifenspender liefern und montieren gem. Herstellerangaben und Einbauvorschriften für Wasseranlagen.
Menge: 2,000 Stck

**2.2.830 Papierhandtuchspender**
Papierhandtuchspender liefern und montieren gem. Herstellerangaben und Einbauvorschriften für Wasseranlagen.
Menge: 2,000 Stck

**2.2.840 Abfallbehälter**
Abfallbehälter liefern und montieren gem. Herstellerangaben und Einbauvorschriften für Wasseranlagen.
Menge: 2,000 Stck

**2.2.850 Hygienebeutelspender**
Hygienebeutelspender liefern und montieren gem. Herstellerangaben und Einbauvorschriften für Wasseranlagen.
Menge: 2,000 Stck

**2.2.860 Anschlüsse an bauseits gestellte Geräte**
Abwasser- und wasserseitige Anschlüsse an bauseits gestellte Geräte liefern und montieren gem. Herstellerangaben und Einbauvorschriften für Wasseranlagen.
Menge: 1,000 Stck

#### Abschnitt 2.3 BA2 - Demontagearbeiten

**2.3.10 Demontage Duschanlagen**
Demontage und Entsorgung von Duschanlagen nach den gültigen Normen und Vorschriften.
Menge: 2,000 Stck

**2.3.20 Demontage WC Wandtiefspülklosett inkl. Spülkasten**
Demontage und Entsorgung von WC Wandtiefspülklosett einschließlich Spülkasten.
Menge: 6,000 Stck

**2.3.30 Demontage Waschtischanlagen**
Demontage und Entsorgung von Waschtischanlagen nach den gültigen Normen und Vorschriften. Wasseranlagen.
Menge: 12,000 Stck

**2.3.40 Demontage Spülen**
Demontage und Entsorgung von Spülen nach den gültigen Normen und Vorschriften. Wasseranlagen.
Menge: 1,000 Stck

**2.3.50 Demontage Rohrleitungen DN 50 (SW)**
Demontage und Entsorgung von Gusseisernen Rohrleitungen DN 50 (SW) nach den gültigen Normen und Vorschriften. Wasseranlagen.
Menge: 10,000 m

**2.3.60 Demontage Rohrleitungen DN 70 (SW)**
Demontage und Entsorgung von Gusseisernen Rohrleitungen DN 70 (SW) nach den gültigen Normen und Vorschriften. Wasseranlagen.
Menge: 5,000 m

**2.3.70 Demontage Rohrleitungen DN 100 (SW)**
Demontage und Entsorgung von Gusseisernen Rohrleitungen DN 100 (SW) nach den gültigen Normen und Vorschriften. Wasseranlagen.
Menge: 8,000 m

**2.3.80 Demontage Rohrleitungen DN 50 (SW) verdeckt**
Demontage und Entsorgung von Gusseisernen Rohrleitungen DN 50 (SW) verdeckt nach den gültigen Normen und Vorschriften. Wasseranlagen.
Menge: 10,000 m

**2.3.90 Demontage Rohrleitungen DN 70 (SW) verdeckt**
Demontage und Entsorgung von Gusseisernen Rohrleitungen DN 70 (SW) verdeckt nach den gültigen Normen und Vorschriften. Wasseranlagen.
Menge: 5,000 m

**2.3.100 Demontage Rohrleitungen DN 100 (SW) verdeckt**
Demontage und Entsorgung von Gusseisernen Rohrleitungen DN 100 (SW) verdeckt nach den gültigen Normen und Vorschriften. Wasseranlagen.
Menge: 8,000 m

**2.3.110 Verschließen Anschlussstelle DN 50**
Verschließen von Anschlussstellen DN 50 liefern und montieren gem. Herstellerangaben und Einbauvorschriften für Wasseranlagen.
Menge: 14,000 Stck

**2.3.120 Verschließen Anschlussstelle DN 70**
Verschließen von Anschlussstellen DN 70 liefern und montieren gem. Herstellerangaben und Einbauvorschriften für Wasseranlagen.
Menge: 1,000 Stck

**2.3.130 Verschließen Anschlussstelle DN 100**
Verschließen von Anschlussstellen DN 100 liefern und montieren gem. Herstellerangaben und Einbauvorschriften für Wasseranlagen.
Menge: 6,000 Stck

**2.3.140 Demontage Trinkwasserleitungen bis DN 25**
Demontage und Entsorgung von Trinkwasserleitungen bis DN 25 nach den gültigen Normen und Vorschriften. Wasseranlagen.
Menge: 30,000 m

**2.3.150 Demontage Trinkwasserleitungen DN 32–40**
Demontage und Entsorgung von Trinkwasserleitungen DN 32 bis DN 40 nach den gültigen Normen und Vorschriften. Wasseranlagen.
Menge: 8,000 m

**2.3.160 Demontage Trinkwasserleitungen bis DN 25 verdeckt**
Demontage und Entsorgung von Trinkwasserleitungen bis DN 25 verdeckt nach den gültigen Normen und Vorschriften. Wasseranlagen.
Menge: 30,000 m

**2.3.170 Demontage Rohrleitungen DN 32–40 verdeckt**
Demontage und Entsorgung von Rohrleitungen DN 32 bis DN 40 verdeckt nach den gültigen Normen und Vorschriften. Wasseranlagen.
Menge: 8,000 m

**2.3.180 Demontage Armaturen bis DN 25**
Demontage und Entsorgung von Armaturen bis DN 25 nach den gültigen Normen und Vorschriften. Wasseranlagen.
Menge: 26,000 Stck

**2.3.190 Demontage Armaturen DN 32–40**
Demontage und Entsorgung von Armaturen DN 32 bis DN 40 nach den gültigen Normen und Vorschriften. Wasseranlagen.
Menge: 8,000 Stck

#### Abschnitt 2.4 BA2 - Abwasser-, Wasser-, Gasanlagen, Sonstiges

**2.4.10 Helferstunde komplett**
Helferstunde komplett nach den gültigen Normen und Vorschriften.
Menge: 40,000 h

**2.4.20 Monteurstunde komplett**
Monteurstunde komplett nach den gültigen Normen und Vorschriften. Wasseranlagen.
Menge: 20,000 h

**2.4.30 Obermonteurstunde komplett**
Obermonteurstunde komplett nach den gültigen Normen und Vorschriften. Wasseranlagen.
Menge: 20,000 h

**2.4.40 Druckprobe mit Inertgas Trinkwasseranlage**
Druckprobe mit Inertgas der gesamten Trinkwasseranlage nach den gültigen Normen und Vorschriften. Wasseranlagen.
Menge: 4,000 Stck

**2.4.50 Schemata installierte Bereiche**
Schemata für alle installierten Bereiche für Wasser- und Abwasseranlagen nach den gültigen Normen und Vorschriften.
Menge: 1,000 Stck

**2.4.60 Anlage entleeren TW Inhalt bis 1500 l**
Strangweise Anlage/Rohrleitung entleeren, Betriebsmedium Trinkwasser DIN 1988-200,
Anlageninhalt 1500 l, im Gebäude.
inkl. Auftrennen der Trinkwasserleitung.
Menge: 4,000 Stck
Leistungsbereichkatalog: 041
DIN276-1_08: 412

**2.4.70 Spülen Trinkwassernetz**
Spülen des gesamten Trinkwassernetzes nach den gültigen Normen und Vorschriften. Wasseranlagen.
Menge: 4,000 Stck

**2.4.80 Revisionsunterlagen Dokumentation**
Revisionsunterlagen / Dokumentation nach den gültigen Normen und Vorschriften. Wasseranlagen.
Menge: 1,000 Stck

**2.4.90 Bohrungen Ø100 mm**
Bohrungen in Stahlbetongeschoßdecke/Wände, Ø100 mm herstellen nach den gültigen Normen und Vorschriften. Wasseranlagen.
Menge: 5,000 Stck

**2.4.100 Bohrungen Ø250 mm**
Bohrungen in Stahlbetongeschoßdecke/Wände, Ø250 mm herstellen nach den gültigen Normen und Vorschriften. Wasseranlagen.
Menge: 5,000 Stck

**2.4.110 Fachgerechtes Verschließen von Bohrungen**
Fachgerechtes Verschließen von Bohrungen herstellen nach den gültigen Normen und Vorschriften. Wasseranlagen.
Menge: 5,000 Stck

**2.4.120 Bohrung durch Trockenbauwand**
Bohrung durch Trockenbauwand herstellen nach den gültigen Normen und Vorschriften. Wasseranlagen.
Menge: 5,000 Stck

**2.4.130 Bohrungen pro Trockenbauwand (3-fach)**
Drei Bohrungen pro Trockenbauwand herstellen nach den gültigen Normen und Vorschriften. Wasseranlagen.
Menge: 5,000 Stck

**2.4.140 Montagegerüst**
Stellen von Montagegerüsten liefern und montieren gem. Herstellerangaben und Einbauvorschriften für Wasseranlagen.
Menge: 2,000 Stck

**2.4.150 Werkpläne erstellen**
Erstellen von Werkplänen nach den gültigen Normen und Vorschriften. Wasseranlagen.
Menge: 1,000 Stck

**2.4.160 Baustelleneinrichtung**
Baustelleneinrichtung / Einrichten nach den gültigen Normen und Vorschriften. Wasseranlagen.
Menge: 1,000 Stck

**2.4.170 Räumen der Baustelleneinrichtung**
Räumen der Baustelleneinrichtung nach den gültigen Normen und Vorschriften. Wasseranlagen.
Menge: 1,000 Stck

**2.4.180 Bemusterung**
Bemusterung nach den gültigen Normen und Vorschriften. Wasseranlagen.
Menge: 1,000 Stck

### Bereich 3 BA3 - Abwasser-, Wasser-, Gasanlagen

*Hinweis: Bauabschnitt 3*
Bauabschnitt 2

2. Obergeschoss: Pflegestation 2 / 1. Obergeschoss: Pflegestation 1.1 und 1.2

Die qualitativen Anforderungen der Positionen aus dem Titel 1 sowie die angebotenen Produkte gelten ebenfalls für den folgenden Titel.

#### Abschnitt 3.1 BA3 - Abwasseranlagen

**3.1.10 SML Rohrl. DN 100**
SML Rohrleitungen DN 100, liefern, verlegen und anschließen gemäß SLB Abwasseranlagen.
Menge: 24,000 m

**3.1.20 SML Rohrl. DN 80**
SML Rohrleitungen DN 80, liefern, verlegen gemäß SLB Abwasseranlagen.
Menge: 15,000 m

**3.1.30 SML Rohrl. DN 50**
SML Rohrleitungen DN 50, liefern, verlegen gemäß SLB Abwasseranlagen.
Menge: 15,000 m

**3.1.40 Bögen DN 100**
Bögen DN 100 liefern und montieren gem. Herstellerangaben und Einbauvorschriften für Abwasseranlagen.
Menge: 30,000 Stck

**3.1.50 Bögen DN 80**
Bögen DN 80 liefern und montieren gem. Herstellerangaben und Einbauvorschriften für Abwasseranlagen.
Menge: 12,000 Stck

**3.1.60 Bögen DN 50**
Bögen DN 50 liefern und montieren gem. Herstellerangaben und Einbauvorschriften für Abwasseranlagen.
Menge: 12,000 Stck

**3.1.70 Abzweige DN 100/100**
Abzweige in üblichen Gradstellungen DN 100/100 liefern und montieren gem. Herstellerangaben und Einbauvorschriften für Abwasseranlagen.
Menge: 21,000 Stck

**3.1.80 Abzweige DN 100/70**
Abzweige DN 100/70 liefern und montieren gem. Herstellerangaben und Einbauvorschriften für Abwasseranlagen.
Menge: 6,000 Stck

**3.1.90 Abzweige DN 100/50**
Abzweige DN 100/50 liefern und montieren gem. Herstellerangaben und Einbauvorschriften für Abwasseranlagen.
Menge: 6,000 Stck

**3.1.100 Abzweige DN 80/80**
Abzweige DN 80/80 liefern und montieren gem. Herstellerangaben und Einbauvorschriften für Abwasseranlagen.
Menge: 6,000 Stck

**3.1.110 Abzweige DN 80/50**
Abzweige DN 80/50 liefern und montieren gem. Herstellerangaben und Einbauvorschriften für Abwasseranlagen.
Menge: 6,000 Stck

**3.1.120 Übergangsstücke DN 100/DN 80**
Übergangsstücke DN 100/DN 80 liefern und montieren gem. Herstellerangaben und Einbauvorschriften für Abwasseranlagen.
Menge: 6,000 Stck

**3.1.130 Übergangsstücke DN 100/DN 50**
Übergangsstücke DN 100/DN 50 liefern und montieren gem. Herstellerangaben und Einbauvorschriften für Abwasseranlagen.
Menge: 6,000 Stck

**3.1.140 Übergangsstücke DN 80/DN 50**
Übergangsstücke DN 80/DN 50 liefern und montieren gem. Herstellerangaben und Einbauvorschriften für Abwasseranlagen.
Menge: 6,000 Stck

**3.1.150 Enddeckel DN 100**
Enddeckel DN 100 liefern und montieren gem. Herstellerangaben und Einbauvorschriften für Abwasseranlagen.
Menge: 6,000 Stck

**3.1.160 Enddeckel DN 80**
Enddeckel DN 80 liefern und montieren gem. Herstellerangaben und Einbauvorschriften für Abwasseranlagen.
Menge: 6,000 Stck

**3.1.170 Enddeckel DN 50**
Enddeckel DN 50 liefern und montieren gem. Herstellerangaben und Einbauvorschriften für Abwasseranlagen.
Menge: 6,000 Stck

**3.1.180 System Verbinder DN 100**
System Verbinder DN 100 liefern und montieren gem. Herstellerangaben und Einbauvorschriften für Abwasseranlagen.
Menge: 70,000 Stck

**3.1.190 System Verbinder DN 80**
System Verbinder DN 80 liefern und montieren gem. Herstellerangaben und Einbauvorschriften für Abwasseranlagen.
Menge: 110,000 Stck

**3.1.200 System Verbinder DN 50**
System Verbinder DN 50 liefern und montieren gem. Herstellerangaben und Einbauvorschriften für Abwasseranlagen.
Menge: 100,000 Stck

**3.1.210 Objektanschlußbogen 90° DN 50**
Objektanschlußbogen 90° DN 50 liefern und montieren gem. Herstellerangaben und Einbauvorschriften für Abwasseranlagen.
Menge: 24,000 Stck

**3.1.220 Objektanschlußbogen 90° DN 80**
Objektanschlußbogen 90° DN 80 liefern und montieren gem. Herstellerangaben und Einbauvorschriften für Abwasseranlagen.
Menge: 18,000 Stck

**3.1.230 Objektanschlußbogen 90° DN 100**
Objektanschlußbogen 90° DN 100 liefern und montieren gem. Herstellerangaben und Einbauvorschriften für Abwasseranlagen.
Menge: 21,000 Stck

**3.1.240 Konfix-Verbindungen DN 100**
Konfix-Verbindungen DN 100 liefern und montieren gem. Herstellerangaben und Einbauvorschriften für Abwasseranlagen.
Menge: 24,000 Stck

**3.1.250 Konfix-Verbindungen DN 80**
Konfix-Verbindungen DN 80 liefern und montieren gem. Herstellerangaben und Einbauvorschriften für Abwasseranlagen.
Menge: 12,000 Stck

**3.1.260 Konfix-Verbindungen DN 50**
Konfix-Verbindungen DN 50 liefern und montieren gem. Herstellerangaben und Einbauvorschriften für Abwasseranlagen.
Menge: 12,000 Stck

**3.1.270 Fallrohrstützen Guß-Abwasserleitung DN 100**
Fallrohrstützen für Guß-Abwasserleitung mit Auflegering DN 100 liefern und montieren gem. Herstellerangaben und Einbauvorschriften für Abwasseranlagen.
Menge: 18,000 Stck

**3.1.280 HT Rohrl. DN 100**
HT Rohrleitungen DN 100 liefern, verlegen nach den gültigen Normen und Vorschriften. Abwasseranlagen.
Menge: 35,000 m

**3.1.290 HT Rohrl. DN 80**
HT Rohrleitungen DN 80 liefern, verlegen nach den gültigen Normen und Vorschriften. Abwasseranlagen.
Menge: 20,000 m

**3.1.300 HT Rohrl. DN 50**
HT Rohrleitungen DN 50 liefern, verlegen nach den gültigen Normen und Vorschriften. Abwasseranlagen.
Menge: 20,000 m

**3.1.310 HT Bögen DN 100**
HT Bögen DN 100 liefern und montieren gem. Herstellerangaben und Einbauvorschriften für Abwasseranlagen.
Menge: 35,000 Stck

**3.1.320 HT Bögen DN 80**
HT Bögen DN 80 liefern und montieren gem. Herstellerangaben und Einbauvorschriften für Abwasseranlagen.
Menge: 15,000 Stck

**3.1.330 HT Bögen DN 50**
HT Bögen DN 50 liefern und montieren gem. Herstellerangaben und Einbauvorschriften für Abwasseranlagen.
Menge: 15,000 Stck

**3.1.340 HT Abzweige DN 100/100**
HT Abzweige DN 100/100 liefern und montieren gem. Herstellerangaben und Einbauvorschriften für Abwasseranlagen.
Menge: 21,000 Stck

**3.1.350 HT Abzweige DN 100/80**
HT Abzweige DN 100/80 liefern und montieren gem. Herstellerangaben und Einbauvorschriften für Abwasseranlagen.
Menge: 21,000 Stck

**3.1.360 HT Abzweige DN 100/50**
HT Abzweige DN 100/50 liefern und montieren gem. Herstellerangaben und Einbauvorschriften für Abwasseranlagen.
Menge: 21,000 Stck

**3.1.370 HT Übergangsstücke DN 100**
HT Übergangsstücke DN 100 liefern und montieren gem. Herstellerangaben und Einbauvorschriften für Abwasseranlagen.
Menge: 10,000 Stck

**3.1.380 HT Übergangsstücke DN 80**
HT Übergangsstücke DN 80 liefern und montieren gem. Herstellerangaben und Einbauvorschriften für Abwasseranlagen.
Menge: 10,000 Stck

**3.1.390 HT Übergangsstücke DN 50**
HT Übergangsstücke DN 50 liefern und montieren gem. Herstellerangaben und Einbauvorschriften für Abwasseranlagen.
Menge: 5,000 Stck

**3.1.400 PE-Rohr DN100, hochschalldämmend, Lieferung und Verlegung.**
Lieferung und fachgerechte Verlegung eines schalldämmenden Rohrsystems aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage der Rohre in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 40,000 m

**3.1.410 PE-Rohr DN80, hochschalldämmend, Lieferung und Verlegung.**
PE-Rohr DN80, hochschalldämmend, Lieferung und Verlegung.

Wie vor, jedoch DN80
Menge: 35,000 m

**3.1.420 PE-Rohr DN50, hochschalldämmend, Lieferung und Verlegung.**
PE-Rohr DN50, hochschalldämmend, Lieferung und Verlegung.

Wie vor, jedoch DN50
Menge: 35,000 m

**3.1.430 PE-Bogen DN100, hochschalldämmend**
PE-Bogen DN100, hochschalldämmend

Lieferung und fachgerechte Verlegung eines schalldämmenden Rohrbogens aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Rohrbogens  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 70,000 Stck

**3.1.440 PE-Bogen DN80, hochschalldämmend**
PE-Bogen DN80, hochschalldämmend

Wie vor, jedoch DN80
Menge: 30,000 Stck

**3.1.450 PE-Bogen DN50, hochschalldämmend**
Menge: 30,000 Stck

**3.1.460 PE-Abzweig DN100 / 100, hochschalldämmend**
PE-Abzweig DN100 / 100, hochschalldämmend

Lieferung und fachgerechte Verlegung eines schalldämmenden Abzweigs aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Abzweigs  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 15,000 Stck

**3.1.470 PE-Abzweig DN100 / 80, hochschalldämmend**
Menge: 15,000 Stck

**3.1.480 PE-Abzweig DN100 / 50, hochschalldämmend**
Menge: 15,000 Stck

**3.1.490 PE-Übergangsstück DN100/80, hochschalldämmend**
PE-Übergangsstück DN100, hochschalldämmend

Lieferung und fachgerechte Verlegung eines schalldämmenden Übergangsstücks aus Polyethylen (PE), Nenndurchmesser DN 100 / 80, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Abzweigs  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 15,000 Stck

**3.1.500 PE-Übergangsstück DN100/50, hochschalldämmend**
PE-Übergangsstück DN50, hochschalldämmend

wie vor, jedoch DN100/80
Menge: 5,000 Stck

**3.1.510 PE-Übergangsstück DN80/50, hochschalldämmend**
PE-Übergangsstück DN80, hochschalldämmend

wie vor, jedoch DN80/50
Menge: 15,000 Stck

**3.1.520 Rohrschelle Stahl verz L bis 0,5m DN100**
Rohraufhängung als Rohrschelle, aus verzinktem Stahl, mit Gummimetallfederelement, mit schalldämmenden Einlagen, Anforderungen entsprechend DIN 4109-1, Länge Aufhängung bis 0,5 m, Befestigung mit Gewindestäben, mit bauaufsichtlich zugelassenen Dübeln, einschl. Bohrarbeiten, DN 100.
Menge: 50,000 Stck
Leistungsbereichkatalog: 042

**3.1.530 Rohrschelle Stahl verz L bis 0,5m DN80**
Rohraufhängung als Rohrschelle, aus verzinktem Stahl, mit Gummimetallfederelement, mit schalldämmenden Einlagen, Anforderungen entsprechend DIN 4109-1, Länge Aufhängung bis 0,5 m, Befestigung mit Gewindestäben, mit bauaufsichtlich zugelassenen Dübeln, einschl. Bohrarbeiten, DN 80.
Menge: 40,000 Stck
Leistungsbereichkatalog: 042

**3.1.540 Rohrschelle Stahl verz L bis 0,5m DN50**
Rohraufhängung als Rohrschelle, aus verzinktem Stahl, mit Gummimetallfederelement, mit schalldämmenden Einlagen, Anforderungen entsprechend DIN 4109-1, Länge Aufhängung bis 0,5 m, Befestigung mit Gewindestäben, mit bauaufsichtlich zugelassenen Dübeln, einschl. Bohrarbeiten, DN 50.
Menge: 40,000 Stck
Leistungsbereichkatalog: 042

**3.1.550 Brandschutz-Verbinder DN 100**
Brandschutz-Verbinder DN 100 liefern und montieren gem. Herstellerangaben und Einbauvorschriften für Abwasseranlagen.
Menge: 18,000 Stck

**3.1.560 Bodeneinläufe Duschen KG DN 70**
Bodeneinläufe Duschen KG DN 70 liefern und montieren gem. Herstellerangaben und Einbauvorschriften für Abwasseranlagen.
Menge: 18,000 Stck

**3.1.570 Kondensatentwässerung**
Lieferung, Montage und Anschluss einer vollständigen Kondensatentwässerung für das Klimagerät bzw. Lüftungsgerät. Die Ausführung hat den allgemein anerkannten Regeln der Technik sowie den einschlägigen DIN- und VDI-Richtlinien zu entsprechen.
Kondensatleitungen aus korrosionsbeständigem Kunststoff (PVC, PE, PP) oder Kupfer, geeignet für Kondenswasser
Dimensionierung entsprechend der maximal anfallenden Kondensatmenge des Gerätes
Anschluss direkt an die Kondensatwanne mit dichtem Übergang
Leitungsführung mit kontinuierlichem Gefälle = 1 % bis zum Ablaufpunkt
Einbau von Revisionsöffnungen/Reinigungsstücken an geeigneten Stellen
Geruchsverschluss (Siphon) zur Vermeidung von Rückströmungen
Dichtheits- und Funktionsprüfung im Rahmen der Inbetriebnahme
Die Ausführung hat so zu erfolgen, dass ein störungsfreier Betrieb des Gerätes gewährleistet ist und keine Feuchtigkeitsschäden an angrenzenden Bauteilen entstehen können.
Menge: 2,000 Stck

**3.1.580 Brandschutzmanschetten Misch SML/PVC DN 100**
Brandschutzmanschetten Misch SML/PVC DN 100 liefern und montieren gem. Herstellerangaben und Einbauvorschriften für Abwasseranlagen.
Menge: 18,000 Stck

**3.1.590 Brandschutzmanschetten Misch SML/PVC DN 80**
Brandschutzmanschetten Misch SML/PVC DN 80 liefern und montieren gem. Herstellerangaben und Einbauvorschriften für Abwasseranlagen.
Menge: 12,000 Stck

**3.1.600 Brandschutzmanschetten Misch SML/PVC DN 50**
Brandschutzmanschetten Misch SML/PVC DN 50 liefern und montieren gem. Herstellerangaben und Einbauvorschriften für Abwasseranlagen.
Menge: 12,000 Stck

**3.1.610 Brandschott SML DN 100**
Brandschott SML DN 100 liefern und montieren gem. Herstellerangaben und Einbauvorschriften für Abwasseranlagen.
Menge: 18,000 Stck

**3.1.620 Brandschott SML DN 80**
Brandschott SML DN 80 liefern und montieren gem. Herstellerangaben und Einbauvorschriften für Abwasseranlagen.
Menge: 12,000 Stck

**3.1.630 Brandschott SML DN 50**
Brandschott SML DN 50 liefern und montieren gem. Herstellerangaben und Einbauvorschriften für Abwasseranlagen.
Menge: 12,000 Stck

#### Abschnitt 3.2 BA3 - Wasseranlagen

**3.2.10 Absperrventil DN 15**
Absperrventil DN 15 liefern und montieren gem. Herstellerangaben und Einbauvorschriften für Wasseranlagen.
Menge: 36,000 Stck

**3.2.20 Absperrventil DN 20**
Absperrventil DN 20 liefern und montieren gem. Herstellerangaben und Einbauvorschriften für Wasseranlagen.
Menge: 12,000 Stck

**3.2.30 Absperrventil DN 25**
Absperrventil DN 25 liefern und montieren gem. Herstellerangaben und Einbauvorschriften für Wasseranlagen.
Menge: 12,000 Stck

**3.2.40 Wasserseitige Anschlüsse**
Wasserseitige Anschlüsse an bauseitig gestellte Geräte liefern und montieren gem. Herstellerangaben und Einbauvorschriften für Wasseranlagen.
Menge: 3,000 Stck

**3.2.50 Trinkw. Leitung 15 × 1 mm**
Trinkwasserleitung Kupferrohr 15 × 1 mm liefern, verlegen nach den gültigen Normen und Vorschriften. Wasseranlagen.
Menge: 30,000 m

**3.2.60 Trinkw. Leitung 18 × 1 mm**
Trinkwasserleitung Kupferrohr 18 × 1 mm liefern, verlegen nach den gültigen Normen und Vorschriften. Wasseranlagen.
Menge: 495,000 m

**3.2.70 Trinkw. Leitung 22 × 1 mm**
Trinkwasserleitung Kupferrohr 22 × 1 mm liefern, verlegen nach den gültigen Normen und Vorschriften. Wasseranlagen.
Menge: 60,000 m

**3.2.80 Trinkw. Leitung 28 × 1,5 mm**
Trinkwasserleitung Kupferrohr 28 × 1,5 mm liefern, verlegen nach den gültigen Normen und Vorschriften. Wasseranlagen.
Menge: 30,000 m

**3.2.90 Kupferrohr Formteil 15 × 1 mm, Abzweig**
Kupferrohrrohr Formteil 15 × 1 mm liefern und montieren gem. Herstellerangaben und Einbauvorschriften für Wasseranlagen.
Menge: 15,000 Stck

**3.2.100 Kupferrohr Formteil 18 × 1 mm, Abzweig**
Kupferrohrrohr Formteil 18 × 1 mm liefern und montieren gem. Herstellerangaben und Einbauvorschriften für Wasseranlagen.
Menge: 200,000 Stck

**3.2.110 Kupferrohr Formteil 22 × 1 mm, Abzweig**
Kupferrohrrohr Formteil 22 × 1 mm liefern und montieren gem. Herstellerangaben und Einbauvorschriften für Wasseranlagen.
Menge: 15,000 Stck

**3.2.120 Kupferrohr Formteil 28 × 1,5 mm, Abzweig**
Kupferrohrrohr Formteil 28 × 1,5 mm liefern und montieren gem. Herstellerangaben und Einbauvorschriften für Wasseranlagen.
Menge: 15,000 Stck

**3.2.130 Kupferrohr Formteil 15 × 1 mm, Bogen**
Kupferrohr Formteil 15 × 1 mm als Bogen 90°
liefern und montieren gem. Herstellerangaben und Einbauvorschriften für Wasseranlagen.
Menge: 15,000 Stck

**3.2.140 Kupferrohr Formteil 18 × 1 mm, Bogen**
Kupferrohr Formteil 18 × 1 mm, Bogen 90°
Menge: 250,000 Stck

**3.2.150 Kupferrohr Formteil 22 × 1 mm, Bogen**
Menge: 20,000 Stck

**3.2.160 Kupferrohr Formteil 28 × 1,5 mm, Bogen**
Kupferrohr Formteil 28 × 1,5 mm, Bogen 90°
Menge: 20,000 Stck

**3.2.170 Übergangsverschraubung Pressfitting Kupfer TW AD 15mm**
Übergangsverschraubung als Pressfitting, aus Kupfer, für Rohrleitung aus Kupferrohr DIN EN 1057, nahtlos, für Trinkwasser DIN 1988-200, Außendurchmesser 15 mm.
Menge: 6,000 Stck
Leistungsbereichkatalog: 042
DIN276-1_08: 412

**3.2.180 Übergangsverschraubung Pressfitting Kupfer TW AD 18mm**
Übergangsverschraubung als Pressfitting, aus Kupfer, für Rohrleitung aus Kupferrohr DIN EN 1057, nahtlos, für Trinkwasser DIN 1988-200, Außendurchmesser 18 mm.
Menge: 6,000 Stck
Leistungsbereichkatalog: 042
DIN276-1_08: 412

**3.2.190 Übergangsverschraubung Pressfitting Kupfer TW AD 22mm**
Übergangsverschraubung als Pressfitting, aus Kupfer, für Rohrleitung aus Kupferrohr DIN EN 1057, nahtlos, für Trinkwasser DIN 1988-200, Außendurchmesser 22 mm.
Menge: 6,000 Stck
Leistungsbereichkatalog: 042
DIN276-1_08: 412

**3.2.200 Übergangsverschraubung Pressfitting Kupfer TW AD 28mm**
Übergangsverschraubung als Pressfitting, aus Kupfer, für Rohrleitung aus Kupferrohr DIN EN 1057, nahtlos, für Trinkwasser DIN 1988-200, Außendurchmesser 28 mm.
Menge: 6,000 Stck
Leistungsbereichkatalog: 042
DIN276-1_08: 412

**3.2.210 Rohrschelle Stahl verz L bis 0,5m DN15**
Rohraufhängung als Rohrschelle, aus verzinktem Stahl, mit schalldämmenden Einlagen, Anforderungen entsprechend DIN 4109-1, Länge Aufhängung bis 0,5 m, Befestigung mit Gewindestäben, mit bauaufsichtlich zugelassenen Dübeln, einschl. Bohrarbeiten, DN 15.
Menge: 80,000 Stck
Leistungsbereichkatalog: 042

**3.2.220 Rohrschelle Stahl verz L bis 0,5m DN20**
Rohraufhängung als Rohrschelle, aus verzinktem Stahl, mit schalldämmenden Einlagen, Anforderungen entsprechend DIN 4109-1, Länge Aufhängung bis 0,5 m, Befestigung mit Gewindestäben, mit bauaufsichtlich zugelassenen Dübeln, einschl. Bohrarbeiten, DN 20.
Menge: 520,000 Stck
Leistungsbereichkatalog: 042

**3.2.230 Rohrschelle Stahl verz L bis 0,5m DN32**
Rohraufhängung als Rohrschelle, aus verzinktem Stahl, mit schalldämmenden Einlagen, Anforderungen entsprechend DIN 4109-1, Länge Aufhängung bis 0,5 m, Befestigung mit Gewindestäben, mit bauaufsichtlich zugelassenen Dübeln, einschl. Bohrarbeiten, DN 32.
Menge: 65,000 Stck
Leistungsbereichkatalog: 042

**3.2.240 Brandschott R90 DN 32–40**
Brandschott R90 DN 32 bis DN 40 liefern und montieren gem. Herstellerangaben und Einbauvorschriften für Wasseranlagen.
Menge: 24,000 Stck

**3.2.250 Brandschott R90 DN 15–25**
Brandschott R90 DN 15 bis DN 25 liefern und montieren gem. Herstellerangaben und Einbauvorschriften für Wasseranlagen.
Menge: 24,000 Stck

**3.2.260 Profilschiene, verzinkt**
Profilschiene, verzinkt liefern und montieren gem. Herstellerangaben und Einbauvorschriften für Wasseranlagen.
Menge: 60,000 kg

**3.2.270 Probenahmeventil**
Probenahmeventil liefern und montieren gem. Herstellerangaben und Einbauvorschriften für Wasseranlagen.
Menge: 18,000 Stck

*Hinweis: Dämmung von Wasserleitungen BA3*
Dämmung von Trinkwasserleitungen

Normative Grundlagen
Gebäudeenergiegesetz (GEG) Regelt die energetischen Mindestanforderungen an Warmwasserleitungen und Zirkulationsleitungen, insbesondere in unbeheizten Räumen.

DIN 1988-200 (TRWI) Technische Regeln für Trinkwasser-Installationen, Teil 200: Vermeidung von Tauwasserbildung an Kaltwasserleitungen und Wärmeverlusten an Warmwasserleitungen.

DVGW-Arbeitsblatt W 551 Hygieneanforderungen an Trinkwassererwärmungsanlagen, insbesondere Legionellenprophylaxe.

DIN EN 806 (Teile 1–5) Planung, Ausführung, Abnahme und Betrieb von Trinkwasserinstallationen im Gebäude.

VDI 2055 Blatt 1 Wärmeverluste von Gebäuden – Berechnung der Wärmeverluste über Rohrleitungen.

Allgemeine Anforderungen
Vollständige Umhüllung Alle Rohrabschnitte, Armaturen und Formstücke müssen lückenlos gedämmt werden.

Wärmeleitfähigkeit Dämmstoffe mit ? = 0,035 W/(m·K) einsetzen, um Energieverluste gering zu halten.

Brandschutz Dämmmaterialien mindestens in Baustoffklasse A1 (nicht brennbar).

Montage Überlappungen an Stößen = 30 mm; Fugen und Anschlussbereiche fachgerecht mit Klebeband oder Manschetten abdichten.

**Ausführungsbeschreibung 3 Ausführungsbeschreibung Dämmung BA3**
*Beschreibung*
Leistungsbeschreibung für die Dämmung:
Lieferung und fachgerechte Montage von Wärmedämmung für Trinkwasserleitungen gemäß den geltenden Normen und Vorschriften.

Material: Mineralfaser-Dämmschalen mit Alukaschierung

Baustoffklasse: A1 nach DIN EN 13501-1 (nicht brennbar)

Ausführung:

Dämmschalen mit längsseitiger Überlappung und selbstklebender Verschlusslasche

Alukaschierung mit aufgedrucktem Diffusionssperrstreifen

Stöße und Anschlüsse dicht verklebt, durchgehend dampfdiffusionsdicht

Dämmstärken: gemäß EnEV/GEG und den Vorgaben der Trinkwasserinstallation

Verarbeitung:

Montage spannungsfrei und passgenau

Lückenlose Ummantelung der Rohrleitungen, Formteile und Armaturen

Sicherstellung einer durchgehenden Dampfsperre

Besondere Anforderungen:

Hygienisch einwandfreie Ausführung für Trinkwasserleitungen

Keine Beeinträchtigung der Trinkwasserqualität

Einhaltung der einschlägigen DIN-Normen (z. B. DIN 1988, DIN EN 14303)

Leistungsumfang:
Lieferung der Dämmmaterialien
Zuschnitt und Anpassung an die Rohrdimensionen
Montage einschließlich Verklebung und Abdichtung

Dämmung von Armaturen, Formstücken und Rohrdurchführungen

**3.2.280 Dämmung Trinkw. Leitung 15 × 1 mm**
Dämmung Trinkwasserleitung 15 × 1 mm gemäß gültigen Normen und Vorschriften liefern und montieren..
Menge: 30,000 m

**3.2.290 Dämmung Trinkw. Leitung 18 × 1 mm**
Dämmung Trinkwasserleitung 18 × 1 mm gemäß gültigen Normen und Vorschriften liefern und montieren..
Menge: 495,000 m

**3.2.300 Dämmung Trinkw. Leitung 22 × 1 mm**
Dämmung Trinkwasserleitung 22 × 1 mm gemäß gültigen Normen und Vorschriften liefern und montieren..
Menge: 60,000 m

**3.2.310 Dämmung Trinkw. Leitung 28 × 1,5 mm**
Dämmung Trinkwasserleitung 28 × 1,5 mm gemäß gültigen Normen und Vorschriften liefern und montieren..
Menge: 30,000 m

**3.2.320 Dämmung Formteil 18 × 1 mm**
Dämmung Formteil 18 × 1 mm gemäß gültigen Normen und Vorschriften liefern und montieren..
Menge: 450,000 Stck

**3.2.330 Dämmung Formteil 22 × 1 mm**
Dämmung Formteil 22 × 1 mm gemäß gültigen Normen und Vorschriften liefern und montieren..
Menge: 30,000 Stck

**3.2.340 Dämmung Formteil 28 × 1,5 mm**
Dämmung Formteil 28 × 1,5 mm gemäß gültigen Normen und Vorschriften liefern und montieren..
Menge: 30,000 Stck

**3.2.350 Dämmung SML DN 100**
Dämmung SML DN 100 gemäß gültigen Normen und Vorschriften liefern und montieren..
Menge: 24,000 m

**3.2.360 Dämmung SML DN 80**
Dämmung SML DN 80 gemäß gültigen Normen und Vorschriften liefern und montieren..
Menge: 15,000 m

**3.2.370 Dämmung Bögen DN 100**
Dämmung Bögen DN 100 gemäß gültigen Normen und Vorschriften liefern und montieren..
Menge: 30,000 Stck

**3.2.380 Dämmung Bögen DN 80**
Dämmung Bögen DN 80 gemäß gültigen Normen und Vorschriften liefern und montieren..
Menge: 12,000 Stck

**3.2.390 Dämmung Abzweige DN 100**
Dämmung Abzweige DN 100 gemäß gültigen Normen und Vorschriften liefern und montieren..
Menge: 21,000 Stck

**3.2.400 Dämmung Abzweige DN 80**
Dämmung Abzweige DN 80 gemäß gültigen Normen und Vorschriften liefern und montieren..
Menge: 6,000 Stck

*Hinweis: Kennzeichnung*
Kennzeichnung

Die Leitungen sind an den jeweiligen Austritten vor Brandschottungen mit Richtungspfleien und Beschriftung zu kennzeichnen.

**3.2.410 Beschilderung 100 × 60 mm**
Bezeichnungsschilder 100 × 60 mm anbringen nach den gültigen Normen und Vorschriften. Wasseranlagen.
Menge: 18,000 Stck

**3.2.420 Beschilderung 60 × 30 mm**
Bezeichnungsschilder 60 × 30 mm anbringen nach den gültigen Normen und Vorschriften. Wasseranlagen.
Menge: 18,000 Stck

**3.2.430 Beschilderung 40 × 20 mm**
Bezeichnungsschilder 40 × 20 mm anbringen nach den gültigen Normen und Vorschriften. Wasseranlagen.
Menge: 18,000 Stck

**3.2.440 Medienkennzeichnung KW**
Medienkennzeichnung KW anbringen nach den gültigen Normen und Vorschriften. Wasseranlagen.
Menge: 75,000 Stck

*Hinweis: Sanitärobjekte*

**3.2.450 Profilstahl für Sonderbefestigung**
Profilstahl für Sonderbefestigung liefern und montieren gem. Herstellerangaben und Einbauvorschriften für Wasseranlagen.
Menge: 25,000 kg

**3.2.460 Waschtisch 850×480**
Lieferung und Montage eines Waschtisches für die Wandmontage, ohne Überlauf und ohne Hahnloch, in hochwertiger Ausführung.

Abmessungen: ca. 850 × 480 mm
Material: Sanitärkeramik, weiß

Ausführung:
Rechteckige, klare Formgebung
Glatte, porenfreie Oberfläche, leicht zu reinigen
Ohne Überlauf
Ohne Hahnloch (zur Verwendung mit Wandauslaufarmaturen oder freistehenden Armaturen)

Montage:
Wandhängend mit verdeckter Befestigung
Befestigungsmaterial im Lieferumfang enthalten

Normen und Anforderungen:
DIN EN 14688 (Sanitärkeramik – Waschtische)
Einhaltung der einschlägigen Hygiene- und Sicherheitsanforderungen

Leistungsumfang:
Lieferung des Waschtisches
Fachgerechte Montage an den vorgesehenen Wandflächen
Übergabe betriebsfertig
Menge: 11,000 Stck

**3.2.470 Montageelemente Waschtische**
Montageelemente für Waschtische,  liefern und montieren gem. Herstellerangaben und Einbauvorschriften für Wasseranlagen.
Menge: 11,000 Stck

**3.2.480 Wand-Waschtischarmatur**
Lieferung und Montage einer wandmontierten Waschtischarmatur mit langem Bedienhebel, geeignet für barrierefreie Sanitärräume und den Einsatz in öffentlichen oder medizinischen Einrichtungen.

Armaturentyp: Wandmontierte Einhebel-Waschtischarmatur

Ausführung:
Hochwertige Messingarmatur, verchromt
Langer Bedienhebel (mindestens 140 mm) zur komfortablen und hygienischen Bedienung
Geräuschklasse I nach DIN 4109
Keramische Kartusche mit Temperaturbegrenzung

Strahlregler mit Durchflussbegrenzung gemäß Trinkwasserverordnung

Anschlüsse:
Wandanschluss mit Standardanschluss G 1/2"

DVGW-zugelassene Bauteile

Normen und Anforderungen:
DIN EN 817 (Sanitärarmaturen – Einhebelmischer)
DIN 18040 (Barrierefreies Bauen)
Trinkwasserverordnung (TVO)

Lieferumfang:
Armatur komplett mit Befestigungssatz
Montagematerial
Leistungsumfang:
Lieferung der Armatur
Montage an den vorgesehenen Wandanschlüssen
Anschluss an die vorhandene Trinkwasserinstallation
Funktionsprüfung und Übergabe betriebsfertig
Menge: 11,000 Stck

**3.2.490 Unterputzsifon**
Unterputzsifon für Waschtische liefern und montieren gem. Herstellerangaben und Einbauvorschriften für Wasseranlagen.
Menge: 11,000 Stck

**3.2.500 Kristallspiegel 800×1200 mm**
Kristallspiegel ca. 800 × 1200 mm, Hansa, liefern und montieren gem. Herstellerangaben und Einbauvorschriften für Wasseranlagen.
Menge: 11,000 Stck

**3.2.510 Wandhaken**
Lieferung und Montage von Handtuchwandhaken für Sanitärräume, geeignet für barrierefreie Anwendungen und öffentliche Einrichtungen.

Ausführung:

Wandmontage, verdeckte Befestigung

Hochwertiges Material, korrosionsbeständig (z. B. Edelstahl)

Oberfläche glatt, hygienisch und leicht zu reinigen

Abgerundete Formgebung zur sicheren Nutzung ohne Verletzungsgefahr

Belastbar für Handtücher und leichte Textilien

Normen und Anforderungen:
DIN 18040 (Barrierefreies Bauen)
Einhaltung der einschlägigen Hygiene- und Sicherheitsanforderungen

Lieferumfang:
Handtuchwandhaken inkl. Befestigungsmaterial

Leistungsumfang:
Lieferung der Haken
Fachgerechte Montage an den vorgesehenen Wandflächen
Übergabe betriebsfertig
Menge: 23,000 Stck

**3.2.520 Wandarmatur AP-Dusche**
Lieferung und Montage einer Aufputz-Duscharmatur gemäß DIN-Normen und den anerkannten Regeln der Technik.

Armaturentyp: Aufputz-Duscharmatur, Einhebelmischer

Ausführung:
Hochwertige Messingarmatur, verchromt
Geräuschklasse I nach DIN 4109
Keramische Kartusche mit Temperaturbegrenzung
Rückflussverhinderer integriert
Strahlregler mit Durchflussbegrenzung gemäß Trinkwasserverordnung

Anschlüsse:
Standard-Wandanschluss G 1/2"

DVGW-zugelassene Anschlüsse und Bauteile

Normen und Anforderungen:
DIN EN 817 (Sanitärarmaturen – Einhebelmischer)
Trinkwasserverordnung (TVO)

Lieferumfang:
Armatur komplett mit Rosetten und Montagematerial

Brauseanschluss G 1/2"

Leistungsumfang:
Lieferung der Armatur
Montage an den vorgesehenen Wandanschlüssen
Anschluss an die vorhandene Trinkwasserinstallation
Funktionsprüfung und Übergabe betriebsfertig
Menge: 11,000 Stck

**3.2.530 Montageelemente Duschearmaturen**
Montageelemente für Duschearmaturen,  liefern und montieren gem. Herstellerangaben und Einbauvorschriften für Wasseranlagen.
Menge: 11,000 Stck

**3.2.540 Brausekombination**
Brausekombination mit Brausestange, Brauseschlauch und Handbrause

Lieferung und Montage einer Brausekombination für Duschanlagen, bestehend aus Handbrause, Brauseschlauch und Brausestange, in hochwertiger Ausführung.

Ausführung:
Handbrause mit einstellbaren Strahlarten (z. B. Normalstrahl, Softstrahl, Massage)
Brauseschlauch, flexibel, knickfest, mit Drehkupplung gegen Verdrehen
Brausestange mit höhenverstellbarem Brausehalter, geeignet für barrierefreie Nutzung
Oberfläche verchromt, korrosionsbeständig, hygienisch und leicht zu reinigen

Qualität:
Hochwertige Verarbeitung, langlebig und pflegeleicht
Geräuschklasse I nach DIN 4109
Durchflussbegrenzung gemäß Trinkwasserverordnung

Anschlüsse:
Standardanschluss G 1/2"
DVGW-zugelassene Bauteile

Normen und Anforderungen:
DIN EN 1112 (Handbrausen)
DIN EN 1113 (Brauseschläuche)
DIN EN 1111 (Sanitärarmaturen – Mischbatterien)

Einhaltung der einschlägigen Hygiene- und Sicherheitsanforderungen

Lieferumfang:
Handbrause, Brauseschlauch, Brausestange mit Halterung
Befestigungsmaterial
Leistungsumfang:
Lieferung der Brausekombination
Fachgerechte Montage an den vorgesehenen Anschlüssen

Funktionsprüfung und Übergabe betriebsfertig
Menge: 11,000 Stck

**3.2.550 Haltestange Dusche**
Haltestange für Dusche liefern und montieren gem. Herstellerangaben und Einbauvorschriften für Wasseranlagen, Keuco Plan Care.
Menge: 11,000 Stck

**3.2.560 Wandtiefspülklosett inkl. WC-Sitz**
Wandtiefspülklosett einschließlich WC-Sitz mit Deckel, behördlich genehmigte Ausführung,  liefern und montieren gem. Herstellerangaben und Einbauvorschriften für Wasseranlagen.
Menge: 11,000 Stck

**3.2.570 Montageelement Wand-WC**
Montageelement für Wand-WC, behördlich genehmigte Ausführung,  liefern und montieren gem. Herstellerangaben und Einbauvorschriften für Wasseranlagen.
Menge: 11,000 Stck

**3.2.580 WC-Betätigungsplatte**
WC-Betätigungsplatte,  liefern und montieren gem. Herstellerangaben und Einbauvorschriften für Wasseranlagen.
Menge: 11,000 Stck

**3.2.590 Stützklappgriff WC-Anlagen 800 mm**
Stützklappgriff für WC-Anlagen 800 mm mit Toilettenrollenhalter,  liefern und montieren gem. Herstellerangaben und Einbauvorschriften für Wasseranlagen.
Menge: 11,000 Stck

**3.2.600 Wand-Haltegriff**
Wand-Haltegriff,  liefern und montieren gem. Herstellerangaben und Einbauvorschriften für Wasseranlagen.
Menge: 11,000 Stck

**3.2.610 Reserverollenhalter**
Reserverollenhalter,  liefern und montieren gem. Herstellerangaben und Einbauvorschriften für Wasseranlagen.
Menge: 11,000 Stck

**3.2.620 WC-Bürstengarnitur**
WC-Bürstengarnitur,  liefern und montieren gem. Herstellerangaben und Einbauvorschriften für Wasseranlagen.
Menge: 11,000 Stck

**3.2.630 Desinfektionsmittelspender**
Desinfektionsmittelspender liefern und montieren gem. Herstellerangaben und Einbauvorschriften für Wasseranlagen.
Menge: 22,000 Stck

**3.2.640 Seifenspender**
Seifenspender liefern und montieren gem. Herstellerangaben und Einbauvorschriften für Wasseranlagen.
Menge: 11,000 Stck

**3.2.650 Abfallbehälter Wandmontage**
Abfallbehälter zur Wandmontage,  liefern und montieren gem. Herstellerangaben und Einbauvorschriften für Wasseranlagen.
Menge: 11,000 Stck

**3.2.660 Waschtisch 850×480, U+B**
Lieferung und Montage eines wandhängenden Waschtisches aus hochwertiger Sanitärkeramik, weiß, ohne Überlauf und ohne Hahnloch.

Abmessungen: ca. 850 × 480 mm

Material: Sanitärporzellan / Sanitärkeramik, weiß, glatte und porenfreie Oberfläche

Ausführung:
Rechteckige, klare Formgebung
Ohne Überlauf (hygienische Ausführung, geeignet für den Einsatz mit Ablaufventilen ohne Überlauf)
Ohne Hahnloch (zur Verwendung mit Wandauslaufarmaturen oder freistehenden Armaturen)
Wandmontage mit verdeckter Befestigung

Normen und Anforderungen:
DIN EN 14688 (Sanitärkeramik – Waschtische)
DIN 1387 (Sanitärkeramik)
Einhaltung der einschlägigen Hygiene- und Sicherheitsanforderungen

Lieferumfang:
Waschtisch inkl. Befestigungsmaterial für Wandmontage
Leistungsumfang:
Lieferung des Waschtisches
Fachgerechte Montage an den vorgesehenen Wandflächen
Anschluss an vorhandene Ablaufgarnitur
Übergabe betriebsfertig
Menge: 4,000 Stck

**3.2.670 Montageelemente Waschtische**
Montageelemente für Waschtische liefern und montieren gem. Herstellerangaben und Einbauvorschriften für Wasseranlagen.
Menge: 4,000 Stck

**3.2.680 Waschtischarmatur mit langem Hebel**
Waschtischarmatur mit langem Hebel liefern und montieren gem. Herstellerangaben und Einbauvorschriften für Wasseranlagen.
Menge: 4,000 Stck

**3.2.690 Kristallspiegel 60×60 cm**
Kristallspiegel 60×60 cm liefern und montieren gem. Herstellerangaben und Einbauvorschriften für Wasseranlagen.
Menge: 24,000 Stck

**3.2.700 Steckbeckenspüler**
Steckbeckenspüler

Lieferung, Montage und Inbetriebnahme eines druckbetriebenen Steckbeckenspülers in Standausführung, bestehend aus:

Ventilkörper
Messing, verchromt, korrosionsbeständig
integrierter Rückflussverhinderer DVGW-geprüft
max. Betriebsdruck 1,0 MPa, Druckstufe PN 10

Spülsteuerung
Kolbensteuerung mit Spülstopp
Spülvolumen einstellbar auf 6 l (Kurzspülung) und 9 l (Volllast)
Spülstopp-Verriegelung zur Vermeidung von Mehrfachspülungen
A0-Wert-Steuerung nach DIN EN ISO 15883

Anschlüsse
Wasseranschluss G 1/2" mit flexibler, leicht drehbarer Edelstahlpressfittingverbindung
Anschlusslänge einstellbar von 15 – 30 mm über Verlängerungshülse
Geräuschdämmeinlage aus Polyethylenschaum

Betätigungseinheit
rosettenlose Frontplatte aus Edelstahl V2A
Betätigungshebel aus Edelstahl, leichtgängig, vandalismussicher, Anzeigedisplay in

Dichtungen und Armaturenteile
alle O-Ringe und Membranen aus EPDM
Dichtungswerkstoffe gemäß KTW-Empfehlung, lebensmittelunbedenklich

Armaturenkörper druckgeprüft und ab Werk zertifiziert

Breite  500 mm
Tiefe  588 mm
Höhe  1730 mm
Kaltwasser  R ½ “
Warmwasser  45-60°C  R ½ “
Druck  100 - 500 kPa
Durchfluss  18 ltr/min.
Ablauf  DN 100
Elektroanschluss (Standard)1N PE ~ 230V, 50 Hz, 2,8  kW
Emissions-Schalldruckpegel am Arbeitsplatz (LpA)48,2
Menge: 2,000 Stck

**3.2.710 Wandtiefspülklosett inkl. WC-Sitz**
Lieferung und Montage eines wandhängenden WCs aus hochwertigem Sanitärporzellan, spülrandlos, weiß.

Ausführung:
Wandmontage, geeignet für handelsübliche Unterputz-Spülkästen

Spülrandloses Design für verbesserte Hygiene und einfache Reinigung

Hochwertiges Sanitärporzellan, weiß, glatte und porenfreie Oberfläche

Ergonomische Formgebung, geeignet für den Einsatz in öffentlichen und privaten Sanitärräumen

Maße:
Standardabmessungen gemäß DIN EN 997

Normen und Anforderungen:
DIN EN 997 (WC-Becken mit Spülvorrichtung)
DIN 1387 (Sanitärkeramik)

Einhaltung der einschlägigen Hygiene- und Sicherheitsanforderungen

Lieferumfang:
WC-Becken, weiß, spülrandlos
Befestigungsmaterial für Wandmontage

Leistungsumfang:
Lieferung des WCs
Fachgerechte Montage an den vorgesehenen Wandanschlüssen
Anschluss an vorhandene Spülvorrichtung
Funktionsprüfung und Übergabe betriebsfertig
Menge: 4,000 Stck

**3.2.720 Montageelement Wand-WC**
Montageelement für Wand-WC liefern und montieren gem. Herstellerangaben und Einbauvorschriften für Wasseranlagen.
Menge: 4,000 Stck

**3.2.730 WC-Betätigungsplatte**
WC-Betätigungsplatte liefern und montieren gem. Herstellerangaben und Einbauvorschriften für Wasseranlagen.
Menge: 4,000 Stck

**3.2.740 Reserverollenhalter**
Reserverollenhalter liefern und montieren gem. Herstellerangaben und Einbauvorschriften für Wasseranlagen.
Menge: 4,000 Stck

**3.2.750 WC-Bürstengarnitur**
WC-Bürstengarnitur liefern und montieren gem. Herstellerangaben und Einbauvorschriften für Wasseranlagen.
Menge: 4,000 Stck

**3.2.760 Kombiventil**
Kombiventil liefern und montieren gem. Herstellerangaben und Einbauvorschriften für Wasseranlagen.
Menge: 4,000 Stck

**3.2.770 Eckventil**
Eckventil liefern und montieren gem. Herstellerangaben und Einbauvorschriften für Wasseranlagen.
Menge: 6,000 Stck

**3.2.780 Unterputzsifon für Waschtische**
Unterputzsifon für Waschtische liefern und montieren gem. Herstellerangaben und Einbauvorschriften für Wasseranlagen.
Menge: 6,000 Stck

**3.2.790 Wandhaken**
Wandhaken liefern und montieren gem. Herstellerangaben und Einbauvorschriften für Wasseranlagen.
Menge: 6,000 Stck

**3.2.800 Desinfektionsmittelspender**
Desinfektionsmittelspender liefern und montieren gem. Herstellerangaben und Einbauvorschriften für Wasseranlagen.
Menge: 6,000 Stck

**3.2.810 Seifenspender**
Seifenspender liefern und montieren gem. Herstellerangaben und Einbauvorschriften für Wasseranlagen.
Menge: 4,000 Stck

**3.2.820 Papierhandtuchspender**
Papierhandtuchspender liefern und montieren gem. Herstellerangaben und Einbauvorschriften für Wasseranlagen.
Menge: 4,000 Stck

**3.2.830 Abfallbehälter**
Abfallbehälter liefern und montieren gem. Herstellerangaben und Einbauvorschriften für Wasseranlagen.
Menge: 4,000 Stck

**3.2.840 Hygienebeutelspender**
Hygienebeutelspender liefern und montieren gem. Herstellerangaben und Einbauvorschriften für Wasseranlagen.
Menge: 4,000 Stck

**3.2.850 Anschlüsse an bauseits gestellte Geräte**
Abwasser- und wasserseitige Anschlüsse an bauseits gestellte Geräte liefern und montieren gem. Herstellerangaben und Einbauvorschriften für Wasseranlagen.
Menge: 1,000 Stck

#### Abschnitt 3.3 BA3 - Demontagearbeiten

**3.3.10 Demontage Duschanlagen**
Demontage und Entsorgung von Duschanlagen nach den gültigen Normen und Vorschriften.
Menge: 4,000 Stck

**3.3.20 Demontage WC Wandtiefspülklosett inkl. Spülkasten**
Demontage und Entsorgung von WC Wandtiefspülklosett einschließlich Spülkasten.
Menge: 11,000 Stck

**3.3.30 Demontage Waschtischanlagen**
Demontage und Entsorgung von Waschtischanlagen nach den gültigen Normen und Vorschriften. Wasseranlagen.
Menge: 29,000 Stck

**3.3.40 Demontage Spülen**
Demontage und Entsorgung von Spülen nach den gültigen Normen und Vorschriften. Wasseranlagen.
Menge: 1,000 Stck

**3.3.50 Demontage Rohrleitungen DN 50 (SW)**
Demontage und Entsorgung von Gusseisernen Rohrleitungen DN 50 (SW) nach den gültigen Normen und Vorschriften. Wasseranlagen.
Menge: 20,000 m

**3.3.60 Demontage Rohrleitungen DN 70 (SW)**
Demontage und Entsorgung von Gusseisernen Rohrleitungen DN 70 (SW) nach den gültigen Normen und Vorschriften. Wasseranlagen.
Menge: 4,000 m

**3.3.70 Demontage Rohrleitungen DN 100 (SW)**
Demontage und Entsorgung von Gusseisernen Rohrleitungen DN 100 (SW) nach den gültigen Normen und Vorschriften. Wasseranlagen.
Menge: 8,000 m

**3.3.80 Demontage Rohrleitungen DN 50 (SW) verdeckt**
Demontage und Entsorgung von Gusseisernen Rohrleitungen DN 50 (SW) verdeckt nach den gültigen Normen und Vorschriften. Wasseranlagen.
Menge: 20,000 m

**3.3.90 Demontage Rohrleitungen DN 70 (SW) verdeckt**
Demontage und Entsorgung von Gusseisernen Rohrleitungen DN 70 (SW) verdeckt nach den gültigen Normen und Vorschriften. Wasseranlagen.
Menge: 4,000 m

**3.3.100 Demontage Rohrleitungen DN 100 (SW) verdeckt**
Demontage und Entsorgung von Gusseisernen Rohrleitungen DN 100 (SW) verdeckt nach den gültigen Normen und Vorschriften. Wasseranlagen.
Menge: 8,000 m

**3.3.110 Verschließen Anschlussstelle DN 50**
Verschließen von Anschlussstellen DN 50 liefern und montieren gem. Herstellerangaben und Einbauvorschriften für Wasseranlagen.
Menge: 33,000 Stck

**3.3.120 Verschließen Anschlussstelle DN 70**
Verschließen von Anschlussstellen DN 70 liefern und montieren gem. Herstellerangaben und Einbauvorschriften für Wasseranlagen.
Menge: 1,000 Stck

**3.3.130 Verschließen Anschlussstelle DN 100**
Verschließen von Anschlussstellen DN 100 liefern und montieren gem. Herstellerangaben und Einbauvorschriften für Wasseranlagen.
Menge: 11,000 Stck

**3.3.140 Demontage Trinkwasserleitungen bis DN 25**
Demontage und Entsorgung von Trinkwasserleitungen bis DN 25 nach den gültigen Normen und Vorschriften. Wasseranlagen.
Menge: 35,000 m

**3.3.150 Demontage Trinkwasserleitungen DN 32–40**
Demontage und Entsorgung von Trinkwasserleitungen DN 32 bis DN 40 nach den gültigen Normen und Vorschriften. Wasseranlagen.
Menge: 10,000 m

**3.3.160 Demontage Trinkwasserleitungen bis DN 25 verdeckt**
Demontage und Entsorgung von Trinkwasserleitungen bis DN 25 verdeckt nach den gültigen Normen und Vorschriften. Wasseranlagen.
Menge: 35,000 m

**3.3.170 Demontage Rohrleitungen DN 32–40 verdeckt**
Demontage und Entsorgung von Rohrleitungen DN 32 bis DN 40 verdeckt nach den gültigen Normen und Vorschriften. Wasseranlagen.
Menge: 10,000 m

**3.3.180 Demontage Armaturen bis DN 25**
Demontage und Entsorgung von Armaturen bis DN 25 nach den gültigen Normen und Vorschriften. Wasseranlagen.
Menge: 30,000 Stck

**3.3.190 Demontage Armaturen DN 32–40**
Demontage und Entsorgung von Armaturen DN 32 bis DN 40 nach den gültigen Normen und Vorschriften. Wasseranlagen.
Menge: 15,000 Stck

#### Abschnitt 3.4 BA3 - Abwasser-, Wasser-, Gasanlagen, Sonstiges

**3.4.10 Helferstunde komplett**
Helferstunde komplett nach den gültigen Normen und Vorschriften.
Menge: 40,000 h

**3.4.20 Monteurstunde komplett**
Monteurstunde komplett nach den gültigen Normen und Vorschriften. Wasseranlagen.
Menge: 20,000 h

**3.4.30 Obermonteurstunde komplett**
Obermonteurstunde komplett nach den gültigen Normen und Vorschriften. Wasseranlagen.
Menge: 20,000 h

**3.4.40 Druckprobe mit Inertgas Trinkwasseranlage**
Druckprobe mit Inertgas der gesamten Trinkwasseranlage nach den gültigen Normen und Vorschriften. Wasseranlagen.
Menge: 4,000 Stck

**3.4.50 Schemata installierte Bereiche**
Schemata für alle installierten Bereiche für Wasser- und Abwasseranlagen nach den gültigen Normen und Vorschriften.
Menge: 1,000 Stck

**3.4.60 Anlage entleeren TW Inhalt bis 1500 l**
Strangweise Anlage/Rohrleitung entleeren, Betriebsmedium Trinkwasser DIN 1988-200,
Anlageninhalt 1500 l, im Gebäude.
inkl. Auftrennen der Trinkwasserleitung.
Menge: 4,000 Stck
Leistungsbereichkatalog: 041
DIN276-1_08: 412

**3.4.70 Spülen Trinkwassernetz**
Spülen des gesamten Trinkwassernetzes nach den gültigen Normen und Vorschriften. Wasseranlagen.
Menge: 4,000 Stck

**3.4.80 Revisionsunterlagen Dokumentation**
Revisionsunterlagen / Dokumentation nach den gültigen Normen und Vorschriften. Wasseranlagen.
Menge: 1,000 Stck

**3.4.90 Bohrungen Ø100 mm**
Bohrungen in Stahlbetongeschoßdecke/Wände, Ø100 mm herstellen nach den gültigen Normen und Vorschriften. Wasseranlagen.
Menge: 5,000 Stck

**3.4.100 Bohrungen Ø250 mm**
Bohrungen in Stahlbetongeschoßdecke/Wände, Ø250 mm herstellen nach den gültigen Normen und Vorschriften. Wasseranlagen.
Menge: 5,000 Stck

**3.4.110 Fachgerechtes Verschließen von Bohrungen**
Fachgerechtes Verschließen von Bohrungen herstellen nach den gültigen Normen und Vorschriften. Wasseranlagen.
Menge: 5,000 Stck

**3.4.120 Bohrung durch Trockenbauwand**
Bohrung durch Trockenbauwand herstellen nach den gültigen Normen und Vorschriften. Wasseranlagen.
Menge: 5,000 Stck

**3.4.130 Bohrungen pro Trockenbauwand (3-fach)**
Drei Bohrungen pro Trockenbauwand herstellen nach den gültigen Normen und Vorschriften. Wasseranlagen.
Menge: 5,000 Stck

**3.4.140 Montagegerüst**
Stellen von Montagegerüsten liefern und montieren gem. Herstellerangaben und Einbauvorschriften für Wasseranlagen.
Menge: 2,000 Stck

**3.4.150 Werkpläne erstellen**
Erstellen von Werkplänen nach den gültigen Normen und Vorschriften. Wasseranlagen.
Menge: 1,000 Stck

**3.4.160 Baustelleneinrichtung**
Baustelleneinrichtung / Einrichten nach den gültigen Normen und Vorschriften. Wasseranlagen.
Menge: 1,000 Stck

**3.4.170 Räumen der Baustelleneinrichtung**
Räumen der Baustelleneinrichtung nach den gültigen Normen und Vorschriften. Wasseranlagen.
Menge: 1,000 Stck

**3.4.180 Bemusterung**
Bemusterung nach den gültigen Normen und Vorschriften. Wasseranlagen.
Menge: 1,000 Stck

### Bereich 4 BA4 - Abwasser-, Wasser-, Gasanlagen

*Hinweis: Bauabschnitt 4*
Bauabschnitt 4

2. Obergeschoss: Pflegestation 2 / 1. Obergeschoss: Pflegestation 1.1

Die qualitativen Anforderungen der Positionen aus dem Titel 1 sowie die angebotenen Produkte gelten ebenfalls für den folgenden Titel.

#### Abschnitt 4.1 BA4 - Abwasseranlagen

**4.1.10 SML Rohrl. DN 100**
SML Rohrleitungen DN 100, liefern, verlegen und anschließen gemäß SLB Abwasseranlagen.
Menge: 21,000 m

**4.1.20 SML Rohrl. DN 80**
SML Rohrleitungen DN 80, liefern, verlegen gemäß SLB Abwasseranlagen.
Menge: 13,000 m

**4.1.30 SML Rohrl. DN 50**
SML Rohrleitungen DN 50, liefern, verlegen gemäß SLB Abwasseranlagen.
Menge: 13,000 m

**4.1.40 Bögen DN 100**
Bögen DN 100 liefern und montieren gem. Herstellerangaben und Einbauvorschriften für Abwasseranlagen.
Menge: 27,000 Stck

**4.1.50 Bögen DN 80**
Bögen DN 80 liefern und montieren gem. Herstellerangaben und Einbauvorschriften für Abwasseranlagen.
Menge: 11,000 Stck

**4.1.60 Bögen DN 50**
Bögen DN 50 liefern und montieren gem. Herstellerangaben und Einbauvorschriften für Abwasseranlagen.
Menge: 11,000 Stck

**4.1.70 Abzweige DN 100/100**
Abzweige in üblichen Gradstellungen DN 100/100 liefern und montieren gem. Herstellerangaben und Einbauvorschriften für Abwasseranlagen.
Menge: 19,000 Stck

**4.1.80 Abzweige DN 100/70**
Abzweige DN 100/70 liefern und montieren gem. Herstellerangaben und Einbauvorschriften für Abwasseranlagen.
Menge: 5,000 Stck

**4.1.90 Abzweige DN 100/50**
Abzweige DN 100/50 liefern und montieren gem. Herstellerangaben und Einbauvorschriften für Abwasseranlagen.
Menge: 5,000 Stck

**4.1.100 Abzweige DN 80/80**
Abzweige DN 80/80 liefern und montieren gem. Herstellerangaben und Einbauvorschriften für Abwasseranlagen.
Menge: 5,000 Stck

**4.1.110 Abzweige DN 80/50**
Abzweige DN 80/50 liefern und montieren gem. Herstellerangaben und Einbauvorschriften für Abwasseranlagen.
Menge: 5,000 Stck

**4.1.120 Übergangsstücke DN 100/DN 80**
Übergangsstücke DN 100/DN 80 liefern und montieren gem. Herstellerangaben und Einbauvorschriften für Abwasseranlagen.
Menge: 5,000 Stck

**4.1.130 Übergangsstücke DN 100/DN 50**
Übergangsstücke DN 100/DN 50 liefern und montieren gem. Herstellerangaben und Einbauvorschriften für Abwasseranlagen.
Menge: 5,000 Stck

**4.1.140 Übergangsstücke DN 80/DN 50**
Übergangsstücke DN 80/DN 50 liefern und montieren gem. Herstellerangaben und Einbauvorschriften für Abwasseranlagen.
Menge: 5,000 Stck

**4.1.150 Enddeckel DN 100**
Enddeckel DN 100 liefern und montieren gem. Herstellerangaben und Einbauvorschriften für Abwasseranlagen.
Menge: 5,000 Stck

**4.1.160 Enddeckel DN 80**
Enddeckel DN 80 liefern und montieren gem. Herstellerangaben und Einbauvorschriften für Abwasseranlagen.
Menge: 5,000 Stck

**4.1.170 Enddeckel DN 50**
Enddeckel DN 50 liefern und montieren gem. Herstellerangaben und Einbauvorschriften für Abwasseranlagen.
Menge: 5,000 Stck

**4.1.180 System Verbinder DN 100**
System Verbinder DN 100 liefern und montieren gem. Herstellerangaben und Einbauvorschriften für Abwasseranlagen.
Menge: 75,000 Stck

**4.1.190 System Verbinder DN 80**
System Verbinder DN 80 liefern und montieren gem. Herstellerangaben und Einbauvorschriften für Abwasseranlagen.
Menge: 120,000 Stck

**4.1.200 System Verbinder DN 50**
System Verbinder DN 50 liefern und montieren gem. Herstellerangaben und Einbauvorschriften für Abwasseranlagen.
Menge: 105,000 Stck

**4.1.210 Objektanschlußbogen 90° DN 50**
Objektanschlußbogen 90° DN 50 liefern und montieren gem. Herstellerangaben und Einbauvorschriften für Abwasseranlagen.
Menge: 21,000 Stck

**4.1.220 Objektanschlußbogen 90° DN 80**
Objektanschlußbogen 90° DN 80 liefern und montieren gem. Herstellerangaben und Einbauvorschriften für Abwasseranlagen.
Menge: 16,000 Stck

**4.1.230 Objektanschlußbogen 90° DN 100**
Objektanschlußbogen 90° DN 100 liefern und montieren gem. Herstellerangaben und Einbauvorschriften für Abwasseranlagen.
Menge: 19,000 Stck

**4.1.240 Konfix-Verbindungen DN 100**
Konfix-Verbindungen DN 100 liefern und montieren gem. Herstellerangaben und Einbauvorschriften für Abwasseranlagen.
Menge: 21,000 Stck

**4.1.250 Konfix-Verbindungen DN 80**
Konfix-Verbindungen DN 80 liefern und montieren gem. Herstellerangaben und Einbauvorschriften für Abwasseranlagen.
Menge: 11,000 Stck

**4.1.260 Konfix-Verbindungen DN 50**
Konfix-Verbindungen DN 50 liefern und montieren gem. Herstellerangaben und Einbauvorschriften für Abwasseranlagen.
Menge: 11,000 Stck

**4.1.270 Fallrohrstützen Guß-Abwasserleitung DN 100**
Fallrohrstützen für Guß-Abwasserleitung mit Auflegering DN 100 liefern und montieren gem. Herstellerangaben und Einbauvorschriften für Abwasseranlagen.
Menge: 16,000 Stck

**4.1.280 HT Rohrl. DN 100**
HT Rohrleitungen DN 100 liefern, verlegen nach den gültigen Normen und Vorschriften. Abwasseranlagen.
Menge: 27,000 m

**4.1.290 HT Rohrl. DN 80**
HT Rohrleitungen DN 80 liefern, verlegen nach den gültigen Normen und Vorschriften. Abwasseranlagen.
Menge: 10,000 m

**4.1.300 HT Rohrl. DN 50**
HT Rohrleitungen DN 50 liefern, verlegen nach den gültigen Normen und Vorschriften. Abwasseranlagen.
Menge: 10,000 m

**4.1.310 HT Bögen DN 100**
HT Bögen DN 100 liefern und montieren gem. Herstellerangaben und Einbauvorschriften für Abwasseranlagen.
Menge: 23,000 Stck

**4.1.320 HT Bögen DN 80**
HT Bögen DN 80 liefern und montieren gem. Herstellerangaben und Einbauvorschriften für Abwasseranlagen.
Menge: 10,000 Stck

**4.1.330 HT Bögen DN 50**
HT Bögen DN 50 liefern und montieren gem. Herstellerangaben und Einbauvorschriften für Abwasseranlagen.
Menge: 10,000 Stck

**4.1.340 HT Abzweige DN 100/100**
HT Abzweige DN 100/100 liefern und montieren gem. Herstellerangaben und Einbauvorschriften für Abwasseranlagen.
Menge: 4,000 Stck

**4.1.350 HT Abzweige DN 100/80**
HT Abzweige DN 100/80 liefern und montieren gem. Herstellerangaben und Einbauvorschriften für Abwasseranlagen.
Menge: 4,000 Stck

**4.1.360 HT Abzweige DN 100/50**
HT Abzweige DN 100/50 liefern und montieren gem. Herstellerangaben und Einbauvorschriften für Abwasseranlagen.
Menge: 4,000 Stck

**4.1.370 HT Übergangsstücke DN 100/80**
HT Übergangsstücke DN 100 liefern und montieren gem. Herstellerangaben und Einbauvorschriften für Abwasseranlagen.
Menge: 21,000 Stck

**4.1.380 HT Übergangsstücke DN 80/50**
HT Übergangsstücke DN 80 liefern und montieren gem. Herstellerangaben und Einbauvorschriften für Abwasseranlagen.
Menge: 21,000 Stck

**4.1.390 HT Übergangsstücke DN 100/50**
HT Übergangsstücke DN 50 liefern und montieren gem. Herstellerangaben und Einbauvorschriften für Abwasseranlagen.
Menge: 5,000 Stck

**4.1.400 PE-Rohr DN100, hochschalldämmend, Lieferung und Verlegung.**
Lieferung und fachgerechte Verlegung eines schalldämmenden Rohrsystems aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage der Rohre in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 40,000 m

**4.1.410 PE-Rohr DN80, hochschalldämmend, Lieferung und Verlegung.**
PE-Rohr DN80, hochschalldämmend, Lieferung und Verlegung.

Wie vor, jedoch DN80
Menge: 30,000 m

**4.1.420 PE-Rohr DN50, hochschalldämmend, Lieferung und Verlegung.**
PE-Rohr DN50, hochschalldämmend, Lieferung und Verlegung.

Wie vor, jedoch DN50
Menge: 30,000 m

**4.1.430 PE-Bogen DN100, hochschalldämmend**
PE-Bogen DN100, hochschalldämmend

Lieferung und fachgerechte Verlegung eines schalldämmenden Rohrbogens aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Rohrbogens  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 70,000 Stck

**4.1.440 PE-Bogen DN80, hochschalldämmend**
PE-Bogen DN80, hochschalldämmend

Wie vor, jedoch DN80
Menge: 30,000 Stck

**4.1.450 PE-Bogen DN50, hochschalldämmend**
Menge: 30,000 Stck

**4.1.460 PE-Abzweig DN100 / 100, hochschalldämmend**
PE-Abzweig DN100 / 100, hochschalldämmend

Lieferung und fachgerechte Verlegung eines schalldämmenden Abzweigs aus Polyethylen (PE), Nenndurchmesser DN 100, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Abzweigs  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 15,000 Stck

**4.1.470 PE-Abzweig DN100 / 80, hochschalldämmend**
Menge: 15,000 Stck

**4.1.480 PE-Abzweig DN100 / 50, hochschalldämmend**
Menge: 15,000 Stck

**4.1.490 PE-Übergangsstück DN100/80, hochschalldämmend**
PE-Übergangsstück DN100, hochschalldämmend

Lieferung und fachgerechte Verlegung eines schalldämmenden Übergangsstücks aus Polyethylen (PE), Nenndurchmesser DN 100 / 80, Typ dB20 mit geprüfter Schalldämmung von -20 dB. Das Rohrsystem ist für die Ableitung von Abwasser und Kondensat geeignet und erfüllt die Anforderungen an erhöhten Schallschutz gemäß DIN 4109 sowie einschlägigen technischen Richtlinien.

Material: Hochschalldämmendes PE-Rohr, glattwandig, korrosionsbeständig, mit geprüfter Dämpfung von -20 dB

Dimensionierung: Nenndurchmesser DN 100, Wandstärke und Aufbau gemäß Herstellerangaben für dB20-Rohrsysteme

Verlegung: Lieferung, Ablängen und Montage des Abzweigs  in Rohrtrassen; fachgerechte Verbindung durch Steckmuffen oder Schweißtechnik gemäß Herstellerangaben; Einbau mit Schutz gegen mechanische Beschädigungen; schalldämmende Befestigungssysteme (Rohrschellen mit Gummieinlage) zur Vermeidung von Körperschallübertragung

Prüfung: Dichtheitsprüfung nach DIN EN 1610 mit dokumentierter Abnahme

Die Ausführung hat den allgemein anerkannten Regeln der Technik zu entsprechen. Alle Arbeiten sind so auszuführen, dass eine dauerhaft dichte, hygienische und schalltechnisch optimierte Leitung entsteht.
Menge: 15,000 Stck

**4.1.500 PE-Übergangsstück DN100/50, hochschalldämmend**
PE-Übergangsstück DN50, hochschalldämmend

wie vor, jedoch DN100/80
Menge: 5,000 Stck

**4.1.510 PE-Übergangsstück DN80/50, hochschalldämmend**
PE-Übergangsstück DN80, hochschalldämmend

wie vor, jedoch DN80/50
Menge: 15,000 Stck

**4.1.520 Rohrschelle Stahl verz L bis 0,5m DN100**
Rohraufhängung als Rohrschelle, aus verzinktem Stahl, mit Gummimetallfederelement, mit schalldämmenden Einlagen, Anforderungen entsprechend DIN 4109-1, Länge Aufhängung bis 0,5 m, Befestigung mit Gewindestäben, mit bauaufsichtlich zugelassenen Dübeln, einschl. Bohrarbeiten, DN 100.
Menge: 50,000 Stck
Leistungsbereichkatalog: 042

**4.1.530 Rohrschelle Stahl verz L bis 0,5m DN80**
Rohraufhängung als Rohrschelle, aus verzinktem Stahl, mit Gummimetallfederelement, mit schalldämmenden Einlagen, Anforderungen entsprechend DIN 4109-1, Länge Aufhängung bis 0,5 m, Befestigung mit Gewindestäben, mit bauaufsichtlich zugelassenen Dübeln, einschl. Bohrarbeiten, DN 80.
Menge: 40,000 Stck
Leistungsbereichkatalog: 042

**4.1.540 Rohrschelle Stahl verz L bis 0,5m DN50**
Rohraufhängung als Rohrschelle, aus verzinktem Stahl, mit Gummimetallfederelement, mit schalldämmenden Einlagen, Anforderungen entsprechend DIN 4109-1, Länge Aufhängung bis 0,5 m, Befestigung mit Gewindestäben, mit bauaufsichtlich zugelassenen Dübeln, einschl. Bohrarbeiten, DN 50.
Menge: 40,000 Stck
Leistungsbereichkatalog: 042

**4.1.550 Brandschutz-Verbinder DN 100**
Brandschutz-Verbinder DN 100 liefern und montieren gem. Herstellerangaben und Einbauvorschriften für Abwasseranlagen.
Menge: 16,000 Stck

**4.1.560 Bodeneinläufe Duschen KG DN 70**
Bodeneinläufe Duschen KG DN 70 liefern und montieren gem. Herstellerangaben und Einbauvorschriften für Abwasseranlagen.
Menge: 16,000 Stck

**4.1.570 Kondensatentwässerung**
Lieferung, Montage und Anschluss einer vollständigen Kondensatentwässerung für das Klimagerät bzw. Lüftungsgerät. Die Ausführung hat den allgemein anerkannten Regeln der Technik sowie den einschlägigen DIN- und VDI-Richtlinien zu entsprechen.
Kondensatleitungen aus korrosionsbeständigem Kunststoff (PVC, PE, PP) oder Kupfer, geeignet für Kondenswasser
Dimensionierung entsprechend der maximal anfallenden Kondensatmenge des Gerätes
Anschluss direkt an die Kondensatwanne mit dichtem Übergang
Leitungsführung mit kontinuierlichem Gefälle = 1 % bis zum Ablaufpunkt
Einbau von Revisionsöffnungen/Reinigungsstücken an geeigneten Stellen
Geruchsverschluss (Siphon) zur Vermeidung von Rückströmungen
Dichtheits- und Funktionsprüfung im Rahmen der Inbetriebnahme
Die Ausführung hat so zu erfolgen, dass ein störungsfreier Betrieb des Gerätes gewährleistet ist und keine Feuchtigkeitsschäden an angrenzenden Bauteilen entstehen können.
Menge: 2,000 Stck

**4.1.580 Brandschutzmanschetten Misch SML/PVC DN 100**
Brandschutzmanschetten Misch SML/PVC DN 100 liefern und montieren gem. Herstellerangaben und Einbauvorschriften für Abwasseranlagen.
Menge: 16,000 Stck

**4.1.590 Brandschutzmanschetten Misch SML/PVC DN 80**
Brandschutzmanschetten Misch SML/PVC DN 80 liefern und montieren gem. Herstellerangaben und Einbauvorschriften für Abwasseranlagen.
Menge: 11,000 Stck

**4.1.600 Brandschutzmanschetten Misch SML/PVC DN 50**
Brandschutzmanschetten Misch SML/PVC DN 50 liefern und montieren gem. Herstellerangaben und Einbauvorschriften für Abwasseranlagen.
Menge: 11,000 Stck

**4.1.610 Brandschott SML DN 100**
Brandschott SML DN 100 liefern und montieren gem. Herstellerangaben und Einbauvorschriften für Abwasseranlagen.
Menge: 16,000 Stck

**4.1.620 Brandschott SML DN 80**
Brandschott SML DN 80 liefern und montieren gem. Herstellerangaben und Einbauvorschriften für Abwasseranlagen.
Menge: 11,000 Stck

**4.1.630 Brandschott SML DN 50**
Brandschott SML DN 50 liefern und montieren gem. Herstellerangaben und Einbauvorschriften für Abwasseranlagen.
Menge: 11,000 Stck

#### Abschnitt 4.2 BA4 - Wasseranlagen

**4.2.10 Absperrventil DN 15**
Kugelhahn, für Trinkwasserleitung DIN 1988-200, mit Pressmuffe, DN 15, Nenndruck 1 MPa (10 bar), Durchgangsform, Gehäuse aus Rotguss, einschl. Knebel.
liefern und montieren gem. Herstellerangaben und Einbauvorschriften für Wasseranlagen.
Menge: 32,000 Stck

**4.2.20 Absperrventil DN 20**
wie vor, jedoch Absperrventil DN 20 liefern und montieren gem. Herstellerangaben und Einbauvorschriften für Wasseranlagen.
Menge: 11,000 Stck

**4.2.30 Absperrventil DN 25**
wie vor, jedoch Absperrventil DN 25 liefern und montieren gem. Herstellerangaben und Einbauvorschriften für Wasseranlagen.
Menge: 11,000 Stck

**4.2.40 Wasserseitige Anschlüsse**
Wasserseitige Anschlüsse an bauseitig gestellte Geräte liefern und montieren gem. Herstellerangaben und Einbauvorschriften für Wasseranlagen.
Menge: 3,000 Stck

**4.2.50 Trinkw. Leitung 15 × 1 mm**
Trinkwasserleitung Kupferrohr 15 × 1 mm liefern, verlegen nach den gültigen Normen und Vorschriften. Wasseranlagen.
Menge: 27,000 m

**4.2.60 Trinkw. Leitung 18 × 1 mm**
Trinkwasserleitung Kupferrohr 18 × 1 mm liefern, verlegen nach den gültigen Normen und Vorschriften. Wasseranlagen.
Menge: 440,000 m

**4.2.70 Trinkw. Leitung 22 × 1 mm**
Trinkwasserleitung Kupferrohr 22 × 1 mm liefern, verlegen nach den gültigen Normen und Vorschriften. Wasseranlagen.
Menge: 53,000 m

**4.2.80 Trinkw. Leitung 28 × 1,5 mm**
Trinkwasserleitung Kupferrohr 28 × 1,5 mm liefern, verlegen nach den gültigen Normen und Vorschriften. Wasseranlagen.
Menge: 27,000 m

**4.2.90 Kupferrohr Formteil 15 × 1 mm, Abzweig**
Kupferrohr Formteil 15 × 1 mm liefern und montieren gem. Herstellerangaben und Einbauvorschriften für Wasseranlagen.
Menge: 10,000 Stck

**4.2.100 Kupferrohr Formteil 18 × 1 mm, Abzweig**
Kupferrohr Formteil 18 × 1 mm liefern und montieren gem. Herstellerangaben und Einbauvorschriften für Wasseranlagen.
Menge: 150,000 Stck

**4.2.110 Kupferrohr Formteil 22 × 1 mm, Abzweig**
Kupferrohr Formteil 22 × 1 mm liefern und montieren gem. Herstellerangaben und Einbauvorschriften für Wasseranlagen.
Menge: 10,000 Stck

**4.2.120 Kupferrohr Formteil 28 × 1,5 mm, Abzweig**
Kupferrohr Formteil 28 × 1,5 mm liefern und montieren gem. Herstellerangaben und Einbauvorschriften für Wasseranlagen.
Menge: 10,000 Stck

**4.2.130 Kupferrohr Formteil 15 × 1 mm, Bogen**
Kupferrohr Formteil 15 × 1 mm als Bogen 90°
liefern und montieren gem. Herstellerangaben und Einbauvorschriften für Wasseranlagen.
Menge: 17,000 Stck

**4.2.140 Kupferrohr Formteil 18 × 1 mm, Bogen**
Kupferrohr Formteil 18 × 1 mm, Bogen 90°
Menge: 250,000 Stck

**4.2.150 Kupferrohr Formteil 22 × 1 mm, Bogen**
Menge: 17,000 Stck

**4.2.160 Kupferrohr Formteil 28 × 1,5 mm, Bogen**
Kupferrohr Formteil 28 × 1,5 mm, Bogen 90°
Menge: 17,000 Stck

**4.2.170 Übergangsverschraubung Pressfitting Kupfer TW AD 15mm**
Übergangsverschraubung als Pressfitting, aus Kupfer, für Rohrleitung aus Kupferrohr DIN EN 1057, nahtlos, für Trinkwasser DIN 1988-200, Außendurchmesser 15 mm.
Menge: 6,000 Stck
Leistungsbereichkatalog: 042
DIN276-1_08: 412

**4.2.180 Übergangsverschraubung Pressfitting Kupfer TW AD 18mm**
Übergangsverschraubung als Pressfitting, aus Kupfer, für Rohrleitung aus Kupferrohr DIN EN 1057, nahtlos, für Trinkwasser DIN 1988-200, Außendurchmesser 18 mm.
Menge: 6,000 Stck
Leistungsbereichkatalog: 042
DIN276-1_08: 412

**4.2.190 Übergangsverschraubung Pressfitting Kupfer TW AD 22mm**
Übergangsverschraubung als Pressfitting, aus Kupfer, für Rohrleitung aus Kupferrohr DIN EN 1057, nahtlos, für Trinkwasser DIN 1988-200, Außendurchmesser 22 mm.
Menge: 6,000 Stck
Leistungsbereichkatalog: 042
DIN276-1_08: 412

**4.2.200 Übergangsverschraubung Pressfitting Kupfer TW AD 28mm**
Übergangsverschraubung als Pressfitting, aus Kupfer, für Rohrleitung aus Kupferrohr DIN EN 1057, nahtlos, für Trinkwasser DIN 1988-200, Außendurchmesser 28 mm.
Menge: 6,000 Stck
Leistungsbereichkatalog: 042
DIN276-1_08: 412

**4.2.210 Rohrschelle Stahl verz L bis 0,5m DN15**
Rohraufhängung als Rohrschelle, aus verzinktem Stahl, mit schalldämmenden Einlagen, Anforderungen entsprechend DIN 4109-1, Länge Aufhängung bis 0,5 m, Befestigung mit Gewindestäben, mit bauaufsichtlich zugelassenen Dübeln, einschl. Bohrarbeiten, DN 15.
Menge: 90,000 Stck
Leistungsbereichkatalog: 042

**4.2.220 Rohrschelle Stahl verz L bis 0,5m DN20**
Rohraufhängung als Rohrschelle, aus verzinktem Stahl, mit schalldämmenden Einlagen, Anforderungen entsprechend DIN 4109-1, Länge Aufhängung bis 0,5 m, Befestigung mit Gewindestäben, mit bauaufsichtlich zugelassenen Dübeln, einschl. Bohrarbeiten, DN 20.
Menge: 450,000 Stck
Leistungsbereichkatalog: 042

**4.2.230 Rohrschelle Stahl verz L bis 0,5m DN32**
Rohraufhängung als Rohrschelle, aus verzinktem Stahl, mit schalldämmenden Einlagen, Anforderungen entsprechend DIN 4109-1, Länge Aufhängung bis 0,5 m, Befestigung mit Gewindestäben, mit bauaufsichtlich zugelassenen Dübeln, einschl. Bohrarbeiten, DN 32.
Menge: 40,000 Stck
Leistungsbereichkatalog: 042

**4.2.240 Brandschott R90 DN 32–40**
Brandschott R90 DN 32 bis DN 40 liefern und montieren gem. Herstellerangaben und Einbauvorschriften für Wasseranlagen.
Menge: 21,000 Stck

**4.2.250 Brandschott R90 DN 15–25**
Brandschott R90 DN 15 bis DN 25 liefern und montieren gem. Herstellerangaben und Einbauvorschriften für Wasseranlagen.
Menge: 21,000 Stck

**4.2.260 Profilschiene, verzinkt**
Profilschiene, verzinkt liefern und montieren gem. Herstellerangaben und Einbauvorschriften für Wasseranlagen.
Menge: 53,000 kg

**4.2.270 Probenahmeventil**
Probenahmeventil liefern und montieren gem. Herstellerangaben und Einbauvorschriften für Wasseranlagen.
Menge: 16,000 Stck

*Hinweis: Dämmung von Wasserleitungen BA4*
Dämmung von Trinkwasserleitungen

Normative Grundlagen
Gebäudeenergiegesetz (GEG) Regelt die energetischen Mindestanforderungen an Warmwasserleitungen und Zirkulationsleitungen, insbesondere in unbeheizten Räumen.

DIN 1988-200 (TRWI) Technische Regeln für Trinkwasser-Installationen, Teil 200: Vermeidung von Tauwasserbildung an Kaltwasserleitungen und Wärmeverlusten an Warmwasserleitungen.

DVGW-Arbeitsblatt W 551 Hygieneanforderungen an Trinkwassererwärmungsanlagen, insbesondere Legionellenprophylaxe.

DIN EN 806 (Teile 1–5) Planung, Ausführung, Abnahme und Betrieb von Trinkwasserinstallationen im Gebäude.

VDI 2055 Blatt 1 Wärmeverluste von Gebäuden – Berechnung der Wärmeverluste über Rohrleitungen.

Allgemeine Anforderungen
Vollständige Umhüllung Alle Rohrabschnitte, Armaturen und Formstücke müssen lückenlos gedämmt werden.

Wärmeleitfähigkeit Dämmstoffe mit ? = 0,035 W/(m·K) einsetzen, um Energieverluste gering zu halten.

Brandschutz Dämmmaterialien mindestens in Baustoffklasse A1 (nicht brennbar).

Montage Überlappungen an Stößen = 30 mm; Fugen und Anschlussbereiche fachgerecht mit Klebeband oder Manschetten abdichten.

**Ausführungsbeschreibung 4 Ausführungsbeschreibung Dämmung BA4**
*Beschreibung*
Leistungsbeschreibung für die Dämmung:
Lieferung und fachgerechte Montage von Wärmedämmung für Trinkwasserleitungen gemäß den geltenden Normen und Vorschriften.

Material: Mineralfaser-Dämmschalen mit Alukaschierung

Baustoffklasse: A1 nach DIN EN 13501-1 (nicht brennbar)

Ausführung:

Dämmschalen mit längsseitiger Überlappung und selbstklebender Verschlusslasche

Alukaschierung mit aufgedrucktem Diffusionssperrstreifen

Stöße und Anschlüsse dicht verklebt, durchgehend dampfdiffusionsdicht

Dämmstärken: gemäß EnEV/GEG und den Vorgaben der Trinkwasserinstallation

Verarbeitung:

Montage spannungsfrei und passgenau

Lückenlose Ummantelung der Rohrleitungen, Formteile und Armaturen

Sicherstellung einer durchgehenden Dampfsperre

Besondere Anforderungen:

Hygienisch einwandfreie Ausführung für Trinkwasserleitungen

Keine Beeinträchtigung der Trinkwasserqualität

Einhaltung der einschlägigen DIN-Normen (z. B. DIN 1988, DIN EN 14303)

Leistungsumfang:
Lieferung der Dämmmaterialien
Zuschnitt und Anpassung an die Rohrdimensionen
Montage einschließlich Verklebung und Abdichtung

Dämmung von Armaturen, Formstücken und Rohrdurchführungen

**4.2.280 Dämmung Trinkw. Leitung 15 × 1 mm**
Dämmung Trinkwasserleitung 15 × 1 mm gemäß gültigen Normen und Vorschriften liefern und montieren..
Menge: 27,000 m

**4.2.290 Dämmung Trinkw. Leitung 18 × 1 mm**
Dämmung Trinkwasserleitung 18 × 1 mm gemäß gültigen Normen und Vorschriften liefern und montieren..
Menge: 440,000 m

**4.2.300 Dämmung Trinkw. Leitung 22 × 1 mm**
Dämmung Trinkwasserleitung 22 × 1 mm gemäß gültigen Normen und Vorschriften liefern und montieren..
Menge: 53,000 m

**4.2.310 Dämmung Trinkw. Leitung 28 × 1,5 mm**
Dämmung Trinkwasserleitung 28 × 1,5 mm gemäß gültigen Normen und Vorschriften liefern und montieren..
Menge: 27,000 m

**4.2.320 Dämmung Formteil 18 × 1 mm**
Dämmung Formteil 18 × 1 mm gemäß gültigen Normen und Vorschriften liefern und montieren..
Menge: 400,000 Stck

**4.2.330 Dämmung Formteil 22 × 1 mm**
Dämmung Formteil 22 × 1 mm gemäß gültigen Normen und Vorschriften liefern und montieren..
Menge: 27,000 Stck

**4.2.340 Dämmung Formteil 28 × 1,5 mm**
Dämmung Formteil 28 × 1,5 mm gemäß gültigen Normen und Vorschriften liefern und montieren..
Menge: 27,000 Stck

**4.2.350 Dämmung SML DN 100**
Dämmung SML DN 100 gemäß gültigen Normen und Vorschriften liefern und montieren..
Menge: 21,000 m

**4.2.360 Dämmung SML DN 80**
Dämmung SML DN 80 gemäß gültigen Normen und Vorschriften liefern und montieren..
Menge: 13,000 m

**4.2.370 Dämmung Bögen DN 100**
Dämmung Bögen DN 100 gemäß gültigen Normen und Vorschriften liefern und montieren..
Menge: 27,000 Stck

**4.2.380 Dämmung Bögen DN 80**
Dämmung Bögen DN 80 gemäß gültigen Normen und Vorschriften liefern und montieren..
Menge: 11,000 Stck

**4.2.390 Dämmung Abzweige DN 100**
Dämmung Abzweige DN 100 gemäß gültigen Normen und Vorschriften liefern und montieren..
Menge: 19,000 Stck

**4.2.400 Dämmung Abzweige DN 80**
Dämmung Abzweige DN 80 gemäß gültigen Normen und Vorschriften liefern und montieren..
Menge: 5,000 Stck

*Hinweis: Kennzeichnung*
Kennzeichnung

Die Leitungen sind an den jeweiligen Austritten vor Brandschottungen mit Richtungspfleien und Beschriftung zu kennzeichnen.

**4.2.410 Beschilderung 100 × 60 mm**
Bezeichnungsschilder 100 × 60 mm anbringen nach den gültigen Normen und Vorschriften. Wasseranlagen.
Menge: 16,000 Stck

**4.2.420 Beschilderung 60 × 30 mm**
Bezeichnungsschilder 60 × 30 mm anbringen nach den gültigen Normen und Vorschriften. Wasseranlagen.
Menge: 16,000 Stck

**4.2.430 Beschilderung 40 × 20 mm**
Bezeichnungsschilder 40 × 20 mm anbringen nach den gültigen Normen und Vorschriften. Wasseranlagen.
Menge: 16,000 Stck

**4.2.440 Medienkennzeichnung KW**
Medienkennzeichnung KW anbringen nach den gültigen Normen und Vorschriften. Wasseranlagen.
Menge: 67,000 Stck

*Hinweis: Sanitärobjekte*

**4.2.450 Profilstahl für Sonderbefestigung**
Profilstahl für Sonderbefestigung liefern und montieren gem. Herstellerangaben und Einbauvorschriften für Wasseranlagen.
Menge: 53,000 kg

**4.2.460 Waschtisch 850×480**
Lieferung und Montage eines Waschtisches für die Wandmontage, ohne Überlauf und ohne Hahnloch, in hochwertiger Ausführung.

Abmessungen: ca. 850 × 480 mm
Material: Sanitärkeramik, weiß

Ausführung:
Rechteckige, klare Formgebung
Glatte, porenfreie Oberfläche, leicht zu reinigen
Ohne Überlauf
Ohne Hahnloch (zur Verwendung mit Wandauslaufarmaturen oder freistehenden Armaturen)

Montage:
Wandhängend mit verdeckter Befestigung
Befestigungsmaterial im Lieferumfang enthalten

Normen und Anforderungen:
DIN EN 14688 (Sanitärkeramik – Waschtische)
Einhaltung der einschlägigen Hygiene- und Sicherheitsanforderungen

Leistungsumfang:
Lieferung des Waschtisches
Fachgerechte Montage an den vorgesehenen Wandflächen
Übergabe betriebsfertig
Menge: 11,000 Stck

**4.2.470 Montageelemente Waschtische**
Montageelemente für Waschtische,  liefern und montieren gem. Herstellerangaben und Einbauvorschriften für Wasseranlagen.
Menge: 11,000 Stck

**4.2.480 Wand-Waschtischarmatur**
Lieferung und Montage einer wandmontierten Waschtischarmatur mit langem Bedienhebel, geeignet für barrierefreie Sanitärräume und den Einsatz in öffentlichen oder medizinischen Einrichtungen.

Armaturentyp: Wandmontierte Einhebel-Waschtischarmatur

Ausführung:
Hochwertige Messingarmatur, verchromt
Langer Bedienhebel (mindestens 140 mm) zur komfortablen und hygienischen Bedienung
Geräuschklasse I nach DIN 4109
Keramische Kartusche mit Temperaturbegrenzung

Strahlregler mit Durchflussbegrenzung gemäß Trinkwasserverordnung

Anschlüsse:
Wandanschluss mit Standardanschluss G 1/2"

DVGW-zugelassene Bauteile

Normen und Anforderungen:
DIN EN 817 (Sanitärarmaturen – Einhebelmischer)
DIN 18040 (Barrierefreies Bauen)
Trinkwasserverordnung (TVO)

Lieferumfang:
Armatur komplett mit Befestigungssatz
Montagematerial
Leistungsumfang:
Lieferung der Armatur
Montage an den vorgesehenen Wandanschlüssen
Anschluss an die vorhandene Trinkwasserinstallation
Funktionsprüfung und Übergabe betriebsfertig
Menge: 11,000 Stck

**4.2.490 Unterputzsifon**
Unterputzsifon für Waschtische liefern und montieren gem. Herstellerangaben und Einbauvorschriften für Wasseranlagen.
Menge: 11,000 Stck

**4.2.500 Kristallspiegel 800×1200 mm**
Kristallspiegel ca. 800 × 1200 mm, Hansa, liefern und montieren gem. Herstellerangaben und Einbauvorschriften für Wasseranlagen.
Menge: 11,000 Stck

**4.2.510 Wandhaken**
Lieferung und Montage von Handtuchwandhaken für Sanitärräume, geeignet für barrierefreie Anwendungen und öffentliche Einrichtungen.

Ausführung:

Wandmontage, verdeckte Befestigung

Hochwertiges Material, korrosionsbeständig (z. B. Edelstahl)

Oberfläche glatt, hygienisch und leicht zu reinigen

Abgerundete Formgebung zur sicheren Nutzung ohne Verletzungsgefahr

Belastbar für Handtücher und leichte Textilien

Normen und Anforderungen:
DIN 18040 (Barrierefreies Bauen)
Einhaltung der einschlägigen Hygiene- und Sicherheitsanforderungen

Lieferumfang:
Handtuchwandhaken inkl. Befestigungsmaterial

Leistungsumfang:
Lieferung der Haken
Fachgerechte Montage an den vorgesehenen Wandflächen
Übergabe betriebsfertig
Menge: 22,000 Stck

**4.2.520 Wandarmatur AP-Dusche**
Lieferung und Montage einer Aufputz-Duscharmatur gemäß DIN-Normen und den anerkannten Regeln der Technik.

Armaturentyp: Aufputz-Duscharmatur, Einhebelmischer

Ausführung:
Hochwertige Messingarmatur, verchromt
Geräuschklasse I nach DIN 4109
Keramische Kartusche mit Temperaturbegrenzung
Rückflussverhinderer integriert
Strahlregler mit Durchflussbegrenzung gemäß Trinkwasserverordnung

Anschlüsse:
Standard-Wandanschluss G 1/2"

DVGW-zugelassene Anschlüsse und Bauteile

Normen und Anforderungen:
DIN EN 817 (Sanitärarmaturen – Einhebelmischer)
Trinkwasserverordnung (TVO)

Lieferumfang:
Armatur komplett mit Rosetten und Montagematerial

Brauseanschluss G 1/2"

Leistungsumfang:
Lieferung der Armatur
Montage an den vorgesehenen Wandanschlüssen
Anschluss an die vorhandene Trinkwasserinstallation
Funktionsprüfung und Übergabe betriebsfertig
Menge: 11,000 Stck

**4.2.530 Montageelemente Duschearmaturen**
Montageelemente für Duschearmaturen,  liefern und montieren gem. Herstellerangaben und Einbauvorschriften für Wasseranlagen.
Menge: 11,000 Stck

**4.2.540 Brausekombination**
Brausekombination mit Brausestange, Brauseschlauch und Handbrause

Lieferung und Montage einer Brausekombination für Duschanlagen, bestehend aus Handbrause, Brauseschlauch und Brausestange, in hochwertiger Ausführung.

Ausführung:
Handbrause mit einstellbaren Strahlarten (z. B. Normalstrahl, Softstrahl, Massage)
Brauseschlauch, flexibel, knickfest, mit Drehkupplung gegen Verdrehen
Brausestange mit höhenverstellbarem Brausehalter, geeignet für barrierefreie Nutzung
Oberfläche verchromt, korrosionsbeständig, hygienisch und leicht zu reinigen

Qualität:
Hochwertige Verarbeitung, langlebig und pflegeleicht
Geräuschklasse I nach DIN 4109
Durchflussbegrenzung gemäß Trinkwasserverordnung

Anschlüsse:
Standardanschluss G 1/2"
DVGW-zugelassene Bauteile

Normen und Anforderungen:
DIN EN 1112 (Handbrausen)
DIN EN 1113 (Brauseschläuche)
DIN EN 1111 (Sanitärarmaturen – Mischbatterien)

Einhaltung der einschlägigen Hygiene- und Sicherheitsanforderungen

Lieferumfang:
Handbrause, Brauseschlauch, Brausestange mit Halterung
Befestigungsmaterial
Leistungsumfang:
Lieferung der Brausekombination
Fachgerechte Montage an den vorgesehenen Anschlüssen

Funktionsprüfung und Übergabe betriebsfertig
Menge: 11,000 Stck

**4.2.550 Haltestange Dusche**
Haltestange für Dusche liefern und montieren gem. Herstellerangaben und Einbauvorschriften für Wasseranlagen, Keuco Plan Care.
Menge: 11,000 Stck

**4.2.560 Wandtiefspülklosett inkl. WC-Sitz**
Lieferung und Montage eines wandhängenden WCs aus hochwertigem Sanitärporzellan, spülrandlos, weiß.

Ausführung:
Wandmontage, geeignet für handelsübliche Unterputz-Spülkästen

Spülrandloses Design für verbesserte Hygiene und einfache Reinigung

Hochwertiges Sanitärporzellan, weiß, glatte und porenfreie Oberfläche

Ergonomische Formgebung, geeignet für den Einsatz in öffentlichen und privaten Sanitärräumen

Maße:
Standardabmessungen gemäß DIN EN 997

Normen und Anforderungen:
DIN EN 997 (WC-Becken mit Spülvorrichtung)
DIN 1387 (Sanitärkeramik)

Einhaltung der einschlägigen Hygiene- und Sicherheitsanforderungen

Lieferumfang:
WC-Becken, weiß, spülrandlos
Befestigungsmaterial für Wandmontage

Leistungsumfang:
Lieferung des WCs
Fachgerechte Montage an den vorgesehenen Wandanschlüssen
Anschluss an vorhandene Spülvorrichtung
Funktionsprüfung und Übergabe betriebsfertig
Menge: 11,000 Stck

**4.2.570 Montageelement Wand-WC**
Montageelement für Wand-WC, behördlich genehmigte Ausführung,  liefern und montieren gem. Herstellerangaben und Einbauvorschriften für Wasseranlagen.
Menge: 11,000 Stck

**4.2.580 WC-Betätigungsplatte**
WC-Betätigungsplatte,  liefern und montieren gem. Herstellerangaben und Einbauvorschriften für Wasseranlagen.
Menge: 11,000 Stck

**4.2.590 Stützklappgriff WC-Anlagen 800 mm**
Stützklappgriff für WC-Anlagen 800 mm mit Toilettenrollenhalter,  liefern und montieren gem. Herstellerangaben und Einbauvorschriften für Wasseranlagen.
Menge: 11,000 Stck

**4.2.600 Wand-Haltegriff**
Wand-Haltegriff,  liefern und montieren gem. Herstellerangaben und Einbauvorschriften für Wasseranlagen.
Menge: 11,000 Stck

**4.2.610 Reserverollenhalter**
Reserverollenhalter,  liefern und montieren gem. Herstellerangaben und Einbauvorschriften für Wasseranlagen.
Menge: 11,000 Stck

**4.2.620 WC-Bürstengarnitur**
WC-Bürstengarnitur,  liefern und montieren gem. Herstellerangaben und Einbauvorschriften für Wasseranlagen.
Menge: 11,000 Stck

**4.2.630 Desinfektionsmittelspender**
Desinfektionsmittelspender liefern und montieren gem. Herstellerangaben und Einbauvorschriften für Wasseranlagen.
Menge: 22,000 Stck

**4.2.640 Seifenspender**
Seifenspender liefern und montieren gem. Herstellerangaben und Einbauvorschriften für Wasseranlagen.
Menge: 11,000 Stck

**4.2.650 Abfallbehälter Wandmontage**
Abfallbehälter zur Wandmontage,  liefern und montieren gem. Herstellerangaben und Einbauvorschriften für Wasseranlagen.
Menge: 11,000 Stck

**4.2.660 Waschtisch 850×480, U+B**
Lieferung und Montage eines wandhängenden Waschtisches aus hochwertiger Sanitärkeramik, weiß, ohne Überlauf und ohne Hahnloch.

Abmessungen: ca. 850 × 480 mm

Material: Sanitärporzellan / Sanitärkeramik, weiß, glatte und porenfreie Oberfläche

Ausführung:
Rechteckige, klare Formgebung
Ohne Überlauf (hygienische Ausführung, geeignet für den Einsatz mit Ablaufventilen ohne Überlauf)
Ohne Hahnloch (zur Verwendung mit Wandauslaufarmaturen oder freistehenden Armaturen)
Wandmontage mit verdeckter Befestigung

Normen und Anforderungen:
DIN EN 14688 (Sanitärkeramik – Waschtische)
DIN 1387 (Sanitärkeramik)
Einhaltung der einschlägigen Hygiene- und Sicherheitsanforderungen

Lieferumfang:
Waschtisch inkl. Befestigungsmaterial für Wandmontage
Leistungsumfang:
Lieferung des Waschtisches
Fachgerechte Montage an den vorgesehenen Wandflächen
Anschluss an vorhandene Ablaufgarnitur
Übergabe betriebsfertig
Menge: 2,000 Stck

**4.2.670 Einbau WT Röntgen**
Einbau WT Röntgen liefern und montieren gem. Herstellerangaben und Einbauvorschriften für Wasseranlagen.
Menge: 2,000 Stck

**4.2.680 Montageelemente Waschtische**
Montageelemente für Waschtische liefern und montieren gem. Herstellerangaben und Einbauvorschriften für Wasseranlagen.
Menge: 2,000 Stck

**4.2.690 Waschtischarmatur mit langem Hebel**
Waschtischarmatur mit langem Hebel liefern und montieren gem. Herstellerangaben und Einbauvorschriften für Wasseranlagen.
Menge: 2,000 Stck

**4.2.700 Kristallspiegel 60×60 cm**
Kristallspiegel 60×60 cm liefern und montieren gem. Herstellerangaben und Einbauvorschriften für Wasseranlagen.
Menge: 2,000 Stck

**4.2.710 Wandtiefspülklosett inkl. WC-Sitz**
Lieferung und Montage eines wandhängenden WCs aus hochwertigem Sanitärporzellan, spülrandlos, weiß.

Ausführung:
Wandmontage, geeignet für handelsübliche Unterputz-Spülkästen

Spülrandloses Design für verbesserte Hygiene und einfache Reinigung

Hochwertiges Sanitärporzellan, weiß, glatte und porenfreie Oberfläche

Ergonomische Formgebung, geeignet für den Einsatz in öffentlichen und privaten Sanitärräumen

Maße:
Standardabmessungen gemäß DIN EN 997

Normen und Anforderungen:
DIN EN 997 (WC-Becken mit Spülvorrichtung)
DIN 1387 (Sanitärkeramik)

Einhaltung der einschlägigen Hygiene- und Sicherheitsanforderungen

Lieferumfang:
WC-Becken, weiß, spülrandlos
Befestigungsmaterial für Wandmontage

Leistungsumfang:
Lieferung des WCs
Fachgerechte Montage an den vorgesehenen Wandanschlüssen
Anschluss an vorhandene Spülvorrichtung
Funktionsprüfung und Übergabe betriebsfertig
Menge: 25,000 Stck

**4.2.720 Montageelement Wand-WC**
Montageelement für Wand-WC liefern und montieren gem. Herstellerangaben und Einbauvorschriften für Wasseranlagen.
Menge: 2,000 Stck

**4.2.730 WC-Betätigungsplatte**
WC-Betätigungsplatte liefern und montieren gem. Herstellerangaben und Einbauvorschriften für Wasseranlagen.
Menge: 2,000 Stck

**4.2.740 Reserverollenhalter**
Reserverollenhalter liefern und montieren gem. Herstellerangaben und Einbauvorschriften für Wasseranlagen.
Menge: 2,000 Stck

**4.2.750 WC-Bürstengarnitur**
WC-Bürstengarnitur liefern und montieren gem. Herstellerangaben und Einbauvorschriften für Wasseranlagen.
Menge: 2,000 Stck

**4.2.760 Kombiventil**
Kombiventil liefern und montieren gem. Herstellerangaben und Einbauvorschriften für Wasseranlagen.
Menge: 3,000 Stck

**4.2.770 Eckventil**
Eckventil liefern und montieren gem. Herstellerangaben und Einbauvorschriften für Wasseranlagen.
Menge: 3,000 Stck

**4.2.780 Unterputzsifon für Waschtische**
Unterputzsifon für Waschtische liefern und montieren gem. Herstellerangaben und Einbauvorschriften für Wasseranlagen.
Menge: 1,000 Stck

**4.2.790 Wandhaken**
Wandhaken liefern und montieren gem. Herstellerangaben und Einbauvorschriften für Wasseranlagen.
Menge: 1,000 Stck

**4.2.800 Desinfektionsmittelspender**
Desinfektionsmittelspender liefern und montieren gem. Herstellerangaben und Einbauvorschriften für Wasseranlagen.
Menge: 1,000 Stck

**4.2.810 Seifenspender**
Seifenspender liefern und montieren gem. Herstellerangaben und Einbauvorschriften für Wasseranlagen.
Menge: 4,000 Stck

**4.2.820 Papierhandtuchspender**
Papierhandtuchspender liefern und montieren gem. Herstellerangaben und Einbauvorschriften für Wasseranlagen.
Menge: 1,000 Stck

**4.2.830 Abfallbehälter**
Abfallbehälter liefern und montieren gem. Herstellerangaben und Einbauvorschriften für Wasseranlagen.
Menge: 2,000 Stck

**4.2.840 Hygienebeutelspender**
Hygienebeutelspender liefern und montieren gem. Herstellerangaben und Einbauvorschriften für Wasseranlagen.
Menge: 2,000 Stck

**4.2.850 Anschlüsse an bauseits gestellte Geräte**
Abwasser- und wasserseitige Anschlüsse an bauseits gestellte Geräte liefern und montieren gem. Herstellerangaben und Einbauvorschriften für Wasseranlagen.
Menge: 1,000 Stck

**4.2.860 Röhrensiphon DN32**
Röhrensiphon DN32

Leistung: Lieferung, Montage und Inbetriebnahme eines röhrenförmigen Geruchsverschlusses (Röhrensiphon) für WC- und Urinalanlagen, herstellerneutral und VOB-gerecht.

Siphonkörper aus Messing verchromt, Korrosionsschutzklasse = C3

Geruchsverschluss nach DIN EN 274, Ausführung für Wandeinbau

Anschluss DN 32/40 mit Muffe und Manschette aus EPDM, formstabil und lebensmittelunbedenklich

Befestigungsbügel und Spannschellen aus Edelstahl V2A, rostfrei

Dichtsystem mit O-Ringen aus EPDM und Klemmringen aus Polypropylen

Montagezubehör: Trennscheiben, Montagekleber und Dichtband
Menge: 4,000 Stck

#### Abschnitt 4.3 BA4 - Demontagearbeiten

**4.3.10 Demontage Duschanlagen**
Demontage und Entsorgung von Duschanlagen nach den gültigen Normen und Vorschriften.
Menge: 4,000 Stck

**4.3.20 Demontage WC Wandtiefspülklosett inkl. Spülkasten**
Demontage und Entsorgung von WC Wandtiefspülklosett einschließlich Spülkasten.
Menge: 5,000 Stck

**4.3.30 Demontage Waschtischanlagen**
Demontage und Entsorgung von Waschtischanlagen nach den gültigen Normen und Vorschriften. Wasseranlagen.
Menge: 23,000 Stck

**4.3.40 Demontage Rohrleitungen DN 50 (SW)**
Demontage und Entsorgung von Gusseisernen Rohrleitungen DN 50 (SW) nach den gültigen Normen und Vorschriften. Wasseranlagen.
Menge: 15,000 m

**4.3.50 Demontage Rohrleitungen DN 70 (SW)**
Demontage und Entsorgung von Gusseisernen Rohrleitungen DN 70 (SW) nach den gültigen Normen und Vorschriften. Wasseranlagen.
Menge: 4,000 m

**4.3.60 Demontage Rohrleitungen DN 100 (SW)**
Demontage und Entsorgung von Gusseisernen Rohrleitungen DN 100 (SW) nach den gültigen Normen und Vorschriften. Wasseranlagen.
Menge: 5,000 m

**4.3.70 Demontage Rohrleitungen DN 50 (SW) verdeckt**
Demontage und Entsorgung von Gusseisernen Rohrleitungen DN 50 (SW) verdeckt nach den gültigen Normen und Vorschriften. Wasseranlagen.
Menge: 15,000 m

**4.3.80 Demontage Rohrleitungen DN 70 (SW) verdeckt**
Demontage und Entsorgung von Gusseisernen Rohrleitungen DN 70 (SW) verdeckt nach den gültigen Normen und Vorschriften. Wasseranlagen.
Menge: 4,000 m

**4.3.90 Demontage Rohrleitungen DN 100 (SW) verdeckt**
Demontage und Entsorgung von Gusseisernen Rohrleitungen DN 100 (SW) verdeckt nach den gültigen Normen und Vorschriften. Wasseranlagen.
Menge: 5,000 m

**4.3.100 Verschließen Anschlussstelle DN 50**
Verschließen von Anschlussstellen DN 50 liefern und montieren gem. Herstellerangaben und Einbauvorschriften für Wasseranlagen.
Menge: 27,000 Stck

**4.3.110 Verschließen Anschlussstelle DN 70**
Verschließen von Anschlussstellen DN 70 liefern und montieren gem. Herstellerangaben und Einbauvorschriften für Wasseranlagen.
Menge: 1,000 Stck

**4.3.120 Verschließen Anschlussstelle DN 100**
Verschließen von Anschlussstellen DN 100 liefern und montieren gem. Herstellerangaben und Einbauvorschriften für Wasseranlagen.
Menge: 5,000 Stck

**4.3.130 Demontage Trinkwasserleitungen bis DN 25**
Demontage und Entsorgung von Trinkwasserleitungen bis DN 25 nach den gültigen Normen und Vorschriften. Wasseranlagen.
Menge: 20,000 m

**4.3.140 Demontage Trinkwasserleitungen DN 32–40**
Demontage und Entsorgung von Trinkwasserleitungen DN 32 bis DN 40 nach den gültigen Normen und Vorschriften. Wasseranlagen.
Menge: 10,000 m

**4.3.150 Demontage Trinkwasserleitungen bis DN 25 verdeckt**
Demontage und Entsorgung von Trinkwasserleitungen bis DN 25 verdeckt nach den gültigen Normen und Vorschriften. Wasseranlagen.
Menge: 25,000 m

**4.3.160 Demontage Rohrleitungen DN 32–40 verdeckt**
Demontage und Entsorgung von Rohrleitungen DN 32 bis DN 40 verdeckt nach den gültigen Normen und Vorschriften. Wasseranlagen.
Menge: 15,000 m

**4.3.170 Demontage Armaturen bis DN 25**
Demontage und Entsorgung von Armaturen bis DN 25 nach den gültigen Normen und Vorschriften. Wasseranlagen.
Menge: 20,000 Stck

**4.3.180 Demontage Armaturen DN 32–40**
Demontage und Entsorgung von Armaturen DN 32 bis DN 40 nach den gültigen Normen und Vorschriften. Wasseranlagen.
Menge: 10,000 Stck

#### Abschnitt 4.4 BA4 - Abwasser-, Wasser-, Gasanlagen, Sonstiges

**4.4.10 Helferstunde komplett**
Helferstunde komplett nach den gültigen Normen und Vorschriften.
Menge: 40,000 h

**4.4.20 Monteurstunde komplett**
Monteurstunde komplett nach den gültigen Normen und Vorschriften. Wasseranlagen.
Menge: 20,000 h

**4.4.30 Obermonteurstunde komplett**
Obermonteurstunde komplett nach den gültigen Normen und Vorschriften. Wasseranlagen.
Menge: 20,000 h

**4.4.40 Druckprobe mit Inertgas Trinkwasseranlage**
Druckprobe mit Inertgas der gesamten Trinkwasseranlage nach den gültigen Normen und Vorschriften. Wasseranlagen.
Menge: 4,000 Stck

**4.4.50 Schemata installierte Bereiche**
Schemata für alle installierten Bereiche für Wasser- und Abwasseranlagen nach den gültigen Normen und Vorschriften.
Menge: 1,000 Stck

**4.4.60 Anlage entleeren TW Inhalt bis 1500 l**
Strangweise Anlage/Rohrleitung entleeren, Betriebsmedium Trinkwasser DIN 1988-200,
Anlageninhalt 1500 l, im Gebäude.
inkl. Auftrennen der Trinkwasserleitung.
Menge: 4,000 Stck
Leistungsbereichkatalog: 041
DIN276-1_08: 412

**4.4.70 Spülen Trinkwassernetz**
Spülen des gesamten Trinkwassernetzes nach den gültigen Normen und Vorschriften. Wasseranlagen.
Menge: 4,000 Stck

**4.4.80 Revisionsunterlagen Dokumentation**
Revisionsunterlagen / Dokumentation nach den gültigen Normen und Vorschriften. Wasseranlagen.
Menge: 1,000 Stck

**4.4.90 Bohrungen Ø100 mm**
Bohrungen in Stahlbetongeschoßdecke/Wände, Ø100 mm herstellen nach den gültigen Normen und Vorschriften. Wasseranlagen.
Menge: 5,000 Stck

**4.4.100 Bohrungen Ø250 mm**
Bohrungen in Stahlbetongeschoßdecke/Wände, Ø250 mm herstellen nach den gültigen Normen und Vorschriften. Wasseranlagen.
Menge: 5,000 Stck

**4.4.110 Fachgerechtes Verschließen von Bohrungen**
Fachgerechtes Verschließen von Bohrungen herstellen nach den gültigen Normen und Vorschriften. Wasseranlagen.
Menge: 5,000 Stck

**4.4.120 Bohrung durch Trockenbauwand**
Bohrung durch Trockenbauwand herstellen nach den gültigen Normen und Vorschriften. Wasseranlagen.
Menge: 5,000 Stck

**4.4.130 Bohrungen pro Trockenbauwand (3-fach)**
Drei Bohrungen pro Trockenbauwand herstellen nach den gültigen Normen und Vorschriften. Wasseranlagen.
Menge: 5,000 Stck

**4.4.140 Montagegerüst**
Stellen von Montagegerüsten liefern und montieren gem. Herstellerangaben und Einbauvorschriften für Wasseranlagen.
Menge: 2,000 Stck

**4.4.150 Werkpläne erstellen**
Erstellen von Werkplänen nach den gültigen Normen und Vorschriften. Wasseranlagen.
Menge: 1,000 Stck

**4.4.160 Baustelleneinrichtung**
Baustelleneinrichtung / Einrichten nach den gültigen Normen und Vorschriften. Wasseranlagen.
Menge: 1,000 Stck

**4.4.170 Räumen der Baustelleneinrichtung**
Räumen der Baustelleneinrichtung nach den gültigen Normen und Vorschriften. Wasseranlagen.
Menge: 1,000 Stck

**4.4.180 Bemusterung**
Bemusterung nach den gültigen Normen und Vorschriften. Wasseranlagen.
Menge: 1,000 Stck

### Bereich 5 BA5 - Abwasser-, Wasser-, Gasanlagen

*Hinweis: Bauabschnitt 5*
Bauabschnitt 5

Untergeschoss: Brandschutzdecken/ Ert. Rippendecken

Die qualitativen Anforderungen der Positionen aus dem Titel 1 sowie die angebotenen Produkte gelten ebenfalls für den folgenden Titel.

#### Abschnitt 5.1 BA5 - Abwasseranlagen

**5.1.10 SML Rohrl. DN 100**
SML Rohrleitungen DN 100, liefern, verlegen und anschließen gemäß SLB Abwasseranlagen.
Menge: 10,000 m

**5.1.20 SML Rohrl. DN 80**
SML Rohrleitungen DN 80, liefern, verlegen gemäß SLB Abwasseranlagen.
Menge: 10,000 m

**5.1.30 SML Rohrl. DN 50**
SML Rohrleitungen DN 50, liefern, verlegen gemäß SLB Abwasseranlagen.
Menge: 10,000 m

**5.1.40 Bögen DN 100**
Bögen DN 100 liefern und montieren gem. Herstellerangaben und Einbauvorschriften für Abwasseranlagen.
Menge: 8,000 Stck

**5.1.50 Bögen DN 80**
Bögen DN 80 liefern und montieren gem. Herstellerangaben und Einbauvorschriften für Abwasseranlagen.
Menge: 5,000 Stck

**5.1.60 Bögen DN 50**
Bögen DN 50 liefern und montieren gem. Herstellerangaben und Einbauvorschriften für Abwasseranlagen.
Menge: 5,000 Stck

**5.1.70 Abzweige DN 100/100**
Abzweige in üblichen Gradstellungen DN 100/100 liefern und montieren gem. Herstellerangaben und Einbauvorschriften für Abwasseranlagen.
Menge: 5,000 Stck

**5.1.80 Abzweige DN 100/70**
Abzweige DN 100/70 liefern und montieren gem. Herstellerangaben und Einbauvorschriften für Abwasseranlagen.
Menge: 5,000 Stck

**5.1.90 Abzweige DN 100/50**
Abzweige DN 100/50 liefern und montieren gem. Herstellerangaben und Einbauvorschriften für Abwasseranlagen.
Menge: 10,000 Stck

**5.1.100 Abzweige DN 80/80**
Abzweige DN 80/80 liefern und montieren gem. Herstellerangaben und Einbauvorschriften für Abwasseranlagen.
Menge: 5,000 Stck

**5.1.110 Abzweige DN 80/50**
Abzweige DN 80/50 liefern und montieren gem. Herstellerangaben und Einbauvorschriften für Abwasseranlagen.
Menge: 5,000 Stck

**5.1.120 System Verbinder DN 100**
System Verbinder DN 100 liefern und montieren gem. Herstellerangaben und Einbauvorschriften für Abwasseranlagen.
Menge: 70,000 Stck

**5.1.130 System Verbinder DN 80**
System Verbinder DN 80 liefern und montieren gem. Herstellerangaben und Einbauvorschriften für Abwasseranlagen.
Menge: 110,000 Stck

**5.1.140 System Verbinder DN 50**
System Verbinder DN 50 liefern und montieren gem. Herstellerangaben und Einbauvorschriften für Abwasseranlagen.
Menge: 100,000 Stck

**5.1.150 Rohrschelle Stahl verz L bis 0,5m DN100**
Rohraufhängung als Rohrschelle, aus verzinktem Stahl, mit Gummimetallfederelement, mit schalldämmenden Einlagen, Anforderungen entsprechend DIN 4109-1, Länge Aufhängung bis 0,5 m, Befestigung mit Gewindestäben, mit bauaufsichtlich zugelassenen Dübeln, einschl. Bohrarbeiten, DN 100.
Menge: 20,000 Stck
Leistungsbereichkatalog: 042

**5.1.160 Rohrschelle Stahl verz L bis 0,5m DN80**
Rohraufhängung als Rohrschelle, aus verzinktem Stahl, mit Gummimetallfederelement, mit schalldämmenden Einlagen, Anforderungen entsprechend DIN 4109-1, Länge Aufhängung bis 0,5 m, Befestigung mit Gewindestäben, mit bauaufsichtlich zugelassenen Dübeln, einschl. Bohrarbeiten, DN 80.
Menge: 15,000 Stck
Leistungsbereichkatalog: 042

**5.1.170 Rohrschelle Stahl verz L bis 0,5m DN50**
Rohraufhängung als Rohrschelle, aus verzinktem Stahl, mit Gummimetallfederelement, mit schalldämmenden Einlagen, Anforderungen entsprechend DIN 4109-1, Länge Aufhängung bis 0,5 m, Befestigung mit Gewindestäben, mit bauaufsichtlich zugelassenen Dübeln, einschl. Bohrarbeiten, DN 50.
Menge: 15,000 Stck
Leistungsbereichkatalog: 042

**5.1.180 Fallrohrstützen Guß-Abwasserleitung DN 100**
Fallrohrstützen für Guß-Abwasserleitung mit Auflegering DN 100 liefern und montieren gem. Herstellerangaben und Einbauvorschriften für Abwasseranlagen.
Menge: 10,000 Stck

**5.1.190 Brandschutz-Verbinder DN 100**
Brandschutz-Verbinder DN 100 liefern und montieren gem. Herstellerangaben und Einbauvorschriften für Abwasseranlagen.
Menge: 10,000 Stck

**5.1.200 Brandschutzmanschetten Misch SML/PVC DN 100**
Brandschutzmanschetten Misch SML/PVC DN 100 liefern und montieren gem. Herstellerangaben und Einbauvorschriften für Abwasseranlagen.
Menge: 10,000 Stck

**5.1.210 Brandschutzmanschetten Misch SML/PVC DN 80**
Brandschutzmanschetten Misch SML/PVC DN 80 liefern und montieren gem. Herstellerangaben und Einbauvorschriften für Abwasseranlagen.
Menge: 10,000 Stck

**5.1.220 Brandschutzmanschetten Misch SML/PVC DN 50**
Brandschutzmanschetten Misch SML/PVC DN 50 liefern und montieren gem. Herstellerangaben und Einbauvorschriften für Abwasseranlagen.
Menge: 10,000 Stck

**5.1.230 Brandschott SML DN 100**
Brandschott SML DN 100 liefern und montieren gem. Herstellerangaben und Einbauvorschriften für Abwasseranlagen.
Menge: 10,000 Stck

**5.1.240 Brandschott SML DN 80**
Brandschott SML DN 80 liefern und montieren gem. Herstellerangaben und Einbauvorschriften für Abwasseranlagen.
Menge: 10,000 Stck

**5.1.250 Brandschott SML DN 50**
Brandschott SML DN 50 liefern und montieren gem. Herstellerangaben und Einbauvorschriften für Abwasseranlagen.
Menge: 10,000 Stck

#### Abschnitt 5.2 BA5 - Wasseranlagen

**5.2.10 Trinkw. Leitung 28 × 1,5 mm**
Trinkwasserleitung Edelstahlrohr 28 × 1,5 mm liefern, verlegen nach den gültigen Normen und Vorschriften. Wasseranlagen.
Menge: 5,000 m

**5.2.20 Trinkw. Leitung 35 × 1,5 mm**
wie vor, jedoch Trinkw. Leitung 35 × 1,5 mm
Menge: 5,000 m

**5.2.30 Trinkw. Leitung 42 × 1,5 mm**
wie vor, jedoch Trinkw. Leitung 42 × 1,5 mm
Menge: 10,000 m

**5.2.40 Kupferrohr Formteil 28 × 1,5 mm, Abzweig**
Kupferrohr Formteil 28 × 1,5 mm liefern und montieren gem. Herstellerangaben und Einbauvorschriften für Wasseranlagen.
Menge: 5,000 Stck

**5.2.50 Kupferrohr Formteil 35 × 1,5 mm, Abzweig**
wie vor, jedoch Kupferrohr Formteil 35 × 1,5 mm
Menge: 5,000 Stck

**5.2.60 Kupferrohr Formteil 42 × 1,5 mm, Abzweig**
wie vor, jedoch Kupferrohr Formteil 42 × 1,5 mm
Menge: 5,000 Stck

**5.2.70 Kupferrohr Formteil 28 × 1,5 mm, Bogen**
Kupferrohr Formteil 28 × 1,5 mm, Bogen 90°
Menge: 5,000 Stck

**5.2.80 Kupferrohr Formteil 35 × 1,5 mm, Bogen**
Kupferrohr Formteil 35 × 1,5, Bogen 90°
Menge: 5,000 Stck

**5.2.90 Kupferrohr Formteil 42 × 1,5 mm, Bogen**
Kupferrohr Formteil  42 × 1,5 mm, Bogen 90°
Menge: 5,000 Stck

**5.2.100 Übergangsverschraubung Pressfitting Kupfer TW AD 15mm**
Übergangsverschraubung als Pressfitting, aus Kupfer, für Rohrleitung aus Kupferrohr DIN EN 1057, nahtlos, für Trinkwasser DIN 1988-200, Außendurchmesser 15 mm.
Menge: 6,000 Stck
Leistungsbereichkatalog: 042
DIN276-1_08: 412

**5.2.110 Übergangsverschraubung Pressfitting Kupfer TW AD 18mm**
Übergangsverschraubung als Pressfitting, aus Kupfer, für Rohrleitung aus Kupferrohr DIN EN 1057, nahtlos, für Trinkwasser DIN 1988-200, Außendurchmesser 18 mm.
Menge: 6,000 Stck
Leistungsbereichkatalog: 042
DIN276-1_08: 412

**5.2.120 Übergangsverschraubung Pressfitting Kupfer TW AD 22mm**
Übergangsverschraubung als Pressfitting, aus Kupfer, für Rohrleitung aus Kupferrohr DIN EN 1057, nahtlos, für Trinkwasser DIN 1988-200, Außendurchmesser 22 mm.
Menge: 6,000 Stck
Leistungsbereichkatalog: 042
DIN276-1_08: 412

**5.2.130 Übergangsverschraubung Pressfitting Kupfer TW AD 28mm**
Übergangsverschraubung als Pressfitting, aus Kupfer, für Rohrleitung aus Kupferrohr DIN EN 1057, nahtlos, für Trinkwasser DIN 1988-200, Außendurchmesser 28 mm.
Menge: 6,000 Stck
Leistungsbereichkatalog: 042
DIN276-1_08: 412

**5.2.140 Rohrschelle Stahl verz L bis 0,5m DN32**
Rohraufhängung als Rohrschelle, aus verzinktem Stahl, mit schalldämmenden Einlagen, Anforderungen entsprechend DIN 4109-1, Länge Aufhängung bis 0,5 m, Befestigung mit Gewindestäben, mit bauaufsichtlich zugelassenen Dübeln, einschl. Bohrarbeiten, DN 32.
Menge: 10,000 Stck
Leistungsbereichkatalog: 042

**5.2.150 Rohrschelle Stahl verz L bis 0,5m DN40**
Rohraufhängung als Rohrschelle, aus verzinktem Stahl, mit schalldämmenden Einlagen, Anforderungen entsprechend DIN 4109-1, Länge Aufhängung bis 0,5 m, Befestigung mit Gewindestäben, mit bauaufsichtlich zugelassenen Dübeln, einschl. Bohrarbeiten, DN 40.
Menge: 20,000 Stck
Leistungsbereichkatalog: 042

**5.2.160 Rohrschelle Stahl verz L bis 0,5m DN50**
Rohraufhängung als Rohrschelle, aus verzinktem Stahl, mit schalldämmenden Einlagen, Anforderungen entsprechend DIN 4109-1, Länge Aufhängung bis 0,5 m, Befestigung mit Gewindestäben, mit bauaufsichtlich zugelassenen Dübeln, einschl. Bohrarbeiten, DN 50.
Menge: 10,000 Stck
Leistungsbereichkatalog: 042

**5.2.170 Brandschott R90 DN 32–40**
Brandschott R90 DN 32 bis DN 40 liefern und montieren gem. Herstellerangaben und Einbauvorschriften für Wasseranlagen.
Menge: 15,000 Stck

**5.2.180 Brandschott R90 DN 15–25**
Brandschott R90 DN 15 bis DN 25 liefern und montieren gem. Herstellerangaben und Einbauvorschriften für Wasseranlagen.
Menge: 15,000 Stck

**5.2.190 Profilschiene, verzinkt**
Profilschiene, verzinkt liefern und montieren gem. Herstellerangaben und Einbauvorschriften für Wasseranlagen.
Menge: 20,000 kg

*Hinweis: Dämmung von Wasserleitungen BA5*
Dämmung von Trinkwasserleitungen

Normative Grundlagen
Gebäudeenergiegesetz (GEG) Regelt die energetischen Mindestanforderungen an Warmwasserleitungen und Zirkulationsleitungen, insbesondere in unbeheizten Räumen.

DIN 1988-200 (TRWI) Technische Regeln für Trinkwasser-Installationen, Teil 200: Vermeidung von Tauwasserbildung an Kaltwasserleitungen und Wärmeverlusten an Warmwasserleitungen.

DVGW-Arbeitsblatt W 551 Hygieneanforderungen an Trinkwassererwärmungsanlagen, insbesondere Legionellenprophylaxe.

DIN EN 806 (Teile 1–5) Planung, Ausführung, Abnahme und Betrieb von Trinkwasserinstallationen im Gebäude.

VDI 2055 Blatt 1 Wärmeverluste von Gebäuden – Berechnung der Wärmeverluste über Rohrleitungen.

Allgemeine Anforderungen
Vollständige Umhüllung Alle Rohrabschnitte, Armaturen und Formstücke müssen lückenlos gedämmt werden.

Wärmeleitfähigkeit Dämmstoffe mit ? = 0,035 W/(m·K) einsetzen, um Energieverluste gering zu halten.

Brandschutz Dämmmaterialien mindestens in Baustoffklasse A1 (nicht brennbar).

Montage Überlappungen an Stößen = 30 mm; Fugen und Anschlussbereiche fachgerecht mit Klebeband oder Manschetten abdichten.

**Ausführungsbeschreibung 5 Ausführungsbeschreibung Dämmung BA5**
*Beschreibung*
Leistungsbeschreibung für die Dämmung:
Lieferung und fachgerechte Montage von Wärmedämmung für Trinkwasserleitungen gemäß den geltenden Normen und Vorschriften.

Material: Mineralfaser-Dämmschalen mit Alukaschierung

Baustoffklasse: A1 nach DIN EN 13501-1 (nicht brennbar)

Ausführung:

Dämmschalen mit längsseitiger Überlappung und selbstklebender Verschlusslasche

Alukaschierung mit aufgedrucktem Diffusionssperrstreifen

Stöße und Anschlüsse dicht verklebt, durchgehend dampfdiffusionsdicht

Dämmstärken: gemäß EnEV/GEG und den Vorgaben der Trinkwasserinstallation

Verarbeitung:

Montage spannungsfrei und passgenau

Lückenlose Ummantelung der Rohrleitungen, Formteile und Armaturen

Sicherstellung einer durchgehenden Dampfsperre

Besondere Anforderungen:

Hygienisch einwandfreie Ausführung für Trinkwasserleitungen

Keine Beeinträchtigung der Trinkwasserqualität

Einhaltung der einschlägigen DIN-Normen (z. B. DIN 1988, DIN EN 14303)

Leistungsumfang:
Lieferung der Dämmmaterialien
Zuschnitt und Anpassung an die Rohrdimensionen
Montage einschließlich Verklebung und Abdichtung

Dämmung von Armaturen, Formstücken und Rohrdurchführungen

**5.2.200 Dämmung Trinkw. Leitung 28 × 1,5 mm**
Dämmung Trinkwasserleitung 28 × 1,5 mm liefern und montieren
Menge: 20,000 m

**5.2.210 Dämmung Trinkw. Leitung 35 × 1,5 mm**
wie vor, jedoch Dämmung Trinkw. Leitung 35 × 1,5 mm
Menge: 20,000 m

**5.2.220 Dämmung Trinkw. Leitung 42 × 1,5 mm**
wie vor, jedoch Dämmung Trinkw. Leitung 42 × 1,5 mm
Menge: 30,000 m

**5.2.230 Dämmung Formteil 28 × 1,5 mm**
Dämmung Formteil 28 × 1,5 mm liefern und montieren
Menge: 10,000 Stck

**5.2.240 Dämmung Formteil 35 x 1,5 mm**
Dämmung Formteil 22 × 1 mm liefern und montieren
Menge: 10,000 Stck

**5.2.250 Dämmung Formteil 28 × 1,5 mm**
Dämmung Formteil 28 × 1,5 mm liefern und montieren
Menge: 15,000 Stck

**5.2.260 Dämmung SML DN 100**
Dämmung SML DN 100 gemäß gültigen Normen und Vorschriften liefern und montieren..
Menge: 20,000 m

**5.2.270 Dämmung SML DN 80**
Dämmung SML DN 80 gemäß gültigen Normen und Vorschriften liefern und montieren..
Menge: 20,000 m

**5.2.280 Dämmung Bögen DN 100**
Dämmung Bögen DN 100 gemäß gültigen Normen und Vorschriften liefern und montieren..
Menge: 15,000 Stck

**5.2.290 Dämmung Bögen DN 80**
Dämmung Bögen DN 80 gemäß gültigen Normen und Vorschriften liefern und montieren..
Menge: 15,000 Stck

**5.2.300 Dämmung Abzweige DN 100**
Dämmung Abzweige DN 100 gemäß gültigen Normen und Vorschriften liefern und montieren..
Menge: 15,000 Stck

**5.2.310 Dämmung Abzweige DN 80**
Dämmung Abzweige DN 80 gemäß gültigen Normen und Vorschriften liefern und montieren..
Menge: 15,000 Stck

*Hinweis: Kennzeichnung*
Kennzeichnung

Die Leitungen sind an den jeweiligen Austritten vor Brandschottungen mit Richtungspfleien und Beschriftung zu kennzeichnen.

**5.2.320 Beschilderung 100 × 60 mm**
Bezeichnungsschilder 100 × 60 mm anbringen nach den gültigen Normen und Vorschriften. Wasseranlagen.
Menge: 10,000 Stck

**5.2.330 Beschilderung 60 × 30 mm**
Bezeichnungsschilder 60 × 30 mm anbringen nach den gültigen Normen und Vorschriften. Wasseranlagen.
Menge: 10,000 Stck

**5.2.340 Beschilderung 40 × 20 mm**
Bezeichnungsschilder 40 × 20 mm anbringen nach den gültigen Normen und Vorschriften. Wasseranlagen.
Menge: 10,000 Stck

**5.2.350 Medienkennzeichnung KW**
Medienkennzeichnung KW anbringen nach den gültigen Normen und Vorschriften. Wasseranlagen.
Menge: 20,000 Stck

#### Abschnitt 5.3 BA5 - Demontagearbeiten

**5.3.10 Demontage Duschanlagen**
Demontage und Entsorgung von Duschanlagen nach den gültigen Normen und Vorschriften.
Menge: 4,000 Stck

**5.3.20 Demontage WC Wandtiefspülklosett inkl. Spülkasten**
Demontage und Entsorgung von WC Wandtiefspülklosett einschließlich Spülkasten.
Menge: 5,000 Stck

**5.3.30 Demontage Waschtischanlagen**
Demontage und Entsorgung von Waschtischanlagen nach den gültigen Normen und Vorschriften. Wasseranlagen.
Menge: 23,000 Stck

**5.3.40 Demontage Rohrleitungen DN 50 (SW)**
Demontage und Entsorgung von Gusseisernen Rohrleitungen DN 50 (SW) nach den gültigen Normen und Vorschriften. Wasseranlagen.
Menge: 15,000 m

**5.3.50 Demontage Rohrleitungen DN 70 (SW)**
Demontage und Entsorgung von Gusseisernen Rohrleitungen DN 70 (SW) nach den gültigen Normen und Vorschriften. Wasseranlagen.
Menge: 4,000 m

**5.3.60 Demontage Rohrleitungen DN 100 (SW)**
Demontage und Entsorgung von Gusseisernen Rohrleitungen DN 100 (SW) nach den gültigen Normen und Vorschriften. Wasseranlagen.
Menge: 5,000 m

**5.3.70 Demontage Rohrleitungen DN 50 (SW) verdeckt**
Demontage und Entsorgung von Gusseisernen Rohrleitungen DN 50 (SW) verdeckt nach den gültigen Normen und Vorschriften. Wasseranlagen.
Menge: 15,000 m

**5.3.80 Demontage Rohrleitungen DN 70 (SW) verdeckt**
Demontage und Entsorgung von Gusseisernen Rohrleitungen DN 70 (SW) verdeckt nach den gültigen Normen und Vorschriften. Wasseranlagen.
Menge: 4,000 m

**5.3.90 Demontage Rohrleitungen DN 100 (SW) verdeckt**
Demontage und Entsorgung von Gusseisernen Rohrleitungen DN 100 (SW) verdeckt nach den gültigen Normen und Vorschriften. Wasseranlagen.
Menge: 5,000 m

**5.3.100 Verschließen Anschlussstelle DN 50**
Verschließen von Anschlussstellen DN 50 liefern und montieren gem. Herstellerangaben und Einbauvorschriften für Wasseranlagen.
Menge: 27,000 Stck

**5.3.110 Verschließen Anschlussstelle DN 70**
Verschließen von Anschlussstellen DN 70 liefern und montieren gem. Herstellerangaben und Einbauvorschriften für Wasseranlagen.
Menge: 1,000 Stck

**5.3.120 Verschließen Anschlussstelle DN 100**
Verschließen von Anschlussstellen DN 100 liefern und montieren gem. Herstellerangaben und Einbauvorschriften für Wasseranlagen.
Menge: 5,000 Stck

**5.3.130 Demontage Trinkwasserleitungen bis DN 25**
Demontage und Entsorgung von Trinkwasserleitungen bis DN 25 nach den gültigen Normen und Vorschriften. Wasseranlagen.
Menge: 20,000 m

**5.3.140 Demontage Trinkwasserleitungen DN 32–40**
Demontage und Entsorgung von Trinkwasserleitungen DN 32 bis DN 40 nach den gültigen Normen und Vorschriften. Wasseranlagen.
Menge: 10,000 m

**5.3.150 Demontage Trinkwasserleitungen bis DN 25 verdeckt**
Demontage und Entsorgung von Trinkwasserleitungen bis DN 25 verdeckt nach den gültigen Normen und Vorschriften. Wasseranlagen.
Menge: 25,000 m

**5.3.160 Demontage Rohrleitungen DN 32–40 verdeckt**
Demontage und Entsorgung von Rohrleitungen DN 32 bis DN 40 verdeckt nach den gültigen Normen und Vorschriften. Wasseranlagen.
Menge: 15,000 m

**5.3.170 Demontage Armaturen bis DN 25**
Demontage und Entsorgung von Armaturen bis DN 25 nach den gültigen Normen und Vorschriften. Wasseranlagen.
Menge: 20,000 Stck

**5.3.180 Demontage Armaturen DN 32–40**
Demontage und Entsorgung von Armaturen DN 32 bis DN 40 nach den gültigen Normen und Vorschriften. Wasseranlagen.
Menge: 10,000 Stck

#### Abschnitt 5.4 BA5 - Abwasser-, Wasser-, Gasanlagen, Sonstiges

**5.4.10 Helferstunde komplett**
Helferstunde komplett nach den gültigen Normen und Vorschriften.
Menge: 40,000 h

**5.4.20 Monteurstunde komplett**
Monteurstunde komplett nach den gültigen Normen und Vorschriften. Wasseranlagen.
Menge: 10,000 h

**5.4.30 Obermonteurstunde komplett**
Obermonteurstunde komplett nach den gültigen Normen und Vorschriften. Wasseranlagen.
Menge: 5,000 h

**5.4.40 Druckprobe mit Inertgas Trinkwasseranlage**
Druckprobe mit Inertgas der gesamten Trinkwasseranlage nach den gültigen Normen und Vorschriften. Wasseranlagen.
Menge: 5,000 Stck

**5.4.50 Schemata installierte Bereiche**
Schemata für alle installierten Bereiche für Wasser- und Abwasseranlagen nach den gültigen Normen und Vorschriften.
Menge: 2,000 Stck

**5.4.60 Revisionsunterlagen Dokumentation**
Revisionsunterlagen / Dokumentation nach den gültigen Normen und Vorschriften. Wasseranlagen.
Menge: 1,000 Stck

**5.4.70 Montagegerüst**
Stellen von Montagegerüsten liefern und montieren gem. Herstellerangaben und Einbauvorschriften für Wasseranlagen.
Menge: 2,000 Stck

**5.4.80 Werkpläne erstellen**
Erstellen von Werkplänen nach den gültigen Normen und Vorschriften. Wasseranlagen.
Menge: 1,000 Stck

**5.4.90 Baustelleneinrichtung**
Baustelleneinrichtung / Einrichten nach den gültigen Normen und Vorschriften. Wasseranlagen.
Menge: 1,000 Stck

**5.4.100 Räumen der Baustelleneinrichtung**
Räumen der Baustelleneinrichtung nach den gültigen Normen und Vorschriften. Wasseranlagen.
Menge: 1,000 Stck

### Bereich 6 BA6 - Abwasser-, Wasser-, Gasanlagen

*Hinweis: Bauabschnitt 6*
Bauabschnitt 6

ZNA  EG

Die qualitativen Anforderungen der Positionen aus dem Titel 1 sowie die angebotenen Produkte gelten ebenfalls für den folgenden Titel.

#### Abschnitt 6.1 BA6 - Abwasseranlagen

**6.1.10 SML Rohrl. DN 100**
SML Rohrleitungen DN 100, liefern, verlegen und anschließen gemäß SLB Abwasseranlagen.
Menge: 8,000 m

**6.1.20 SML Rohrl. DN 80**
SML Rohrleitungen DN 80, liefern, verlegen gemäß SLB Abwasseranlagen.
Menge: 5,000 m

**6.1.30 SML Rohrl. DN 50**
SML Rohrleitungen DN 50, liefern, verlegen gemäß SLB Abwasseranlagen.
Menge: 5,000 m

**6.1.40 Bögen DN 100**
Bögen DN 100 liefern und montieren gem. Herstellerangaben und Einbauvorschriften für Abwasseranlagen.
Menge: 2,000 Stck

**6.1.50 Bögen DN 80**
Bögen DN 80 liefern und montieren gem. Herstellerangaben und Einbauvorschriften für Abwasseranlagen.
Menge: 4,000 Stck

**6.1.60 Bögen DN 50**
Bögen DN 50 liefern und montieren gem. Herstellerangaben und Einbauvorschriften für Abwasseranlagen.
Menge: 4,000 Stck

**6.1.70 Abzweige DN 100/100**
Abzweige in üblichen Gradstellungen DN 100/100 liefern und montieren gem. Herstellerangaben und Einbauvorschriften für Abwasseranlagen.
Menge: 7,000 Stck

**6.1.80 Abzweige DN 100/70**
Abzweige DN 100/70 liefern und montieren gem. Herstellerangaben und Einbauvorschriften für Abwasseranlagen.
Menge: 2,000 Stck

**6.1.90 Abzweige DN 100/50**
Abzweige DN 100/50 liefern und montieren gem. Herstellerangaben und Einbauvorschriften für Abwasseranlagen.
Menge: 2,000 Stck

**6.1.100 Abzweige DN 80/80**
Abzweige DN 80/80 liefern und montieren gem. Herstellerangaben und Einbauvorschriften für Abwasseranlagen.
Menge: 2,000 Stck

**6.1.110 Abzweige DN 80/50**
Abzweige DN 80/50 liefern und montieren gem. Herstellerangaben und Einbauvorschriften für Abwasseranlagen.
Menge: 2,000 Stck

**6.1.120 Übergangsstücke DN 100/DN 80**
Übergangsstücke DN 100/DN 80 liefern und montieren gem. Herstellerangaben und Einbauvorschriften für Abwasseranlagen.
Menge: 2,000 Stck

**6.1.130 Übergangsstücke DN 100/DN 50**
Übergangsstücke DN 100/DN 50 liefern und montieren gem. Herstellerangaben und Einbauvorschriften für Abwasseranlagen.
Menge: 2,000 Stck

**6.1.140 Übergangsstücke DN 80/DN 50**
Übergangsstücke DN 80/DN 50 liefern und montieren gem. Herstellerangaben und Einbauvorschriften für Abwasseranlagen.
Menge: 2,000 Stck

**6.1.150 Enddeckel DN 100**
Enddeckel DN 100 liefern und montieren gem. Herstellerangaben und Einbauvorschriften für Abwasseranlagen.
Menge: 2,000 Stck

**6.1.160 Enddeckel DN 80**
Enddeckel DN 80 liefern und montieren gem. Herstellerangaben und Einbauvorschriften für Abwasseranlagen.
Menge: 2,000 Stck

**6.1.170 Enddeckel DN 50**
Enddeckel DN 50 liefern und montieren gem. Herstellerangaben und Einbauvorschriften für Abwasseranlagen.
Menge: 2,000 Stck

**6.1.180 System Verbinder DN 100**
System Verbinder DN 100 liefern und montieren gem. Herstellerangaben und Einbauvorschriften für Abwasseranlagen.
Menge: 26,000 Stck

**6.1.190 System Verbinder DN 80**
System Verbinder DN 80 liefern und montieren gem. Herstellerangaben und Einbauvorschriften für Abwasseranlagen.
Menge: 68,000 Stck

**6.1.200 System Verbinder DN 50**
System Verbinder DN 50 liefern und montieren gem. Herstellerangaben und Einbauvorschriften für Abwasseranlagen.
Menge: 46,000 Stck

**6.1.210 Objektanschlußbogen 90° DN 50**
Objektanschlußbogen 90° DN 50 liefern und montieren gem. Herstellerangaben und Einbauvorschriften für Abwasseranlagen.
Menge: 4,000 Stck

**6.1.220 Objektanschlußbogen 90° DN 80**
Objektanschlußbogen 90° DN 80 liefern und montieren gem. Herstellerangaben und Einbauvorschriften für Abwasseranlagen.
Menge: 2,000 Stck

**6.1.230 Objektanschlußbogen 90° DN 100**
Objektanschlußbogen 90° DN 100 liefern und montieren gem. Herstellerangaben und Einbauvorschriften für Abwasseranlagen.
Menge: 2,000 Stck

**6.1.240 Konfix-Verbindungen DN 100**
Konfix-Verbindungen DN 100 liefern und montieren gem. Herstellerangaben und Einbauvorschriften für Abwasseranlagen.
Menge: 2,000 Stck

**6.1.250 Konfix-Verbindungen DN 80**
Konfix-Verbindungen DN 80 liefern und montieren gem. Herstellerangaben und Einbauvorschriften für Abwasseranlagen.
Menge: 2,000 Stck

**6.1.260 Konfix-Verbindungen DN 50**
Konfix-Verbindungen DN 50 liefern und montieren gem. Herstellerangaben und Einbauvorschriften für Abwasseranlagen.
Menge: 2,000 Stck

**6.1.270 Fallrohrstützen Guß-Abwasserleitung DN 100**
Fallrohrstützen für Guß-Abwasserleitung mit Auflegering DN 100 liefern und montieren gem. Herstellerangaben und Einbauvorschriften für Abwasseranlagen.
Menge: 1,000 Stck

**6.1.280 HT Rohrl. DN 100**
HT Rohrleitungen DN 100 liefern, verlegen nach den gültigen Normen und Vorschriften. Abwasseranlagen.
Menge: 4,000 m

**6.1.290 HT Rohrl. DN 80**
HT Rohrleitungen DN 80 liefern, verlegen nach den gültigen Normen und Vorschriften. Abwasseranlagen.
Menge: 4,000 m

**6.1.300 HT Rohrl. DN 50**
HT Rohrleitungen DN 50 liefern, verlegen nach den gültigen Normen und Vorschriften. Abwasseranlagen.
Menge: 4,000 m

**6.1.310 HT Bögen DN 100**
HT Bögen DN 100 liefern und montieren gem. Herstellerangaben und Einbauvorschriften für Abwasseranlagen.
Menge: 4,000 Stck

**6.1.320 HT Bögen DN 80**
HT Bögen DN 80 liefern und montieren gem. Herstellerangaben und Einbauvorschriften für Abwasseranlagen.
Menge: 4,000 Stck

**6.1.330 HT Bögen DN 50**
HT Bögen DN 50 liefern und montieren gem. Herstellerangaben und Einbauvorschriften für Abwasseranlagen.
Menge: 4,000 Stck

**6.1.340 HT Abzweige DN 100/100**
HT Abzweige DN 100/100 liefern und montieren gem. Herstellerangaben und Einbauvorschriften für Abwasseranlagen.
Menge: 4,000 Stck

**6.1.350 HT Abzweige DN 100/80**
HT Abzweige DN 100/80 liefern und montieren gem. Herstellerangaben und Einbauvorschriften für Abwasseranlagen.
Menge: 4,000 Stck

**6.1.360 HT Abzweige DN 100/50**
HT Abzweige DN 100/50 liefern und montieren gem. Herstellerangaben und Einbauvorschriften für Abwasseranlagen.
Menge: 4,000 Stck

**6.1.370 HT Übergangsstücke DN 100**
HT Übergangsstücke DN 100 liefern und montieren gem. Herstellerangaben und Einbauvorschriften für Abwasseranlagen.
Menge: 8,000 Stck

**6.1.380 HT Übergangsstücke DN 80**
HT Übergangsstücke DN 80 liefern und montieren gem. Herstellerangaben und Einbauvorschriften für Abwasseranlagen.
Menge: 8,000 Stck

**6.1.390 HT Übergangsstücke DN 50**
HT Übergangsstücke DN 50 liefern und montieren gem. Herstellerangaben und Einbauvorschriften für Abwasseranlagen.
Menge: 2,000 Stck

**6.1.400 Rohrschelle Stahl verz L bis 0,5m DN100**
Rohraufhängung als Rohrschelle, aus verzinktem Stahl, mit Gummimetallfederelement, mit schalldämmenden Einlagen, Anforderungen entsprechend DIN 4109-1, Länge Aufhängung bis 0,5 m, Befestigung mit Gewindestäben, mit bauaufsichtlich zugelassenen Dübeln, einschl. Bohrarbeiten, DN 100.
Menge: 20,000 Stck
Leistungsbereichkatalog: 042

**6.1.410 Rohrschelle Stahl verz L bis 0,5m DN80**
Rohraufhängung als Rohrschelle, aus verzinktem Stahl, mit Gummimetallfederelement, mit schalldämmenden Einlagen, Anforderungen entsprechend DIN 4109-1, Länge Aufhängung bis 0,5 m, Befestigung mit Gewindestäben, mit bauaufsichtlich zugelassenen Dübeln, einschl. Bohrarbeiten, DN 80.
Menge: 15,000 Stck
Leistungsbereichkatalog: 042

**6.1.420 Rohrschelle Stahl verz L bis 0,5m DN50**
Rohraufhängung als Rohrschelle, aus verzinktem Stahl, mit Gummimetallfederelement, mit schalldämmenden Einlagen, Anforderungen entsprechend DIN 4109-1, Länge Aufhängung bis 0,5 m, Befestigung mit Gewindestäben, mit bauaufsichtlich zugelassenen Dübeln, einschl. Bohrarbeiten, DN 50.
Menge: 15,000 Stck
Leistungsbereichkatalog: 042

**6.1.430 Brandschutzmanschetten Misch SML/PVC DN 100**
Brandschutzmanschetten Misch SML/PVC DN 100 liefern und montieren gem. Herstellerangaben und Einbauvorschriften für Abwasseranlagen.
Menge: 2,000 Stck

**6.1.440 Brandschutzmanschetten Misch SML/PVC DN 80**
Brandschutzmanschetten Misch SML/PVC DN 80 liefern und montieren gem. Herstellerangaben und Einbauvorschriften für Abwasseranlagen.
Menge: 2,000 Stck

**6.1.450 Brandschutzmanschetten Misch SML/PVC DN 50**
Brandschutzmanschetten Misch SML/PVC DN 50 liefern und montieren gem. Herstellerangaben und Einbauvorschriften für Abwasseranlagen.
Menge: 2,000 Stck

**6.1.460 Brandschott SML DN 100**
Brandschott SML DN 100 liefern und montieren gem. Herstellerangaben und Einbauvorschriften für Abwasseranlagen.
Menge: 2,000 Stck

**6.1.470 Brandschott SML DN 80**
Brandschott SML DN 80 liefern und montieren gem. Herstellerangaben und Einbauvorschriften für Abwasseranlagen.
Menge: 2,000 Stck

#### Abschnitt 6.2 BA6 - Wasseranlagen

**6.2.10 Absperrventil DN 15**
Kugelhahn, für Trinkwasserleitung DIN 1988-200, mit Pressmuffe, DN 15, Nenndruck 1 MPa (10 bar), Durchgangsform, Gehäuse aus Rotguss, einschl. Knebel.
liefern und montieren gem. Herstellerangaben und Einbauvorschriften für Wasseranlagen.
Menge: 4,000 Stck

**6.2.20 Absperrventil DN 20**
wie vor, jedoch Absperrventil DN 20 liefern und montieren gem. Herstellerangaben und Einbauvorschriften für Wasseranlagen.
Menge: 1,000 Stck

**6.2.30 Absperrventil DN 25**
wie vor,jedoch Absperrventil DN 25 liefern und montieren gem. Herstellerangaben und Einbauvorschriften für Wasseranlagen.
Menge: 1,000 Stck

**6.2.40 Wasserseitige Anschlüsse**
Wasserseitige Anschlüsse an bauseitig gestellte Geräte liefern und montieren gem. Herstellerangaben und Einbauvorschriften für Wasseranlagen.
Menge: 1,000 Stck

**6.2.50 Trinkw. Leitung 15 × 1 mm**
Trinkwasserleitung Kupferrohr 15 × 1 mm liefern, verlegen nach den gültigen Normen und Vorschriften. Wasseranlagen.
Menge: 10,000 m

**6.2.60 Trinkw. Leitung 18 × 1 mm**
Trinkwasserleitung Kupferrohr 18 × 1 mm liefern, verlegen nach den gültigen Normen und Vorschriften. Wasseranlagen.
Menge: 15,000 m

**6.2.70 Trinkw. Leitung 22 × 1 mm**
Trinkwasserleitung Kupferrohr 22 × 1 mm liefern, verlegen nach den gültigen Normen und Vorschriften. Wasseranlagen.
Menge: 5,000 m

**6.2.80 Trinkw. Leitung 28 × 1,5 mm**
Trinkwasserleitung Kupferrohr 28 × 1,5 mm liefern, verlegen nach den gültigen Normen und Vorschriften. Wasseranlagen.
Menge: 5,000 m

**6.2.90 Kupferrohr Formteil 15 × 1 mm, Abzweig**
Kupferrohr Formteil 15 × 1 mm liefern und montieren gem. Herstellerangaben und Einbauvorschriften für Wasseranlagen.
Menge: 4,000 Stck

**6.2.100 Kupferrohr Formteil 18 × 1 mm, Abzweig**
Kupferrohr Formteil 18 × 1 mm liefern und montieren gem. Herstellerangaben und Einbauvorschriften für Wasseranlagen.
Menge: 8,000 Stck

**6.2.110 Kupferrohr Formteil 22 × 1 mm, Abzweig**
Kupferrohr Formteil 22 × 1 mm liefern und montieren gem. Herstellerangaben und Einbauvorschriften für Wasseranlagen.
Menge: 5,000 Stck

**6.2.120 Kupferrohr Formteil 28 × 1,5 mm, Abzweig**
Kupferrohr Formteil 28 × 1,5 mm liefern und montieren gem. Herstellerangaben und Einbauvorschriften für Wasseranlagen.
Menge: 5,000 Stck

**6.2.130 Kupferrohr Formteil 15 × 1 mm, Bogen**
Kupferrohr Formteil 15 × 1 mm als Bogen 90°
liefern und montieren gem. Herstellerangaben und Einbauvorschriften für Wasseranlagen.
Menge: 4,000 Stck

**6.2.140 Kupferrohr Formteil 18 × 1 mm, Bogen**
Kupferrohr Formteil 18 × 1 mm, Bogen 90°
Menge: 12,000 Stck

**6.2.150 Kupferrohr Formteil 22 × 1 mm, Bogen**
Menge: 5,000 Stck

**6.2.160 Kupferrohr Formteil 28 × 1,5 mm, Bogen**
Kupferrohr Formteil 28 × 1,5 mm, Bogen 90°
Menge: 5,000 Stck

**6.2.170 Übergangsverschraubung Pressfitting Kupfer TW AD 15mm**
Übergangsverschraubung als Pressfitting, aus Kupfer, für Rohrleitung aus Kupferrohr DIN EN 1057, nahtlos, für Trinkwasser DIN 1988-200, Außendurchmesser 15 mm.
Menge: 6,000 Stck
Leistungsbereichkatalog: 042
DIN276-1_08: 412

**6.2.180 Übergangsverschraubung Pressfitting Kupfer TW AD 18mm**
Übergangsverschraubung als Pressfitting, aus Kupfer, für Rohrleitung aus Kupferrohr DIN EN 1057, nahtlos, für Trinkwasser DIN 1988-200, Außendurchmesser 18 mm.
Menge: 6,000 Stck
Leistungsbereichkatalog: 042
DIN276-1_08: 412

**6.2.190 Übergangsverschraubung Pressfitting Kupfer TW AD 22mm**
Übergangsverschraubung als Pressfitting, aus Kupfer, für Rohrleitung aus Kupferrohr DIN EN 1057, nahtlos, für Trinkwasser DIN 1988-200, Außendurchmesser 22 mm.
Menge: 6,000 Stck
Leistungsbereichkatalog: 042
DIN276-1_08: 412

**6.2.200 Übergangsverschraubung Pressfitting Kupfer TW AD 28mm**
Übergangsverschraubung als Pressfitting, aus Kupfer, für Rohrleitung aus Kupferrohr DIN EN 1057, nahtlos, für Trinkwasser DIN 1988-200, Außendurchmesser 28 mm.
Menge: 6,000 Stck
Leistungsbereichkatalog: 042
DIN276-1_08: 412

**6.2.210 Rohrschelle Stahl verz L bis 0,5m DN15**
Rohraufhängung als Rohrschelle, aus verzinktem Stahl, mit schalldämmenden Einlagen, Anforderungen entsprechend DIN 4109-1, Länge Aufhängung bis 0,5 m, Befestigung mit Gewindestäben, mit bauaufsichtlich zugelassenen Dübeln, einschl. Bohrarbeiten, DN 15.
Menge: 10,000 Stck
Leistungsbereichkatalog: 042

**6.2.220 Rohrschelle Stahl verz L bis 0,5m DN20**
Rohraufhängung als Rohrschelle, aus verzinktem Stahl, mit schalldämmenden Einlagen, Anforderungen entsprechend DIN 4109-1, Länge Aufhängung bis 0,5 m, Befestigung mit Gewindestäben, mit bauaufsichtlich zugelassenen Dübeln, einschl. Bohrarbeiten, DN 20.
Menge: 20,000 Stck
Leistungsbereichkatalog: 042

**6.2.230 Rohrschelle Stahl verz L bis 0,5m DN32**
Rohraufhängung als Rohrschelle, aus verzinktem Stahl, mit schalldämmenden Einlagen, Anforderungen entsprechend DIN 4109-1, Länge Aufhängung bis 0,5 m, Befestigung mit Gewindestäben, mit bauaufsichtlich zugelassenen Dübeln, einschl. Bohrarbeiten, DN 32.
Menge: 10,000 Stck
Leistungsbereichkatalog: 042

**6.2.240 Brandschott R90 DN 32–40**
Brandschott R90 DN 32 bis DN 40 liefern und montieren gem. Herstellerangaben und Einbauvorschriften für Wasseranlagen.
Menge: 2,000 Stck

**6.2.250 Brandschott R90 DN 15–25**
Brandschott R90 DN 15 bis DN 25 liefern und montieren gem. Herstellerangaben und Einbauvorschriften für Wasseranlagen.
Menge: 4,000 Stck

**6.2.260 Profilschiene, verzinkt**
Profilschiene, verzinkt liefern und montieren gem. Herstellerangaben und Einbauvorschriften für Wasseranlagen.
Menge: 10,000 kg

**6.2.270 Probenahmeventil**
Probenahmeventil liefern und montieren gem. Herstellerangaben und Einbauvorschriften für Wasseranlagen.
Menge: 2,000 Stck

*Hinweis: Dämmung von Wasserleitungen BA6*
Dämmung von Trinkwasserleitungen

Normative Grundlagen
Gebäudeenergiegesetz (GEG) Regelt die energetischen Mindestanforderungen an Warmwasserleitungen und Zirkulationsleitungen, insbesondere in unbeheizten Räumen.

DIN 1988-200 (TRWI) Technische Regeln für Trinkwasser-Installationen, Teil 200: Vermeidung von Tauwasserbildung an Kaltwasserleitungen und Wärmeverlusten an Warmwasserleitungen.

DVGW-Arbeitsblatt W 551 Hygieneanforderungen an Trinkwassererwärmungsanlagen, insbesondere Legionellenprophylaxe.

DIN EN 806 (Teile 1–5) Planung, Ausführung, Abnahme und Betrieb von Trinkwasserinstallationen im Gebäude.

VDI 2055 Blatt 1 Wärmeverluste von Gebäuden – Berechnung der Wärmeverluste über Rohrleitungen.

Allgemeine Anforderungen
Vollständige Umhüllung Alle Rohrabschnitte, Armaturen und Formstücke müssen lückenlos gedämmt werden.

Wärmeleitfähigkeit Dämmstoffe mit ? = 0,035 W/(m·K) einsetzen, um Energieverluste gering zu halten.

Brandschutz Dämmmaterialien mindestens in Baustoffklasse A1 (nicht brennbar).

Montage Überlappungen an Stößen = 30 mm; Fugen und Anschlussbereiche fachgerecht mit Klebeband oder Manschetten abdichten.

**Ausführungsbeschreibung 6 Ausführungsbeschreibung Dämmung BA6**
*Beschreibung*
Leistungsbeschreibung für die Dämmung:
Lieferung und fachgerechte Montage von Wärmedämmung für Trinkwasserleitungen gemäß den geltenden Normen und Vorschriften.

Material: Mineralfaser-Dämmschalen mit Alukaschierung

Baustoffklasse: A1 nach DIN EN 13501-1 (nicht brennbar)

Ausführung:

Dämmschalen mit längsseitiger Überlappung und selbstklebender Verschlusslasche

Alukaschierung mit aufgedrucktem Diffusionssperrstreifen

Stöße und Anschlüsse dicht verklebt, durchgehend dampfdiffusionsdicht

Dämmstärken: gemäß EnEV/GEG und den Vorgaben der Trinkwasserinstallation

Verarbeitung:

Montage spannungsfrei und passgenau

Lückenlose Ummantelung der Rohrleitungen, Formteile und Armaturen

Sicherstellung einer durchgehenden Dampfsperre

Besondere Anforderungen:

Hygienisch einwandfreie Ausführung für Trinkwasserleitungen

Keine Beeinträchtigung der Trinkwasserqualität

Einhaltung der einschlägigen DIN-Normen (z. B. DIN 1988, DIN EN 14303)

Leistungsumfang:
Lieferung der Dämmmaterialien
Zuschnitt und Anpassung an die Rohrdimensionen
Montage einschließlich Verklebung und Abdichtung

Dämmung von Armaturen, Formstücken und Rohrdurchführungen

**6.2.280 Dämmung Trinkw. Leitung 15 × 1 mm**
Dämmung Trinkwasserleitung 15 × 1 mm gemäß gültigen Normen und Vorschriften liefern und montieren..
Menge: 20,000 m

**6.2.290 Dämmung Trinkw. Leitung 18 × 1 mm**
Dämmung Trinkwasserleitung 18 × 1 mm gemäß gültigen Normen und Vorschriften liefern und montieren..
Menge: 20,000 m

**6.2.300 Dämmung Trinkw. Leitung 22 × 1 mm**
Dämmung Trinkwasserleitung 22 × 1 mm gemäß gültigen Normen und Vorschriften liefern und montieren..
Menge: 25,000 m

**6.2.310 Dämmung Trinkw. Leitung 28 × 1,5 mm**
Dämmung Trinkwasserleitung 28 × 1,5 mm gemäß gültigen Normen und Vorschriften liefern und montieren..
Menge: 5,000 m

**6.2.320 Dämmung Formteil 18 × 1 mm**
Dämmung Formteil 18 × 1 mm gemäß gültigen Normen und Vorschriften liefern und montieren..
Menge: 12,000 Stck

**6.2.330 Dämmung Formteil 22 × 1 mm**
Dämmung Formteil 22 × 1 mm gemäß gültigen Normen und Vorschriften liefern und montieren..
Menge: 5,000 Stck

**6.2.340 Dämmung Formteil 28 × 1,5 mm**
Dämmung Formteil 28 × 1,5 mm gemäß gültigen Normen und Vorschriften liefern und montieren..
Menge: 5,000 Stck

**6.2.350 Dämmung SML DN 100**
Dämmung SML DN 100 gemäß gültigen Normen und Vorschriften liefern und montieren..
Menge: 4,000 m

**6.2.360 Dämmung SML DN 80**
Dämmung SML DN 80 gemäß gültigen Normen und Vorschriften liefern und montieren..
Menge: 3,000 m

**6.2.370 Dämmung Bögen DN 100**
Dämmung Bögen DN 100 gemäß gültigen Normen und Vorschriften liefern und montieren..
Menge: 4,000 Stck

**6.2.380 Dämmung Bögen DN 80**
Dämmung Bögen DN 80 gemäß gültigen Normen und Vorschriften liefern und montieren..
Menge: 4,000 Stck

**6.2.390 Dämmung Abzweige DN 100**
Dämmung Abzweige DN 100 gemäß gültigen Normen und Vorschriften liefern und montieren..
Menge: 2,000 Stck

**6.2.400 Dämmung Abzweige DN 80**
Dämmung Abzweige DN 80 gemäß gültigen Normen und Vorschriften liefern und montieren..
Menge: 2,000 Stck

*Hinweis: Kennzeichnung*
Kennzeichnung

Die Leitungen sind an den jeweiligen Austritten vor Brandschottungen mit Richtungspfleien und Beschriftung zu kennzeichnen.

**6.2.410 Beschilderung 100 × 60 mm**
Bezeichnungsschilder 100 × 60 mm anbringen nach den gültigen Normen und Vorschriften. Wasseranlagen.
Menge: 2,000 Stck

**6.2.420 Beschilderung 60 × 30 mm**
Bezeichnungsschilder 60 × 30 mm anbringen nach den gültigen Normen und Vorschriften. Wasseranlagen.
Menge: 2,000 Stck

**6.2.430 Beschilderung 40 × 20 mm**
Bezeichnungsschilder 40 × 20 mm anbringen nach den gültigen Normen und Vorschriften. Wasseranlagen.
Menge: 2,000 Stck

**6.2.440 Medienkennzeichnung KW**
Medienkennzeichnung KW anbringen nach den gültigen Normen und Vorschriften. Wasseranlagen.
Menge: 2,000 Stck

*Hinweis: Sanitärobjekte*

**6.2.450 Profilstahl für Sonderbefestigung**
Profilstahl für Sonderbefestigung liefern und montieren gem. Herstellerangaben und Einbauvorschriften für Wasseranlagen.
Menge: 5,000 kg

**6.2.460 Waschtisch 850×480 mm**
Lieferung und Montage eines Waschtisches für die Wandmontage, ohne Überlauf und ohne Hahnloch, in hochwertiger Ausführung.

Abmessungen: ca. 850 × 480 mm
Material: Sanitärkeramik, weiß

Ausführung:
Rechteckige, klare Formgebung
Glatte, porenfreie Oberfläche, leicht zu reinigen
Ohne Überlauf
Ohne Hahnloch (zur Verwendung mit Wandauslaufarmaturen oder freistehenden Armaturen)

Montage:
Wandhängend mit verdeckter Befestigung
Befestigungsmaterial im Lieferumfang enthalten

Normen und Anforderungen:
DIN EN 14688 (Sanitärkeramik – Waschtische)
Einhaltung der einschlägigen Hygiene- und Sicherheitsanforderungen

Leistungsumfang:
Lieferung des Waschtisches
Fachgerechte Montage an den vorgesehenen Wandflächen
Übergabe betriebsfertig
Menge: 2,000 Stck

**6.2.470 Montageelemente Waschtische**
Montageelemente für Waschtische,  liefern und montieren gem. Herstellerangaben und Einbauvorschriften für Wasseranlagen.
Menge: 2,000 Stck

**6.2.480 Wand-Waschtischarmatur**
Lieferung und Montage einer wandmontierten Waschtischarmatur mit langem Bedienhebel, geeignet für barrierefreie Sanitärräume und den Einsatz in öffentlichen oder medizinischen Einrichtungen.

Armaturentyp: Wandmontierte Einhebel-Waschtischarmatur

Ausführung:
Hochwertige Messingarmatur, verchromt
Langer Bedienhebel (mindestens 140 mm) zur komfortablen und hygienischen Bedienung
Geräuschklasse I nach DIN 4109
Keramische Kartusche mit Temperaturbegrenzung

Strahlregler mit Durchflussbegrenzung gemäß Trinkwasserverordnung

Anschlüsse:
Wandanschluss mit Standardanschluss G 1/2"

DVGW-zugelassene Bauteile

Normen und Anforderungen:
DIN EN 817 (Sanitärarmaturen – Einhebelmischer)
DIN 18040 (Barrierefreies Bauen)
Trinkwasserverordnung (TVO)

Lieferumfang:
Armatur komplett mit Befestigungssatz
Montagematerial
Leistungsumfang:
Lieferung der Armatur
Montage an den vorgesehenen Wandanschlüssen
Anschluss an die vorhandene Trinkwasserinstallation
Funktionsprüfung und Übergabe betriebsfertig
Menge: 2,000 Stck

**6.2.490 Unterputzsifon**
Unterputzsifon für Waschtische liefern und montieren gem. Herstellerangaben und Einbauvorschriften für Wasseranlagen.
Menge: 2,000 Stck

**6.2.500 Kristallspiegel 800×1200 mm**
Kristallspiegel ca. 800 × 1200 mm, Hansa, liefern und montieren gem. Herstellerangaben und Einbauvorschriften für Wasseranlagen.
Menge: 2,000 Stck

**6.2.510 Wandhaken**
Lieferung und Montage von Handtuchwandhaken für Sanitärräume, geeignet für barrierefreie Anwendungen und öffentliche Einrichtungen.

Ausführung:

Wandmontage, verdeckte Befestigung

Hochwertiges Material, korrosionsbeständig (z. B. Edelstahl)

Oberfläche glatt, hygienisch und leicht zu reinigen

Abgerundete Formgebung zur sicheren Nutzung ohne Verletzungsgefahr

Belastbar für Handtücher und leichte Textilien

Normen und Anforderungen:
DIN 18040 (Barrierefreies Bauen)
Einhaltung der einschlägigen Hygiene- und Sicherheitsanforderungen

Lieferumfang:
Handtuchwandhaken inkl. Befestigungsmaterial

Leistungsumfang:
Lieferung der Haken
Fachgerechte Montage an den vorgesehenen Wandflächen
Übergabe betriebsfertig
Menge: 2,000 Stck

**6.2.520 Desinfektionsmittelspender**
Desinfektionsmittelspender liefern und montieren gem. Herstellerangaben und Einbauvorschriften für Wasseranlagen.
Menge: 2,000 Stck

**6.2.530 Seifenspender**
Seifenspender liefern und montieren gem. Herstellerangaben und Einbauvorschriften für Wasseranlagen.
Menge: 2,000 Stck

**6.2.540 Abfallbehälter Wandmontage**
Abfallbehälter zur Wandmontage,  liefern und montieren gem. Herstellerangaben und Einbauvorschriften für Wasseranlagen.
Menge: 2,000 Stck

**6.2.550 Eckventil**
Eckventil liefern und montieren gem. Herstellerangaben und Einbauvorschriften für Wasseranlagen.
Menge: 4,000 Stck

**6.2.560 Papierhandtuchspender**
Papierhandtuchspender liefern und montieren gem. Herstellerangaben und Einbauvorschriften für Wasseranlagen.
Menge: 2,000 Stck

**6.2.570 Anschlüsse an bauseits gestellte Geräte**
Abwasser- und wasserseitige Anschlüsse an bauseits gestellte Geräte liefern und montieren gem. Herstellerangaben und Einbauvorschriften für Wasseranlagen.
Menge: 2,000 Stck

#### Abschnitt 6.3 BA6 - Demontagearbeiten

**6.3.10 Demontage Waschtischanlagen**
Demontage und Entsorgung von Waschtischanlagen nach den gültigen Normen und Vorschriften. Wasseranlagen.
Menge: 2,000 Stck

**6.3.20 Demontage Rohrleitungen DN 50 (SW)**
Demontage und Entsorgung von Gusseisernen Rohrleitungen DN 50 (SW) nach den gültigen Normen und Vorschriften. Wasseranlagen.
Menge: 4,000 m

**6.3.30 Demontage Rohrleitungen DN 70 (SW)**
Demontage und Entsorgung von Gusseisernen Rohrleitungen DN 70 (SW) nach den gültigen Normen und Vorschriften. Wasseranlagen.
Menge: 4,000 m

**6.3.40 Demontage Rohrleitungen DN 100 (SW)**
Demontage und Entsorgung von Gusseisernen Rohrleitungen DN 100 (SW) nach den gültigen Normen und Vorschriften. Wasseranlagen.
Menge: 4,000 m

**6.3.50 Demontage Rohrleitungen DN 50 (SW) verdeckt**
Demontage und Entsorgung von Gusseisernen Rohrleitungen DN 50 (SW) verdeckt nach den gültigen Normen und Vorschriften. Wasseranlagen.
Menge: 4,000 m

**6.3.60 Demontage Rohrleitungen DN 70 (SW) verdeckt**
Demontage und Entsorgung von Gusseisernen Rohrleitungen DN 70 (SW) verdeckt nach den gültigen Normen und Vorschriften. Wasseranlagen.
Menge: 4,000 m

**6.3.70 Demontage Rohrleitungen DN 100 (SW) verdeckt**
Demontage und Entsorgung von Gusseisernen Rohrleitungen DN 100 (SW) verdeckt nach den gültigen Normen und Vorschriften. Wasseranlagen.
Menge: 4,000 m

**6.3.80 Verschließen Anschlussstelle DN 50**
Verschließen von Anschlussstellen DN 50 liefern und montieren gem. Herstellerangaben und Einbauvorschriften für Wasseranlagen.
Menge: 2,000 Stck

**6.3.90 Verschließen Anschlussstelle DN 70**
Verschließen von Anschlussstellen DN 70 liefern und montieren gem. Herstellerangaben und Einbauvorschriften für Wasseranlagen.
Menge: 2,000 Stck

**6.3.100 Verschließen Anschlussstelle DN 100**
Verschließen von Anschlussstellen DN 100 liefern und montieren gem. Herstellerangaben und Einbauvorschriften für Wasseranlagen.
Menge: 2,000 Stck

**6.3.110 Demontage Trinkwasserleitungen bis DN 25**
Demontage und Entsorgung von Trinkwasserleitungen bis DN 25 nach den gültigen Normen und Vorschriften. Wasseranlagen.
Menge: 4,000 m

**6.3.120 Demontage Trinkwasserleitungen DN 32–40**
Demontage und Entsorgung von Trinkwasserleitungen DN 32 bis DN 40 nach den gültigen Normen und Vorschriften. Wasseranlagen.
Menge: 4,000 m

**6.3.130 Demontage Trinkwasserleitungen bis DN 25 verdeckt**
Demontage und Entsorgung von Trinkwasserleitungen bis DN 25 verdeckt nach den gültigen Normen und Vorschriften. Wasseranlagen.
Menge: 4,000 m

**6.3.140 Demontage Rohrleitungen DN 32–40 verdeckt**
Demontage und Entsorgung von Rohrleitungen DN 32 bis DN 40 verdeckt nach den gültigen Normen und Vorschriften. Wasseranlagen.
Menge: 4,000 m

**6.3.150 Demontage Armaturen bis DN 25**
Demontage und Entsorgung von Armaturen bis DN 25 nach den gültigen Normen und Vorschriften. Wasseranlagen.
Menge: 4,000 Stck

**6.3.160 Demontage Armaturen DN 32–40**
Demontage und Entsorgung von Armaturen DN 32 bis DN 40 nach den gültigen Normen und Vorschriften. Wasseranlagen.
Menge: 4,000 Stck

#### Abschnitt 6.4 BA6 - Abwasser-, Wasser-, Gasanlagen, Sonstiges

**6.4.10 Helferstunde komplett**
Helferstunde komplett nach den gültigen Normen und Vorschriften.
Menge: 2,000 h

**6.4.20 Monteurstunde komplett**
Monteurstunde komplett nach den gültigen Normen und Vorschriften. Wasseranlagen.
Menge: 2,000 h

**6.4.30 Obermonteurstunde komplett**
Obermonteurstunde komplett nach den gültigen Normen und Vorschriften. Wasseranlagen.
Menge: 2,000 h

**6.4.40 Druckprobe mit Inertgas Trinkwasseranlage**
Druckprobe mit Inertgas der gesamten Trinkwasseranlage nach den gültigen Normen und Vorschriften. Wasseranlagen.
Menge: 1,000 Stck

**6.4.50 Schemata installierte Bereiche**
Schemata für alle installierten Bereiche für Wasser- und Abwasseranlagen nach den gültigen Normen und Vorschriften.
Menge: 1,000 Stck

**6.4.60 Spülen Trinkwassernetz**
Spülen des gesamten Trinkwassernetzes nach den gültigen Normen und Vorschriften. Wasseranlagen.
Menge: 1,000 Stck

**6.4.70 Revisionsunterlagen Dokumentation**
Revisionsunterlagen / Dokumentation nach den gültigen Normen und Vorschriften. Wasseranlagen.
Menge: 1,000 Stck

**6.4.80 Bohrungen Ø100 mm**
Bohrungen in Stahlbetongeschoßdecke/Wände, Ø100 mm herstellen nach den gültigen Normen und Vorschriften. Wasseranlagen.
Menge: 2,000 Stck

**6.4.90 Bohrungen Ø250 mm**
Bohrungen in Stahlbetongeschoßdecke/Wände, Ø250 mm herstellen nach den gültigen Normen und Vorschriften. Wasseranlagen.
Menge: 2,000 Stck

**6.4.100 Fachgerechtes Verschließen von Bohrungen**
Fachgerechtes Verschließen von Bohrungen herstellen nach den gültigen Normen und Vorschriften. Wasseranlagen.
Menge: 4,000 Stck

**6.4.110 Bohrung durch Trockenbauwand**
Bohrung durch Trockenbauwand herstellen nach den gültigen Normen und Vorschriften. Wasseranlagen.
Menge: 2,000 Stck

**6.4.120 Bohrungen pro Trockenbauwand (3-fach)**
Drei Bohrungen pro Trockenbauwand herstellen nach den gültigen Normen und Vorschriften. Wasseranlagen.
Menge: 2,000 Stck

**6.4.130 Werkpläne erstellen**
Erstellen von Werkplänen nach den gültigen Normen und Vorschriften. Wasseranlagen.
Menge: 1,000 Stck

**6.4.140 Baustelleneinrichtung**
Baustelleneinrichtung / Einrichten nach den gültigen Normen und Vorschriften. Wasseranlagen.
Menge: 1,000 Stck

**6.4.150 Räumen der Baustelleneinrichtung**
Räumen der Baustelleneinrichtung nach den gültigen Normen und Vorschriften. Wasseranlagen.
Menge: 1,000 Stck

**6.4.160 Bemusterung**
Bemusterung nach den gültigen Normen und Vorschriften. Wasseranlagen.
Menge: 1,000 Stck

### Bereich 7 PKV - Abwasser-, Wasser-, Gasanlagen

*Hinweis: Hinweise zur Ausführung*
Hinweise zur Ausführung

Die qualitativen Anforderungen der Positionen aus dem Titel 1 sowie die angebotenen Produkte gelten ebenfalls für den folgenden Titel sofern nicht anders angegeben.

#### Abschnitt 7.1 BA 1 - Wasseranlagen- PKV Zimmer

**7.1.10 Geberit ONE Waschtisch**
Geberit ONE Waschtisch 60x48 cm o. Hl., o. Ül., weiß, KeraTect

Verwendungszwecke
- Zum Einbau in Sanitärräumen

Eigenschaften
- Abgang vertikal
- Unterbaufähig
- Eingebrannte, dauerhafte Spezialglasur mit
porenfreier hydrophiler Oberfläche, zur
Flächendesinfektion geeignet
- Eingebrannte, dauerhafte Spezialglasur mit
porenfreier hydrophiler Oberfläche, zur
Flächendesinfektion geeignet

Technische Eigenschaften
- Farbe: weiß
- Oberfläche: KeraTect
- Werkstoff: Sanitärkeramik
- Nettogewicht: 16,200 kg
- Breite: 600 mm
- Höhe: 140 mm
- Tiefe: 480 mm
- CleanDrain: Nein
- Hahnloch: ohne
- Überlauf: ohne
- Abstand der Schraubenlöcher: 280 mm
- Befestigungspunkte: 2

zusätzlicher Lieferumfang
- Waschtisch

Zusätzlich zu bestellen
- Waschbeckenanschluss und Geruchsverschluss
Raumsparmodell

Fabrikat: Geberit
Typ: ONE
Artikel-Nr.: 505.021.01.1
Menge: 2,000 Stck

**7.1.20 Montageelemente für Waschtische**
Montageelemente für v.g. Waschtisch
Menge: 2,000 Stck

**7.1.30 Waschtischarmatur Keuco IXMO**
KEUCO, IXMO, Einhebel-Waschtischmischer 100, Art. Nr.: 59502371100, Einhebel-Waschtischmischer in Oberfläche Schwarz-Matt im Design IXMO PURE,
ohne Zugstangen-Ablaufgarnitur,
Einzigartige Technologie, multifunktioneller Minimalismus:
Bei IXMO werden Funktionen intelligent zusammengeführt,
Design: rund, Aufputz Montage,
Material: entzinkungsarmes Messing, Schwarz-Matt,
Gesamthöhe: 178mm, Höhe bis Unterkante Strahlregler: 94mm,
Breite: 48mm, Ausladung: 147mm,
Rosettengröße: Ø 48mm, Auslieferung erfolgt mit runder Rosette,
eckige Rosette in Abmessung 48 x 48mm ist optional erhältlich (Art. Nr.: 59599370202)
Einlochmontage mit Schnell-Montage-System für Waschtische,
Kartusche: hochwertige Mischwasserkartusche mit keramischen
Dichtscheiben,
Einhebelmischer, Wasseranschluss mit flexiblen Druckschläuchen,
Länge 435mm, Gewindedurchmesser G 3/8 Zoll,
integrierter Luftsprudler M20x1,
Durchflussmenge begrenzt auf 7,0 l/min
Menge: 2,000 Stck

**7.1.40 Unterputzsifon für Waschtische**
Unterputzsifon für Waschtische, Siphonrohr und Geruchsverschluss in verchromtem Kunststoff, geräuscharm, DN 32. Lieferung und Montage gemäß Herstellerangaben und Einbauvorschriften.
Menge: 2,000 Stck

**7.1.50 Kosmetikspiegel**
KEUCO iLook_move Kosmetikspiegel, 17612019004
hochwertiger Kosmetikspiegel, rund,
hochglanzverchromt, beleuchtet,
an Schwenkarm aus einem stabilen,
rechteckigen Metallprofil mit verdeckten Hochleistungsscharnieren, flächige Wandmontage mit 4 Befestigungspunkten
zur optimalen Lastverteilung,
dreidimensional verstellbar, Spiegel einseitig konkav,
Vergrößerungsfaktor x 5,
12V Netzteil und Wipp-Schalter im Wandteil integriert,
Eingangsbereich 220-240 V,
Verkabelung im Schwenkarm integriert,
Beleuchtung: 1 x 4,5 Watt LED (wartungsfrei),
Verbrauch im Standby: 0 Watt,
1 Lichtfarbe: 6500 Kelvin (Tageslicht),
Höhe der Wandbefestigung ca. 200 mm Breite ca. 45 mm,
maximale Höhe ca. 500 mm,
Außendurchmesser 212 mm, maximale Ausladung ca. 313 mm, der Kosmetikspiegel wird verdeckt angebracht,
Lieferung inkl. korrosionsfreiem Befestigungsmaterial
Menge: 2,000 Stck

**7.1.60 Kristallspiegel ca. 800 x 1200 mm**
Kristallspiegel ca. 800 × 1200 mm, flaches Sicherheitsglas, 4 mm stark, facettierter Rand, kein Rahmen, Hansa Qualität. Lieferung und Montage einschließlich justierbarer Spiegelhalter gemäß Herstellervorgaben.
Menge: 2,000 Stck

**7.1.70 Handtuchhaken**
KEUCO COLLECTION PLAN - Handtuchhaken - 14916370000 Kraftvolle Akzente
Elegantes und extravagantes Design - Attraktiv und widerstandsfähig -zylindrische Form
Breite / ø : 21 mm - Höhe: 21 mm - Tiefe: 38 mm
Material: Metall
Oberfläche: schwarz matt oder bronze gebürstet
Das Produkt wird angeschraubt - Verdeckte Anbringung - inklusive korrosionsfreiem Befestigungsmaterial
Artikelnummer: 14916370000
Menge: 4,000 Stck

**7.1.80 Handtuchhaken mit Stopp**
KEUCO COLLECTION PLAN - Handtuchhaken - 14914370000 Kraftvolle Akzente
Elegantes und extravagantes Design - Attraktiv und widerstandsfähig -Runde Rosette
Breite / ø : 55 mm - Höhe: 55 mm - Tiefe: 51 mm
Material: Metall
Oberfläche: schwarz matt oder bronze gebürstet
Das Produkt wird angeschraubt - Verdeckte Anbringung - inklusive korrosionsfreiem Befestigungsmaterial
Artikelnummer: 14914370000
Menge: 4,000 Stck

**7.1.90 Wandarmatur Dusche**
KEUCO IXMO_solo Thermostatarmatur mit Schlauchanschluss UP DN 15 59554370002
Sicherheitssperre bei 38°,
Armatur eigensicher gegen Rückfließen nach DIN EN 1717
Fertigset bestehend aus:
Griff, Gehäuse und Rosette (eckig),
Oberfläche Schwarz-Matt
passend für UP-Funktionseinheit Artikel-Nr. 59554000170
Menge: 2,000 Stck

**7.1.100 UP Funktionseinheit für Thermostatarmatur**
KEUCO IXMO_solo UP Funktionseinheit für Thermostatarmatur mit Schlauchanschluss DN 15
Grundkörper für Wandeinbau,
Einbautiefe 65 - 95 mm
Menge: 2,000 Stck

**7.1.110 Brauseschlauch**
KEUCO Brauseschlauch 54995371600
Hochflexibler Brauseschlauch mit Knickschutz und brausenseitiger
Verdrehsicherung
Schwarz-Matt
Die beidseitig konischen Muttern (DN 15) sind als Design Element ebenfalls Schwarz-Matt
Länge 1600 mm
Menge: 2,000 Stck

**7.1.120 Brausestange 800mm**
KEUCO AXESS - Brausestange 800mm - 35012010800
Barrierefreiheit trifft Design
Brausestange mit schwenkbarem Brauseschieber - Hoher Greifkomfort -vorne flach, hinten im Halbkreis geformt - Höhenverstellbarer
Brauseschieber Neigungswinkel der Handbrause ist verstellbar -
Belastbarkeit 115 kg
Breite / ø : 40 mm - Höhe: 800 mm - Tiefe: 80 mm
Material: Metall
Oberfläche: Verchromt
Das Produkt wird angeschraubt - Zwei verdeckte Befestigungen - Im Lieferumfang enthalten 2x Befestigungs-Set Nr 1
Artikelnummer: 35012010800
Menge: 2,000 Stck

**7.1.130 Duschablage**
KEUCO Collection Duschablagen Duschablage
Wandmontage, abnehmbar, mit verdeckter Befestigung, mit Ablaufschlitzen und integriertem Haken
320 x 120 x 90mm
Oberfläche schwarzgrau (RAL 7021)
Menge: 2,000 Stck

**7.1.140 Kopfbrause rund**
Kopfbrause rund; Durchmesser 250 mm;
Durchflussmenge begrenzt auf 15l/min; Farben:
schwarz matt
Hersteller: Keuco
Typ: 59886370201
Menge: 2,000 Stck

**7.1.150 Handbrause**
KEUCO Handbrause 59580 370300
In Oberfläche Schwarz-Matt
in ästhetischem, funktionalem Design, verfügt über drei Strahlarten:
Normal-, Soft- und Massagestrahl,
mit Antikalk-System,
Durchflussmenge auf 12 l/min. begrenzt Anschlussart: G 1/2
auch für Durchlauferhitzer geeignet
Menge: 2,000 Stck

**7.1.160 Winkelgriff**
KEUCO AXESS - Haltegriff 400mm - 35006370801
senkrechter Handlauf; Ausführung rechts oder links;
Oberfläche: schwarz matt; Breite 381mm; Höhe
851mm; Belastbarkeit 115kg; 2x Befestigungsset
Oberfläche schwarz matt; Ausführung rechts (Nr. x01)oder
links (Nr. x02), je nach Grundriss; inkl.
Fliesenausgleichsschrauben und Befestigungsset
Menge: 4,000 Stck

**7.1.170 Duschtrennwand**
Duschkabine aus Glas mit Eckeinstieg; Glas- und
Türbreiten entsprechend Planung;
Profile in schwarz;
Größe zur Kalkulation: 800 mm x 800 mm x 2.000 mm
Menge: 2,000 Stck

**7.1.180 Duschrinne**
TECEdrainprofile Duschprofil mit farbiger PVD-Oberfläche
Artikelnummer: 670801

Länge: 800 mm
Breite: 55 mm
Farbe: Brushed Black Chrome / Chrom schwarz gebürstet passend zu: hansgrohe / AXOR
Duschprofil zur Duschentwässerung, zum Einbau im Fliesenkleber oberhalb des Estrichs und der Abdichtung.
Die PVD-Oberflächen sind farblich abgestimmt auf die WC-Betätigungsplatten TECEsquare II Metall und auf die Armaturenkollektionen von hansgrohe / AXOR. Zudem sind sie kombinierbar mit den Trendkollektionen führender Armaturenhersteller.
Bestehend aus:
• ablängbares Duschprofil mit innerem Gefälle zur Verbesserung des Wasserabflusses und Selbstreinigungseffektes
• Duschprofil kürzbar bis auf = 500 mm
• Profildeckel mit "Push-Funktion" zur Entnahme per Hand, belastbar nach Belastungsklasse K3 - Prüflast 300 kg
• Duschprofil und Profildeckel, aus Edelstahl Werkstoff 1.4301 (304) mit farbiger PVD-Beschichtung
• Anschlussstutzen zur Verbindung mit einem TECEdrainprofile Ablauf
• Verkrallungselemente für eine einfache Installation und einen kraftschlüssigen Verbund mit dem Fliesenkleber
• für Bodenbeläge von 8-25 mm (inkl. Kleberbett)
• bei wandbündigem Einbau für Wandbeläge ab 10 mm (inkl. Kleberbett)
• zum Einbau an der Wand (wandbündig) oder mit beliebigem Abstand zur Wand

Liefern und in Abstimmung mit Fließenleger montieren und eindichten
Menge: 2,000 Stck

**7.1.190 Wandtiefspülklosett einschl. WC-Sitz mit Deckel, beh.-ger. Ausführung**
Wandtiefspülklosett einschl. WC-Sitz mit Deckel, barrierefreie Ausführung

Villeroy & Boch
Collaro, No. 4626RSR1
wandhängend; spülrandlos; Farbton Weiß Alpin;
BxHxT 375x340x560mm; ceramic Plus (leichtere
Oberflächenreinigung) möglich; keine Verschraubung
sichtbar; ViProtect reduziert die Schallübertragung
zwischen WC und Wand; Combi-Pack besteht aus
Toilette und WC-Sitz;  geeignet für Unterputz-
Spülkasten
Menge: 2,000 Stck

**7.1.200 Montageelement für Wand-WC, beh.-ger. Ausführung**
Montageelement für v.g. Wand-WC, barrierefreie Ausführung, Traglast 400 kg, geliefert und montiert gemäß Herstellervorgaben.
Menge: 2,000 Stck

**7.1.210 WC-Betätigungsplatte**
Grohe Even, No. 38966KF0
für 2-Mengen- und Start & Stopp-Betätigung;
senkrechte und waagerechte Montage möglich;  156 x
197 mm; mit Anti-Fingerprint Oberfläche; mit
Wasserspar-Technologie; Oberfläche: Metall
verschromt oder schwarz
Menge: 2,000 Stck

**7.1.220 Stützklappgriff für WC- Anlagen**
KEUCO AXESS - Stützklappgriff - 350 03 01 07 37
Barrierefreiheit trifft Design
Stützklappgriff - einzigartige flache und elegante Optik an der Wand. Der Stützklappgriff gibt perfekte Sicherheit und Halt.  Der AXESS Stützklappgriff ist TÜV geprüft.  Das Produkt wird angeschraubt.  Zwei verdeckte
Befestigungen - links und rechts montierbar.
Breite / ø : 65 mm - Höhe: 252 mm - Tiefe: 700 mm
Material: Metall/Kunststoff
Oberfläche: Verchromt / Ablagefläche schwarz
Belastbarkeit 115 kg

Artikelnummer: 350 03 01 07 37
Menge: 2,000 Stck

**7.1.230 Toilettenbürstengarnitur**
KEUCO COLLECTION PLAN - Toilettenbürstengarnitur - 14972370200 Kraftvolle Akzente
Elegantes und extravagantes Design - Attraktiv und widerstandsfähig -komplett mit schwarzem
Kunststoff-Einsatz - inklusive schwarzen Ersatzbürstenkopf
Breite / ø : 90 mm - Höhe: 418 mm - Tiefe: 95 mm
Material: Metall/Kunststoff
Oberfläche: schwarz matt
Das Produkt wird angeschraubt - Verdeckte Anbringung - inklusive
korrosionsfreiem Befestigungsmaterial
Artikelnummer: 14972370200
Menge: 2,000 Stck

**7.1.240 Reserverollenhalter**
KEUCO COLLECTION PLAN - Toilettenpapier-Ersatzrollenhalter -14963370000
Kraftvolle Akzente
Elegantes und extravagantes Design - Attraktiv und widerstandsfähig -Runde Rosette - für Rollenbreite 100/120mm
Breite / ø : 55 mm - Höhe: 55 mm - Tiefe: 119 mm
Material: Metall
Oberfläche: schwarz matt
Das Produkt wird angeschraubt - Verdeckte Anbringung - inklusive korrosionsfreiem Befestigungsmaterial
Artikelnummer: 14963370000
Menge: 2,000 Stck

**7.1.250 Toilettenpapierhalter**
KEUCO PLAN Toilettenpapierhalter 14962010000 Hochglanzverchromter Toilettenpapierhalter
in ästhetischem, funktionalem Design, offene Ausführung für Rollenbreite 100/120 mm
Breite 133 mm, Höhe 105 mm, Ausladung 27 mm
Der Toilettenpapierhalter wird verdeckt angebracht
Lieferung inkl. korrosionsfreiem Befestigungsmaterial
Menge: 2,000 Stck

**7.1.260 Hygienebeutelspender**
Hygienebeutelspender

KEUCO Hygienebeutelspender 04976010000
Zeitloser Hygienebeutelspender aus hochfestem ABS Kunststoff verchromt zur Wandmontage, für max. 25 Hygienebeutel
inklusive Erstausstattung Hygienebeutel (50 Stück)
Höhe 96 mm, Breite 136 mm, Tiefe 28 mm
Der Hygienebeutelspender wird an 2 Punkten verdeckt angebracht,
Lieferung inkl. korrosionsfreiem Befestigungsmaterial
Menge: 2,000 Stck

**7.1.270 Kosmetiktuchspender**
Kosmetiktuchspender
Keuco
Universal 04977xxx (neu von Keuco)

leicht zu reinigen, seitlich
geschlossen, ABS-Kunststoff, für max. 150 Tücher,
Höhe 134 mm, Breite 250 mm, Ausladung 83 mm, Die
Kleenexbox wird verdeckt angebracht.
Oberfläche schwarz matt
Menge: 2,000 Stck

**7.1.280 Seifen- und Desinfektionsmittelspender**
Seifen- und Desinfektionsmittelspender

Wandmodell mit Fenster; für 500 ml Euronorm-
Flasche; frontale Entnahme, Gesamtausladung
inkl. Tropfschale 250 mm (ohne Tropfschale 170 mm);
Bauhöhe 302 mm; Breite 110mm; mit integrierter
Pumpe

Oberfläche schwarz matt/schwarz
Position im offenen Pflegeschrank
Hersteller / Typ: Keuco Plan Care
Artikelnummer: 34954370100
Menge: 4,000 Stck

**7.1.290 Haartrockner**
Haartrockner

KEUCO PLAN Haartrockner 14995010037
Schwarzgrauer Haartrockner, 230 Volt,
inklusive hochglanzverchromter Wandhalterung
Netztrennschalter mit Kontroll-Leuchte an der Wandhalterung, 3 Heizstufen mit bis zu 2000 Watt Leistung,
2 Gebläsestufen
integrierter Überhitzungsschutz, mit Sicherheitstaste,
ergonomischer Griff mit Spiralkabel,
Kabellänge ca. 600 mm - max. 1500 mm (gestreckt),
Ion-Technology,
Höhe gesamt 225 mm, max. Breite 100 mm
max. Ausladung 261 mm
Der Haartrockner wird verdeckt angebracht
Lieferung inkl. korrosionsfreiem Befestigungsmaterial
Menge: 2,000 Stck

**7.1.300 Hocker**
KEUCO AXESS - Hocker - 350 82 01 00 37
Barrierefreiheit trifft Design
Hocker für den Nassbereich geeignet. Gestell mit rutschhemmenden Fußstopfen.  Sitzfläche 338.
Breite / ø : 423 mm - Höhe: 476 mm - Tiefe: 423 mm
Material: Aluminium / Kunststoff
Oberfläche: Verchromt / Sitzfläche schwarz
Belastbarkeit 150 kg
Artikelnummer: 350 82 01 00 37
Menge: 2,000 Stck

**7.1.310 Abfallsammler wandhängend**
KEUCO COLLECTION PLAN - Abfallsammler wandhängend -14988370000
Kraftvolle Akzente
Elegantes und extravagantes Design - Attraktiv und widerstandsfähig -Fassungsvermögen 30 Liter
Breite / ø : 391 mm - Höhe: 493 mm - Tiefe: 232 mm
Material: Metall/Kunststoff
Oberfläche: schwarz matt
Das Produkt wird angeschraubt - Verdeckte Anbringung - inklusive korrosionsfreiem Befestigungsmaterial
Artikelnummer: 14988370000
Menge: 2,000 Stck

**7.1.320 Hygieneabfallbehälter**
Hewi Hygieneabfallbehälter aus System 900
- kantiger Grundkörper
- Fassungsvermögen ca. 6 l
- unsichtbare, integrierte Beutelhalterung mit Ausziehfunktion zur vereinfachten Einhängung und Entnahme des Beutels
- Deckel mit Hebelasche
- 160 mm breit, 290 mm hoch und 140 mm tief
- zur Wandmontage
- aus hochwertigem Edelstahl, Oberfläche matt geschliffen
- inklusive korrosionsfreiem HEWI Befestigungsmaterial
Menge: 2,000 Stck

#### Abschnitt 7.2 BA 2 - Wasseranlagen- PKV Zimmer

**7.2.10 Geberit ONE Waschtisch**
Geberit ONE Waschtisch 60x48 cm o. Hl., o. Ül., weiß, KeraTect

Verwendungszwecke
- Zum Einbau in Sanitärräumen

Eigenschaften
- Abgang vertikal
- Unterbaufähig
- Eingebrannte, dauerhafte Spezialglasur mit
porenfreier hydrophiler Oberfläche, zur
Flächendesinfektion geeignet
- Eingebrannte, dauerhafte Spezialglasur mit
porenfreier hydrophiler Oberfläche, zur
Flächendesinfektion geeignet

Technische Eigenschaften
- Farbe: weiß
- Oberfläche: KeraTect
- Werkstoff: Sanitärkeramik
- Nettogewicht: 16,200 kg
- Breite: 600 mm
- Höhe: 140 mm
- Tiefe: 480 mm
- CleanDrain: Nein
- Hahnloch: ohne
- Überlauf: ohne
- Abstand der Schraubenlöcher: 280 mm
- Befestigungspunkte: 2

zusätzlicher Lieferumfang
- Waschtisch

Zusätzlich zu bestellen
- Waschbeckenanschluss und Geruchsverschluss
Raumsparmodell

Fabrikat: Geberit
Typ: ONE
Artikel-Nr.: 505.021.01.1
Menge: 2,000 Stck

**7.2.20 Montageelemente für Waschtische**
Montageelemente für v.g. Waschtisch
Menge: 2,000 Stck

**7.2.30 Waschtischarmatur Keuco IXMO**
KEUCO, IXMO, Einhebel-Waschtischmischer 100, Art. Nr.: 59502371100, Einhebel-Waschtischmischer in Oberfläche Schwarz-Matt im Design IXMO PURE,
ohne Zugstangen-Ablaufgarnitur,
Einzigartige Technologie, multifunktioneller Minimalismus:
Bei IXMO werden Funktionen intelligent zusammengeführt,
Design: rund, Aufputz Montage,
Material: entzinkungsarmes Messing, Schwarz-Matt,
Gesamthöhe: 178mm, Höhe bis Unterkante Strahlregler: 94mm,
Breite: 48mm, Ausladung: 147mm,
Rosettengröße: Ø 48mm, Auslieferung erfolgt mit runder Rosette,
eckige Rosette in Abmessung 48 x 48mm ist optional erhältlich (Art. Nr.: 59599370202)
Einlochmontage mit Schnell-Montage-System für Waschtische,
Kartusche: hochwertige Mischwasserkartusche mit keramischen
Dichtscheiben,
Einhebelmischer, Wasseranschluss mit flexiblen Druckschläuchen,
Länge 435mm, Gewindedurchmesser G 3/8 Zoll,
integrierter Luftsprudler M20x1,
Durchflussmenge begrenzt auf 7,0 l/min
Menge: 2,000 Stck

**7.2.40 Unterputzsifon für Waschtische**
Unterputzsifon für Waschtische, Siphonrohr und Geruchsverschluss in verchromtem Kunststoff, geräuscharm, DN 32. Lieferung und Montage gemäß Herstellerangaben und Einbauvorschriften.
Menge: 2,000 Stck

**7.2.50 Kosmetikspiegel**
KEUCO iLook_move Kosmetikspiegel, 17612019004
hochwertiger Kosmetikspiegel, rund,
hochglanzverchromt, beleuchtet,
an Schwenkarm aus einem stabilen,
rechteckigen Metallprofil mit verdeckten Hochleistungsscharnieren, flächige Wandmontage mit 4 Befestigungspunkten
zur optimalen Lastverteilung,
dreidimensional verstellbar, Spiegel einseitig konkav,
Vergrößerungsfaktor x 5,
12V Netzteil und Wipp-Schalter im Wandteil integriert,
Eingangsbereich 220-240 V,
Verkabelung im Schwenkarm integriert,
Beleuchtung: 1 x 4,5 Watt LED (wartungsfrei),
Verbrauch im Standby: 0 Watt,
1 Lichtfarbe: 6500 Kelvin (Tageslicht),
Höhe der Wandbefestigung ca. 200 mm Breite ca. 45 mm,
maximale Höhe ca. 500 mm,
Außendurchmesser 212 mm, maximale Ausladung ca. 313 mm, der Kosmetikspiegel wird verdeckt angebracht,
Lieferung inkl. korrosionsfreiem Befestigungsmaterial
Menge: 2,000 Stck

**7.2.60 Kristallspiegel ca. 800 x 1200 mm**
Kristallspiegel ca. 800 × 1200 mm, flaches Sicherheitsglas, 4 mm stark, facettierter Rand, kein Rahmen, Hansa Qualität. Lieferung und Montage einschließlich justierbarer Spiegelhalter gemäß Herstellervorgaben.
Menge: 2,000 Stck

**7.2.70 Handtuchhaken**
KEUCO COLLECTION PLAN - Handtuchhaken - 14916370000 Kraftvolle Akzente
Elegantes und extravagantes Design - Attraktiv und widerstandsfähig -zylindrische Form
Breite / ø : 21 mm - Höhe: 21 mm - Tiefe: 38 mm
Material: Metall
Oberfläche: schwarz matt oder bronze gebürstet
Das Produkt wird angeschraubt - Verdeckte Anbringung - inklusive korrosionsfreiem Befestigungsmaterial
Artikelnummer: 14916370000
Menge: 4,000 Stck

**7.2.80 Handtuchhaken mit Stopp**
KEUCO COLLECTION PLAN - Handtuchhaken - 14914370000 Kraftvolle Akzente
Elegantes und extravagantes Design - Attraktiv und widerstandsfähig -Runde Rosette
Breite / ø : 55 mm - Höhe: 55 mm - Tiefe: 51 mm
Material: Metall
Oberfläche: schwarz matt oderr bronze gebürstet
Das Produkt wird angeschraubt - Verdeckte Anbringung - inklusive korrosionsfreiem Befestigungsmaterial
Artikelnummer: 14914370000
Menge: 4,000 Stck

**7.2.90 Wandarmatur Dusche**
KEUCO IXMO_solo Thermostatarmatur mit Schlauchanschluss UP DN 15 59554370002
Sicherheitssperre bei 38°,
Armatur eigensicher gegen Rückfließen nach DIN EN 1717
Fertigset bestehend aus:
Griff, Gehäuse und Rosette (eckig),
Oberfläche Schwarz-Matt
passend für UP-Funktionseinheit Artikel-Nr. 59554000170
Menge: 2,000 Stck

**7.2.100 UP Funktionseinheit für Thermostatarmatur**
KEUCO IXMO_solo UP Funktionseinheit für Thermostatarmatur mit Schlauchanschluss DN 15
Grundkörper für Wandeinbau,
Einbautiefe 65 - 95 mm
Menge: 2,000 Stck

**7.2.110 Brauseschlauch**
KEUCO Brauseschlauch 54995371600
Hochflexibler Brauseschlauch mit Knickschutz und brausenseitiger
Verdrehsicherung
Schwarz-Matt
Die beidseitig konischen Muttern (DN 15) sind als Design Element ebenfalls Schwarz-Matt
Länge 1600 mm
Menge: 2,000 Stck

**7.2.120 Brausestange 800mm**
KEUCO AXESS - Brausestange 800mm - 35012010800
Barrierefreiheit trifft Design
Brausestange mit schwenkbarem Brauseschieber - Hoher Greifkomfort -vorne flach, hinten im Halbkreis geformt - Höhenverstellbarer
Brauseschieber Neigungswinkel der Handbrause ist verstellbar -
Belastbarkeit 115 kg
Breite / ø : 40 mm - Höhe: 800 mm - Tiefe: 80 mm
Material: Metall
Oberfläche: Verchromt
Das Produkt wird angeschraubt - Zwei verdeckte Befestigungen - Im Lieferumfang enthalten 2x Befestigungs-Set Nr 1
Artikelnummer: 35012010800
Menge: 2,000 Stck

**7.2.130 Duschablage**
KEUCO Collection Duschablagen Duschablage
Wandmontage, abnehmbar, mit verdeckter Befestigung, mit Ablaufschlitzen und integriertem Haken
320 x 120 x 90mm
Oberfläche schwarzgrau (RAL 7021)
Menge: 2,000 Stck

**7.2.140 Kopfbrause rund**
Kopfbrause rund; Durchmesser 250 mm;
Durchflussmenge begrenzt auf 15l/min; Farben:
schwarz matt
Hersteller: Keuco
Typ: 59886370201
Menge: 2,000 Stck

**7.2.150 Handbrause**
KEUCO Handbrause 59580 370300
In Oberfläche Schwarz-Matt
in ästhetischem, funktionalem Design, verfügt über drei Strahlarten:
Normal-, Soft- und Massagestrahl,
mit Antikalk-System,
Durchflussmenge auf 12 l/min. begrenzt Anschlussart: G 1/2
auch für Durchlauferhitzer geeignet
Menge: 2,000 Stck

**7.2.160 Winkelgriff**
KEUCO AXESS - Haltegriff 400mm - 35006370801
senkrechter Handlauf; Ausführung rechts oder links;
Oberfläche: schwarz matt; Breite 381mm; Höhe
851mm; Belastbarkeit 115kg; 2x Befestigungsset
Oberfläche schwarz matt; Ausführung rechts (Nr. x01)oder
links (Nr. x02), je nach Grundriss; inkl.
Fliesenausgleichsschrauben und Befestigungsset
Menge: 2,000 Stck

**7.2.170 Duschtrennwand**
Duschkabine aus Glas mit Eckeinstieg; Glas- und
Türbreiten entsprechend Planung;
Profile in schwarz;
Größe zur Kalkulation: 800 mm x 800 mm x 2.000 mm

Hersteller Profil: ETG
Menge: 2,000 Stck

**7.2.180 Duschrinne**
TECEdrainprofile Duschprofil mit farbiger PVD-Oberfläche
Artikelnummer: 670801

Länge: 800 mm
Breite: 55 mm
Farbe: Brushed Black Chrome / Chrom schwarz gebürstet passend zu: hansgrohe / AXOR
Duschprofil zur Duschentwässerung, zum Einbau im Fliesenkleber oberhalb des Estrichs und der Abdichtung.
Die PVD-Oberflächen sind farblich abgestimmt auf die WC-Betätigungsplatten TECEsquare II Metall und auf die Armaturenkollektionen von hansgrohe / AXOR. Zudem sind sie kombinierbar mit den Trendkollektionen führender Armaturenhersteller.
Bestehend aus:
• ablängbares Duschprofil mit innerem Gefälle zur Verbesserung des Wasserabflusses und Selbstreinigungseffektes
• Duschprofil kürzbar bis auf = 500 mm
• Profildeckel mit "Push-Funktion" zur Entnahme per Hand, belastbar nach Belastungsklasse K3 - Prüflast 300 kg
• Duschprofil und Profildeckel, aus Edelstahl Werkstoff 1.4301 (304) mit farbiger PVD-Beschichtung
• Anschlussstutzen zur Verbindung mit einem TECEdrainprofile Ablauf
• Verkrallungselemente für eine einfache Installation und einen kraftschlüssigen Verbund mit dem Fliesenkleber
• für Bodenbeläge von 8-25 mm (inkl. Kleberbett)
• bei wandbündigem Einbau für Wandbeläge ab 10 mm (inkl. Kleberbett)
• zum Einbau an der Wand (wandbündig) oder mit beliebigem Abstand zur Wand

Liefern und in Abstimmung mit Fließenleger montieren und eindichten
Menge: 2,000 Stck

**7.2.190 Wandtiefspülklosett einschl. WC-Sitz mit Deckel, beh.-ger. Ausführung**
Wandtiefspülklosett einschl. WC-Sitz mit Deckel, barrierefreie Ausführung

Villeroy & Boch
Collaro, No. 4626RSR1
wandhängend; spülrandlos; Farbton Weiß Alpin;
BxHxT 375x340x560mm; ceramic Plus (leichtere
Oberflächenreinigung) möglich; keine Verschraubung
sichtbar; ViProtect reduziert die Schallübertragung
zwischen WC und Wand; Combi-Pack besteht aus
Toilette und WC-Sitz;  geeignet für Unterputz-
Spülkasten
Menge: 2,000 Stck

**7.2.200 Montageelement für Wand-WC, beh.-ger. Ausführung**
Montageelement für v.g. Wand-WC, barrierefreie Ausführung, Traglast 400 kg, geliefert und montiert gemäß Herstellervorgaben.
Menge: 2,000 Stck

**7.2.210 WC-Betätigungsplatte**
Grohe Even, No. 38966KF0
für 2-Mengen- und Start & Stopp-Betätigung;
senkrechte und waagerechte Montage möglich;  156 x
197 mm; mit Anti-Fingerprint Oberfläche; mit
Wasserspar-Technologie; Oberfläche: Metall
verschromt oder schwarz
Menge: 2,000 Stck

**7.2.220 Stützklappgriff für WC- Anlagen**
KEUCO AXESS - Stützklappgriff - 350 03 01 07 37
Barrierefreiheit trifft Design
Stützklappgriff - einzigartige flache und elegante Optik an der Wand. Der Stützklappgriff gibt perfekte Sicherheit und Halt.  Der AXESS Stützklappgriff ist TÜV geprüft.  Das Produkt wird angeschraubt.  Zwei verdeckte
Befestigungen - links und rechts montierbar.
Breite / ø : 65 mm - Höhe: 252 mm - Tiefe: 700 mm
Material: Metall/Kunststoff
Oberfläche: Verchromt / Ablagefläche schwarz
Belastbarkeit 115 kg

Artikelnummer: 350 03 01 07 37
Menge: 2,000 Stck

**7.2.230 Toilettenbürstengarnitur**
KEUCO COLLECTION PLAN - Toilettenbürstengarnitur - 14972370200 Kraftvolle Akzente
Elegantes und extravagantes Design - Attraktiv und widerstandsfähig -komplett mit schwarzem
Kunststoff-Einsatz - inklusive schwarzen Ersatzbürstenkopf
Breite / ø : 90 mm - Höhe: 418 mm - Tiefe: 95 mm
Material: Metall/Kunststoff
Oberfläche: schwarz matt
Das Produkt wird angeschraubt - Verdeckte Anbringung - inklusive
korrosionsfreiem Befestigungsmaterial
Artikelnummer: 14972370200
Menge: 2,000 Stck

**7.2.240 Reserverollenhalter**
KEUCO COLLECTION PLAN - Toilettenpapier-Ersatzrollenhalter -14963370000
Kraftvolle Akzente
Elegantes und extravagantes Design - Attraktiv und widerstandsfähig -Runde Rosette - für Rollenbreite 100/120mm
Breite / ø : 55 mm - Höhe: 55 mm - Tiefe: 119 mm
Material: Metall
Oberfläche: schwarz matt
Das Produkt wird angeschraubt - Verdeckte Anbringung - inklusive korrosionsfreiem Befestigungsmaterial
Artikelnummer: 14963370000
Menge: 2,000 Stck

**7.2.250 Toilettenpapierhalter**
KEUCO PLAN Toilettenpapierhalter 14962010000 Hochglanzverchromter Toilettenpapierhalter
in ästhetischem, funktionalem Design, offene Ausführung für Rollenbreite 100/120 mm
Breite 133 mm, Höhe 105 mm, Ausladung 27 mm
Der Toilettenpapierhalter wird verdeckt angebracht
Lieferung inkl. korrosionsfreiem Befestigungsmaterial
Menge: 2,000 Stck

**7.2.260 Hygienebeutelspender**
Hygienebeutelspender

KEUCO Hygienebeutelspender 04976010000
Zeitloser Hygienebeutelspender aus hochfestem ABS Kunststoff verchromt zur Wandmontage, für max. 25 Hygienebeutel
inklusive Erstausstattung Hygienebeutel (50 Stück)
Höhe 96 mm, Breite 136 mm, Tiefe 28 mm
Der Hygienebeutelspender wird an 2 Punkten verdeckt angebracht,
Lieferung inkl. korrosionsfreiem Befestigungsmaterial
Menge: 2,000 Stck

**7.2.270 Seifen- und Desinfektionsmittelspender**
Seifen- und Desinfektionsmittelspender

Wandmodell mit Fenster; für 500 ml Euronorm-
Flasche; frontale Entnahme, Gesamtausladung
inkl. Tropfschale 250 mm (ohne Tropfschale 170 mm);
Bauhöhe 302 mm; Breite 110mm; mit integrierter
Pumpe

Oberfläche schwarz matt/schwarz
Position im offenen Pflegeschrank
Hersteller / Typ: Keuco Plan Care
Artikelnummer: 34954370100
Menge: 4,000 Stck

**7.2.280 Haartrockner**
Haartrockner

KEUCO PLAN Haartrockner 14995010037
Schwarzgrauer Haartrockner, 230 Volt,
inklusive hochglanzverchromter Wandhalterung
Netztrennschalter mit Kontroll-Leuchte an der Wandhalterung, 3 Heizstufen mit bis zu 2000 Watt Leistung,
2 Gebläsestufen
integrierter Überhitzungsschutz, mit Sicherheitstaste,
ergonomischer Griff mit Spiralkabel,
Kabellänge ca. 600 mm - max. 1500 mm (gestreckt),
Ion-Technology,
Höhe gesamt 225 mm, max. Breite 100 mm
max. Ausladung 261 mm
Der Haartrockner wird verdeckt angebracht
Lieferung inkl. korrosionsfreiem Befestigungsmaterial
Menge: 2,000 Stck

**7.2.290 Hocker**
KEUCO AXESS - Hocker - 350 82 01 00 37
Barrierefreiheit trifft Design
Hocker für den Nassbereich geeignet. Gestell mit rutschhemmenden Fußstopfen.  Sitzfläche 338.
Breite / ø : 423 mm - Höhe: 476 mm - Tiefe: 423 mm
Material: Aluminium / Kunststoff
Oberfläche: Verchromt / Sitzfläche schwarz
Belastbarkeit 150 kg
Artikelnummer: 350 82 01 00 37
Menge: 2,000 Stck

**7.2.300 Abfallsammler wandhängend**
KEUCO COLLECTION PLAN - Abfallsammler wandhängend -14988370000
Kraftvolle Akzente
Elegantes und extravagantes Design - Attraktiv und widerstandsfähig -Fassungsvermögen 30 Liter
Breite / ø : 391 mm - Höhe: 493 mm - Tiefe: 232 mm
Material: Metall/Kunststoff
Oberfläche: schwarz matt
Das Produkt wird angeschraubt - Verdeckte Anbringung - inklusive korrosionsfreiem Befestigungsmaterial
Artikelnummer: 14988370000
Menge: 2,000 Stck

**7.2.310 Hygieneabfallbehälter**
Hewi Hygieneabfallbehälter aus System 900
- kantiger Grundkörper
- Fassungsvermögen ca. 6 l
- unsichtbare, integrierte Beutelhalterung mit Ausziehfunktion zur vereinfachten Einhängung und Entnahme des Beutels
- Deckel mit Hebelasche
- 160 mm breit, 290 mm hoch und 140 mm tief
- zur Wandmontage
- aus hochwertigem Edelstahl, Oberfläche matt geschliffen
- inklusive korrosionsfreiem HEWI Befestigungsmaterial
Menge: 2,000 Stck

#### Abschnitt 7.3 BA 3 - Wasseranlagen- PKV Zimmer

**7.3.10 Geberit ONE Waschtisch**
Geberit ONE Waschtisch 60x48 cm o. Hl., o. Ül., weiß, KeraTect

Verwendungszwecke
- Zum Einbau in Sanitärräumen

Eigenschaften
- Abgang vertikal
- Unterbaufähig
- Eingebrannte, dauerhafte Spezialglasur mit
porenfreier hydrophiler Oberfläche, zur
Flächendesinfektion geeignet
- Eingebrannte, dauerhafte Spezialglasur mit
porenfreier hydrophiler Oberfläche, zur
Flächendesinfektion geeignet

Technische Eigenschaften
- Farbe: weiß
- Oberfläche: KeraTect
- Werkstoff: Sanitärkeramik
- Nettogewicht: 16,200 kg
- Breite: 600 mm
- Höhe: 140 mm
- Tiefe: 480 mm
- CleanDrain: Nein
- Hahnloch: ohne
- Überlauf: ohne
- Abstand der Schraubenlöcher: 280 mm
- Befestigungspunkte: 2

zusätzlicher Lieferumfang
- Waschtisch

Zusätzlich zu bestellen
- Waschbeckenanschluss und Geruchsverschluss
Raumsparmodell

Fabrikat: Geberit
Typ: ONE
Artikel-Nr.: 505.021.01.1
Menge: 5,000 Stck

**7.3.20 Montageelemente für Waschtische**
Montageelemente für v.g. Waschtisch
Menge: 5,000 Stck

**7.3.30 Waschtischarmatur Keuco IXMO**
KEUCO, IXMO, Einhebel-Waschtischmischer 100, Art. Nr.: 59502371100, Einhebel-Waschtischmischer in Oberfläche Schwarz-Matt im Design IXMO PURE,
ohne Zugstangen-Ablaufgarnitur,
Einzigartige Technologie, multifunktioneller Minimalismus:
Bei IXMO werden Funktionen intelligent zusammengeführt,
Design: rund, Aufputz Montage,
Material: entzinkungsarmes Messing, Schwarz-Matt,
Gesamthöhe: 178mm, Höhe bis Unterkante Strahlregler: 94mm,
Breite: 48mm, Ausladung: 147mm,
Rosettengröße: Ø 48mm, Auslieferung erfolgt mit runder Rosette,
eckige Rosette in Abmessung 48 x 48mm ist optional erhältlich (Art. Nr.: 59599370202)
Einlochmontage mit Schnell-Montage-System für Waschtische,
Kartusche: hochwertige Mischwasserkartusche mit keramischen
Dichtscheiben,
Einhebelmischer, Wasseranschluss mit flexiblen Druckschläuchen,
Länge 435mm, Gewindedurchmesser G 3/8 Zoll,
integrierter Luftsprudler M20x1,
Durchflussmenge begrenzt auf 7,0 l/min
Menge: 5,000 Stck

**7.3.40 Unterputzsifon für Waschtische**
Unterputzsifon für Waschtische, Siphonrohr und Geruchsverschluss in verchromtem Kunststoff, geräuscharm, DN 32. Lieferung und Montage gemäß Herstellerangaben und Einbauvorschriften.
Menge: 5,000 Stck

**7.3.50 Kosmetikspiegel**
KEUCO iLook_move Kosmetikspiegel, 17612019004
hochwertiger Kosmetikspiegel, rund,
hochglanzverchromt, beleuchtet,
an Schwenkarm aus einem stabilen,
rechteckigen Metallprofil mit verdeckten Hochleistungsscharnieren, flächige Wandmontage mit 4 Befestigungspunkten
zur optimalen Lastverteilung,
dreidimensional verstellbar, Spiegel einseitig konkav,
Vergrößerungsfaktor x 5,
12V Netzteil und Wipp-Schalter im Wandteil integriert,
Eingangsbereich 220-240 V,
Verkabelung im Schwenkarm integriert,
Beleuchtung: 1 x 4,5 Watt LED (wartungsfrei),
Verbrauch im Standby: 0 Watt,
1 Lichtfarbe: 6500 Kelvin (Tageslicht),
Höhe der Wandbefestigung ca. 200 mm Breite ca. 45 mm,
maximale Höhe ca. 500 mm,
Außendurchmesser 212 mm, maximale Ausladung ca. 313 mm, der Kosmetikspiegel wird verdeckt angebracht,
Lieferung inkl. korrosionsfreiem Befestigungsmaterial
Menge: 5,000 Stck

**7.3.60 Kristallspiegel ca. 800 x 1200 mm**
Kristallspiegel ca. 800 × 1200 mm, flaches Sicherheitsglas, 4 mm stark, facettierter Rand, kein Rahmen, Hansa Qualität. Lieferung und Montage einschließlich justierbarer Spiegelhalter gemäß Herstellervorgaben.
Menge: 5,000 Stck

**7.3.70 Handtuchhaken**
KEUCO COLLECTION PLAN - Handtuchhaken - 14916370000 Kraftvolle Akzente
Elegantes und extravagantes Design - Attraktiv und widerstandsfähig -zylindrische Form
Breite / ø : 21 mm - Höhe: 21 mm - Tiefe: 38 mm
Material: Metall
Oberfläche: schwarz matt oder bronze gebrüstet
Das Produkt wird angeschraubt - Verdeckte Anbringung - inklusive korrosionsfreiem Befestigungsmaterial
Artikelnummer: 14916370000
Menge: 10,000 Stck

**7.3.80 Handtuchhaken mit Stopp**
KEUCO COLLECTION PLAN - Handtuchhaken - 14914370000 Kraftvolle Akzente
Elegantes und extravagantes Design - Attraktiv und widerstandsfähig -Runde Rosette
Breite / ø : 55 mm - Höhe: 55 mm - Tiefe: 51 mm
Material: Metall
Oberfläche: schwarz matt oder bronze gebürstet
Das Produkt wird angeschraubt - Verdeckte Anbringung - inklusive korrosionsfreiem Befestigungsmaterial
Artikelnummer: 14914370000
Menge: 10,000 Stck

**7.3.90 Wandarmatur Dusche**
KEUCO IXMO_solo Thermostatarmatur mit Schlauchanschluss UP DN 15 59554370002
Sicherheitssperre bei 38°,
Armatur eigensicher gegen Rückfließen nach DIN EN 1717
Fertigset bestehend aus:
Griff, Gehäuse und Rosette (eckig),
Oberfläche Schwarz-Matt
passend für UP-Funktionseinheit Artikel-Nr. 59554000170
Menge: 5,000 Stck

**7.3.100 UP Funktionseinheit für Thermostatarmatur**
KEUCO IXMO_solo UP Funktionseinheit für Thermostatarmatur mit Schlauchanschluss DN 15
Grundkörper für Wandeinbau,
Einbautiefe 65 - 95 mm
Menge: 5,000 Stck

**7.3.110 Brauseschlauch**
KEUCO Brauseschlauch 54995371600
Hochflexibler Brauseschlauch mit Knickschutz und brausenseitiger
Verdrehsicherung
Schwarz-Matt
Die beidseitig konischen Muttern (DN 15) sind als Design Element ebenfalls Schwarz-Matt
Länge 1600 mm
Menge: 5,000 Stck

**7.3.120 Brausestange 800mm**
KEUCO AXESS - Brausestange 800mm - 35012010800
Barrierefreiheit trifft Design
Brausestange mit schwenkbarem Brauseschieber - Hoher Greifkomfort -vorne flach, hinten im Halbkreis geformt - Höhenverstellbarer
Brauseschieber Neigungswinkel der Handbrause ist verstellbar -
Belastbarkeit 115 kg
Breite / ø : 40 mm - Höhe: 800 mm - Tiefe: 80 mm
Material: Metall
Oberfläche: Verchromt
Das Produkt wird angeschraubt - Zwei verdeckte Befestigungen - Im Lieferumfang enthalten 2x Befestigungs-Set Nr 1
Artikelnummer: 35012010800
Menge: 5,000 Stck

**7.3.130 Duschablage**
KEUCO Collection Duschablagen Duschablage
Wandmontage, abnehmbar, mit verdeckter Befestigung, mit Ablaufschlitzen und integriertem Haken
320 x 120 x 90mm
Oberfläche schwarzgrau (RAL 7021)
Menge: 5,000 Stck

**7.3.140 Kopfbrause rund**
Kopfbrause rund; Durchmesser 250 mm;
Durchflussmenge begrenzt auf 15l/min; Farben:
schwarz matt
Hersteller: Keuco
Typ: 59886370201
Menge: 5,000 Stck

**7.3.150 Handbrause**
KEUCO Handbrause 59580 370300
In Oberfläche Schwarz-Matt
in ästhetischem, funktionalem Design, verfügt über drei Strahlarten:
Normal-, Soft- und Massagestrahl,
mit Antikalk-System,
Durchflussmenge auf 12 l/min. begrenzt Anschlussart: G 1/2
auch für Durchlauferhitzer geeignet
Menge: 5,000 Stck

**7.3.160 Winkelgriff**
KEUCO AXESS - Haltegriff 400mm - 35006370801
senkrechter Handlauf; Ausführung rechts oder links;
Oberfläche: schwarz matt; Breite 381mm; Höhe
851mm; Belastbarkeit 115kg; 2x Befestigungsset
Oberfläche schwarz matt; Ausführung rechts (Nr. x01)oder
links (Nr. x02), je nach Grundriss; inkl.
Fliesenausgleichsschrauben und Befestigungsset
Menge: 10,000 Stck

**7.3.170 Duschtrennwand**
Duschkabine aus Glas mit Eckeinstieg; Glas- und
Türbreiten entsprechend Planung;
Profile in schwarz;
Größe zur Kalkulation: 800 mm x 800 mm x 2.000 mm

Hersteller Profil: ETG
Menge: 5,000 Stck

**7.3.180 Duschrinne**
TECEdrainprofile Duschprofil mit farbiger PVD-Oberfläche
Artikelnummer: 670801

Länge: 800 mm
Breite: 55 mm
Farbe: Brushed Black Chrome / Chrom schwarz gebürstet passend zu: hansgrohe / AXOR
Duschprofil zur Duschentwässerung, zum Einbau im Fliesenkleber oberhalb des Estrichs und der Abdichtung.
Die PVD-Oberflächen sind farblich abgestimmt auf die WC-Betätigungsplatten TECEsquare II Metall und auf die Armaturenkollektionen von hansgrohe / AXOR. Zudem sind sie kombinierbar mit den Trendkollektionen führender Armaturenhersteller.
Bestehend aus:
• ablängbares Duschprofil mit innerem Gefälle zur Verbesserung des Wasserabflusses und Selbstreinigungseffektes
• Duschprofil kürzbar bis auf = 500 mm
• Profildeckel mit "Push-Funktion" zur Entnahme per Hand, belastbar nach Belastungsklasse K3 - Prüflast 300 kg
• Duschprofil und Profildeckel, aus Edelstahl Werkstoff 1.4301 (304) mit farbiger PVD-Beschichtung
• Anschlussstutzen zur Verbindung mit einem TECEdrainprofile Ablauf
• Verkrallungselemente für eine einfache Installation und einen kraftschlüssigen Verbund mit dem Fliesenkleber
• für Bodenbeläge von 8-25 mm (inkl. Kleberbett)
• bei wandbündigem Einbau für Wandbeläge ab 10 mm (inkl. Kleberbett)
• zum Einbau an der Wand (wandbündig) oder mit beliebigem Abstand zur Wand

Liefern und in Abstimmung mit Fließenleger montieren und eindichten
Menge: 5,000 Stck

**7.3.190 Wandtiefspülklosett einschl. WC-Sitz mit Deckel, beh.-ger. Ausführung**
Wandtiefspülklosett einschl. WC-Sitz mit Deckel, barrierefreie Ausführung

Villeroy & Boch
Collaro, No. 4626RSR1
wandhängend; spülrandlos; Farbton Weiß Alpin;
BxHxT 375x340x560mm; ceramic Plus (leichtere
Oberflächenreinigung) möglich; keine Verschraubung
sichtbar; ViProtect reduziert die Schallübertragung
zwischen WC und Wand; Combi-Pack besteht aus
Toilette und WC-Sitz;  geeignet für Unterputz-
Spülkasten
Menge: 5,000 Stck

**7.3.200 Montageelement für Wand-WC, beh.-ger. Ausführung**
Montageelement für v.g. Wand-WC, barrierefreie Ausführung, Traglast 400 kg, geliefert und montiert gemäß Herstellervorgaben.
Menge: 5,000 Stck

**7.3.210 WC-Betätigungsplatte**
Grohe Even, No. 38966KF0
für 2-Mengen- und Start & Stopp-Betätigung;
senkrechte und waagerechte Montage möglich;  156 x
197 mm; mit Anti-Fingerprint Oberfläche; mit
Wasserspar-Technologie; Oberfläche: Metall
verschromt oder schwarz
Menge: 5,000 Stck

**7.3.220 Stützklappgriff für WC- Anlagen**
KEUCO AXESS - Stützklappgriff - 350 03 01 07 37
Barrierefreiheit trifft Design
Stützklappgriff - einzigartige flache und elegante Optik an der Wand. Der Stützklappgriff gibt perfekte Sicherheit und Halt.  Der AXESS Stützklappgriff ist TÜV geprüft.  Das Produkt wird angeschraubt.  Zwei verdeckte
Befestigungen - links und rechts montierbar.
Breite / ø : 65 mm - Höhe: 252 mm - Tiefe: 700 mm
Material: Metall/Kunststoff
Oberfläche: Verchromt / Ablagefläche schwarz
Belastbarkeit 115 kg

Artikelnummer: 350 03 01 07 37
Menge: 5,000 Stck

**7.3.230 Toilettenbürstengarnitur**
KEUCO COLLECTION PLAN - Toilettenbürstengarnitur - 14972370200 Kraftvolle Akzente
Elegantes und extravagantes Design - Attraktiv und widerstandsfähig -komplett mit schwarzem
Kunststoff-Einsatz - inklusive schwarzen Ersatzbürstenkopf
Breite / ø : 90 mm - Höhe: 418 mm - Tiefe: 95 mm
Material: Metall/Kunststoff
Oberfläche: schwarz matt
Das Produkt wird angeschraubt - Verdeckte Anbringung - inklusive
korrosionsfreiem Befestigungsmaterial
Artikelnummer: 14972370200
Menge: 5,000 Stck

**7.3.240 Reserverollenhalter**
KEUCO COLLECTION PLAN - Toilettenpapier-Ersatzrollenhalter -14963370000
Kraftvolle Akzente
Elegantes und extravagantes Design - Attraktiv und widerstandsfähig -Runde Rosette - für Rollenbreite 100/120mm
Breite / ø : 55 mm - Höhe: 55 mm - Tiefe: 119 mm
Material: Metall
Oberfläche: schwarz matt
Das Produkt wird angeschraubt - Verdeckte Anbringung - inklusive korrosionsfreiem Befestigungsmaterial
Artikelnummer: 14963370000
Menge: 5,000 Stck

**7.3.250 Toilettenpapierhalter**
KEUCO PLAN Toilettenpapierhalter 14962010000 Hochglanzverchromter Toilettenpapierhalter
in ästhetischem, funktionalem Design, offene Ausführung für Rollenbreite 100/120 mm
Breite 133 mm, Höhe 105 mm, Ausladung 27 mm
Der Toilettenpapierhalter wird verdeckt angebracht
Lieferung inkl. korrosionsfreiem Befestigungsmaterial
Menge: 5,000 Stck

**7.3.260 Hygienebeutelspender**
Hygienebeutelspender

KEUCO Hygienebeutelspender 04976010000
Zeitloser Hygienebeutelspender aus hochfestem ABS Kunststoff verchromt zur Wandmontage, für max. 25 Hygienebeutel
inklusive Erstausstattung Hygienebeutel (50 Stück)
Höhe 96 mm, Breite 136 mm, Tiefe 28 mm
Der Hygienebeutelspender wird an 2 Punkten verdeckt angebracht,
Lieferung inkl. korrosionsfreiem Befestigungsmaterial
Menge: 5,000 Stck

**7.3.270 Seifen- und Desinfektionsmittelspender**
Seifen- und Desinfektionsmittelspender

Wandmodell mit Fenster; für 500 ml Euronorm-
Flasche; frontale Entnahme, Gesamtausladung
inkl. Tropfschale 250 mm (ohne Tropfschale 170 mm);
Bauhöhe 302 mm; Breite 110mm; mit integrierter
Pumpe

Oberfläche schwarz matt/schwarz
Position im offenen Pflegeschrank
Hersteller / Typ: Keuco Plan Care
Artikelnummer: 34954370100
Menge: 10,000 Stck

**7.3.280 Haartrockner**
Haartrockner

KEUCO PLAN Haartrockner 14995010037
Schwarzgrauer Haartrockner, 230 Volt,
inklusive hochglanzverchromter Wandhalterung
Netztrennschalter mit Kontroll-Leuchte an der Wandhalterung, 3 Heizstufen mit bis zu 2000 Watt Leistung,
2 Gebläsestufen
integrierter Überhitzungsschutz, mit Sicherheitstaste,
ergonomischer Griff mit Spiralkabel,
Kabellänge ca. 600 mm - max. 1500 mm (gestreckt),
Ion-Technology,
Höhe gesamt 225 mm, max. Breite 100 mm
max. Ausladung 261 mm
Der Haartrockner wird verdeckt angebracht
Lieferung inkl. korrosionsfreiem Befestigungsmaterial
Menge: 5,000 Stck

**7.3.290 Hocker**
KEUCO AXESS - Hocker - 350 82 01 00 37
Barrierefreiheit trifft Design
Hocker für den Nassbereich geeignet. Gestell mit rutschhemmenden Fußstopfen.  Sitzfläche 338.
Breite / ø : 423 mm - Höhe: 476 mm - Tiefe: 423 mm
Material: Aluminium / Kunststoff
Oberfläche: Verchromt / Sitzfläche schwarz
Belastbarkeit 150 kg
Artikelnummer: 350 82 01 00 37
Menge: 5,000 Stck

**7.3.300 Abfallsammler wandhängend**
KEUCO COLLECTION PLAN - Abfallsammler wandhängend -14988370000
Kraftvolle Akzente
Elegantes und extravagantes Design - Attraktiv und widerstandsfähig -Fassungsvermögen 30 Liter
Breite / ø : 391 mm - Höhe: 493 mm - Tiefe: 232 mm
Material: Metall/Kunststoff
Oberfläche: schwarz matt
Das Produkt wird angeschraubt - Verdeckte Anbringung - inklusive korrosionsfreiem Befestigungsmaterial
Artikelnummer: 14988370000
Menge: 5,000 Stck

**7.3.310 Hygieneabfallbehälter**
Hewi Hygieneabfallbehälter aus System 900
- kantiger Grundkörper
- Fassungsvermögen ca. 6 l
- unsichtbare, integrierte Beutelhalterung mit Ausziehfunktion zur vereinfachten Einhängung und Entnahme des Beutels
- Deckel mit Hebelasche
- 160 mm breit, 290 mm hoch und 140 mm tief
- zur Wandmontage
- aus hochwertigem Edelstahl, Oberfläche matt geschliffen
- inklusive korrosionsfreiem HEWI Befestigungsmaterial
Menge: 5,000 Stck

#### Abschnitt 7.4 BA 4 - Wasseranlagen- PKV Zimmer

**7.4.10 Geberit ONE Waschtisch**
Geberit ONE Waschtisch 60x48 cm o. Hl., o. Ül., weiß, KeraTect

Verwendungszwecke
- Zum Einbau in Sanitärräumen

Eigenschaften
- Abgang vertikal
- Unterbaufähig
- Eingebrannte, dauerhafte Spezialglasur mit
porenfreier hydrophiler Oberfläche, zur
Flächendesinfektion geeignet
- Eingebrannte, dauerhafte Spezialglasur mit
porenfreier hydrophiler Oberfläche, zur
Flächendesinfektion geeignet

Technische Eigenschaften
- Farbe: weiß
- Oberfläche: KeraTect
- Werkstoff: Sanitärkeramik
- Nettogewicht: 16,200 kg
- Breite: 600 mm
- Höhe: 140 mm
- Tiefe: 480 mm
- CleanDrain: Nein
- Hahnloch: ohne
- Überlauf: ohne
- Abstand der Schraubenlöcher: 280 mm
- Befestigungspunkte: 2

zusätzlicher Lieferumfang
- Waschtisch

Zusätzlich zu bestellen
- Waschbeckenanschluss und Geruchsverschluss
Raumsparmodell

Fabrikat: Geberit
Typ: ONE
Artikel-Nr.: 505.021.01.1
Menge: 5,000 Stck

**7.4.20 Montageelemente für Waschtische**
Montageelemente für v.g. Waschtisch
Menge: 5,000 Stck

**7.4.30 Waschtischarmatur Keuco IXMO**
KEUCO, IXMO, Einhebel-Waschtischmischer 100, Art. Nr.: 59502371100, Einhebel-Waschtischmischer in Oberfläche Schwarz-Matt im Design IXMO PURE,
ohne Zugstangen-Ablaufgarnitur,
Einzigartige Technologie, multifunktioneller Minimalismus:
Bei IXMO werden Funktionen intelligent zusammengeführt,
Design: rund, Aufputz Montage,
Material: entzinkungsarmes Messing, Schwarz-Matt,
Gesamthöhe: 178mm, Höhe bis Unterkante Strahlregler: 94mm,
Breite: 48mm, Ausladung: 147mm,
Rosettengröße: Ø 48mm, Auslieferung erfolgt mit runder Rosette,
eckige Rosette in Abmessung 48 x 48mm ist optional erhältlich (Art. Nr.: 59599370202)
Einlochmontage mit Schnell-Montage-System für Waschtische,
Kartusche: hochwertige Mischwasserkartusche mit keramischen
Dichtscheiben,
Einhebelmischer, Wasseranschluss mit flexiblen Druckschläuchen,
Länge 435mm, Gewindedurchmesser G 3/8 Zoll,
integrierter Luftsprudler M20x1,
Durchflussmenge begrenzt auf 7,0 l/min
Menge: 5,000 Stck

**7.4.40 Unterputzsifon für Waschtische**
Unterputzsifon für Waschtische, Siphonrohr und Geruchsverschluss in verchromtem Kunststoff, geräuscharm, DN 32. Lieferung und Montage gemäß Herstellerangaben und Einbauvorschriften.
Menge: 5,000 Stck

**7.4.50 Kosmetikspiegel**
KEUCO iLook_move Kosmetikspiegel, 17612019004
hochwertiger Kosmetikspiegel, rund,
hochglanzverchromt, beleuchtet,
an Schwenkarm aus einem stabilen,
rechteckigen Metallprofil mit verdeckten Hochleistungsscharnieren, flächige Wandmontage mit 4 Befestigungspunkten
zur optimalen Lastverteilung,
dreidimensional verstellbar, Spiegel einseitig konkav,
Vergrößerungsfaktor x 5,
12V Netzteil und Wipp-Schalter im Wandteil integriert,
Eingangsbereich 220-240 V,
Verkabelung im Schwenkarm integriert,
Beleuchtung: 1 x 4,5 Watt LED (wartungsfrei),
Verbrauch im Standby: 0 Watt,
1 Lichtfarbe: 6500 Kelvin (Tageslicht),
Höhe der Wandbefestigung ca. 200 mm Breite ca. 45 mm,
maximale Höhe ca. 500 mm,
Außendurchmesser 212 mm, maximale Ausladung ca. 313 mm, der Kosmetikspiegel wird verdeckt angebracht,
Lieferung inkl. korrosionsfreiem Befestigungsmaterial
Menge: 5,000 Stck

**7.4.60 Kristallspiegel ca. 800 x 1200 mm**
Kristallspiegel ca. 800 × 1200 mm, flaches Sicherheitsglas, 4 mm stark, facettierter Rand, kein Rahmen, Hansa Qualität. Lieferung und Montage einschließlich justierbarer Spiegelhalter gemäß Herstellervorgaben.
Menge: 5,000 Stck

**7.4.70 Handtuchhaken**
KEUCO COLLECTION PLAN - Handtuchhaken - 14916370000 Kraftvolle Akzente
Elegantes und extravagantes Design - Attraktiv und widerstandsfähig -zylindrische Form
Breite / ø : 21 mm - Höhe: 21 mm - Tiefe: 38 mm
Material: Metall
Oberfläche: schwarz matt oder bronze gebürstet
Das Produkt wird angeschraubt - Verdeckte Anbringung - inklusive korrosionsfreiem Befestigungsmaterial
Artikelnummer: 14916370000
Menge: 10,000 Stck

**7.4.80 Handtuchhaken mit Stopp**
KEUCO COLLECTION PLAN - Handtuchhaken - 14914370000 Kraftvolle Akzente
Elegantes und extravagantes Design - Attraktiv und widerstandsfähig -Runde Rosette
Breite / ø : 55 mm - Höhe: 55 mm - Tiefe: 51 mm
Material: Metall
Oberfläche: schwarz matt oder bronze gebürstet
Das Produkt wird angeschraubt - Verdeckte Anbringung - inklusive korrosionsfreiem Befestigungsmaterial
Artikelnummer: 14914370000
Menge: 10,000 Stck

**7.4.90 Wandarmatur Dusche**
KEUCO IXMO_solo Thermostatarmatur mit Schlauchanschluss UP DN 15 59554370002
Sicherheitssperre bei 38°,
Armatur eigensicher gegen Rückfließen nach DIN EN 1717
Fertigset bestehend aus:
Griff, Gehäuse und Rosette (eckig),
Oberfläche Schwarz-Matt
passend für UP-Funktionseinheit Artikel-Nr. 59554000170
Menge: 5,000 Stck

**7.4.100 UP Funktionseinheit für Thermostatarmatur**
KEUCO IXMO_solo UP Funktionseinheit für Thermostatarmatur mit Schlauchanschluss DN 15
Grundkörper für Wandeinbau,
Einbautiefe 65 - 95 mm
Menge: 5,000 Stck

**7.4.110 Brauseschlauch**
KEUCO Brauseschlauch 54995371600
Hochflexibler Brauseschlauch mit Knickschutz und brausenseitiger
Verdrehsicherung
Schwarz-Matt
Die beidseitig konischen Muttern (DN 15) sind als Design Element ebenfalls Schwarz-Matt
Länge 1600 mm
Menge: 5,000 Stck

**7.4.120 Brausestange 800mm**
KEUCO AXESS - Brausestange 800mm - 35012010800
Barrierefreiheit trifft Design
Brausestange mit schwenkbarem Brauseschieber - Hoher Greifkomfort -vorne flach, hinten im Halbkreis geformt - Höhenverstellbarer
Brauseschieber Neigungswinkel der Handbrause ist verstellbar -
Belastbarkeit 115 kg
Breite / ø : 40 mm - Höhe: 800 mm - Tiefe: 80 mm
Material: Metall
Oberfläche: Verchromt
Das Produkt wird angeschraubt - Zwei verdeckte Befestigungen - Im Lieferumfang enthalten 2x Befestigungs-Set Nr 1
Artikelnummer: 35012010800
Menge: 5,000 Stck

**7.4.130 Duschablage**
KEUCO Collection Duschablagen Duschablage
Wandmontage, abnehmbar, mit verdeckter Befestigung, mit Ablaufschlitzen und integriertem Haken
320 x 120 x 90mm
Oberfläche schwarzgrau (RAL 7021)
Menge: 5,000 Stck

**7.4.140 Kopfbrause rund**
Kopfbrause rund; Durchmesser 250 mm;
Durchflussmenge begrenzt auf 15l/min; Farben:
schwarz matt
Hersteller: Keuco
Typ: 59886370201
Menge: 5,000 Stck

**7.4.150 Handbrause**
KEUCO Handbrause 59580 370300
In Oberfläche Schwarz-Matt
in ästhetischem, funktionalem Design, verfügt über drei Strahlarten:
Normal-, Soft- und Massagestrahl,
mit Antikalk-System,
Durchflussmenge auf 12 l/min. begrenzt Anschlussart: G 1/2
auch für Durchlauferhitzer geeignet
Menge: 5,000 Stck

**7.4.160 Winkelgriff**
KEUCO AXESS - Haltegriff 400mm - 35006370801
senkrechter Handlauf; Ausführung rechts oder links;
Oberfläche: schwarz matt; Breite 381mm; Höhe
851mm; Belastbarkeit 115kg; 2x Befestigungsset
Oberfläche schwarz matt; Ausführung rechts (Nr. x01)oder
links (Nr. x02), je nach Grundriss; inkl.
Fliesenausgleichsschrauben und Befestigungsset
Menge: 10,000 Stck

**7.4.170 Duschtrennwand**
Duschtrennwand aus 8 mm ESG-Sicherheitsglas, mattierter Bereich, Wand-Boden-Montagesatz inklusive, geliefert und montiert Glashersteller-Richtlinien.

Hersteller Profil: ETG
Menge: 5,000 Stck

**7.4.180 Duschrinne**
TECEdrainprofile Duschprofil mit farbiger PVD-Oberfläche
Artikelnummer: 670801

Länge: 800 mm
Breite: 55 mm
Farbe: Brushed Black Chrome / Chrom schwarz gebürstet passend zu: hansgrohe / AXOR
Duschprofil zur Duschentwässerung, zum Einbau im Fliesenkleber oberhalb des Estrichs und der Abdichtung.
Die PVD-Oberflächen sind farblich abgestimmt auf die WC-Betätigungsplatten TECEsquare II Metall und auf die Armaturenkollektionen von hansgrohe / AXOR. Zudem sind sie kombinierbar mit den Trendkollektionen führender Armaturenhersteller.
Bestehend aus:
• ablängbares Duschprofil mit innerem Gefälle zur Verbesserung des Wasserabflusses und Selbstreinigungseffektes
• Duschprofil kürzbar bis auf = 500 mm
• Profildeckel mit "Push-Funktion" zur Entnahme per Hand, belastbar nach Belastungsklasse K3 - Prüflast 300 kg
• Duschprofil und Profildeckel, aus Edelstahl Werkstoff 1.4301 (304) mit farbiger PVD-Beschichtung
• Anschlussstutzen zur Verbindung mit einem TECEdrainprofile Ablauf
• Verkrallungselemente für eine einfache Installation und einen kraftschlüssigen Verbund mit dem Fliesenkleber
• für Bodenbeläge von 8-25 mm (inkl. Kleberbett)
• bei wandbündigem Einbau für Wandbeläge ab 10 mm (inkl. Kleberbett)
• zum Einbau an der Wand (wandbündig) oder mit beliebigem Abstand zur Wand

Liefern und in Abstimmung mit Fließenleger montieren und eindichten
Menge: 5,000 Stck

**7.4.190 Wandtiefspülklosett einschl. WC-Sitz mit Deckel, beh.-ger. Ausführung**
Wandtiefspülklosett einschl. WC-Sitz mit Deckel, barrierefreie Ausführung

Villeroy & Boch
Subway 3.0 Tiefspül-WC spülrandlos
wandhängend, mit TwistFlush / AntiBac, Weiß Alpin AntiBac CeramicPlus
Farbe: White
WC mit innovativer Spültechnologie für maximale Hygiene
Wandhängende WCs für leichte Fußbodenreinigung
Hygienische Lösung mit minimaler Geruchsentwicklung: Tiefspül-WCs
CeramicPlus für schnelle und hygienische Reinigung
AntiBac reduziert das Wachstum von Bakterien erwiesenermaßen um 99,9 %
AquaReduct - 1,5 Liter Wasserersparnis bei unverminderter Spülleistung
Dank der SupraFix 3.0-Befestigung sind keine Schrauben sichtbar
Maximale Spül-Performance dank innovativem Wasserwirbel
Sanitärkeramik ist besonders langlebig und leicht zu reinigen
ViProtect reduziert die Schallübertragung zwischen
Menge: 5,000 Stck

**7.4.200 Montageelement für Wand-WC, beh.-ger. Ausführung**
Montageelement für v.g. Wand-WC, barrierefreie Ausführung, Traglast 400 kg, geliefert und montiert gemäß Herstellervorgaben.
Menge: 5,000 Stck

**7.4.210 WC-Betätigungsplatte**
Die formschöne, elegante GROHE Nova Cosmopolitan Betätigungsplatte in faszinierendem Phantom Black mit cleveren Funktionen fügt sich hervorragend in moderne Badezimmer ein und bietet pures Vergnügen bei der Bedienung – und auch für das Auge! Damit ist sie der perfekte letzte Schliff für jedes moderne Badezimmer. Außerdem schont diese Betätigungsplatte die Umwelt! Die GROHE Water Saving Wasserspartechnologie reduziert bei perfektem Wasserfluss gleichzeitig den Wasserverbrauch. Mit der 2-Mengen-Spülung ist es möglich, zwischen einer Spülmenge von 3 oder 6 Litern (bzw. bei einigen Keramiken 3 oder 4,5 Litern) zu wählen. Außerdem kann die Vollspülung über eine kleine Taste vorzeitig abgebrochen werden. Die Betätigungsplatte kann senkrecht oder waagerecht montiert werden. Für keine der beiden Optionen ist Werkzeug erforderlich. Die Platte mit ihren Maßen von 156 ×197 mm kann mit allen Rapid SL und Uniset Installationssystemen mit GD2-Spülkästen kombiniert werden.
Menge: 5,000 Stck

**7.4.220 Stützklappgriff für WC- Anlagen**
KEUCO AXESS - Stützklappgriff - 350 03 01 07 37
Barrierefreiheit trifft Design
Stützklappgriff - einzigartige flache und elegante Optik an der Wand. Der Stützklappgriff gibt perfekte Sicherheit und Halt.  Der AXESS Stützklappgriff ist TÜV geprüft.  Das Produkt wird angeschraubt.  Zwei verdeckte
Befestigungen - links und rechts montierbar.
Breite / ø : 65 mm - Höhe: 252 mm - Tiefe: 700 mm
Material: Metall/Kunststoff
Oberfläche: Verchromt / Ablagefläche schwarz
Belastbarkeit 115 kg

Artikelnummer: 350 03 01 07 37
Menge: 5,000 Stck

**7.4.230 Toilettenbürstengarnitur**
KEUCO COLLECTION PLAN - Toilettenbürstengarnitur - 14972370200 Kraftvolle Akzente
Elegantes und extravagantes Design - Attraktiv und widerstandsfähig -komplett mit schwarzem
Kunststoff-Einsatz - inklusive schwarzen Ersatzbürstenkopf
Breite / ø : 90 mm - Höhe: 418 mm - Tiefe: 95 mm
Material: Metall/Kunststoff
Oberfläche: schwarz matt
Das Produkt wird angeschraubt - Verdeckte Anbringung - inklusive
korrosionsfreiem Befestigungsmaterial
Artikelnummer: 14972370200
Menge: 5,000 Stck

**7.4.240 Reserverollenhalter**
KEUCO COLLECTION PLAN - Toilettenpapier-Ersatzrollenhalter -14963370000
Kraftvolle Akzente
Elegantes und extravagantes Design - Attraktiv und widerstandsfähig -Runde Rosette - für Rollenbreite 100/120mm
Breite / ø : 55 mm - Höhe: 55 mm - Tiefe: 119 mm
Material: Metall
Oberfläche: schwarz matt
Das Produkt wird angeschraubt - Verdeckte Anbringung - inklusive korrosionsfreiem Befestigungsmaterial
Artikelnummer: 14963370000
Menge: 5,000 Stck

**7.4.250 Toilettenpapierhalter**
KEUCO PLAN Toilettenpapierhalter 14962010000 Hochglanzverchromter Toilettenpapierhalter
in ästhetischem, funktionalem Design, offene Ausführung für Rollenbreite 100/120 mm
Breite 133 mm, Höhe 105 mm, Ausladung 27 mm
Der Toilettenpapierhalter wird verdeckt angebracht
Lieferung inkl. korrosionsfreiem Befestigungsmaterial
Menge: 5,000 Stck

**7.4.260 Hygienebeutelspender**
Hygienebeutelspender

KEUCO Hygienebeutelspender 04976010000
Zeitloser Hygienebeutelspender aus hochfestem ABS Kunststoff verchromt zur Wandmontage, für max. 25 Hygienebeutel
inklusive Erstausstattung Hygienebeutel (50 Stück)
Höhe 96 mm, Breite 136 mm, Tiefe 28 mm
Der Hygienebeutelspender wird an 2 Punkten verdeckt angebracht,
Lieferung inkl. korrosionsfreiem Befestigungsmaterial
Menge: 5,000 Stck

**7.4.270 Seifen- und Desinfektionsmittelspender**
Seifen- und Desinfektionsmittelspender

Wandmodell mit Fenster; für 500 ml Euronorm-
Flasche; frontale Entnahme, Gesamtausladung
inkl. Tropfschale 250 mm (ohne Tropfschale 170 mm);
Bauhöhe 302 mm; Breite 110mm; mit integrierter
Pumpe

Oberfläche schwarz matt/schwarz
Position im offenen Pflegeschrank
Hersteller / Typ: Keuco Plan Care
Artikelnummer: 34954370100
Menge: 10,000 Stck

**7.4.280 Haartrockner**
Haartrockner

KEUCO PLAN Haartrockner 14995010037
Schwarzgrauer Haartrockner, 230 Volt,
inklusive hochglanzverchromter Wandhalterung
Netztrennschalter mit Kontroll-Leuchte an der Wandhalterung, 3 Heizstufen mit bis zu 2000 Watt Leistung,
2 Gebläsestufen
integrierter Überhitzungsschutz, mit Sicherheitstaste,
ergonomischer Griff mit Spiralkabel,
Kabellänge ca. 600 mm - max. 1500 mm (gestreckt),
Ion-Technology,
Höhe gesamt 225 mm, max. Breite 100 mm
max. Ausladung 261 mm
Der Haartrockner wird verdeckt angebracht
Lieferung inkl. korrosionsfreiem Befestigungsmaterial
Menge: 5,000 Stck

**7.4.290 Hocker**
KEUCO AXESS - Hocker - 350 82 01 00 37
Barrierefreiheit trifft Design
Hocker für den Nassbereich geeignet. Gestell mit rutschhemmenden Fußstopfen.  Sitzfläche 338.
Breite / ø : 423 mm - Höhe: 476 mm - Tiefe: 423 mm
Material: Aluminium / Kunststoff
Oberfläche: Verchromt / Sitzfläche schwarz
Belastbarkeit 150 kg
Artikelnummer: 350 82 01 00 37
Menge: 5,000 Stck

**7.4.300 Abfallsammler wandhängend**
KEUCO COLLECTION PLAN - Abfallsammler wandhängend -14988370000
Kraftvolle Akzente
Elegantes und extravagantes Design - Attraktiv und widerstandsfähig -Fassungsvermögen 30 Liter
Breite / ø : 391 mm - Höhe: 493 mm - Tiefe: 232 mm
Material: Metall/Kunststoff
Oberfläche: schwarz matt
Das Produkt wird angeschraubt - Verdeckte Anbringung - inklusive korrosionsfreiem Befestigungsmaterial
Artikelnummer: 14988370000
Menge: 5,000 Stck

**7.4.310 Hygieneabfallbehälter**
Hewi Hygieneabfallbehälter aus System 900
- kantiger Grundkörper
- Fassungsvermögen ca. 6 l
- unsichtbare, integrierte Beutelhalterung mit Ausziehfunktion zur vereinfachten Einhängung und Entnahme des Beutels
- Deckel mit Hebelasche
- 160 mm breit, 290 mm hoch und 140 mm tief
- zur Wandmontage
- aus hochwertigem Edelstahl, Oberfläche matt geschliffen
- inklusive korrosionsfreiem HEWI Befestigungsmaterial
Menge: 5,000 Stck
